# Neubau SFZ mit Einfachsporthalle in Aschau/Waldwinkel
Angebotsaufforderung (GAEB DA XML 3.3, DA83)
Projekt: 04833
Währung: EUR
Auftraggeber: Landratsamt Mühldorf, Färberstraße 1, 84453 Mühldorf
Erstellt mit: GXML Toolbox V3.3 R20230829, iTWO_64 V24.0.796, 22.05.2026

## 342.01 Trockenbauarbeiten
Datum: 22.05.2026

*Hinweis: Baubeschreibung*
Baubeschreibung

Globale Angaben zum Bauvorhaben

Name und Anschrift des Auftraggebers:

Landkreis Mühldorf am Inn
Töginger Straße 18
84453 Mühldorf am Inn

Beschreibung des Bauvorhabens:
Trockenbauarbeiten

Als SiGeKo wurde die Firma ASIKO aus Pocking beauftragt.

Arbeiten anderer Unternehmer auf der Baustelle:
Zimmerer-Holzbau, HLS, ELO, Fenster- und Verglasungsarbeiten, Fassadenbauarbeiten, Estricharbeiten, Malerarbeiten, Bodenbelagsarbeiten etc.

Angaben zur Örtlichkeit

Anschrift der Baustelle:

Aschau am Inn / Waldwinkel
Waldwinklerstraße 1a Aschau
84544 Aschau am Inn

Lage des Grundstücks:

Gemarkung Aschau am Inn, Flst. Nr. 329 und 329/1

Luftbild:

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
Der Landkreis Mühldorf am Inn beabsichtigt den Ersatzneubau des Sonderpädagogischen Förder-zentrums in Aschau am Inn / Waldwinkel(nachfolgend SFZ Aschau). Der Neubau ist im nordöstlichen Teil des Campus „Don Bosco Aschau am Inn“ geplant.

Die Baumaßnahme beginnt mit der Schadstoffsanierung der Bestandsgebäude im 4. Quartal 2024 Oktober/ November 2024. Im Anschluss erfolgt der Abbruch der Gebäudeteile T1, T2, T3, des Personalhauses, der Garagen sowie der Gebäudeteil über der Schwimmhalle. Ausgenommen sind die Turnhalle sowie das Schwimmbad. Im Bereich der Turnhalle erfolgt eine Schadstoffsanierung.

Nach erfolgtem Abbruch wird der Neubau erstellt. Die Erdarbeiten für den Neubau haben m 3. Quartal 2025 begonnendie gesamte Baumaßnahme soll bis Anfang 2028 fertiggestellt werden.

Das gesamte UG wird in Stahlbetonbauweise erstellt. Ab Oberkante Gelände entsteht ein – zum größten Teil massives – Holzbauwerk. Ausgenommen sind die Aula sowie die Treppen-, bzw. Technikkerne.

Eine Unterteilung in verschiedene Bauabschnitte erfolgt lediglich in Bezug auf das Schwimmbad und die Turnhalle. Hier ist die Nutzungsaufnahme des Badebetriebs unmittelbar nach Fertigstellung geplant.

Der Hauptkörper erstreckt sich über eine Länge von ca. 110 m und einer Breite von ca. 22 m bzw. 18 m von westlicher nach östlicher Richtung. Nördlich angebunden befinden sich zwei Gebäudefinger. Der mittig angeordnete mit einer Auskragung von ca. 17,5 m bzw. 13,5 m und einer Breite von ca. 23 m sowie der Anbindung an die bestehende Schwimmhalle in den Abmessungen von aus-kragend 17,5 m und einer Breite von ca. 21,5 m. An diesem Finger schließt westlich die bestehende 1-fach Turnhalle an.

Im Hauptbaukörper des Neubaus wird die Pausenhalle inkl. Mensa untergebracht. Auf allen Ge-schossen befinden sich WC-Anlagen - davon mind. eine barrierefrei - sowie Putz- und Technik-räume. Flurzonen und Fluraufweitungen sollen als pädagogische Ergänzungsflächen zur Verfügung stehen.

Der gesamte Schulbau – bestehend aus Aula, Mensa und Turnhalle – wird mit schallabsorbieren-der Raumakustik sowie zukunftsweisender Heizungstechnik ausgestattet. Alle Räume erhalten eine tageslichtgesteuerte Beleuchtung; in Unterrichts-, Schul- und Büroräumen werden dezentrale Lüftungsgeräte installiert. Bewegungsmelder in Fluren und WCs schalten sich bei Bedarf ein.

Untergeschoss

In östlicher Zufahrt befindet sich die Tiefgarage für 56 Stellplätze, davon ein behindertengerechter Parkplatz. Über zwei Treppenhäuser mit innenliegenden Aufzügen (erreichbar über eine Schleuse) wird das Gebäude barrierefrei erschlossen.

Im mittleren Gebäudefinger befinden sich zwei Werk- inkl. Nebenräume sowie Bereiche für Lehrmittel. Aufgrund des Geländeverlaufs zum nördlichen Steinbach hin sind die Werkräume ebenerdig mit Ausgang ins Freie.

Im Verbindungsbau zum Bestand und zur Schwimmbadtechnik ist die Groß- und Ausbildungskü-che von Don Bosco. Ein Speisenaufzug verbindet die Küche mit der Essensausgabe der Mensa. Neben einer Spül-, Warm- und Kaltküche ist eine Großküchenkühlung vorgesehen. Zusätzlich be-finden sich Lagerräume für Trockengüter, Getränke und Leergut sowie für den Pausenverkauf.

Sozialräume mit Büro für das Küchenpersonal sind angliedernd berücksichtigt. Die Erschließung der Umkleideräume ermöglicht eine Trennung in Rein-, und Unrein-Bereiche. Entsorgungsräume für den Küchenbetrieb sind im Grundriss berücksichtigt.

In den verbleibenden erdberührten Bereichen sind Technikräume für Lüftung, Elektronische Daten-verarbeitung, Brandmeldeanlage, Sicherheitsbeleuchtung sowie Niederspannungshauptverteilung.

Im Außenbereich vor der Tiefgaragenzufahrt erstrecken sich über eine separate Einfahrt ca. 64 Parkplätze für Hotelgäste und Angestellte sowie Besucherparkplätze für das SFZ. Davon werden zwei behindertengerechte Parkplätze ausgebildet.

Erdgeschoss

Der Haupteingang befindet sich auf der Südseite. Durch ihn gelangt man in die Aula. Dort ist ne-ben der Mensa mit Essensausgabe auch der Pausenverkauf. Die Mensa mit 156 Sitzplätzen entsteht im südlichen Bereich der Aula. Die Aula bietet Platz für max. 400 Personen (Konzertbestuhlung). Die Aula wird für schulische Veranstaltungen sowiel für das Berufsbildungswerk Don Bosco genutzt.

Nördlich der Aula befinden sich zwei Lehrküchen mit Speise- und Theoriebereich sowie ein Vorrats- und Waschraum. Gegenüber den Lehrküchen, zum Bereich „Pause I“ ausgerichtet, liegt die Werkstatt des Hausmeisters sowie ein Technikraum. Östlich angrenzend an die Aula erstreckt sich der Verwaltungsbereich mit Schulleitung und Sekretariat.

Im Gebäudegelenk zwischen Neubau, Bestand Einfachturnhalle und Schwimmbad erstreckt sich über alle Geschosse ein neues Treppenhaus.

Die Schulvorbereitende Einrichtung (SVE) mit vier Gruppen- und Nebenräumen erhält einen separaten Eingang über das östliche Außentreppenhaus und die Tiefgarage (beides barrierefrei). Direkt neben der SVE befindet sich ein weiteres, innenliegendes Treppenhaus. Von diesem gelangt man barrierefrei in die Tiefgarage bzw. in den Gartenbereich der SVE. Dieser ist nördlich und ebenerdig zur Tiefgarage angelegt.

Im mittig auskragenden Gebäudekomplex befindet sich ein Teil des Ganztagesbereiches mit Bibliothek.

1. Obergeschoss

Die Schwimmhalle wird überbaut. In der Aufstockung befinden sich Musikräume, der Rhythmikraum und der Konditionsraum für den Sportunterricht. Rhythmik- und Konditionsraum können über eine mobile Trennwand zu einem großen Sportraum umfunktioniert werden.

Im westlichen Bereich des Gebäudes sind bis zum Luftraum der Aula separate Bereiche für Lehrkräfte und Fachdienste untergebracht. Das Lehrerzimmer ist zum Freibereich Pausenhof I ausgerichtet. Ein Raum für Jugendsozialarbeit sowie zwei Klassenzimmer mit Nebenraum sind in Richtung Pausenhof II orientiert.

In der mittleren Gebäudeauskragung sind – parallel zum Erdgeschoss – weitere Räume des Ganztagsbereichs wie Lern-, und Ruheräume angeordnet.

In Richtung Osten befinden sich weitere Klassenzimmer mit Nebenräumen. Jeder Nebenraum wird mit den Klassenräumen über ein großes Glasfenster verbunden. Ein weiterer Raum für die Lehrkräfte sowie ein Timeout-Raum befinden sich ebenfalls in diesem Gebäudebereich.

Direkt an das Treppenhaus angeschlossen ist der Mehrzweckraum, inkl. Nebenzimmer.

2. Obergeschoss

Unmittelbar angrenzend an die Schwimmhalle befinden sich Räume für Informationstechnologie (ITG) sowie Textiles Gestalten. Der aufgeweitete Flur schafft Raum für eine Spiel- und Lernzone. Vom Westen bis zum mittleren Gebäudefinger entsteht ein PCB-Lehr- und Übungssaal mit Vorbe-reitungs- und Sammlungsraum. Zusätzlich entstehen Räume für die Berufs- und Lebensorientie-rung. Im mittleren Bereich finden sich Klassenzimmer inkl. Nebenräume sowie der Technik- und WC-Bereich. Weitere Räume sind: ein Raum für Lehrkräfte, ein Timeout-Raum, Bereich zum Aggressionsabbau, ein Streitschlichter- sowie ein Elternsprechzimmer. Im östlichen Teil – parallel zum 1. OG – befinden sich weitere Klassenzimmer mit Nebenraum, ein Raum für die Lehrkraft sowie ein weiterer Timeout-Raum.

Außenanlagen

Im östlichen Teil des Schulcampus – auf dem Gelände des ehemaligen Hartplatzes – entsteht ein neuer Busbahnhof, von dem aus ein Fußweg zum Schulgebäude hinführt.

Es entstehen zwei Pausenhöfe: Zum einen die Freifläche Pause I westlich des Neubaus und zum anderen nördlich die Freifläche Pause II. Der Freibereich Pause II erstreckt sich zwischen den Schulküchen, der Schwimmhalle sowie dem Ganztagesbereich, nördlich der Aula. Für die SVE ist im Norden ein eigener Pausen- bzw. Außenspielbereich vorgesehen.

Auf dem Gelände des bestehenden Rasenspielfeldes, weiter westlich auf dem Gelände, entstehen folgende Außensportflächen:

§ Verkleinertes Rasenspielfeld (60 x 40 m)

§ Ein Allwetterplatz (26 x 44 m) mit Weitsprunganlage

Die bestehende Laufbahn wird – wie auch die vorhandenen Umkleidehäuschen mit Nebenräumen – saniert.

An das Bauvorhaben grenzen folgende Bebauungen an:

Wohnheime Don Bosco Berufsschulen  Abstand ca.8,00 m
Kirche, Abstand ca. 30,00 m
Berufsschule Don Bosco, Abstand 10,00 m
Gästehaus Don Bosco, Abstand ca. 15,00m
Bach: Steinbach
Im Bereich der BE Fläche grenzt noch eine Kapelle an das Grundstück, Abstand ca. 8,00m
Auf Bebeuauungen und Grundstücke in diesem Raum ist größte Rüksicht zu nehmen. Jegliche Arbeiten sind so auszuführen, dass Beschädigungen andere Gebäude oder Grundstücke, Bäume, Grünanlagen, Bäche etc. ausgeschlossen sind.
Termine und Fristen

Vorgesehener Beginn
siehe Terminbogen LV

Lage und Transportwege
Zufahrtmöglichkeiten:
Straßenbreite ca. 3,5m

Baustellenzufahrt über die "Waldwinkler Straße"

Für den Verkehr freizuhaltende Flächen:
Die Zufahrtsstraße "Waldwinkel" ist  für den öffentlichen Verkehr immer freizuhalten. Die Zuwege dürfen nur für An- und Abtransport verwendet werden, wenn nicht anders möglich und dies, im Vorfeld, mit der Bauleitung abgestimmt wurde.
Baustellenverkehr:
Die Baustelle darf nur über gekennzeichnete Zu- und Ausfahrten befahren werden.
Auf der Baustelle können keine Parkflächen für Kraftfahrzeuge zur Verfügung gestellt werden.
Wege für den Personen- und Fahrzeugverkehr auf der Baustelle dürfen durch die Bauarbeiten nicht beeinträchtigt werden.
Zufahrtswege für Feuerwehr-, Rettungs-, Polizei- und sonstige Hilfsfahrzeuge sind stets freizuhalten. Auf der Baustelle gilt die Straßenverkehrsordnung.
Liefer- und Abtransporte dürfen nicht zu den Stoßzeiten des Schulbetriebs stattfinden, damit das Unfallrisiko auf ein Minimum reduziert werden kann.

Sonstige Baustelleneinrichtung
Erschließung:
Die Baustelle wird allseitig mit einem Bauzaun geschlossen. Siehe Baustelleneinrichtungsplan.

Lager- und Aufstellflächen:
Gemäß dem beiliegenden Lageplan ist in Abstimmung mit dem Auftraggeber ein Baustelleneinrichtungskonzept zu erstellen. Dieses und die erforderliche Baustelleneinrichtung ist Bestandteil der Leistung. Der Auftragnehmer ist verpflichtet geeignete Sicherungsmaßnahmen gegen unbefugtes Betreten der Baustelle durchzuführen.

Ver- und Entsorgungsleitungsanschlüsse:
Im Bereich der Baumaßnahme sind folgende Anschlüsse vorhanden:
Abwasser
Die Verlegung der dazugehörigen Verbindungsleitungen von der Entnahmestelle bis zum Verwendungsort obliegt dem AN. Elektrische Geräte sind über einen geeigneten separaten FI-Schutzschalteradapter zum bestehenden Hausnetz abzusichern.

Zusatz Abwasser:
Durch den Bauprozess belastete Abwässer sind vom AN extern zu entsorgen. Eine Einleitung in vorhandene Entwässerungsleitungen ist nicht statthaft. Dies gilt speziell für Abwasser aus Reinigung von Werkzeugen und Maschinen.

Genehmigungen:
Behördengenehmigungen, z. B. zur Sondernutzung öffent- lichen Straßenraumes, die zur Ausführung der Vertragsleistungen erforderlich werden, sind vom AN einzuholen. Damit verbundene Gebühren sind die die Einheitspreise mit einzukalkulieren.

Sonstige Angaben zur Baustelle

Brandschutzmaßnahmen während der Bauzeit:

Brennbare Abfallstoffe sind täglich aus dem Bauobjekt zu entfernen.

Falls eine Brandsicherheitswache nach DGUV Regel 100-500 im Zuge des Montageablaufes notwendig ist dies in den EP einzukalkulieren

Heißarbeiten/ Arbeiten mit Feuer/ Brandschutz:

Schweißarbeiten oder andere Arbeiten mit Feuer, wie z. B. Schneiden, Löten, Auftauen oder Trennschleifen stellen im gesamten Gebäudebereich durch die Entstehungsmöglichkeit von Brand oder Explosion eine besondere Gefahr für Leib und Leben dar.
Bei derartigen Arbeiten muss besondere Sorgfalt gewahrt werden.
Werden sogenannte "Heißarbeiten" durchgeführt, ist dies rechtzeitig vor Arbeitsbeginn mit der Objektüberwachung abzustimmen.
Auf die Beachtung der einschlägigen Richtlinien sowie auf den Arbeits- und Gesundheitsschutz wird ausdrücklich hingewiesen.

Hindernisse im Erdreich:
Das Grundstück wurde auf vermutete Kampfmittel untersucht.Im Projektgebiet "Neubau SFZ Aschau am Inn / Waldwinkel" konnte keine potetielle Kampfmittelbelastung ermittelt werden.
Gem. Baufachlicher Richtlinien Kampfmittelräumung besteht kein weiterer Handlungsbedarf (Kategorie 1).

Entsorgung von Abfall nach DIN 18299

Die Entsorgung von Abfall nach den Abschnitten 4.1.11 und 4.1.12 ATV DIN 18299 hat umgehend, spätestens täglich zum Abschluss der jeweiligen Arbeiten, zu erfolgen.

Alternativ zum Abfahren ist das Entsorgen in geeignete, auf der Baustelle lagernde Abfalltransportbehälter des Auftragnehmers zulässig. Es obliegt in diesem Fall dem jeweiligen Auftragnehmer selber dafür zu sorgen, dass keine Unbefugten Abfälle in diese Behälter füllen.

*Hinweis: Vorbemerkung Sicherheits- und Baustelleneinrichtung*
Sicherheits- und Baustelleneinrichtung

Technische Vorbemerkungen

Mitgeltende Normen und Regeln

Allgemeines
Es gelten jeweils die Normen und Regeln in der zum Vertragsschluss gültigen Fassung einschließlich der Änderungen, Berichtigungen und Beiblätter.

Soweit in der Leistungsbeschreibung auf Technische Spezifikationen, z.B. nationale Normen, mit denen europäische Normen umgesetzt werden, europäisch technische Bewertungen, gemeinsame technische Spezifikationen und internationale Normen, Bezug genommen wird, werden auch ohne den ausdrücklichen Zusatz: „oder gleichwertig“, immer gleichwertige Technische Spezifikationen in Bezug genommen.

DIN 18920
Vegetationstechnik im Landschaftsbau - Schutz von Bäumen, Pflanzenbeständen und Vegetationsflächen bei Baumaßnahmen

DIN EN 61439-5; VDE 0660-600-5
Niederspannung- Schaltgerätekombinationen - Teil 5: Schaltgerätekombinationen in öffentlichen Energieverteilungsnetzen

ASR
Technische Regeln für Arbeitsstätten (ASR)

ASR A5.2
Anforderungen an Arbeitsplätze und Verkehrswege auf Baustellen im Grenzbereich zum Straßenverkehr – Straßenbaustellen

BaustelleneinrVV HA
Technische Baubestimmungen; Baustelleneinrichtungen; Sicherheitsregeln für die Einrichtung und den Betrieb auf Baustellen

RSA 95
Richtlinien für die Sicherung von Arbeitsstellen an Straßen (RSA)

Angaben zu Stoffen und Bauteilen
Baustromverteiler müssen mindestens der Schutzart IP 43, die ggf. dazu gehörenden Messeinrichtungen IP 54 entsprechen

Sonstige Angaben
Zu den auf der Baustelle vorzuhaltenden Ausführungsunterlagen zählt neben den Ausführungsplänen auch eine Ausfertigung dieser Leistungsbeschreibung.

Angaben zur Ausführung

Allgemeines

Baustelleneinrichtung auf Grasnarbe oder Humus ist nicht gestattet. Die Kronen- und Wurzelbereiche von Bäumen sind frei zu halten. Das gilt auch für Materiallagerungen.

Vorhandene Grenzsteine und Vermessungsmarkierungen sind mit Beginn der Arbeiten im Zuge der Baustelleneinrichtung bis zum Räumen der Baustelleneinrichtung zu sichern.

Vor Beginn der Arbeiten hat sich der Auftragnehmer über den Verlauf von Leitungen, Kabel usw. (unter- und überirdisch) zu informieren. Notwendige Umlegungen sind rechtzeitig vom Auftragnehmer zu beantragen. Baustellen- und endgültige Anschlüsse müssen grundsätzlich zugänglich bleiben und geschützt werden. Im Zweifel ist vom Auftragnehmer an den Auftraggeber ein Hinweis zu geben, erforderlichenfalls ist eine Festlegung zu treffen.

Werden durch die Baustelleneinrichtung Rechte Dritter - insbesondere von Nachbarn - für die Dauer der Bauarbeiten oder vorübergehend und kurzfristig beeinträchtigt, ist der Bauherr oder die Bauleitung unverzüglich zu informieren. Das gilt auch im Zweifel über das Vorliegen von Rechten oder bei zu vermutenden Beeinträchtigungen bzw. bei Beschädigung vorhandener Bauwerke oder Bauteile.

Der Auftragnehmer ist verpflichtet, die erforderlichen Maßnahmen zum Schutz vor Winterschäden zu treffen. Dazu gehört auch die ggf. erforderliche Kontrolle der Baustelle, insbesondere der Schutz der Messeinrichtungen unabhängig von deren Rechtsträgerschaft.

Beim Abbau der Baustelleneinrichtung ist zu beachten:

Der Auftraggeber ist über den beabsichtigten Abbau der Baustelleneinrichtung oder von wesentlichen Teilen derselben zu informieren.
Nicht mehr benötigte Teile der Baustelleneinrichtung sind unverzüglich zu entfernen.
Nach Abbau der Baustelleneinrichtung sind das dafür benötigte Gelände bzw. die genutzten baulichen Anlagen und Gebäude in den ursprünglichen Zustand zu versetzen, soweit technisch möglich und falls nichts anderes vereinbart ist.
Werden öffentliche Flächen über das vorgesehene Maß hinaus (zeitlich oder räumlich) auf Veranlassung des Auftragnehmers in Anspruch genommen, hat dieser die entsprechende Abstimmung mit den Behörden vorzunehmen (z.B. Sondernutzungserlaubnis nach StVO) und die erhöhten Gebühren zu tragen.

Verkehrssicherung

Angaben zur Abrechnung

In den Preis einzurechnen sind die Gebühren im Zusammenhang mit der beschriebenen Baustelleneinrichtung, soweit sie nicht sowieso vom Auftragnehmer zu tragen sind.

*Hinweis: Vorbemerkungen Trockenbauarbeiten*
Technische Vorbemerkung - Trockenbauarbeiten
1. Mitgeltende Normen und Regeln
Allgemeines
Es gelten jeweils die Normen und Regeln in der zum Vertragsschluss gültigen Fassung einschließlich der Änderungen, Berichtigungen und Beiblätter.

Soweit in der Leistungsbeschreibung auf Technische Spezifikationen, z.B. nationale Normen, mit denen Europäische Normen umgesetzt werden, europäisch technische Bewertungen, gemeinsame technische Spezifikationen, Internationale Normen, Bezug genommen wird, werden auch ohne den ausdrücklichen Zusatz: „oder gleichwertig“, immer gleichwertige Technische Spezifikationen in Bezug genommen.

Erläuterungen:
Gilt nur für öffentliche Bauvorhaben: Dieser Hinweis soll gemäß ATV DIN 18299 grundsätzlich in die Vorbemerkungen aufgenommen werden, sobald in der Leistungsbeschreibung auf technische Spezifikationen Bezug genommen wird.

DIN 18100
Türen; Wandöffnungen für Türen; Maße entsprechend DIN 4172

DIN 55634-1
Beschichtungsstoffe und Überzüge – Korrosionsschutz von tragenden dünnwandigen Bauteilen aus Stahl – Teil 1: Anforderungen und Prüfverfahren

DIN 55634-2
Beschichtungsstoffe und Überzüge – Korrosionsschutz von tragenden dünnwandigen Bauteilen aus Stahl – Teil 2: Überwachung und Zertifizierungsanforderungen

DIN EN 13170
Wärmedämmstoffe für Gebäude – Werkmäßig hergestellte Produkte aus expandiertem Kork (ICB) – Spezifikation

VDI 3755
Schalldämmung und Schallabsorption abgehängter Unterdecken

VDI 3762
Schalldämmung von Doppel- und Hohlböden

BVF Richtlinie 15
Reihe: Kühlen und Heizen mit Deckensystemen
Bundesverband Flächenheizungen und Flächenkühlungen e.V. (BVF)

BG Bau Fachinfo Gefahrstoffe Prävention
Umgang mit Mineralwolle-Dämmstoffen (Glaswolle, Steinwolle) Handlungsanleitung
Herausgeber: Fachverband Mineralwolleindustrie e.V. und andere

BG Bau Broschüre
SARS-CoV-2 Arbeitsschutzstandard für das Baugewerbe
Herausgeber: Berufsgenossenschaft der Bauwirtschaft (BG Bau)

IVD-Merkblatt Nr. 16
Anschlussfugen im Trockenbau – Einsatzmöglichkeiten von spritzbaren Dichtstoffen
Herausgeber: Industrieverband Dichtstoffe e.V. (IVD)

IVD-Merkblatt Nr. 19-2
Abdichtungen von Fugen und Anschlüssen im Dachbereich. Einsatzmöglichkeiten von spritzbaren Dichtstoffen, Montageklebstoffen, Butyldichtungsbändern und -profilen. – Teil 2 Luftdichte Ebene
Herausgeber: Industrieverband Dichtstoffe e.V. (IVD)

IVD-Merkblatt Nr. 20
Fugenabdichtung an Holzbauteilen und Holzwerkstoffen. Einsatzmöglichkeiten von spritzbaren Dichtstoffen
Herausgeber: Industrieverband Dichtstoffe e.V. (IVD)

Merkblatt 1
Baustellenbedingungen
Herausgeber: Bundesverband der Gipsindustrie e.V., Industriegruppe Gipsplatten

Merkblatt 3
Fugen und Anschlüsse bei Gipsplatten- und Gipsfaserplattenkonstruktionen
Herausgeber: Bundesverband der Gipsindustrie e.V., Industriegruppe Gipsplatten

Merkblatt 4
Regeldetails zum Wärmeschutz gemäß EnEV 2009 Modernisierung mit Trockenbausystemen
Herausgeber: Bundesverband der Gipsindustrie e.V., Industriegruppe Gipsplatten

Anhang zum Merkblatt 4
Regeldetails zum Wärmeschutz gem. EnEV 2009 mit Trockenbausystemen in der Modernisierung – Bauteilkatalog
Herausgeber: Bundesverband der Gipsindustrie e.V., Industriegruppe Gipsplatten

Merkblatt 5
Bäder, Feucht- und Nassräume im Holz- und Trockenbau – Innenraumabdichtung nach DIN 18534
Herausgeber: Bundesverband der Gipsindustrie e.V., Industriegruppe Gipsplatten

Merkblatt 6
Vorbehandlung von Trockenbauflächen aus Gipsplatten zur weitergehenden Oberflächenbeschichtung bzw. -bekleidung
Herausgeber: Bundesverband der Gipsindustrie e.V., Industriegruppe Gipsplatten

Merkblatt 8
Wandhöhen leichter Trennwände – Stegausschnitte, Anschlüsse, Türen und Öffnungen
Herausgeber: Bundesverband der Gipsindustrie e.V., Industriegruppe Gipsplatten

Merkblatt 10
Korrosionsschutz im Trockenbau – Grundlagen, Anforderungen, Empfehlungen
Herausgeber: Bundesverband der Gipsindustrie e.V., Industriegruppe Gipsplatten

Porenbetonbericht 28
Bekleidungen auf Porenbetonmauerwerk
Herausgeber: Bundesverband Porenbeton

RAL-GZ 531
Trockenbau – Gütesicherung
Herausgeber: RAL Deutsches Institut für Gütesicherung und Kennzeichnung e.V.

WTA-Merkblatt 8-5-18/D
Fachwerkinstandsetzung nach WTA V: Innendämmungen
Herausgeber: Wissenschaftlich-Technische Arbeitsgemeinschaft für Bauwerkserhaltung und Denkmalpflege e.V. (WTA)

2. Angaben zur Baustelle

Lage und Transportwege
Siehe Objektbeschreibung

Gerüste
Die für die Trockenbauarbeiten erforderlichen Gerüst erbringt der Auftragnehmer.
Zu erwartende besondere Belastungen
Auf der Baustelle ist neben den beengten Verhältnisse, sehr eng und parallel getakteten Bauabläufen mit diversen Gewerken mit folgenden besonderen Belastungen zu rechnen:
- erhöhte Luftfeuchtigkeit über 80% nach Einbau des Fließestriches und ungünstgen Witterungen
- Raumtemperaturen unter +10°C in der Winterzeit und über +30°C in der Sommerzeit.

3. Angaben zu Stoffen und Bauteilen

Bei brandschutztechnischen Anforderungen sind die amtlichen Nachweise (Prüfzeugnis oder Prüfbescheid oder allgemeine bauaufsichtliche Zulassung) der Bauleitung zu übergeben.

Bei nicht genormten Stoffen und Bauteilen sind, soweit erforderlich, die bauaufsichtlichen Zulassungen der Bauleitung zu übergeben

Bei brandschutztechnischen Anforderungen an Doppel- und Hohlböden sind die betreffenden Allgemeinen Bauaufsichtlichen Prüfzeugnisse (ABP), die zugehörigen Übereinstimmungserklärungen der Hersteller und der Nachweis über den Einbau schwerentflammbarer Dichtungen rechtzeitig zur Abnahme vorzulegen.

Klebstoffe müssen so beschaffen sein, dass durch sie eine feste und dauerhafte Verbindung erreicht wird. Sie dürfen die zu klebenden Materialien nicht negativ beeinflussen und nach der Verarbeitung keine Belästigung durch Geruch hervorrufen.

4. Angaben zur Ausführung
Allgemeines
Vor Ausführungsbeginn hat der Auftragnehmer mit dem Auftraggeber festzulegen, wo das zu verwendende Material auf der Baustelle gelagert werden kann, um gegenseitige Störungen der am Bau beteiligten Handwerker während der Bauausführung zu vermeiden.

Vor der Durchführung von Stemm-, Bohr- und Einsetzarbeiten an Estrichen sowie geputzten Wänden und Decken sind Leitungen mit einem Suchgerät zu orten.

Späne vom Bohren und Fräsen sowie Reste von Schleifstaub sind sofort von den bearbeiteten Teilen zu entfernen.

Der Auftragnehmer hat sich beim Befestigen von Bauteilen an Vorsatzschalen zu vergewissern, dass durch die Befestigungsmittel keine Beschädigungen nicht sichtbarer Leitungen und Rohre entstehen.

Säulen von Schwenkarmaufzügen dürfen nicht zwischen Balkonen oder Kragplatten eingespannt werden; beim Einspannen in Mauerwerksöffnungen sind diese vor Beschädigungen zu schützen, nach Möglichkeit sind Fensterwinkel zu verwenden.

Alle Maße sind vor der Ausführung am Bau zu überprüfen, sofern keine Detailzeichnungen mit verbindlichen Maßangaben vorliegen.

Vor Beginn der Arbeiten sind die tatsächlichen Einbauhöhen bezogen auf das gesamte Ausbausystem mit der Bauleitung abzustimmen, falls unzulässige Toleranzen oder Änderungen des geplanten Fußbodenaufbaus festgestellt oder vermutet werden.

Bei Schleifarbeiten im Trockenverfahren sind Absauggeräte zu verwenden.

Beschädigungen an Dampfsperr- oder Dampfbremsschichten oder an luftdichten Schichten sind, wenn diese Schichten zum Leistungsumfang des Auftragnehmers zählen, vor dem Abdecken mit nachfolgenden Bauteilen dauerhaft und materialgerecht zu schließen.
Wenn diese Schichten zum Leistungsumfang eines anderen Auftragnehmers zählen, ist mit der Bauleitung zu klären, wer die Schäden beseitigen soll. In beiden Fällen ist vor dem Abdecken mit nachfolgenden Bauteilen der Bauleitung die Überprüfung der Schadensbehebung zu ermöglichen.

Bei brandschutztechnischen Anforderungen an Wände und Decken ist die Muster-Richtlinie über brandschutztechnische Anforderungen an Leitungsanlagen (Muster-Leitungsanlagen-Richtlinie – MLAR) zu beachten.

Die Verarbeitungsvorschriften und -richtlinien der Hersteller der Trockenbausysteme sind zu beachten. Dem Auftraggeber ist auf Verlangen Einsicht in diese zu gewähren. Das gilt besonders für Anzahl und Anordnung der Befestigungspunkte sowie die Fugenausbildung.

Die nach ATV DIN 18340 Abschnitt 3.7.2 erforderlichen Maßnahmen bei Türöffnungen sind in die Leistungen für das Anlegen der Türöffnungen einzurechnen.

Offen bleibende Schnittkanten imprägnierter Platten, z.B. an Außenecken, sind nachzuimprägnieren.

Brandschutzkleber oder Brandschutzspachtelmassen sind so zu verarbeiten, dass überstehendes Material abgestrichen wird; ein großflächiges Verspachteln ist zu vermeiden.

Dämmungen
Bei der Ausführung von Bauteilen und Anschlüssen, die der Herstellung der Luftdichtheit des Gebäudes dienen, ist davon auszugehen, dass vor oder bei der Abnahme der Leistungen durch den Auftraggeber oder eine von ihm beauftragte Fachkraft eine Prüfung der Luftdichtheit durch einen Blowerdoor-Test durchgeführt wird.

Innenputz, Trockenbauoberflächen
Sofern bei der Beschreibung der Leistung nicht anders angegeben ist, sind die Oberflächen von Gipsplatten oder Gipsfaserplatten in der Qualitätsstufe Q3 auszuführen.
Für Flächen mit Oberflächen von Gipsplatten oder Gipsfaserplatten in den Qualitätsstufen Q3 und Q4 gelten die erhöhten Anforderungen für Ebenheitsabweichungen nach Zeile 7 Tabelle 3 DIN 18202.

Sofern bei der Beschreibung der Leistung nicht anders angegeben ist, ist als durch Nachfolgegewerke aufzubringende Schlussbeschichtung von Wand- und Deckenflächen ein Anstrich vorgesehen.

*Hinweis: Vorbemerkungen Gerüstarbeiten*
Gerüstarbeiten

Technische Vorbemerkungen

1. Mitgeltende Normen und Regeln

Allgemeines
Es gelten jeweils die Normen und Regeln in der zum Vertragsschluss gültigen Fassung einschließlich der Änderungen, Berichtigungen und Beiblätter.

Soweit in der Leistungsbeschreibung auf Technische Spezifikationen, z.B. nationale Normen, mit denen Europäische Normen umgesetzt werden, europäisch technische Bewertungen, gemeinsame technische Spezifikationen, Internationale Normen, Bezug genommen wird, werden auch ohne den ausdrücklichen Zusatz: „oder gleichwertig“, immer gleichwertige Technische Spezifikationen in Bezug genommen.

Erläuterungen:
Gilt nur für öffentliche Bauvorhaben: Dieser Hinweis soll gemäß ATV DIN 18299 grundsätzlich in die Vorbemerkungen aufgenommen werden, sobald in der Leistungsbeschreibung auf technische Spezifikationen Bezug genommen wird.

DIN EN 280-1
Fahrbare Hubarbeitsbühnen – Teil 1: Berechnung – Standsicherheit – Bau – Sicherheit – Prüfungen

DIN EN 280-2
Fahrbare Hubarbeitsbühnen – Teil 2: Zusätzliche Sicherheitsanforderung für Lastaufnahmemittel an Hubeinrichtung und Arbeitsbühne

DIN EN 13374
Temporäre Seitenschutzsysteme – Produktfestlegungen – Prüfverfahren

DIN EN 13377
Industriell gefertigte Schalungsträger aus Holz – Anforderungen, Klassifikation und Nachweis

DIN EN 13411-5
Endverbindungen für Drahtseile aus Stahldraht – Sicherheit – Teil 5: Drahtseilklemmen mit U-förmigem Klemmbügel

DIN EN 13414-1
Anschlagseile aus Stahldrahtseilen – Sicherheit – Teil 1: Anschlagseile für allgemeine Hebezwecke

DIN VDE 0682-742
Hubarbeitsbühnen zum Arbeiten an unter Spannung stehenden Teilen bis AC 1000 V und DC 1500 V

ISO 18893
Fahrbare Hubarbeitsbühnen – Sicherheitsgrundlagen, Prüfung, Wartung und Betrieb

BG Bau Broschüre
SARS-CoV-2 Arbeitsschutzstandard für das Baugewerbe
Herausgeber: Berufsgenossenschaft der Bauwirtschaft (BG Bau)

DGUV Information 201-011
Handlungsanleitung für den Umgang mit Arbeits- und Schutzgerüsten
Herausgeber: Deutsche Gesetzliche Unfallversicherung e.V. (DGUV)
(bisher: BGI 663)

DGUV Information 201-026
Auswahl und Einsatz von Transportbühnen bei Bauarbeiten
Herausgeber: Deutsche Gesetzliche Unfallversicherung e.V. (DGUV)
(bisher: BGI 825)

DGUV Regel 101-011
Einsatz von Schutznetzen (Sicherheitsnetzen)
Herausgeber: Deutsche Gesetzliche Unfallversicherung e.V. (DGUV)
(bisher BGR/GUV-R 179)

2. Angaben zur Baustelle

Lage und Transportwege
Siehe Baubeschreibung.

Standflächen
Die Standflächen der Gerüste befinden sich in der Regel auf fertigen Estrichoberflächen ohne Neigungen.

3. Angaben zur Ausführung

Allgemeines
Ausführung an allen Seiten des Gebäudes.

Pro Gerüstseite soll ein Montagepunkt für einen Schwenkarmaufzug angegeben werden. Das Gerüst ist an diesem Punkt zusätzlich zu verstreben und mit der Wand zu verankern.

Eingänge, Hauseingänge und Einfahrten sind im vollen Öffnungsquerschnitt von Bauteilen der Gerüstanlage freizuhalten.

Werden Gerüste auf wasserführenden Flächen wie Vordächer, Dachterrassen und Flachdächer erstellt, hat der Auftragnehmer dafür zu sorgen, dass die wasserführende Eindichtung durch die Gerüstbelastung nicht perforiert bzw. beschädigt wird. Diese Flächen dürfen nur im Rahmen der zulässigen Belastung genutzt werden. Im Zweifel ist die Bauleitung zu informieren.

Das Verkleiden von Gerüsten mit Folie kann von der Bauleitung geschossweise verlangt werden, um bei ungünstigen Verhältnissen eine Kaminwirkung auszuschließen.

Metallgerüste sind gegen statische Aufladung zu erden.

Bohlen und Abdeckungen sind gegen Verschieben zu sichern.

Sofern im Leistungsverzeichnis nicht näher beschrieben, erfolgt die Gerüstverankerung nach den allgemeinen technischen Regeln. Im Zuge der Leistungserfüllung ist es Aufgabe des Auftragnehmers, sich fachkundig mit dem Auftraggeber oder dessen Vertreter über die Gerüstverankerung an der Fassade oder sonstigen Bauteilen abzusprechen. Die Verankerung ist so zu wählen, dass die Verankerungstechnik und das Schließen der Verankerungslöcher auf den Schichtenaufbau des Bauteilelementes (geputzte Fassade, WDVS, Fassade mit Thermohaut geputzt, Ziegelsichtmauerwerk, Betonsichtflächen, Metallfassaden, Fassadenverkleidungen sonstiger Art etc.) abgestimmt ist.

Beim Abrüsten an der Fassade entstehende Beschädigungen sind zu beseitigen oder über den Unternehmer für die Fassadengestaltung in eigener Regie und auf eigene Kosten ausbessern zu lassen. Werden die Schäden, sofern sie gering sind, selbst beseitigt, kann der Auftragnehmer das dazu benötigte Material in Kleinmengen über die Bauleitung anfordern. In jedem Fall sind die Beschädigungen der Bauleitung anzuzeigen.

Aussparungen und Ankerlöcher für die Gerüstverankerung sind im Zuge des Abbaus der Gerüste mit der Fassade entsprechendem Stoff zu verschließen.

*Hinweis: Nebenbestimmungen*
Nebenbestimmungen
1. Grundsätzlich sind alle Tätigkeiten so durchzuführen, dass eine Gewässerverunreinigung - auch Grundwasser - auszuschließen ist.
1. Für die Bauarbeiten dürfen - soweit technisch möglich - nur Maschinen mit biologisch abbaubaren Hydraulikölen und Schmierstoffen auf pflanzlicher Basis eingesetzt werden. Alternativ können auch biologisch schnell abbaubare Hydrauliköle auf synthetischer Basis verwendet werden. Dabei ist jeweils das Produkt mit der geringsten Wassergefährdungsklasse - WGK - zu verwenden.
2. Sämtliche Baufahrzeuge und -maschinen müssen in einem einwandfreien technischen Zustand sein. Sie sind vor ihrem erstmaligen Gebrauch und während des Betriebes täglich von einer verantwortlichen Person auf Dichtigkeit hinsichtlich Schmier- und Treibstoffverlusten zu prüfen. Defekte Baufahrzeuge und -maschinen sind unverzüglich zu entfernen. Das Reparieren, Warten und Reinigen vor Ort ist verboten.
3. Es dürfen nur Maschinen, Geräte und Werkzeuge zum Einsatz kommen, die zuvor nicht im Bereich kontaminierter Standorte verwendet wurden. Ausnahmen sind nur dann zulässig, wenn ein Nachweis vorliegt, dass die zum Einsatz vorgesehenen Maschinen, Geräte und Werkzeuge einer Grundreinigung unterzogen wurden und frei von jeglichen Schadstoffen - z.B. Schwermetalle, Kohlenwasserstoffe - sind.
4. Fahrzeuge und Maschinen, die sich nicht im Einsatz befinden, sind auf befestigten, wasserundurchlässigen Bereichen abzustellen. An den Wochenenden und über Nacht sind sie außerhalb des Trinkwassergebietes und nur innerhalb der BE- Fläche abzustellen.
5. Beim Umgang mit wassergefährdenden Stoffen im Trinkwassergebiet - hierunter fällt auch das Führen von Fahrzeugen und Maschinen - ist Ölbindemittel in ausreichender Menge - mindestens 50 Liter - bereitzuhalten.
6. Das Versorgen und Betanken von Fahrzeugen, Maschinen und Geräten ist im Fassungsbereich "W I", in der engeren Schutzzone "W II" und in der weiteren Schutzzone "W III a1" nicht zulässig. Das Mitführen von Reservekanistern ist ebenfalls nicht zulässig.
7. Unfälle, die schädliche Einwirkungen auf das Grundwasser haben können - z.B. Auslaufen von Öl, Platzen von Hydraulikschläuchen usw., auf der Baustelle und während der Zufahrt zur Baustelle - sind sofort zu melden. Vor Ort sind alle Maßnahmen zu ergreifen um ein Versickern von wassergefährdenden Stoffen zu verhindern. Auf der Baustelle sind deshalb Behältnisse zur Aufnahme und zum Auffangen dieser Stoffe sowie Ölbindemittel ständig in ausreichender Menge - mindestens 50 Liter - bereit zu halten.
8. Bei den Bauarbeiten ist besonders darauf zu achten, dass die das Grundwasser schützenden gewachsenen Deckschichten nur dort abgetragen werden, wo es für die Durchführung der Maßnahmen notwendig ist. Sollte es erforderlich sein, Boden auch in anderen Bereichen vorübergehend abzuschieben, so ist er nach Abschluss der Bauarbeiten wieder schonend aufzubringen. Außerdem ist eine Beschädigung der Deckschichten durch Fahrzeuge weitestgehend zu vermeiden.
9. Die Bodeneingriffe/-aufschlüsse sind auf das unbedingt erforderliche Maß zu beschränken. Die Aufdeckung von Grundwasser ist zu vermeiden. Die Wiederherstellung der Bodenschichten und die Begrünung hat schnellstmöglich zu erfolgen.
10. Alle anfallenden Abfallstoffe, wie Bauschutt usw., dürfen auf der Baustelle nur in Schuttcontainern gelagert werden. Schuttcontainer sind rechtzeitig und ordnungsgemäß zu entleeren.

*Hinweis: Ergänzende Vertragsbedingungen (VOB/B)*
Ergänzende Vertragsbedingungen (VOB/B)

Sicherheits- und Gesundheitskoordinator - SiGeKo
Auf der Baustelle gelten die Arbeits- und Gesundheits- bestimmungen gemäß Baustellenverordnung (BaustellV).
Der Auftraggeber hat zur Umsetzung der Baustellenver- ordnung einen Sicherheits- und Gesundheitskoordinator - SiGeKo - eingesetzt. Den Anweisungen des Koordinators  ist unbedingt Folge zu leisten.
Der Auftragnehmer hat alle erforderlichen Maßnahmen des Arbeits- und Gesundheitsschutzes zu treffen und die Hinweise des Koordinators und den Sicherheits- und Gesundheits- schutzplan - SiGePlan - zu berücksichtigen.
Der SiGePlan für die Firmen wird auf der Baustelle sichtbar ausgehängt. Die Mitarbeiter des Auftragnehmers müssen sich mit dem Inhalt des SiGePlans und den zugehörigen Erläuterungen vor Beginn der Arbeiten vertraut machen.
An den jeweiligen Koordinationsbesprechungen hat ein Bevollmächtigter des Auftragnehmers teilzunehmen und den Weisungen ist Folge zu leisten.

Baubesprechungen
Im Vorfeld der Baumaßnahme werden nach Auftragserteilung Besprechungen mit den betroffenen Beteiligten - Auftraggeber, Objektüberwachung, Auftragnehmer - entweder beim Auftraggeber oder auf der Baustelle stattfinden.
Diese finden mindestens einmal wöchentlich zu regelmäßigen Terminen statt. Die Auftragnehmer sind verpflichtet, an diesen Besprechungen mit einem geeigneten, bevollmächtigten Vertreter, der vor Beginn der Arbeiten benannt werden muss, teilzunehmen. Eine gesonderte Vergütung der Teilnahme erfolgt nicht. Das Ergebnis dieser Gespräche wird in Protokollen festgehalten.
Einsprüche gegen das Protokoll sind spätestens in einer Frist von max 1 Woche ab erhalt des Protokolles geltend zu machen. Die Protokolle werden den Vertragsparteien über die örtliche Bauleitung per E-Mail zugestellt.

Dokumentation der Ausführung
Die Dokumentation ist wie in nachfolgender Position beschrieben zwingend zu übergeben.

Umweltschutz, Baustellenbetrieb
Bei der Durchführung der Baumaßnahmen sind die zum jeweiligen Zeitpunkt anerkannten Regeln der Technik sowie alle Sicherheitsbestimmungen zu beachten.
Sind stark störende Tätigkeiten unvermeidbar, z.B. umfangreiche Transporte, Stemmarbeiten mit Pressluft, etc. muss die Bauleitung des Auftraggebers mindestens 24 Stunden vorab ausdrücklich schriftlich informiert werden.
Ferner betreffen die vertraglichen Leistungen folgende Maßnahmen des Umweltschutzes
- Erhalt von Bäumen, Sträuchern und Pflanzbeständen in den nicht unmittelbar vom Baugeschehen in Anspruch genommenen Flächen bzw. gemäß den gesetzlichen Vorschriften und
- Schutz des Grundwassers - siehe vorherige Vortexte.

*Hinweis: Objektbeschreibung*
Objektbeschreibung

Allgemein
Die Trockenbauarbeiten finden parallel zu den arbeiten z.B. Estrich, HLS, ELO, MSR etc statt. Arbeitsbereiche werden wöchentlich mit Bauleitung abgestimmt.
Gerüste sind soweit notwendig sind in den jeweiligen zu kalkulieren (Rohbau Raumhöhen: UG:3,30m, EG:3,82m, 1OG:3,46m, 2OG von 3,50m bis 4,40m)  und werden nicht gesondert vergütet.
Separat beschrieben sind die Gerüste für die Aula (Arbeitshöhe bis 7m) und die Treppenraumgerüste. alle anderen erforderlichen Gerüste sind in die EP´s einzukalkulieren. Es steht dem Bieter frei ein Gerüstsystem zu wählen, abgestimmt auf den Unterbau (erst Rohdecken aus Beton oder Massivholz uns später Estrich bzw Bodenbelag)

*Hinweis: Anlagen*
Anlagen
Anlagen Architekt
- A-6.000 - Lageplan
- A-6.001 - Baustelleneinrichtungsplan
- A-6.100 - Kellergeschoss - Teil 1
- A-6.101 - Kellergeschoss - Teil 2
- A-6.102 - Kellergeschoss - Teil 3
- A-6.103 - Kellergeschoss - Teil 4
- A-6.106 Deckenspiegel Kellergeschoss - Teil 1
- A-6.107 Deckenspiegel Kellergeschoss - Teil 2
- A-6.108 Deckenspiegel Kellergeschoss - Teil 3
- A-6.109 Deckenspiegel Kellergeschoss - Teil 4
- A-6.110 - Erdgeschoss - Teil 1
- A-6.111 - Erdgeschoss - Teil 2
- A-6.112 - Erdgeschoss - Teil 3
- A-6.113 - Erdgeschoss - Teil 4
- A-6.116 Deckenspiegel Erdgeschoss - Teil 1
- A-6.117 Deckenspiegel Erdgeschoss - Teil 2
- A-6.118 Deckenspiegel Erdgeschoss - Teil 3
- A-6.119 Deckenspiegel Erdgeschoss - Teil 4
- A-6.120 - 1.Obergeschoss - Teil 1
- A-6.121 - 1.Obergeschoss - Teil 2
- A-6.122 - 1.Obergeschoss - Teil 3
- A-6.123 - 1.Obergeschoss - Teil 4
- A-6.125 Deckenspiegel 1.Obergeschoss - Teil 1
- A-6.126 Deckenspiegel 1.Obergeschoss - Teil 2
- A-6.127 Deckenspiegel 1.Obergeschoss - Teil 3
- A-6.128 Deckenspiegel 1.Obergeschoss - Teil 4
- A-6.130 - 2.Obergeschoss - Teil 1
- A-6.131 - 2.Obergeschoss - Teil 2
- A-6.132 - 2.Obergeschoss - Teil 3
- A-6.133 - 2.Obergeschoss - Teil 4
- A-6.135 Deckenspiegel 2. Obergeschoss - Teil 1
- A-6.136 Deckenspiegel 2. Obergeschoss - Teil 2
- A-6.137 Deckenspiegel 2. Obergeschoss - Teil 3
- A-6.138 Deckenspiegel 2. Obergeschoss - Teil 4
- A-6.140 - Dachdraufsicht - Teil 1
- A-6.141 - Dachdraufsicht - Teil 2
- A-6.142 - Dachdraufsicht - Teil 3
- A-6.143 - Dachdraufsicht - Teil 4
- A-6.200 - Schnitt A-A - Teil 1
- A-6.201 - Schnitt A-A - Teil 2
- A-6.210 - Schnitt B-B
- A-6.220 - Schnitt C-C - Teil 1
- A-6.221 - Schnitt C-C - Teil 2
- A-6.230 - Schnitt D-D
- A-6.240 - Schnitt E-E
- A-6.250 - Schnitt F-F
- A-6.300 - Ansichten - Nord
- A-6.310 - Ansichten - Ost und West
- A-6.320 - Ansichten - Süd
Anlagen Bauphysik
- 16147_303bg_ra (vom 28.06.2024)
- 16147_301bg_tb_LPH3_4 (vom 28.08.2024)
- 16147_300btk_bp_2024-11-08 (vom 08.11.2024)
- 16147_302bg_ba_LPH3_4 (vom 08.11.2024)

*Hinweis: Ansprechpartner, Ausführungspläne und Abrechnung*
Ansprechpartner, Ausführungspläne und Abrechnung

Beim Projekt sind unter anderem folgende Institutionen und Planer eingeschaltet:

- Projektsteuerung,
- Sicherheits- und Gesundheitsschutzkoordinator,,
- Architekt
- Freianlagenarchitekt,
- Tragwerksplaner,
- Prüfstatiker,
- Fachplaner Technische Ausrüstung - Sanitär+Lüftung+Heizung,
- Fachplaner Technische Ausrüstung  Elektro,
- Bauphysiker,
- Baugrundgutachter,
- Brandschutzgutachter und
- Prüfsachverständiger Brandschutz

die wie folgt als Ansprechpartner fungieren:

- Gesamtkoordination; Objektüberwachung
- Sanitär-, Lüftungs-, Heizungs und Sprinklerinstallationen; Fachplaner Technische Ausrüstung - Sanitär+Lüftung+Heizung
- Elektroinstallationen; Fachplaner Technische Ausrüstung - Elektro

Bei der Bauausführung sind deswegen folgende Pläne in der folgend genannten Rangfolge zu berücksichtigen:
- Ausführungsplanung der Objektplanung,
- Ausfühungsplanungen Technische Ausrüstungen,
- Detailplanung Gewerk Schlosser,
- M+W Planung Gewerk Schlosser und
- M+W Planung Gewerk Fensterelemente für Fensterelemente und PR-Fassaden

Für die Abrechnung bitten wir um Beachtung, dass:
- alle Leistungen durch den Objektüberwachung betreut werden.

Die Schnittstelle Elektro ist mit der Fachplanung Elektro und dem Gewerk Elektro abzustimmen.

*Hinweis: Hinweis Trockenbauarbeiten*
Hinweise Trockenbauarbeiten innen

Die Trockenbau innen umfassen unter anderen folgende Leistungen
- Wände und Installationswände,
- Vorsatzschalen und Abkofferungen Wände,
- Schachtwände,
- Trockenputz,
- Decken,
- Sonstiges
wobei hier auch die, der Leitungsbeschreibung anliegenden,
Pläne und ebenso der Bericht zur Bauphysik und das Brandschutzkonzept und dessen Pläne zu beachten sind.

Für den Transport in das Gebäude stehen nur die Außentüren zur Verfügung, gesonderte Einbringöffnungen sind nicht vorhanden.
Die lichten Durchgänge an den Außentüren betragen ca:
UG bis zu 1,80m lichter Durchgang Tiefgarage ins Gebäude
EG bis zu 1,80m lichter Durchgang Tiefgarage ins Gebäude
Zugänge Treppenhäuser in die beiden Obergeschosse: max: 1,80m Es ist zu beachten, dass es auch kleinere Treppenhöuser gibt in denen weniger lichte zur Verfügung steht. Die somit weiteren Transportwege sind zu kalkulieren und werden nicht gesondert vergütet.

Begrenzende Innenwände sind zusätzlich zu beachten.

Bei der Lagerung der Materialien und Arbeiten auf frischen Estrich ist folgendes zu beachten

Nach einem Tag ist der Estrich leicht belastbar und begehbar
Volle Belastbarkeit ist erst nach Erreichen der Belegreife gegeben, die abhängig von der Estrichdicke und den Umgebungsbedingungen ist. Richtwert circa 28 Tage.
Kein großflächiges Abdecken bei nicht belegreifen Estrichen
Keine Lagerung von Trockenbauplatten ohne untergelegte Palette
Stapel von Trockenbauplatten sind in ihrer Höhe begrenzt und auf die Belastbarkeit des Estriches abzustimmen (nach 28 Tagen Flächenlasten von 5kN/m² und Einzellasten bis 4kN/m³)
Die Lagerflächen sind mit der Bauleitung abzustimmen.
Das Verwenden von Rollgerüsten ist auf die Belastbarkeit des Estriches abzustimmen

Bei allen Leistungen ist bei der Kalkulation vollständig zu berücksichtigen und späteren Ausführungen zu beachten, dass

- im Bereich aller Bauteile haustechnische Installationen vorhanden sind und die Unterkonstruktion, Wärmedämmung und Beplankung darauf angepasst werden müssen.
- die einzelnen Arbeitsschritten mit Unterkonstruktion, Wärmedämmung und Beplankung nicht kontinuierlich, sondern  wegen der haustechnischen Installationen nacheinander erbracht werden müssen.
- besonders Wände, Installationswände und Vorsatzschalen sehr kleinteilig und auch im Wechsel von Wänden und Installationswänden erstellt werden müssen.
- besonders bei den Ausführungen im Bereich der abgehängten Decken in den Nebenräumen - wie WCs, Putzräume, innenliegenden Differenzräume, etc. - und auch bei den Flurdecken im Bereich der v.g. Nebenräumen es sich um hochinstallierte Bereiche mit einer massiven Anhäufung von Installationen, wie Lüftungskanälen, Sanitärleitungen, Kabeltrassen, etc. handelt, die die vollständige Anpassung der Deckenunterkonstruktion nach sich ziehen.
- das Schließen von Wänden und Decken darf in jedem Fall in allen Bereichen erst nach Freigabe durch die Fachplaner bzw. haustechnischen Gewerken erfolgen.
- das Abstimmen, Einmessen und Anzeichnen der Unterkonstruktionen und Ausschnitte für haustechnischen Leistungen wie Leuchten, Kabeldurchführungen, Lüftungsauslässe, Rohrdurchführungen, etc. hat in enger Abstimmung mit den Fachplanern bzw. haustechnischen Gewerken durch den Auftragnehmer Trockenbau zu erfolgen.
- bei der Herstellung von Aussparungen für haustechnische Installationen sowie bei Revisionsklappen alle erforderlichen Auswechselungen und Verstärkungsprofile berücksichtigt werden müssen, dies gilt insbesondere auch für einseitige Aussparungen von Heizkreisverteilern mit liegenden Format.
- Bei Erstellung von Leitungsauslässen etc für Haustechnische Gewerke ist das Medium durch die erstellte Öffnung zu führen (z.b. Kabeldurchführungen, Flexschläuche, Lehrrohre etc.)
- das bei der Herstellung von Öffnungen anfallende Abbruchmaterial Eigentum des Auftragnehmers wird und vollständig gemäß den geltenden Vorschriften zu entsorgen ist.
- die erhöhten Anforderungen an die Ebenheit und  Maßhaltigkeit gemäß DIN18202 erfüllt werden müssen.
- die Oberflächenqualität aller sichtbaren in diesem Leistungsverzeichnis aufgeführten Flächen in Q3 und die  Ebenheitstoleranzen nach DIN 18 202, Tabelle 3, Zeile 7 zu erstellen sind.
- alle Anschlüsse am Bauteile  mit “Trennfix“ herzustellen sind.
- alle Ausbesserungen an Verzinkung und Beschichtung müssen in selber Qualität ausgeführt werden müssen, wie die "werkstattmäßige" Ausführung.
- alle Kanten ohne Ausnahme gemäß den Vorgaben der Unfallversicherung mit einem Radius von mindestens 2 mm ausgeführt werden Nebenräumen.
- Die Wände sind in mehreren Arbeitsgängen zu montieren. (Aufstellen UK, Beplankung 1 Seite, Spachtelung 1. Seite, Beplankung 2 Seite, Spachtelung 2. Seite) Abstellungen für Estrich sind in separater Position beschrieben. Dies ist bei der Kalkulation zu berücksichtigen
- Vorsatzschalen und Schachtwände sind in mehreren Arbeitsgängen zu montieren. (Aufstellen UK, Beplankung 1 Seite, Spachtelung 1. ) Abstellungen für Estrich sind in separater Position beschrieben. Dies ist bei der Kalkulation zu berücksichtigen
- Anschlüsse sind herzustellen an Betonbauteile, Mauerwerk, geputzt, Trockenbaubeplankungen bzw Trocknebaubauteile sowie an massive Holzbauteile.

Für die Abrechnung von teilerstellten Leistungen wird folgendes angesetzt

Wände und Installationswände,
Fertigstellung Unterkonstruktion25 %
Fertigstellung Beplankung 1. Seite25 %
Fertigstellung Wärmedämmung5 %
Fertigstellung Beplankung 2. Seite25 %
Fertigstellung Oberfläche 1. Seite10 %
Fertigstellung Oberfläche 2. Seite10 %

Vorsatzschalen, Abkofferungen Wände und Schachtwände
Fertigstellung Unterkonstruktion50 %
Fertigstellung Wärmedämmung5 %
Fertigstellung Beplankung40 %
Fertigstellung Oberfläche10 %

Decken
Fertigstellung Unterkonstruktion50 %
Fertigstellung Wärmedämmung5 %
Fertigstellung Beplankung35 %
Fertigstellung Oberfläche10 %

### Bereich 1 Baustelleneinrichtung und Allgemein

#### Abschnitt 1.1 Baustelleneinrichtung

*Hinweis: Hinweise Baustelleneinrichtung*
Hinweise Baustelleneinrichtung

Allgemein
Vor Beginn der Arbeiten sind im Zuge eines gemeinsamen Ortstermins mit der Objektüberwachung die Festlegungen und Abfolge zu den nachfolgenden Positionen zu vereinbaren, die danach auch als Grundlage für das Aufmass und die Abrechnung dienen.

Ausführung
Der Auftragnehmer hat auf Basis der bauseitigen Baustellenein- richtungspläne der Objektplanung und der Gewerke Fassadenelemente, vorgehängte Fassade, Zimmerer, Spengler, etc. einen eigenen Baustelleneinrichtungsplan zu fertigen und dem Auftraggeber rechtzeitig vor Einrichtung der Baustelle zur Freigabe vorzulegen.

Aufgrund der geengten Verhältnisse auf dem Baufeld und den Tätigkeiten von anderen Gewerken kann es erforderlich werden, dass die Baustelleneinrichtung des Auftragnehmers
 - Aufenthaltscontainer, Lagerflächen, etc. - auch kurzfristg umgestellt werden muss. Das zweimalige Umstellen der Baustelleneinrichtung ist durch den AN zu kalkulieren.

Materiallagerung in der Tiefgarage: Flächen werden ausschließlich durch die Objektüberwachung verteilt. Aufgrund der späteren Beschichtung der Tiefgarage, ist es erforderlich den Boden ordnungsgemäß zu schützen. Abdeckungen mit einer Folie und anschließend vollflächiges auslegen mit mindesten 24mm dicken OSB Platten (die Schutzmaßnahmen müssen von der Objektüberwachung abgenommen werden). Arbeiten in der Tiefgarage sind nicht gestattet. Die Bereiche sind durch einen Bauzaun einzuzäunen und durch den AN zu verschließen. Der AN haftet für Schäden im Bereich der TIefgarage in seinem ihm zugewiesenen Bereich. Ein zusätzliche Vergütung für das Abdecken erfolgt nicht und ist in die Einheitspreise einzurechnen. Die Abdeckung ist nach Fertigstellung wieder zu beseitigen.

Werden durch die Baustelleneinrichtung Rechte Dritter - insbesondere von Nachbarn - für die Dauer der Bauarbeiten oder vorübergehend und kurzfristig beeinträchtigt, ist der Bauherr oder die Bauleitung unverzüglich zu informieren. Das gilt auch im Zweifel über das Vorliegen von Rechten oder bei zu vermutenden Beeinträchtigungen bzw. bei Beschädigung vorhandener Bauwerke oder Bauteile.

Baustelleneinrichtung auf Grasnarbe oder Humus ist nicht gestattet. Die Kronen- und Wurzelbereiche von Bäumen sind frei zu halten. Das gilt auch für Materiallagerungen.

Vorhandene Grenzsteine und Vermessungsmarkierungen sind zu beachten.

Das Aufstellen von Wohnunterkünften auf dem Baugrundstück ist nicht gestattet.

Der Auftragnehmer hat auch die von ihm ausgeführten Leistungen bis zur Abnahme vor Winterschäden und Grundwasser zu schützen, sowie Schnee und Eis zu beseitigen.

Die Ausführung von Bauzaun, Bauwasser, Baustrom, Baubeleuchtung und Sanitärcontainer erfolgt bauseits.

Es wird darauf hingewiesen, dass der Bauzaun aufgrund des Schulumfeldes permanent geschlossen sein muss und es auch in der Pflicht des Auftragnehmers liegt, von Dritten geöffnete Zaunbereiche wieder zu schließen.

**1.1.10 Baustelleneinrichtung AN einrichten-räumen**
*** Pauschalposition
Baustelleneinrichtung des Auftragnehmers, soweit sie nicht in den nachfolgenden Einzelpositionen erfasst sind,  für nachfolgend beschriebene Leistungen gemäß den Vorschriften der Berufsgenossenschaften und öffentlich rechtlichen Stellen und Behörden einrichten, vorhalten, unterhalten, rückbauen und nach Fertigstellung der Arbeiten räumen.

Hierbei enthalten sind insbesondere
- Geräte, Maschinen, Werkzeuge und sonstige Betriebsmittel und -stoffe,
- sämtliche für die Baustelleneinrichtung nötigen Transporte
- Bau- und Lagerplätze
- Aufenthalts- und Lagerräume,
- Schutz -, Absperr- und Sicherungsmaßnahmen sowie Vorkehrungen zur Einhaltung des Arbeitsschutzes,
- Gerüste, Arbeitsbühnen und provisorische Treppen einschließlich Geländer,
- Schutzwände, Schutzdächer, begehbare Abdeckungen, und Schutzgeländer,
- Kräne, Hub- und Hebezeuge, Hubfahrzeuge, Hubsteiger bzw. Scherenbühnen und sonstige Hilfsmittel,
- Gebühren im Zusammenhang mit der Baustelleneinrichtung,
- Kommunikationseinrichtungen,
- verkehrsrechtliche Anordnungen,
- Verkehrsschilder und sonstige Beschilderungen,
- Sichern der Arbeiten gegen Niederschlagswasser,
- regelmäßiges Reinigen der durch die Arbeiten verschmutzten Verkehrs-, Geh- und Parkflächen und sonstigen Flächen auf dem Grundstück,
- regelmäßiges Entsorgen von Abfall und Beseitigung von Verunreinigungen aus dem Bereich des Auftragsnehmers,
- Winterdienst für die Erstelllung der eigenen Leistungen,
- Vorhaltekosten Material.
- Umverlagerung oder teilweiser Rückbau von Teilen der Baustelleneinrichtung, wenn Flächen für andere Gewerke benötigt werden.

Hinweis
- die Ausführung der Arbeiten kann z.B. bedingt durch Nachfolgegewerke nicht kontinuierlich erfolgen. Dies ist bei der Kalkulation der Positionen zu berücksichtigen,
- der anliegende Baustelleneinrichtungplan, der als Basis für die Ausführungen des Gewerkes Baumeister dient, ist zu beachten und
- die Ausführung von Bauzaun, Bauwasser, Baustrom, Baubeleuchtung und Sanitärcontainer erfolgt bauseits.
- Lagerplätze sind nur bedingt vorhanden. Es gibt eine Fläche des Bauherren mit einer Entfernung von ca. 500m die mitgenutzt werden kann. Dies ist zu berücksichtigen.

Vorhaltedauer 14 Monate
Abrechnungje Monat kann der anteilige Betrag des Einheitspreises abgerechnet werden.
Menge: 1,000 psch

**1.1.20 Baustelleneinrichtung AN verlängern**
Vorgenannte Baustelleneinrichtung über die vertraglich vereinbarte Bauzeit und für vom Auftragnehmer nicht vertretbaren Bauzeitverlängerungen hinaus weiter vorhalten.

Der Auftragnehmer hat die unverschuldete Verlängerung der Baustelleneinrichtung mit 7-tägigem Vorlauf beim Auftraggeber anzuzeigen.

Grundvorhaltung 14 Monate
Abrechnungaußer den vollen Monaten werden Teilzeiten nach Tagen zu 1/30 des Einheitspreises abgerechnet.
Menge: 6,000 Mt

**1.1.30 Plan Baustelleneinrichtung**
*** Pauschalposition
Baustelleneinrichtungsplan auf Basis der Vorgaben des Auftraggebers und unter Beachtung der Baustelleneinrichtungen der Gewerke Fassadenelemente, vorgehängte Fassade, Zimmerer, Spengler, etc. erstellen und zur Abstimmung und Freigabe an die Objektüberwachung übersenden.

Übergabe 2 Wochen nach Auftragserteilung

Der Plan muss unter anderem folgendes beinhalten
- Kräne, Hub- und Hebezeuge, Hubfahrzeuge, Hubsteiger bzw. Scherenbühnen und sonstige Hilfsmittel inklusiv Fahr- udn Schwenkbereiche und technischer Daten.
- Lagerflächen für Materialien, Maschinen, Werkzeugen, etc.,
- Ausweichflächen für Anlieferungen und
- Container des  Auftragnehmers für Personal, Materialien, Maschinen, Werkzeugen, etc.
- Angaben zu benötigte Lagerflächen und entsprechende Größenangaben

Hinweis  als Basis für die Baustelleneinrichtung dient der Baustelleneinrichtungsplan, der der Leistungsbeschreibung anliegt.
Menge: 1,000 psch

**1.1.40 Terminplan**
*** Pauschalposition
Terminplan unter Berücksichtigung aller Abläufe auf Basis der Vorgaben des Auftraggebers erstellen und zur Abstimmung und Freigabe an die Objektüberwachung übersenden.

Übergabe 2 Woche nach Autragserteilung

Der Plan muss unter anderem folgendes beinhalten
- Vorlauf von Ausführungsplänen der Tragwerks- Objektplanung, Angaben von Dritten, etc.,
- Detail-, Montage- und Werkstattplanung,
- Freigaben,
- Vorlauf Materialbestellungen,
- Vorlauf Aufnahme Maße vor Ort,
- Ausführungszeiträume der einzelnen Leistungsabschnitte, deren Umfang auch den v.g. Positionen für die Baustelleneinrichtungen zu entnehmen sind,
- Gesamtfertigstellung und
- etc.
Menge: 1,000 psch

**1.1.50 Einmessarbeiten**
*** Pauschalposition
Einmessarbeiten die zur Durchführung aller nachfolgend beschriebenen Arbeiten und insbesondere dem Einmessen von haustechnischen Installationen z.B. für die Herstellung von Aussparungen und Einbau von Revisionsöffnungen notwendig sind

haustechnischenLeuchten, Lautsprecher, InstallationenRettungswegkennzeichnungen, Lüftungsleitungen, Kabelauslässe etc.
Menge: 1,000 psch

**1.1.60 Stillstandszeiten Baustelle mit Mannschaft**
Kosten für die Stillstandszeiten der Baustelle, die nicht vom Auftragnehmer zu vertreten sind, einschließlich Mannschaft und sämtlicher Personalkosten, Sozialkosten, Lohnnebenkosten, Kosten für verminderte Leistung bei Wiederaufnahme der Tätigkeiten etc.

Der Auftragnehmer hat den Stillstand sofort beim Auftraggeber anzuzeigen.

Hinweis  die mögliche terminliche Unterbrechung zwischen verschiedenen Bauabläufen, z.B. Wände und Decken zählt nicht als Stillstandszeit
Menge: 7,000 Tage

#### Abschnitt 1.2 Allgemein

**1.2.10 Dokumentation**
*** Pauschalposition
Dokumentation für die Ausführungen, den Betrieb und die Nutzung, sowie für Umbauten, Instandsetzungen und Instandhaltungen zusammenstellen und wie folgt übergeben

nachfolgende Punkt 2-10 spätestens 4 Wochen vor Ausführungsbeginn
- 1-fach digital per E-Mail

vollständige Dokumentation spätestens 4 Wochen vor Übergabe der Schlussrechnung
- 1-fach in Papierform und
- 3-fach digital auf Datenträger

Der Dokumentation muss unter anderem folgendes beinhalten
1. Inhaltsverzeichnis
2. bauaufsichtliche Zulassungen und Prüfbescheide und insbesondere Brandschutz- und Schallschutznachweise
3. Nachweise zu Baustoffen und Bauarten
1. Leistungserklärungen
1. technische Datenblätter und Merkblätter
2. Produktunterlagen, -beschreibungen und -datenblätter
1. Produkt- und Materialnachweise
2. Verarbeitungsrichtlinien
3. Montageanweisungen und -anleitungen
1. Sicherheitsdatenblätter
2. Aufstellung von Einzelteilen wie Profile, Befestigungsmittel, Schrauben, Verbindungsmittel, Platten, Dämmungen, etc.
3. Ausführungs- und Detailpläne das Gewerk Trockenbau
4. Fachunternehmererklärung,
5. Herstellerverzeichnis mit Nennung von Adresse, Ansprechpartnern und vollständigen Kontaktdaten
6. Wartungsanleitungen, -anweisungen und -bücher
1. Betriebs- und Instandhaltungsvorgaben
1. Ersatzteillisten
2. Gebrauchsanweisungen
3. Pflegehinweise
4. Unterlagen zu Abnahmen und Übergaben
5. Entsorgungsnachweise
6. Bautagesberichte

Hinweis
- alle Einzeldokumente dieser und ggf. wenn gefordert auch aus anderen Positionen sind in der Dokumentation zu erfassen und im Inhaltsverzeichnis aufzuführen,
- jede Dokumentation in Papierform ist in Aktenordnern zu übergeben.
- der Inhalt der Ordner ist jeweils in einem vorangestellten Verzeichnis zu dokumentieren.
- die einzelnen Papierdokumente sind gemäß Inhaltsverzeichnis einzuordnen und mit Trennblättern zu unterteilen.
- die Gliederungsstruktur der Papierdokumentation ist bei der digitalen Dokumentation analog auszuführen.
- bei der digitalen Dokumentation sind die Einzeldokumente als pdf-Datei und alle Zeichnungen jeweils als pdf-Datei und zusätzlich als zu bearbeitbares Dateiformat auf Datenträger gesammelt zu übergeben.
- alle Dokumentationen sind als Gesamtpaket zusammengefasst der Objektüberwachung zu übergeben.
- das Gesamtpaket der Dokumentationen muss wie oben angegeben übergeben werden, damit eine Überprüfung durch die Objektüberwachung möglich ist.
- können aus technischen oder ablaufbedingten Gründen einzelne Dokumente nicht wie oben angegeben fertiggestellt und übergeben werden, so ist dies rechtzeitig der Objektüberwachung schriftlich mitzuteilen und die Übergabe dieser Dokumente abzustimmen
Menge: 1,000 psch

### Bereich 2 Vorbereitende Arbeiten und Schutzmaßnahmen

#### Abschnitt 2.1 Vorbereitende Arbeiten, Massen

*Hinweis: Hinweise vorbereitende Arbeiten*
Hinweise vorbereitende Arbeiten

Die nachfolgenden vorbereitenden Arbeiten sind getrennt von den Hauptarbeiten auszuführen.
Dies ist bei der Kalkulkation zu berücksichtigen.

Die Ausfühung erfolgt nur auf besondere Anweisung des Auftraggebers oder der Objektüberwachung.
Die Abrechnung erfolgt ausschließlich nach ausgeführter Fläche, die vor Ausführung mit der Objektüberwachung festgelegt werden muss.

**2.1.10 Reinigen Untergrund, grobe Verschmutzungen, DIN 18340 Punkt 4.2.8**
Reinigen des Untergrundes von groben Verschmutzungen einschließlich anfallenden Schmutz aufnehmen und gemäß den geltenden Vorschriften entsorgen.

UntergrundOrtbetonbodenplatten -und decken, abgedichtete Bodenplatten, Ortbetonwände, geputzte Wände, etc.
Verschmutzungengemäß VOB/C DIN 18340 Abschnitt 4.2.8
Hinweis  Ausführung auch in Kleinflächen.
  Ausführung nur auf besondere Anweisung des Auftraggebers oder der Objektüberwachung.
  Das Reinigen des Untergrundes von Schmutz, der nicht in den besonderen Leistungen der VOB/C aufgeführt ist, ist kostenneutral als Nebenleistung
  einschließlich anfallenden Schmutz aufnehmen und gemäß den geltenden Vorschriften entsorgen zu erbringen.
Abrechnungdie Abrechnung erfolgt nach ausgeführter Fläche.
  Feststellung der Fläche in Absprache mit der Objektüberwachung vor Ausführung.
Menge: 50,000 m²

**2.1.20 Betonüberstände entfernen**
Beton- und Putzüberstände des Untergrundes entfernen einschließlich anfallenden Schutt aufnehmen und gemäß den geltenden Vorschriften entsorgen.

UntergrundOrtbetonbodenplatten -und decken, Ortbetonwände, geputzte Wände, etc.
Überständelinienartig, b/h= bis 30/20 mm
Hinweis  Ausführung auch in Kleinflächen.
  Ausführung nur auf besondere Anweisung des Auftraggebers oder der Objektüberwachung.
Abrechnungdie Abrechnung erfolgt nach ausgeführter Länge.
  Feststellung der Länge in Absprache mit der Objektüberwachung vor Ausführung.
Menge: 10,000 m

**2.1.30 Dübelauszugsversuch**
Probebelastung als Auszieh-/Auszugsversuch für abgehängte Decken mit einem geeignetem Prüfgerät zur Ermittlung der Zugbelastbarkeit des Verankerungsgrundes für die Auswahl des Befestigungsmittels durchführen.

Belastungsgrundlage  mindestens 50 kg/m²
Menge: 4,000 St

**2.1.40 Randdämmstreifen entfernen**
Randdämmstreifen mit 2 cm Abstand über der Oberkante Estrich abschneiden und gemäß den geltenden Vorschriften entsorgen

RanddämmstreifenPE-Schaum mit ankaschiertem Folienstreifen für einen dichten Anschluss der Trennschicht ohne Hohlkehle, rückseitig selbstklebend, sehr gute Schalldämmumg, standfest
Abmessungsichtbar d/h=10/60 mm
Hinweis  Ausführung nur auf besondere Anweisung des Auftraggebers oder der Objektüberwachung.
Menge: 10,000 m

#### Abschnitt 2.2 Schutzmaßnahmen, Massen

*Hinweis: Schutzabdeckungen*

**2.2.10 Schutzabdeckung Bau- und Anlagenteile, vor Ausführung**
Bau- und Anlagenteile, welche nach Fertigstellung sichtbar bleiben, und Einrichtungsgegenstände gemäß VOB/C DIN 18340 Abschnitt 4.2.7 mit geeigneter Folie, Abkleben mit Klebeband oder anderen erforderlichen Maßnahmen gegen Beschädigungen, Feuchtigkeit und Verunreinigungen schützen einschließlich Abdeckmaterialien und Klebebänder nach Beendigung der Arbeiten vollständig entfernen und entsorgen.

Bau- und Anlagen-Fenster, Fensterbänke, Türen, Geländer, teileLüftungsgeräte, Pufferspeicher, Heizungsanlagen, Verteiler, etc.
RaumhöheRegelgeschosse bis 3,50 m, Aula und Treppenhäuser bis 7,00 m
Menge: 50,000 m²

**2.2.20 Schutzabdeckung Bau- und Anlagenteile, nachträglich**
wie vor, jedoch bei nachträglich auszuführenden Trockenbauarbeiten in fertiggestellten bzw. teilfertigestellten Bereichen.

Hinweis  Ausfühung nur auf besondere Anweisung des Auftraggebers oder der Objektüberwachung
Menge: 10,000 m²

**2.2.30 Schutzabdeckungen Mobiliar**
Schutzabdeckung von Mobiliar in Absprache mit der Objektüberwachung herstellen, vorhalten, unterhalten und abbauen

Schutzabdeckunglose Abdeckung aus PE-Folie,
  d =mindestens 0,2 mm mit partieller Fixierung
Vorhaltedauer maximal 2 Wochen
Abrechnungaußer den vollen Wochen werden Teilzeiten nach Tagen zu 1/7 des Einheitspreises abgerechnet.
  Abrechnung gemäß ausgelegter Schutzabdeckung
Menge: 10,000 m²

**2.2.40 Bodenabdeckung Malervlies**
Bodenabdeckung für bestehende Bodenbeläge in Absprache mit der Objektüberwachung verlegen, vorhalten, unterhalten und abbauen

BodenabdeckungMalervlies mit Beschichtung aus PE-Folie, Gewicht mindestens 220 g/m², rutschhemmend, saugstark
  Schutz der Bodenbeläge vor mechanischen Beschädigungen, geeignet als Untergrund für Fahrgerüste u.ä.
  Bei Beschädigungen der Abdeckung ist diese unverzüglich instand zu setzen.
  Vor Verlegung ist der Boden besenrein zu reinigen einschließlich Enstorgung des anfallenden Kehrgutes.
  Dauerhaftes Abkleben aller Stöße und Anschlüsse an aufgehende Bauteile bzw. freie Übergänge.
Vorhaltedauer 2 Monat
Abrechnungaußer den vollen Monaten werden Teilzeiten nach Tagen zu 1/30 des Einheitspreises abgerechnet
Menge: 20,000 m²

**2.2.50 Bodenabdeckung Malervlies verlängern**
Vorgenannte Bodenabdeckung über die vertraglich vereinbarte Bauzeit und für vom AN nicht vertretbare Bauzeitverlängerung hinaus weiter vorhalten

Grundvorhaltung 1 Monat
AbrechnungAbrechnung erfolgt nach m² x Vorhaltung in Monaten.
  Außer den vollen Monaten werden Teilzeiten nach Tagen zu 1/30 des Einheitspreises abgerechnet.
Menge: 20,000 m2Mt

**2.2.60 Bodenabdeckung Holzwerkstoffplatte auf Malervlies**
Bodenabdeckung Holzwerkstoffplatte auf Malervlies in Absprache mit der Objektüberwachung verlegen, vorhalten, unterhalten und abbauen einschließlich Zuschnittsarbeiten und dauerhaftem Abkleben der Plattenstöße und Anschlüsse an aufgehende Bauteile bzw. freie Übergänge

Holzwerkstoffplatted = mindestens 20 mm
Vorhaltedauer 2 Monat
Abrechnungaußer den vollen Monaten werden Teilzeiten nach Tagen zu 1/30 des Einheitspreises abgerechnet
Menge: 10,000 m²

**2.2.70 Bodenabdeckung Holzwerkstoffplatte auf verlängern**
Bodenabdeckung Holzwerkstoffplatte auf verlängern

Vorgenannte Bodenabdeckung über die vertraglich vereinbarte Bauzeit und für vom Auftragnehmer nicht vertretbare Bauzeitverlängerung hinaus weiter vorhalten

Grundvorhaltung 3 Monat
AbrechnungAbrechnung erfolgt nach m² x Vorhaltung in Monaten.
  Außer den vollen Monaten werden Teilzeiten nach Tagen zu 1/30 des Einheitspreises abgerechnet.
Menge: 10,000 m2Mt

*Hinweis: Staub- und Wetterschutzwände*

**2.2.80 Staub- und Wetterschutzwand Folie aufbauen, vorhalten, unterhalten und abbauen**
Staub- und Wetterschutzwand in Absprache mit der Objektüberwachung aufbauen, vorhalten, unterhalten und abbauen

Schutzwandumlaufende Holzunterkonstruktion mit zusätzlichen senkrechten Abstrebungen, gewebeverstärkter PE-Folie,
  d = mindestens 0,5 mm und allseitigem staubdichten Abkleben der Anschlüsse an angrenzende Bauteile.
  Größe über 5,0 m²
Vorhaltedauer 2 Monate
Abrechnungaußer den vollen Monaten werden Teilzeiten nach Tagen zu 1/30 des Einheitspreises abgerechnet
Menge: 10,000 m²

**2.2.90 Staub- und Wetterschutzwand Folie verlängern**
Vorgenannte Staub- und Wetterschutzwand über die vertraglich vereinbarte Bauzeit und für vom AN nicht vertretbare Bauzeitverlängerung hinaus weiter vorhalten

Grundvorhaltung 2 Monate
AbrechnungAbrechnung erfolgt nach m² x Vorhaltung in Monaten.
  Außer den vollen Monaten werden Teilzeiten nach Tagen zu 1/30 des Einheitspreises abgerechnet
Menge: 10,000 m2Mt

**2.2.100 Zulage Staub- und Wetterschutzwand Folie Bautür**
Zulage zu den vorgenannten Positionen der Staub- und Wetterschutzwände, für Einbau einer staubdichten Tür

Öffnungmassb/h = circa 1,00/2,00 m
Menge: 1,000 St

**2.2.110 Staub- und Wetterschutzwand Holzwerkstoffplatten aufbauen, vorhalten, unterhalten und abbauen**
Staub- und Wetterschutzwand in Absprache mit der Objektüberwachung aufbauen, vorhalten, unterhalten und abbauen

Schutzwandumlaufende Holzunterkonstruktion mit zusätzlichen senkrechten Abstrebungen, beidseitger Beplankung aus Holzwerkstoffplatten, innenseitiger Dämmung aus Mineralwolle
  d = mindestens 5 cm und allseitigem staubdichten Abkleben der Anschlüsse an angrenzende Bauteile.
  Größe über 5,0 m²
Vorhaltedauer 2 Monate
Abrechnungaußer den vollen Monaten werden Teilzeiten nach Tagen zu 1/30 des Einheitspreises abgerechnet
Menge: 10,000 m²

**2.2.120 Staub- und Wetterschutzwand Holzwerkstoffplatten verlängern**
Vorgenannte Staub- und Wetterschutzwand über die vertraglich vereinbarte Bauzeit und für vom AN nicht vertretbare Bauzeitverlängerung hinaus weiter vorhalten

Grundvorhaltung 2 Monate
AbrechnungAbrechnung erfolgt nach m² x Vorhaltung in Monaten.
  Außer den vollen Monaten werden Teilzeiten nach Tagen zu 1/30 des Einheitspreises abgerechnet
Menge: 10,000 m2Mt

**2.2.130 Zulage Staub- und Wetterschutzwand Holzwerkstoffplatten Bautür**
Zulage zu den vorgenannten Positionen der Staub- und Wetterschutzwände, für den Einbau einer staubdichter Tür

Öffnungmassb/h = circa 1,00/2,00 m
Menge: 1,000 St

**2.2.140 Zulage Staub- und Wetterschutzwand Holzwerkstoffplatten Öffnungen, Größe bis 0,20 m²**
Zulage zu den vorgenannten Positionen der Staub- und Wetterschutzwände, für das Herstellen von Öffnungen in der Staub- und Wetterschutzwand im Bereich haustechnischer Installationen wie Sanitär- und Heizleitungen bzw. Lüftungskanäle und allseitigem staubdichten Abkleben an Installationen und Beplankung Wand

Öffnungsgrößebis 0,20 m²
Menge: 1,000 St

**2.2.150 Zulage Staub- und Wetterschutzwand Holzwerkstoffplatten Umsetzen**
Zulage zu den vorgenannten Positionen der Staub- und Wetterschutzwände, für Umsetzen Staub- und Wetterschutzwand aus Holzwerkstoffplatten.
Menge: 5,000 m²

### Bereich 3 Neubau Schule

#### Abschnitt 3.1 Wände

##### 3.1.1 Wände

*Hinweis: Wände*

**3.1.1.10 Trennwand, d=100 mm, h bis 4,5 m, F-30, Rw min. 47 dB**
nichttragende innere Trennwand gemäß DIN 4103-1 als Montagewand mit Einfachständerwerk aus verzinkten Stahlblechprofilen gemäß DIN 18182-1, Dämmschichteinlage und Beplankung aus zwei Lagen Gipsplatten je Seite

Einbaubereich2 gemäß DIN 4103-1
Feuerwiderstands-F-30 gemäß DIN 4102-2
klasse
Schallschutzerf. Rw mindestens 47 dB

Wand  Anschlüsse gemäß Anforderungen und Herstellervorgaben,
  Anschlüsse mit Trennfix
Abmessungd=100 mm, h=bis 4,50 m,
  Einzellängen ab 2,00 m,
  Fläche ab 2,5 m²
Ständerwerkb=50 mm, verzinkt
Beplankung2*12,5 mm je Seite
OberflächenqualitätQ3

Befestigungs-Stahlbetonwand ungeputzt und geputzt, untergrundStahlbetondecke, Mauerwerkswand geputzt, nichttragende Trennwände und Installationswände Massivholzstützen, Massivholzdecken und Massivholzwände mit und ohne GKF Beplankung
AusführungUG - 2OG
Menge: 200,000 m²

**3.1.1.20 Trennwand, d=125 mm, h bis 4,5 m, F-30, Rw min. 47 dB**
wie vor, jedoch

Schallschutzerf. Rw mindestens 47 dB

Abmessungd=125 mm, h=bis 4,50 m,
  Einzellängen ab 1,00 m,
  Fläche ab 2,5 m²
Ständerwerkb=75 mm, verzinkt
Menge: 5,000 m²

**3.1.1.30 Trennwand, d=150 mm, h bis 4,5 m, F-30, Rw min. 47 dB**
wie vor, jedoch

Schallschutzerf. Rw mindestens 47 dB

Abmessungd=150 mm, h=bis 4,50m,
  Einzellängen ab 2,00 m,
  Fläche ab 2,5 m²
Ständerwerkb=100 mm, verzinkt
Menge: 2250,000 m²

**3.1.1.40 Trennwand, d=200 mm, h bis 4,5 m, F-30, Rw min. 47 dB**
wie vor, jedoch

Schallschutzerf. Rw mindestens 47 dB

Abmessungd=200 mm, h=bis 4,50 m,
  Einzellängen ab 1,00 m,
  Fläche ab 2,5 m²
Ständerwerkb=150 mm, verzinkt
Menge: 72,854 m²

*Hinweis: Wände Ausbildungen, Minderungen, Zulagen, Anschlüsse und Abstellen*

**3.1.1.50 Zulage Deckenanschluss gleitend**
Zulage zu vorgenannter GK Wänden aller Dicken,  für die Ausbildung des Deckenanschlusse, gleitend, mit Plattenstreifen. Schallschutzanforderung analog zur Wand.
Brandschutzanforderung analog zur Wand. Inkl notwendiger Befestigungsmittel, Abschlüsse etc.
Menge: 1000,000 m

**3.1.1.60 Ausbildung Ecke Trennwand**
Ausbildung Ecke für vorgenannte Trennwände recht- oder stumpfwinkelig gemäß Anforderungen und Herstellervorgaben einschließlich Eckschutzschiene aus Aluminium herstellen.
Menge: 800,000 m

**3.1.1.70 Ausbildung T-Verbindung Trennwände**
Ausbildung T-Verbindung für vorgenannte Trennwände recht- oder schiefwinkelig gemäß Anforderungen und Herstellervorgaben herstellen.
Menge: 300,000 m

**3.1.1.80 Ausbildung Bewegungsfuge Trennwand**
Ausbildung Bewegungsfuge für vorgenannte Trennwand gemäß Anforderungen und Herstellervorgaben einschließlich aller Eckschutzschienen und Eckschutzprofile aus Aluminium herstellen.

Trennwandd=125 mm, h=bis 4,00 m
Schallschutzerf. Rw mindestens 47 dB
AbrechnungAbrechnung als Fuge je Wand an beiden Seiten
Menge: 100,000 m

**3.1.1.90 Ausbildung freies Wandende Trennwand**
Ausbildung freies Wandende für vorgenannte Trennwände gemäß Anforderungen und Herstellervorgaben einschließlich doppelter Beplankung und aller Eckschutzschienen aus Aluminium herstellen.
Menge: 30,000 m

**3.1.1.100 Zulage Trennwand, Ausbildung F-90**
Zulage zu den vorgenannten Positionen der Trennwände, für die  Ausführung mit der Feuerwiderstandsklasse F-90 anstatt F-30 gemäß DIN 4102-2

Trennwandd=150 mm, h=bis 4,00 m
Schallschutzerf. Rw mindestens 55 dB
Menge: 10,000 m²

**3.1.1.110 Minderung Trennwand, F-0**
Minderung zu den vorgenannten Positionen der Trennwände, für die Ausführung mit der Feuerwiderstandsklasse F-0

AbrechnungAngabe Minderungen mit -
Menge: 10,000 m²

**3.1.1.120 Minderung Trennwand, ohne Dämmung**
Minderung zu den vorgenannten Positionen der Trennwände, für die Ausführung ohne Dämmschichteinlage

AbrechnungAngabe Minderungen mit -
Menge: 10,000 m²

**3.1.1.130 Minderung Trennwand, Rw min. 45 dB anstatt Rw min. 47 dB**
Minderung zu den vorgenannten Positionen der Trennwände, für die Ausführung mit der Schallschutzanforderung

Schallschutzerf. Rw mindestens 45 dB anstatt Rw mindestens 47dB

AbrechnungAngabe Minderungen mit -
Menge: 250,000 m²

**3.1.1.140 Minderung Trennwand, Rw min. 37 dB anstatt Rw min. 47 dB**
Minderung zu den vorgenannten Positionen der Trennwände, für die Ausführung mit der Schallschutzanforderung

Schallschutzerf. Rw mindestens 37 dB anstatt Rw mindestens 47dB

AbrechnungAngabe Minderungen mit -
Menge: 1200,000 m²

**3.1.1.150 Zulage Trennwand, Kleinflächen**
Zulage zu den vorgenannten Positionen der Trennwände, für die Ausführung von Kleinflächen

KleinflächenA bis 2,5 m²
Menge: 30,000 m²

**3.1.1.160 Zulage Trennwand, schmale Bauteile**
Zulage zu den vorgenannten Positionen der Trennwände, für die  Ausführung von schmalen Bauteilen

schmale Bauteilez.B. Wandstücke zwsichen Türöffnungen und angrenzenden Bauteilen, b bis 25 cm
Menge: 10,000 m

**3.1.1.170 Anschluss Trennwand, d=100-125 mm, Decke Beton gleitend**
Anschluss Decke gleitend für vorgenannte Trennwände gemäß Anforderungen und Herstellervorgaben herstellen.

Trennwandd=100-125 mm, h=bis 4,00 m
Schallschutzerf. Rw mindestens 47 dB
Decke  Stahlbetondecke
Menge: 100,000 m

**3.1.1.180 Anschluss Trennwand, d=150-200 mm, Decke Beton gleitend**
wie vor, jedoch

Trennwandd=150-200 mm, h=bis 4,00 m
Menge: 150,000 m

**3.1.1.190 Anschluss Trennwand, d=100-125 mm, Decke Holz gleitend**
Anschluss Decke gleitend für vorgenannte Trennwände gemäß Anforderungen und Herstellervorgaben herstellen.

Trennwandd=100-125 mm, h=bis 4,00 m
Schallschutzerf. Rw mindestens 47 dB
Decke  Holzdecke
Menge: 30,000 m

**3.1.1.200 Anschluss Trennwand, d=150-200 mm, Decke Holz gleitend**
wie vor, jedoch

Trennwandd=150-200 mm, h=bis 4,00 m
Menge: 700,000 m

**3.1.1.210 Anschluss Trennwand, d=100-125 mm, massive Wand seitlich**
Anschluss seitlich an massive Wand für vorgenannte Trennwände gemäß Anforderungen und Herstellervorgaben herstellen.

Trennwandd=100-125 mm, h=bis 4,00 m
Schallschutzerf. Rw mindestens 47 dB
Wand  Mauerwerk verputzt, Stahlbeton geputz / ungeputzt,
Menge: 50,000 m

**3.1.1.220 Anschluss Trennwand, d=150-200 mm, massive Wand seitlich**
wie vor, jedoch

Trennwandd=150-200 mm, h=bis 4,00 m
Menge: 130,000 m

**3.1.1.230 Anschluss Trennwand, d=100-125 mm, Holz Wand seitlich**
Anschluss seitlich an massive Wand für vorgenannte Trennwände gemäß Anforderungen und Herstellervorgaben herstellen.

Trennwandd=100-125 mm, h=bis 4,00 m
Schallschutzerf. Rw mindestens 47 dB
Wand  Holzmassivwand / 18mm GKF verkeidete Holzmassivwand oder 2x15mm GKF verkleidete Holzmassivwand
Menge: 20,000 m

**3.1.1.240 Anschluss Trennwand, d=150-200 mm, Holz Wand seitlich**
wie vor, jedoch

Trennwandd=150-200 mm, h=bis 4,00 m
Menge: 500,000 m

**3.1.1.250 ?????Anschluss Trennwand, massive Wand einseitg einbindend**
Anschluss an massive einbindene Wand für vorgenannte Trennwände gemäß Anforderungen und Herstellervorgaben herstellen.

WandbauteileStahlbetonwand ungeputzt und geputzt, Mauerwerkswand geputzt
Menge: 100,000 m

**3.1.1.260 Abstellen Beplankung Trennwand für Estricharbeiten**
Beplankung vorgenannter Trennwände für Estricharbeiten im unteren Bereich der Wand mit versetzten Plattenstößen abstellen einschließlich Mehraufwendungen für die Plattenzuschnitten, für die zeitverzögerte Ausführung der Restleistungen, für die Spachtelarbeiten, etc.

Abrechnungje Seite Beplankung
Hinweis  Ausführung nur auf besondere Anweisung durch die  Objektüberwachung.
Menge: 900,000 m

*Hinweis: Wände Türöffnungen und Verstärkungen*

**3.1.1.270 Türöffnung Trennwand, d=100 -125 mm, b/h=1,01/2,135 m**
Türöffnung in vorgenannten Trennwänden mit Türpfosten aus verzinkten UA-Profilen einschließlich aller erforderlichen Verstärkungsprofile, Sturzprofil, Fußwinkel, etc. gemäß Anforderungen und Herstellervorgaben herstellen.

Trennwandd=100-125 mm, h=bis 4,00 m
Schallschutzerf. Rw mindestens 47 dB

Türöffnungb/h=1,01/2,135 m
Menge: 10,000 St

**3.1.1.280 Türöffnung Trennwand, d=125-150 mm, b/h=1,01-1,135/2,135-2,51 m**
wie vor, jedoch

Trennwandd=125-150 mm, h=bis 4,00 m
Türöffnungb/h=1,01-1,135/2,135-2,51 m
Menge: 90,000 St

**3.1.1.290 Schiebetürkasten, d=250 mm, b/h=1,01/2,135 m**
Schiebetürkasten in vorgenannter Trennwand gemäß Anforderungen und Herstellervorgaben einbauen einschließlich aller erforderlichen zusätzlichen Verstärkungsprofile, Sturzprofil, Fußwinkel, etc. .

Schiebetürkasten
für Beplankung je Seite 2*12,5 mm, für bauseitge Umfassungszarge und bauseitges 1-flügeliges Schiebetürblatt mit reversibler Laufschiene, Schienentragprofil, Laufwägen, Quertraverse, Bodeneinstandswinkel, Stopper, etc.

Trennwandd=250 mm, h=bis 4,00 m
Einbaubereich2 gemäß DIN 4103-1
Feuerwiderstands-F-30 gemäß DIN 4102-2
klasse
Schallschutzerf. Rw mindestens 55 dB

Türöffnungb/h=1,01/2,135 m
Menge: 5,000 St

**3.1.1.300 Zulage Trennwand, d=100-200 mm, UA Profile**
Zulage zu den vorgenannten Positionen der Trennwände, für die  Ausführung von zusätzlichen verzinkten UA Profilen
Menge: 240,000 m

**3.1.1.310 Universaltraverse Trennwand, d=100-200 mm, bis 1,5 kN/m**
Universaltraverse aus Holzwerkstoffplatte in vorgenannte Trennwände zwischen Einfachständerwerk aus Metall einschließlich aller erforderlichen Verstärkungsprofile, Laschen, Winkel, Verschraubungen, etc. einbauen.

Universaltraversewasserfeste Mehrschicht-Holzwerkstoffplatte,
  Abmessung b/h=circa 600/300 mm
Konsollastbis 1,5 kN/m
Menge: 200,000 St

*Hinweis: Wände Aussparungen herstellen*

**3.1.1.320 Aussparung Trennwand herstellen, d=100-500 mm, rechteckig A=100-500 cm²**
Aussparung in vorgenannten Trennwänden einschließlich aller erforderlichen Auswechselungen, Verstärkungsprofilen, etc. gemäß Anforderungen und Herstellervorgaben herstellen.

Aussparung rechteckig, A=100-500 cm²
Menge: 170,000 St

**3.1.1.330 Aussparung Trennwand herstellen, d=500-1000 mm, rechteckig A=500-1.000 cm²**
wie vor, jedoch

Aussparung rechteckig, A=500-1.000 cm²
Menge: 70,000 St

**3.1.1.340 Aussparung Trennwand herstellen, d=1000-2500 mm, rechteckig A=1.000-2.500 cm²**
wie vor, jedoch

Aussparung rechteckig, A=1.000-2.500 cm²
Menge: 20,000 St

**3.1.1.350 Aussparung Trennwand herstellen, d=100 mm, rund D=bis 100 mm**
wie vor, jedoch

Aussparung rund, D=bis 100 mm
Menge: 5,000 St

**3.1.1.360 Aussparung Trennwand herstellen, d=100-250 mm, rund D=100-250 mm**
wie vor, jedoch

Aussparung rund, D=100-250 mm
Menge: 6,000 St

**3.1.1.370 Aussparung einseitg Trennwand herstellen, d=100-200 mm, rechteckig A=2.500-5.000 cm²**
einseitige Aussparung in vorgenannten Trennwänden für haustechnische Installationen einschließlich aller erforderlichen Auswechselungen, Verstärkungsprofile, etc. gemäß Anforderungen und Herstellervorgaben herstellen
haustechnischeElektroverteiler, Heizkreisverteiler,
Installationenetc.
Aussparungrechteckig, A=2.500-5.000 cm²
Menge: 3,000 St

**3.1.1.380 Aussparung einseitg Trennwand herstellen, d=100-200 mm, rechteckig A=5.000-7.500 cm²**
wie vor, jedoch

Aussparungrechteckig, A=5.000-7.500 cm²
Menge: 3,000 St

**3.1.1.390 Laibungsbekleidung Aussparung Trennwand, d=100-125 mm**
Laibungsbekleidung für Aussparung Trennwand in selber Qualität wie Wandaufbau gemäß Anforderungen und Herstellervorgaben herstellen.

Trennwandd=100-125 mm, h=bis 4,00 m
Schallschutzerf. Rw mindestens 55 dB
Menge: 10,000 m

**3.1.1.400 Laibungsbekleidung Aussparung Trennwand, d=150-200 mm**
wie vor, jedoch

Trennwandd=150-200 mm, h=bis 4,00 m
Schallschutzerf. Rw mindestens 55 dB
Menge: 300,000 m

*Hinweis: Wände Aussparungen verschließen*
Aussparungen Wände verschließen

Verschließen von Aussparungen in Trennwänden zu einem späteren Zeitpunkt nach erfolgter Rohinstallation in selber Qualität des Bauteiles einschließlich Anarbeiten an die durch die Aussparung geführten Installationen in Teilen mit Dämmung, Angleichen der Oberfläche an angrenzende Flächen und Bauteile etc.

Ausführung nur auf besondere Anweisung durch die Objektüberwachung.

Anforderung F-30 rauchdicht

**3.1.1.410 Aussparung Trennwand verschließen, d=100-500 mm, rechteckig A=100-500 cm²**
Aussparung in vorgenannten Trennwänden gemäß Anforderungen und Herstellervorgaben verschließen.

Aussparung rechteckig, A=100-500 cm²
Menge: 170,000 St

**3.1.1.420 Aussparung Trennwand verschließen, d=500-1000 mm, rechteckig A=500-1.000 cm²**
wie vor, jedoch

Aussparung rechteckig, A=500-1.000 cm²
Menge: 70,000 St

**3.1.1.430 Aussparung Trennwand verschließen, d=1000-2500 mm, rechteckig A=1.000-2.500 cm²**
wie vor, jedoch

Aussparung rechteckig, A=1.000-2.500 cm²
Menge: 20,000 St

**3.1.1.440 Aussparung Trennwand verschließen, d=100 mm, rund D=bis 100 mm**
wie vor, jedoch

Aussparung rund, D=bis 100 mm
Menge: 5,000 St

**3.1.1.450 Aussparung Trennwand verschließen, d=100-250 mm, rund D=100-250 mm**
wie vor, jedoch

Aussparung rund, D=100-250 mm
Menge: 6,000 St

**3.1.1.460 Aussparung einseitg Trennwand verschließen, d=100-200 mm, rechteckig A=2.500-5.000 cm²**
einseitige Aussparung in vorgenannten Trennwänden für haustechnische Installationen einschließlich aller erforderlichen Auswechselungen, Verstärkungsprofile, etc. gemäß Anforderungen und Herstellervorgaben herstellen
haustechnischeElektroverteiler, Heizkreisverteiler,
Installationenetc.
Aussparungrechteckig, A=2.500-5.000 cm²
Menge: 3,000 St

**3.1.1.470 Aussparung einseitg Trennwand verschließen, d=100-200 mm, rechteckig A=5.000-7.500 cm²**
wie vor, jedoch

Aussparungrechteckig, A=5.000-7.500 cm²
Menge: 3,000 St

##### 3.1.2 Wände Zulagen, Anarbeiten, Revisionsklappen, Verfugung und Verspachtelung

*Hinweis: Wände Zulagen, Anarbeiten, Revisionsklappen, Verfugung und Verspachtelung*

**3.1.2.10 Zulage Trennwänden, imprägnierte Gipskartonplatten**
Zulage zu den vorgenannten Positionen der Trenn- und Installationswände, für die Ausführung von imprägnierten Gipskartonplatten und Feuchtraumschrauben.

Trennwandd=100-200 mm, h=bis 4,00 m
Installationswandaller Breiten h0bis 4,00m
Schallschutzerf. Rw mindestens 55 dB

Abrechnungje Seite mit 2 Lagen Gipsplatten
Hinweis  Ausführung in Abstimmung mit der Objektüberwachung.
Menge: 800,000 m²

**3.1.2.20 Zulage Trennwänden, Eckschutzschiene**
Zulage zu den vorgenannten Positionen der Trenn- und Installationswände, für die Ausführung einer Eckschutzschiene aus Aluminium

Eckschutzschienegemäß DIN EN 14353, aus Aluminium, mit beidseitig gelochten Schenkeln
Trennwandd=100-200 mm, h=bis 4,00 m
Installationswandd=gesamt 225 mm,
  d=einzeln 75+75+75 mm, h=bis 4,00 m,
  d=gesamt 450 mm,
  d=einzeln 75+300+75 mm, h=bis 4,00 m
Schallschutzerf. Rw mindestens 55 dB
Menge: 400,000 m

**3.1.2.30 Zulage Trennwänden, Eckschutzprofil**
Zulage zu den vorgenannten Positionen der Trenn- und Installationswände, für ebenengleiches Anarbeiten an angrenzende Bauteile und Ausführung von Eckschutzprofil "Göppinger 90°" aus Aluminium

Eckschutzprofilgemäß DIN EN 14353, aus Aluminium, an der Außenseite mit Spezialpapier ummantelt
Trennwandd=100-200 mm, h=bis 4,00 m
Installationswandd=gesamt 225 mm,
  d=einzeln 75+75+75 mm, h=bis 4,00 m,
  d=gesamt 450 mm,
  d=einzeln 75+300+75 mm, h=bis 4,00 m

Bauteile  Stahlbetonwand ungeputzt und geputzt, Stahlbetondecke, Mauerwerkswand geputzt, nichttragende Trennwände, Installationswände, etc.
Abrechnungein Anarbeiten an Bauteile ohne ebenengleiche Ausführung wird über die Regelpositionen abgerechnet
Menge: 400,000 m

**3.1.2.40 Anarbeiten haustechnische Installationen, rund D=bis 40 mm**
Beplankung und Verspachtelung der vorgenannten Trenn- und Installationswände an haustechnische Installationen im Zuge der Ausführung der Regelleistungen anarbeiten

haustechnische Brauch- und Abwasserleitungen,
InstallationenLüftungsleitungen, etc.
Abmessungrund, D=bis 40 mm
Trennwandd=100-200 mm, h=bis 4,00 m
Schallschutzerf. Rw mindestens 55 dB

AbrechnungElektroleerdosen werden vom Gewerk Elektro hergestellt und werden deswegen auch für die Verspachtelung nicht gesondert vergütet.
Hinweis  Herstellen und Verschließen von Aussparungen im Bereich haustechnischer Installationen siehe vorgenannte Positionen
Menge: 3,000 St

**3.1.2.50 Anarbeiten haustechnische Installationen, rund D=40-125 mm**
wie vor, jedoch

Abmessungrund, D=40-125 mm
Menge: 3,000 St

**3.1.2.60 Anarbeiten haustechnische Installationen, rechteckig l/b=200-400/200-400 mm**
wie vor, jedoch

haustechnische Lüfter, Drückerplatten, etc.
Installationen
Abmessungrechteckig, l/b=200-400/200-400 mm
Menge: 10,000 St

**3.1.2.70 Revisionsklappe GK, l/b=200/200 mm**
Revisionsklappe in vorgenannte Trenn- und Installationswände einbauen einschließlich Herstellen Öffnung, Entsorgung Abbruchmaterial gemäß den geltenden Vorschriften, aller erforderlichen Auswechselungen und Verstärkungsprofilen, aller sonstigen Nebenarbeiten, etc.

RevisionsklappeInnendeckel herausschwenkbar und komplett demontierbar mit flächenbündig eingeklebter Gipskartonplatte und selbstaktivierender Fangsicherung, verdecktes Verschluss- und Scharniersystem
Abmessungl/b=200/200 mm
Trennwandd=100-200 mm, h=bis 4,00 m
Installationswandd=gesamt 225 mm,
  d=einzeln 75+75+75 mm, h=bis 4,00 m,
  d=gesamt 450 mm,
  d=einzeln 75+300+75 mm, h=bis 4,00 m
Schallschutzerf. Rw mindestens 55 dB
Menge: 10,000 St

**3.1.2.80 Revisionsklappe GK, l/b=300/300 mm**
wie vor, jedoch

Abmessungl/b=300/300 mm
Menge: 10,000 St

**3.1.2.90 Revisionsklappe GK, l/b=500/500 mm**
wie vor, jedoch

Abmessungl/b=500/500 mm
Menge: 5,000 St

**3.1.2.100 Revisionsklappe GK, l/b=600/600 mm**
wie vor, jedoch

Abmessungl/b=600/600 mm
Menge: 5,000 St

**3.1.2.110 Revisionsklappe Metall, l/b=200/200 mm**
Revisionsklappe wie vor beschrieben, jedoch

RevisionsklappeMetalloptik, weiß pulverbeschichtet, mit Vierkantverriegelung und Vierkantschlüssel.
Abmessungl/b=200/200 mm
Menge: 2,000 St

**3.1.2.120 Revisionsklappe Metall, l/b=400/400 mm**
wie vor, jedoch

Abmessungl/b=400/400 mm
Menge: 2,000 St

**3.1.2.130 Verfugung Trennwände**
Verfugung der vorgenannten Trenn- und Installationswände gegen massive Bauteile gemäß Anforderungen und Herstellervorgaben herstellen.

Verfugungüberstreichbare plastoelastische Verfugung auf Acryldispersionsbasis
Trennwandd=100-200 mm, h=bis 4,00 m
Installationswandd=gesamt 225 mm,
  d=einzeln 75+75+75 mm, h=bis 4,00 m,
  d=gesamt 450 mm,
  d=einzeln 75+300+75 mm, h=bis 4,00 m
Schallschutzerf. Rw mindestens 55 dB
Menge: 8240,000 m

**3.1.2.140 Minderung fliesenfertige Oberflächenqualität**
Minderung zu den vorgenannten Positionen der Trennwände, für die Ausführung einer fliesenfertigen Oberflächenqualität anstatt der Oberflächenqualität Q3.

Trennwandd=100-200 mm, h=bis 4,00 m

Schallschutzerf. Rw mindestens 55 dB

Abrechnungauch in Teilbereichen von Trenn- und Installationswände
  Angabe Minderungen mit -
Hinweis  Ausführung in Abstimmung mit der Objektüberwachung.
Menge: 800,000 m²

#### Abschnitt 3.2 Vorsatzschalen und Abkofferungen Wände

*Hinweis: Hinweise Vorsatzschalen und Abkofferungen*
Hinweise Vorsatzschalen und Abkofferungen

Vorsatzschalen kommen im Bereich von Traggestellen von WCs, Urinalen und Waschtischen zur Ausführung.
Hierzu zählen neben den WCs auch die Einzelwaschtische in den Klassenzimmern und Fachräumen.
Ebenfalls kommen Vorsatzschalen als Installationsebenen vor massiven Holzbauteilen jeglicher Art vor.

Abkofferungen kommen ausschließlich bei der Verkleidung von haustechnischen Installationen ohne Traggestelle zur Ausführung.
Die Bereiche der Abkofferungen sind hochinstalliert.

##### 3.2.1 Vorsatzschalen

*Hinweis: Vorsatzschalen*

**3.2.1.10 Vorsatzschale, d=bis 52 mm, h bis 3,5 m, o. Anf., ∆Rw,heavy 14 dB**
freistehende Vorsatzschale als einseitig beplankte leichte Trennwand gemäß DIN 4103-1 mit Einfachständerwerk aus verzinkten Stahlblechprofilen gemäß DIN 18182-1, Dämmschichteinlage und Beplankung aus zwei Lagen  Gipsplatten

Einbaubereich2 gemäß DIN 4103-1
Feuerwiderstands-ohne Anforderung
klasse
SchallschutzVerbesserungsmaß ΔRw,heavy 14 dB

Wand  Anschlüsse gemäß Anforderungen und Herstellervorgaben,
  Anschlüsse mit Trennfix
Abmessungd=bis 52 mm,
  h=bis 3,50 m,
  Einzellängen ab 0,80 m
  Fläche ab 2,5 m²
StänderwerkCD 60/27 mm, Achsabstand circa 625 mm,
  verzinkt
Beplankung2*12,5 mm
OberflächenqualitätQ3

Befestigungs-Stahlbetonwand ungeputzt und geputzt, untergrundStahlbetondecke, Mauerwerkswand geputzt, nichttragende Trennwände und Installationswände Massivholzstützen, Massivholzdecken und Massivholzwände mit und ohne GKF Beplankung
AusführungUG bis 2OG
Hinweis  die Installationswände kommen auch im Bereich von Waschtischen in Klassenzimmern und Fachräumen zur Ausführung.
Menge: 5,000 m²

**3.2.1.20 Vorsatzschale, d=bis 85mm, h bis 3,5 m, o. Anf., ∆Rw,heavy 14 dB**
freistehende Vorsatzschale als einseitig beplankte leichte Trennwand gemäß DIN 4103-1 mit Einfachständerwerk aus verzinkten Stahlblechprofilen gemäß DIN 18182-1, Dämmschichteinlage und Beplankung aus zwei Lagen imprägnierten Gipsplatten

Einbaubereich2 gemäß DIN 4103-1
Feuerwiderstands-ohne Anforderung
klasse
SchallschutzVerbesserungsmaß ΔRw,heavy 14 dB

Wand  Anschlüsse gemäß Anforderungen und Herstellervorgaben,
  Anschlüsse mit Trennfix
Abmessungd=bis 85 mm,
  h=bis 3,50 m,
  Einzellängen ab 0,80 m
  Fläche ab 2,5 m²
StänderwerkCD 60/27 mm, Achsabstand circa 625 mm,
  verzinkt
Beplankung2*12,5 mm
OberflächenqualitätQ3

Befestigungs-Stahlbetonwand ungeputzt und geputzt, untergrundStahlbetondecke, Mauerwerkswand geputzt, nichttragende Trennwände und Installationswände Massivholzstützen, Massivholzdecken und Massivholzwände mit und ohne GKF Beplankung
AusführungUG bis 2OG
Hinweis  die Installationswände kommen auch im Bereich von Waschtischen in Klassenzimmern und Fachräumen zur Ausführung.
Menge: 1800,000 m²

**3.2.1.30 Vorsatzschale, d=150-400 mm, h bis 3,5 m, o. Anf., ∆Rw,heavy 14 dB**
wie vor, jedoch

Abmessungd=150-400 mm,
  h=bis 3,50m, Einzellängen ab 1,00 m
  Fläche ab 2,5 m²
Menge: 1000,000 m²

*Hinweis: Vorsatzschalen Ausbildungen, Zulagen, Anschlüsse und Abstellen*

**3.2.1.40 Ausbildung Ecke Vorsatzschale**
Ausbildung Ecke für vorgenannte Vorsatzschalen recht- oder stumpfwinkelig gemäß Anforderungen und Herstellervorgaben einschließlich Eckschutzschiene aus Aluminium herstellen.
Menge: 850,000 m

**3.2.1.50 Ausbildung freies Wandende Vorsatzschale**
Ausbildung freies Wandende für vorgenannte Vorsatzschalen gemäß Anforderungen und Herstellervorgaben einschließlich doppelter Beplankung und aller Eckschutzschienen aus Aluminium herstellen.
Menge: 30,000 m

**3.2.1.60 Zulage Vorsatzschalen, Kleinflächen**
Zulage zu den vorgenannten Positionen der Vorsatzschalen, für die Ausführung von Kleinflächen

KleinflächenA bis 2,5 m²
Einzellänge von 0,20m bis 1,00m
Menge: 100,000 m²

**3.2.1.70 Zulage Vorsatzschale, halbhoch**
Zulage zu den vorgenannten Positionen der Vorsatzschalen, für eine halbhohe bzw. nicht raumhohe Ausführung mit wandseitigen Zusatzprofilen und zug- und druckfester Verbindungen des Ständerwerkes mit den Zusatzprofilen

Vorsatzschaled=150-400 mm,
  h=bis 3,50m
Abrechnungnach Ansichtsfläche der halb- bzw. nicht raumhoher Vorsatzschale
Menge: 50,000 m²

**3.2.1.80 Zulage Vorsatzschale,Montage Waschtische**
Zulage zu den vorgenannten Positionen der Vorsatzschalen, für eine Verstärkung der UK für die Montage von Waschtischen, Ausfürhung mit verstärkten UA Profilen im Bereich Waschtisch, Bohrungen verschiedener Durchmesser für Kalt- Warmwasserletiung sowie Abflussleitungwandseitigen

Vorsatzschaled=150-400 mm,
  h=bis 3,50m
Abrechnungnach Stk montierten Waschbecken
Menge: 50,000 Stk

**3.2.1.90 Ausbildung freie Oberseite halbhohe Vorsatzschale**
Ausbildung freie Oberseite für vorgenannte halbhohe bzw. nicht raumhohe Vorsatzschale gemäß Anforderungen und Herstellervorgaben einschließlich doppelter Beplankung und aller Eckschutzschienen aus Aluminium herstellen.

Vorsatzschalealler breiten
Menge: 300,000 m

**3.2.1.100 Anschluss Vorsatzschalen, Decke gleitend**
Anschluss Decke gleitend für vorgenannte Vorsatzschalen gemäß Anforderungen und Herstellervorgaben herstellen.

Vorsatzschalealler Breiten
Menge: 300,000 m

**3.2.1.110 Anschluss Vorsatzschale,Wänd seitlich**
Anschluss seitlich an massive Wand für vorgenannte Vorsatzschalen gemäß Anforderungen und Herstellervorgaben herstellen.

Vorsatzschalealler breiten
Menge: 850,000 m

**3.2.1.120 Abstellen Beplankung Vorsatzschale für Estricharbeiten**
Beplankung vorgenannter Vorsatzschalen für Estricharbeiten im unteren Bereich der Wand mit versetzten Plattenstößen abstellen einschließlich Mehraufwendungen für die Plattenzuschnitten, für die zeitverzögerte Ausführung der Restleistungen, für die Spachtelarbeiten, etc.

Vorsatzschalealler Breiten
  Hinweis Ausführung nur auf besondere Anweisung durch die Objektüberwachung.
Menge: 300,000 m

*Hinweis: Vorsatzschalen Verstärkungen*

**3.2.1.130 Zulage Vorsatzschalen aller Breiten, UA Profile**
Zulage zu den vorgenannten Positionen der Vorsatzschalen, für die Ausführung von zusätzlichen verzinkten UA Profilen für die Aufnahme von Installationselementen für Toiletten, Urinale und Waschtische einschließlch Anpassung der Profile, Verschraubung mit den Elementen

Vorsatzschalealler Breiten
  h=bis 3,50m
Menge: 300,000 m

**3.2.1.140 Universaltraverse Vorsatzschalen aller Breiten, bis 1,5 kN/m**
Universaltraverse aus Holzwerkstoffplatte in vorgenannte Vorsatzschalen zwischen Einfachständerwerk aus Metall einschließlich aller erforderlichen Verstärkungsprofile, Laschen, Winkel, Verschraubungen, etc. einbauen.Ausführung für z.B. Hängeschränke bei Küchen etc.

Vorsatzschalealler Breiten,
  h=bis 3,50m
Universaltraversewasserfeste Mehrschicht-Holzwerkstoffplatte,
  Abmessung b/h=circa 600/600 mm
Konsollastbis 1,5 kN/m
Menge: 250,000 St

**3.2.1.150 Zulage für Verstärkungen Smartboards 1KN Einzellast**
Universaltraverse aus Holzwerkstoffplatte in vorgenannte Vorsatzschalen zwischen Einfachständerwerk aus Metall einschließlich aller erforderlichen Verstärkungsprofile, Laschen, Winkel, Verschraubungen, etc. einbauen.

Vorsatzschalealler Breiten,
  h=bis 3,50m
Universaltraversewasserfeste Mehrschicht-Holzwerkstoffplatte,
  Abmessung b/h=circa 1200/1200 mm
Einzellast bis 1,0 kN/Einzellast
Menge: 50,000 St

**3.2.1.160 Zulage für Verstärkungen für Kleingeräte bis 250N Einzellast**
Universaltraverse aus Holzwerkstoffplatte in vorgenannte Vorsatzschalen zwischen Einfachständerwerk aus Metall einschließlich aller erforderlichen Verstärkungsprofile, Laschen, Winkel, Verschraubungen, etc. einbauen.

Vorsatzschalealler Breiten,
  h=bis 3,50m
Universaltraversewasserfeste Mehrschicht-Holzwerkstoffplatte,
  Abmessung b/h=circa 600/600mm
Einzellast bis 250N Einzellast
Menge: 30,000 St

**3.2.1.170 Zulage für Verstärkungen für Kleingeräte bis 100N Einzellast**
Universaltraverse aus Holzwerkstoffplatte in vorgenannte Vorsatzschalen zwischen Einfachständerwerk aus Metall einschließlich aller erforderlichen Verstärkungsprofile, Laschen, Winkel, Verschraubungen, etc. einbauen.

Vorsatzschalealler Breiten,
  h=bis 3,50m
Universaltraversewasserfeste Mehrschicht-Holzwerkstoffplatte,
  Abmessung b/h=circa 600/600mm
Einzellast bis 100N Einzellast
Menge: 30,000 St

*Hinweis: Vorsatzschalen Aussparungen herstellen*

**3.2.1.180 Aussparung Vorsatzschale herstellen, rechteckig A=100-500 cm²**
Aussparung in vorgenannten Vorsatzschalen einschließlich aller erforderlichen Auswechselungen, Verstärkungsprofilen, etc. gemäß Anforderungen und Herstellervorgaben herstellen.

Vorsatzschaled=alle breiten,
  h=bis 3,50m
Aussparung rechteckig, A=100-500 cm²
Menge: 6,000 St

**3.2.1.190 Aussparung Vorsatzschale herstellen, rechteckig A=500-1.000 cm²**
wie vor, jedoch

Aussparung rechteckig, A=500-1.000 cm²
Menge: 7,000 St

**3.2.1.200 Aussparung Vorsatzschale herstellen, rechteckig A=1.000-2.500 cm²**
wie vor, jedoch

Aussparung rechteckig, A=1.000-2.500 cm²
Menge: 6,000 St

**3.2.1.210 Aussparung Vorsatzschale herstellen, rund D=bis 100 mm**
wie vor, jedoch

Aussparung rund, D=bis 100 mm
Menge: 5,000 St

**3.2.1.220 Aussparung Vorsatzschale herstellen, rund D=100-250 mm**
wie vor, jedoch

Aussparung rund, D=100-250 mm
Menge: 5,000 St

**3.2.1.230 einseitige Aussparung Vorsatzschale herstellen, d=250-350 mm, rechteckig A=bis 2.000 cm²**
einseitige Aussparung in vorgenannten Vorsatzschalen für haustechnische Installationen einschließlich aller erforderlichen Auswechselungen, Verstärkungsprofile, etc. gemäß Anforderungen und Herstellervorgaben herstellen
Vorsatzschaled=aller Breiten
  h=bis 3,50m
Einbaubereich2 gemäß DIN 4103-1
Feuerwiderstands-ohne Anforderung
klasse
SchallschutzVerbesserungsmaß ΔRw,heavy 14 dB

haustechnischeElektroverteiler, Heizkreisverteiler,
Installationenetc.
Aussparungrechteckig, A=bis 2.000 cm²
Menge: 5,000 St

*Hinweis: Vorsatzschalen Aussparungen verschließen*
Aussparungen Vorsatzschalen verschließen

Verschließen von Aussparungen in Vorsatzschalen zu einem späteren Zeitpunkt nach erfolgter Rohinstallation in selber Qualität des Bauteiles einschließlich Anarbeiten an die durch die Aussparung geführten Installationen in Teilen mit Dämmung, Angleichen der Oberfläche an angrenzende Flächen und Bauteile etc.

Ausführung nur auf besondere Anweisung durch die Objektüberwachung.

Anforderung ohne Anforderung

**3.2.1.240 Aussparung Vorsatzschale verschließen, rechteckig A=100-500 cm²**
Aussparung in vorgenannten Vorsatzschalen gemäß Anforderungen und Herstellervorgaben verschließen.

Vorsatzschaled=aller breiten
  h=bis 3,50m
Aussparung rechteckig, A=100-500 cm²
Menge: 6,000 St

**3.2.1.250 Aussparung Vorsatzschale verschließen, rechteckig A=500-1.000 cm²**
wie vor, jedoch

Aussparung rechteckig, A=500-1.000 cm²
Menge: 7,000 St

**3.2.1.260 Aussparung Vorsatzschale verschließen, rechteckig A=1.000-2.500 cm²**
wie vor, jedoch

Aussparung rechteckig, A=1.000-2.500 cm²
Menge: 6,000 St

**3.2.1.270 Aussparung Vorsatzschale verschließen, rund D=bis 100 mm**
wie vor, jedoch

Aussparung rund, D=bis 100 mm
Menge: 5,000 St

**3.2.1.280 Aussparung Vorsatzschale verschließen, rund D=100-250 mm**
wie vor, jedoch

Aussparung rund, D=100-250 mm
Menge: 5,000 St

##### 3.2.2 Abkofferungen Wände

*Hinweis: Abkofferungen Wände*

**3.2.2.10 Abkofferung, 2-seitig l/b=0,25-1.00/0,50-8,00 m**
freistehende 2-seitige Abkofferung als einseitig beplankte leichte Trennwand gemäß DIN 4103 mit Einfachständerwerk aus verzinkten Stahlblechprofilen gemäß DIN 18182-1, Dämmschichteinlage und Beplankung aus zwei Lagen

Einbaubereich2 gemäß DIN 4103-1
Feuerwiderstands-ohne Anforderung
klasse
SchallschutzVerbesserungsmaß ΔRw,heavy 14 dB

Wand  Anschlüsse gemäß Anforderungen und Herstellervorgaben
Abmessung2-seitg, l/b=0,25-1.00/0,50-8,00 m,
  h=bis 40 m
  Fläche ab 1,0 m²
Ständerwerkb=75 mm, Achsabstand circa 625 mm,
  verzinkt
Beplankung2*12,5 mm
OberflächenqualitätQ3

Befestigungs-Stahlbetonwand ungeputzt und geputzt, untergrundStahlbetondecke, Mauerwerkswand geputzt, nichttragende Trennwände und Installationswände, massive Holzbauteile, Decken und Wände, mit und ohne GKF Beplankung
AusführungUG bis 2OG
Abrechnungnach Ansichtsfläche der Abkofferung
Menge: 1000,000 m²

**3.2.2.20 Abkofferung, 3-seitig l/b=0,25-1.00/0,50-6,00 m**
wie vor, jedoch Ausführung als freistehende 3-seitige Abkofferung

Abmessung3-seitg, l/b=0,25-1.00/0,50-6,00 m,
  h=bis 4,00 m
  Fläche ab 1,0 m²
Menge: 300,000 m²

*Hinweis: Abkofferungen Zulagen, Ausbildungen, Anschlüsse und Abstellen*

**3.2.2.30 Zulage Abkofferung, h= bis 7,00 m**
Zulage zu den vorgenannten Positionen der Abkofferungen, für die Ausführung bis zu einer Höhe von 7,00 m

Abrechnungnach Ansichtsfläche der Abkofferung
Menge: 5,000 m²

**3.2.2.40 Zulage Abkofferung, Kleinflächen A bis 1,0 m²**
Zulage zu den vorgenannten Positionen der Abkofferungen, für die Ausführung von Kleinflächen

KleinflächenA bis 1,0 m²
Menge: 200,000 m²

**3.2.2.50 Zulage Abkofferung, nicht raumhoch**
Zulage zu den vorgenannten Positionen der Abkofferungen,  für eine nicht raumhohe Ausführung mit wandseitigen Zusatzprofilen und zug- und druckfester Verbindungen des Ständerwerkes mit den Zusatzprofilen

Abrechnungnach Ansichtsfläche der nicht raumhohen Abkofferung
Menge: 50,000 m

**3.2.2.60 Mehr- bzw. Minderung Ständerwerk b=50 mm verminderter Ständerabstand**
Mehr- bzw. Minderung zu den vorgenannten Positionen der Abkofferungen, für die Ausführung eines Ständerwerkes b=50 mm mit verminderten Ständerabstand

sonstige  wie vor beschrieben
Anforderungen
AbrechnungAngabe Mehrung mit +,
  Angabe Minderung mit -
Menge: 200,000 m²

**3.2.2.70 Ausbildung Ecke Abkofferung**
Ausbildung Ecke für vorgenannte Abkofferungen recht- oder stumpfwinkelig gemäß Anforderungen und Herstellervorgaben einschließlich Eckschutzschiene aus Aluminium herstellen.

Abkofferung2-seitg, l/b=0,25-1.00/0,50-8,00 m
  3-seitg, l/b=0,25-1.00/0,50-6,00 m
  h=bis 7,00 m
Menge: 850,000 m

**3.2.2.80 Anschluss Abkofferung, 2- und 3-seitig, Decke gleitend**
Anschluss Decke gleitend für vorgenannte Abkofferungen gemäß Anforderungen und Herstellervorgaben herstellen.

Abkofferung2-seitg, l/b=0,25-1.00/0,50-8,00 m
  3-seitg, l/b=0,25-1.00/0,50-6,00 m
  h=bis 7,00 m
Menge: 300,000 m

**3.2.2.90 Anschluss Abkofferung, 2- und 3-seitig, massive Wand seitlich**
Anschluss seitlich an massive Wand für vorgenannte
Abkofferungen gemäß Anforderungen und Herstellervorgaben herstellen.

Abkofferung2-seitg, l/b=0,25-1.00/0,50-8,00 m
  3-seitg, l/b=0,25-1.00/0,50-6,00 m
  h=bis 7,00 m
Menge: 850,000 m

**3.2.2.100 Laibung aufdoppeln**
Laibung der Stahlbetonwand aufdoppeln und Aufdoppelung
ebenengleich an die angrenzenden Abkofferungen an beiden Seiten anarbeiten

Feuerwiderstands-F-90 gemäß DIN 4102-2
klasse
Aufdoppelung3*25 mm+1*12,5 mm
Abmessungl/b=1,50/0,25 m
OberflächenqualitätQ3
Befestigungs-Stahlbetonlaibung geputzt untergrund
Menge: 8,000 St

**3.2.2.110 Abstellen Beplankung Vorsatzschale für Estricharbeiten**
Beplankung vorgenannter Abkofferungen für Estricharbeiten im unteren Bereich der Wand mit versetzten Plattenstößen abstellen einschließlich Mehraufwendungen für die Plattenzuschnitten, für die zeitverzögerte Ausführung der Restleistungen, für die Spachtelarbeiten, etc.

Abkofferung2-seitg, l/b=0,25-1.00/0,50-8,00 m
  3-seitg, l/b=0,25-1.00/0,50-6,00 m
  h=bis 7,00 m
Hinweis  Ausführung nur auf besondere Anweisung durch die  Objektüberwachung.
Menge: 300,000 m

*Hinweis: Abkofferungen Verstärkungen*

**3.2.2.120 Zulage Abkofferung, 2- und 3-seitig, UA Profile**
Zulage zu den vorgenannten Positionen der Abkofferungen, für die Ausführung von zusätzlichen verzinkten UA Profilen

Abkofferung2-seitg, l/b=0,25-1.00/0,50-8,00 m
  3-seitg, l/b=0,25-1.00/0,50-6,00 m
  h=bis 7,00 m
Menge: 300,000 m

**3.2.2.130 Universaltraverse Abkofferung, 2- und 3-seitig, bis 1,5 kN/m**
Universaltraverse aus Holzwerkstoffplatte in vorgenannte
Abkofferungen zwischen Einfachständerwerk aus Metall einschließlich aller erforderlichen Verstärkungsprofile, Laschen, Winkel, Verschraubungen, etc. einbauen.

Abkofferung2-seitg, l/b=0,25-1.00/0,50-8,00 m
  3-seitg, l/b=0,25-1.00/0,50-6,00 m
  h=bis 7,00 m
Universaltraversewasserfeste Mehrschicht-Holzwerkstoffplatte,
  Abmessung b/h=circa 600/1000 mm
Konsollastbis 1,5 kN/m
Menge: 50,000 St

*Hinweis: Abkofferungen Aussparungen herstellen*

**3.2.2.140 Aussparung Abkofferung herstellen, 2- und 3-seitig, rechteckig A=bis 2.000 cm²**
Aussparung in vorgenannten Abkofferungen einschließlich aller erforderlichen Auswechselungen, Verstärkungsprofilen, Laschen, etc. gemäß Anforderungen und Herstellervorgaben herstellen.

Abkofferung2-seitg, l/b=0,25-1.00/0,50-8,00 m
  3-seitg, l/b=0,25-1.00/0,50-6,00 m
  h=bis 7,00 m
Aussparung rechteckig, A=bis 2.000 cm²
Menge: 6,000 St

**3.2.2.150 Aussparung Abkofferung herstellen, 2- und 3-seitig, rechteckig A=2.000-7.500 cm²**
wie vor, jedoch

Aussparung rechteckig, A=2.000-7.500 cm²
Menge: 7,000 St

**3.2.2.160 Aussparung Abkofferung herstellen, 2- und 3-seitig, rechteckig A=7.500-12.500 cm²**
wie vor, jedoch

Aussparung rechteckig, A=7.500-12.500 cm²
Menge: 6,000 St

**3.2.2.170 Aussparung Abkofferung herstellen, 2- und 3-seitig, rund D=bis 250 mm**
wie vor, jedoch

Aussparung rund, D=bis 250 mm
Menge: 5,000 St

**3.2.2.180 einseitige Aussparung Abkofferung herstellen, 2- und 3-seitig, rechteckig A=bis 2.000 cm²**
einseitige Aussparung in vorgenannten Abkofferungen für haustechnische Installationen einschließlich aller erforderlichen Auswechselungen, Verstärkungsprofile, etc. gemäß Anforderungen und Herstellervorgaben herstellen
Abkofferung2-seitg, l/b=0,25-1.00/0,50-8,00 m
  3-seitg, l/b=0,25-1.00/0,50-6,00 m
  h=bis 7,00 m
haustechnischeElektroverteiler, Heizkreisverteiler,
Installationenetc.
Aussparungrechteckig, A=bis 2.000 cm²
Menge: 5,000 St

**3.2.2.190 einseitige Aussparung Abkofferung herstellen, 2- und 3-seitig, rechteckig A=2.000-12.500 cm²**
wie vor, jedoch

haustechnischeinsbesondere Heizkreisverteiler im InstallationenBereich der Aula mit Höhe der Abkofferungen bis 7,00 m
Aussparungrechteckig, A=2.000-12.500 cm²
Menge: 5,000 St

*Hinweis: Abkofferungen Aussparungen verschließen*
Aussparungen Abkofferungen verschließen

Verschließen von Aussparungen in Abkofferungen zu einem späteren Zeitpunkt nach erfolgter Rohinstallation in selber Qualität des Bauteiles einschließlich Anarbeiten an die durch die Aussparung geführten Installationen in Teilen mit Dämmung, Angleichen der Oberfläche an angrenzende Flächen und Bauteile etc.

Ausführung nur auf besondere Anweisung durch die Objektüberwachung.

Anforderung ohne Anforderung

**3.2.2.200 Aussparung Abkofferung verschließen, 2- und 3-seitig, rechteckig A=bis 2.000 cm²**
Aussparung in vorgenannten Abkofferungen gemäß Anforderungen und Herstellervorgaben verschließen.

Abkofferung2-seitg, l/b=0,25-1.00/0,50-8,00 m
  3-seitg, l/b=0,25-1.00/0,50-6,00 m
  h=bis 7,00 m
Aussparung rechteckig, A=bis 2.000 cm²
Menge: 6,000 St

**3.2.2.210 Aussparung Abkofferung verschließen, 2- und 3-seitig, rechteckig A=2.000-7.500 cm²**
wie vor, jedoch

Aussparung rechteckig, A=2.000-7.500 cm²
Menge: 7,000 St

**3.2.2.220 Aussparung Abkofferung verschließen, 2- und 3-seitig, rechteckig A=7.500-12.500 cm²**
wie vor, jedoch

Aussparung rechteckig, A=7.500-12.500 cm²
Menge: 6,000 St

**3.2.2.230 Aussparung Abkofferung verschließen, 2- und 3-seitig, rund D=bis 250 mm**
wie vor, jedoch

Aussparung rund, D=bis 250 mm
Menge: 5,000 St

**3.2.2.240 einseitige Aussparung Abkofferung verschließen, 2- und 3-seitig, rechteckig A=bis 2.000 cm²**
einseitige Aussparung in vorgenannten Abkofferungen für haustechnische Installationen einschließlich aller erforderlichen Auswechselungen, Verstärkungsprofile, etc. gemäß Anforderungen und Herstellervorgaben verschließen
Abkofferung2-seitg, l/b=0,25-1.00/0,50-8,00 m
  3-seitg, l/b=0,25-1.00/0,50-6,00 m
  h=bis 7,00 m
haustechnischeElektroverteiler, Heizkreisverteiler,
Installationenetc.
Aussparungrechteckig, A=bis 2.000 cm²
Menge: 5,000 St

**3.2.2.250 einseitige Aussparung Abkofferung verschließen, 2- und 3-seitig, rechteckig A=2.000-12.500 cm²**
wie vor, jedoch

haustechnischeinsbesondere Heizkreisverteiler im InstallationenBereich der Aula mit Höhe der Abkofferungen bis 7,00 m
Aussparungrechteckig, A=2.000-12.500 cm²
Menge: 5,000 St

##### 3.2.3 Vorsatzschalen und Abkofferungen Zulagen, Anarbeiten, Revisionsklappen

*Hinweis: Vorsatzschalen und Abkofferungen Zulagen, Anarbeiten, Revisionsklappen*

**3.2.3.10 Zulage Vorsatzschalen und Abkofferungen, Eckschutzprofil**
Zulage zu den vorgenannten Positionen der Vorsatzschalen und Abkofferungen, für ebenengleiches Anarbeiten an angrenzende Bauteile und Ausführung von Eckschutzprofil "Göppinger 90°" aus Aluminium

Eckschutzprofilgemäß DIN EN 14353, aus Aluminium, an der Außenseite mit Spezialpapier ummantelt
Vorsatzschalealle Breiten
  h=bis 4,00m
Abkofferung2-seitg, l/b=0,25-1.00/0,50-8,00 m
  3-seitg, l/b=0,25-1.00/0,50-6,00 m
  h=bis 7,00 m
Bauteile  Stahlbetonwand ungeputzt und geputzt, Stahlbetondecke, Mauerwerkswand geputzt, nichttragende Trennwände, Installationswände, etc.
Abrechnungein Anarbeiten an Bauteile ohne ebenengleiche Ausführung wird über die Regelpositionen abgerechnet
Menge: 850,000 m

*Hinweis: Vorsatzschalen Aussparungen herstellen*

**3.2.3.20 Aussparung Vorsatzschale herstellen, rechteckig A=100-500 cm²**
Aussparung in vorgenannten Vorsatzschalen einschließlich aller erforderlichen Auswechselungen, Verstärkungsprofilen, etc. gemäß Anforderungen und Herstellervorgaben herstellen.

Vorsatzschaled=alle breiten,
  h=bis 3,50m
Aussparung rechteckig, A=100-500 cm²
Menge: 6,000 St

**3.2.3.30 Aussparung Vorsatzschale herstellen, rechteckig A=500-1.000 cm²**
wie vor, jedoch

Aussparung rechteckig, A=500-1.000 cm²
Menge: 7,000 St

**3.2.3.40 Aussparung Vorsatzschale herstellen, rechteckig A=2.500-4000 cm²**
wie vor, jedoch

Aussparung rechteckig, A=2.500-4000 cm²
Menge: 7,000 St

**3.2.3.50 Aussparung Vorsatzschale herstellen, rund D=bis 100 mm**
wie vor, jedoch

Aussparung rund, D=bis 100 mm
Menge: 5,000 St

**3.2.3.60 Aussparung Vorsatzschale herstellen, rund D=100-250 mm**
wie vor, jedoch

Aussparung rund, D=100-250 mm
Menge: 5,000 St

*Hinweis: Vorsatzschalen Aussparungen verschließen*
Aussparungen Vorsatzschalen verschließen

Verschließen von Aussparungen in Vorsatzschalen zu einem späteren Zeitpunkt nach erfolgter Rohinstallation in selber Qualität des Bauteiles einschließlich Anarbeiten an die durch die Aussparung geführten Installationen in Teilen mit Dämmung, Angleichen der Oberfläche an angrenzende Flächen und Bauteile etc.

Ausführung nur auf besondere Anweisung durch die Objektüberwachung.

Anforderung ohne Anforderung

**3.2.3.70 Aussparung Vorsatzschale verschließen, rechteckig A=100-500 cm²**
Aussparung in vorgenannten Vorsatzschalen gemäß Anforderungen und Herstellervorgaben verschließen.

Vorsatzschaled=aller breiten
  h=bis 3,50m
Aussparung rechteckig, A=100-500 cm²
Menge: 6,000 St

**3.2.3.80 Aussparung Vorsatzschale verschließen, rechteckig A=500-1.000 cm²**
wie vor, jedoch

Aussparung rechteckig, A=500-1.000 cm²
Menge: 7,000 St

**3.2.3.90 Aussparung Vorsatzschale verschließen, rechteckig A=2.500-4000 cm²**
wie vor, jedoch

Aussparung rechteckig, A=2.500-4000 cm²
Menge: 7,000 St

**3.2.3.100 Aussparung Vorsatzschale verschließen, rund D=bis 100 mm**
wie vor, jedoch

Aussparung rund, D=bis 100 mm
Menge: 5,000 St

**3.2.3.110 Aussparung Vorsatzschale verschließen, rund D=100-250 mm**
wie vor, jedoch

Aussparung rund, D=100-250 mm
Menge: 5,000 St

**3.2.3.120 Revisionsklappe GK, l/b=200/200 mm**
Revisionsklappe in vorgenannte Vorsatzschalen und Abkofferungen einbauen einschließlich Herstellen Öffnung, Entsorgung Abbruchmaterial gemäß den geltenden Vorschriften, aller erforderlichen Auswechselungen und Verstärkungsprofilen, aller sonstigen Nebenarbeiten, etc.

RevisionsklappeInnendeckel herausschwenkbar und komplett demontierbar mit flächenbündig eingeklebter Gipskartonplatte und selbstaktivierender Fangsicherung, verdecktes Verschluss- und Scharniersystem
Abmessungl/b=200/200 mm
Vorsatzschalealler Breiten
  h=bis 4,00m
Abkofferung2-seitg, l/b=0,25-1.00/0,50-8,00 m
  3-seitg, l/b=0,25-1.00/0,50-6,00 m
  h=bis 7,00 m
Menge: 10,000 St

**3.2.3.130 Revisionsklappe GK, l/b=300/300 mm**
wie vor, jedoch

Abmessungl/b=300/300 mm
Menge: 1,000 St

**3.2.3.140 Revisionsklappe GK, l/b=400/400 mm**
wie vor, jedoch

Abmessungl/b=400/400 mm
Menge: 10,000 St

**3.2.3.150 Revisionsklappe GK, l/b=600/600 mm**
wie vor, jedoch

Abmessungl/b=600/600 mm
Menge: 10,000 St

**3.2.3.160 Revisionsklappe Metall, l/b=200/200 mm**
Revisionsklappe wie vor beschrieben, jedoch

RevisionsklappeMetalloptik, weiß pulverbeschichtet, mit Vierkantverriegelung und Vierkantschlüssel.
Abmessungl/b=200/200 mm
Menge: 1,000 St

**3.2.3.170 Revisionsklappe Metall, l/b=400/400 mm**
wie vor, jedoch

Abmessungl/b=400/400 mm
Menge: 1,000 St

**3.2.3.180 Verfugung Vorsatzschalen und Abkofferungen**
Verfugung der vorgenannten Vorsatzschalen und Abkofferungen
gegen massive Bauteile gemäß Anforderungen und Herstellervorgaben herstellen.

Verfugungüberstreichbare plastoelastische Verfugung auf Acryldispersionsbasis
Vorsatzschalealler Breiten
  h=bis 4,00m
Abkofferung2-seitg, l/b=0,25-1.00/0,50-8,00 m
  3-seitg, l/b=0,25-1.00/0,50-6,00 m
  h=bis 7,00 m
Menge: 300,000 m

**3.2.3.190 Minderung fliesenfertige Oberflächenqualität**
Minderung zu den vorgenannten Positionen der Vorsatzschalen und Abkofferungen, für die Ausführung einer fliesenfertigen Oberflächenqualität anstatt der Oberflächenqualität Q3.

Vorsatzschalealler Breiten
  h=bis 4,00m
Abkofferung2-seitg, l/b=0,25-1.00/0,50-8,00 m
  3-seitg, l/b=0,25-1.00/0,50-6,00 m
  h=bis 7,00 m
Abrechnungauch in Teilbereichen von Vorsatzschalen und Abkofferungen
  Angabe Minderungen mit -
Hinweis  Ausführung in Abstimmung mit der Objektüberwachung.
Menge: 1000,000 m²

##### 3.2.4 Stützenverkleidungen

*Hinweis: Stützenverkleidungen*

**3.2.4.10 Stützenverkleidungen, d=bis 52 mm, h bis 3,5 m,**
freistehende Vorsatzschale als einseitig beplankte leichte Trennwand gemäß DIN 4103-1 mit Einfachständerwerk aus verzinkten Stahlblechprofilen gemäß DIN 18182-1, mit Dämmschichteinlage und Beplankung aus zwei Lagen  Gipsplatten als dreisetige Verkleidung von Massivholzstützen

Einbaubereich2 gemäß DIN 4103-1
Feuerwiderstands-ohne Anforderung
klasse
SchallschutzVerbesserungsmaß ΔRw,heavy 14 dB

Wand  Anschlüsse gemäß Anforderungen und Herstellervorgaben,
  Anschlüsse mit Trennfix
Abmessungd=bis 52 mm,
  h=bis 3,50 m,
  Stützenabmessungen breite von 20-24cm länge von 20-67cm

StänderwerkCD 60/27 mm, verzinkt
Beplankung2*12,5 mm
OberflächenqualitätQ3

Befestigungs-Stahlbetonwand ungeputzt und geputzt, untergrundStahlbetondecke, Mauerwerkswand geputzt, nichttragende Trennwände und Installationswände Massivholzstützen, Massivholzdecken und Massivholzwände mit und ohne GKF Beplankung
AusführungUG bis 2OG
Hinweis  Kleinflächen und gerringerer Ständerabstand sind in dieser Position zu kalkulieren und werden nicht gesondert vergütet
Abrechnung Abrechnung nach m² verkleideter Fläche
Menge: 550,000 m²

*Hinweis: Vorsatzschalen Ausbildungen, Zulagen, Anschlüsse und Abstellen*

**3.2.4.20 Ausbildung Ecke Stützenverkleidungen**
Ausbildung Ecke für vorgenannte Vorsatzschalen recht- oder stumpfwinkelig gemäß Anforderungen und Herstellervorgaben einschließlich Eckschutzschiene aus Aluminium herstellen.
Menge: 1600,000 m

**3.2.4.30 Anschluss Stützenverkleidungen, Decke gleitend**
Anschluss Decke gleitend für vorgenannte Stützenverkleidung gemäß Anforderungen und Herstellervorgaben herstellen.

Vorsatzschalealler Breiten
Menge: 100,000 m

**3.2.4.40 Anschluss Stützenverkleidungen,Wänd seitlich**
Anschluss seitlich an massive Wand für vorgenannte Stützenverkleidungen gemäß Anforderungen und Herstellervorgaben herstellen.

Vorsatzschalealler breiten
Menge: 1600,000 m

**3.2.4.50 Abstellen Beplankung Stützenverkleidungen für Estricharbeiten**
Beplankung vorgenannter Vorsatzschalen für Estricharbeiten im unteren Bereich der Wand mit versetzten Plattenstößen abstellen einschließlich Mehraufwendungen für die Plattenzuschnitten, für die zeitverzögerte Ausführung der Restleistungen, für die Spachtelarbeiten, etc.

Vorsatzschalealler Breiten
  Hinweis Ausführung nur auf besondere Anweisung durch die Objektüberwachung.
Menge: 500,000 m

*Hinweis: Vorsatzschalen Verstärkungen*

**3.2.4.60 Zulage Stützenverkleidungen, UA Profile**
Zulage zu den vorgenannten Positionen der Vorsatzschalen, für die Ausführung von zusätzlichen verzinkten UA Profilen für die Aufnahme von Installationselementen für Toiletten, Urinale und Waschtische einschließlch Anpassung der Profile, Verschraubung mit den Elementen

Vorsatzschalealler Breiten
  h=bis 3,50m
Menge: 20,000 m

**3.2.4.70 Zulage für Verstärkungen für Kleingeräte bis 250N Einzellast**
Universaltraverse aus Holzwerkstoffplatte in vorgenannte Stützenverkleidungen zwischen Einfachständerwerk aus Metall einschließlich aller erforderlichen Verstärkungsprofile, Laschen, Winkel, Verschraubungen, etc. einbauen.

Vorsatzschalealler Breiten,
  h=bis 3,50m
Universaltraversewasserfeste Mehrschicht-Holzwerkstoffplatte,
  Abmessung b/h=circa 600/600mm
Einzellast bis 100N Einzellast
Menge: 50,000 St

**3.2.4.80 Zulage für Verstärkungen für Kleingeräte bis 100N Einzellast**
Universaltraverse aus Holzwerkstoffplatte in vorgenannte Stützenverkleidungen zwischen Einfachständerwerk aus Metall einschließlich aller erforderlichen Verstärkungsprofile, Laschen, Winkel, Verschraubungen, etc. einbauen.

Vorsatzschalealler Breiten,
  h=bis 3,50m
Universaltraversewasserfeste Mehrschicht-Holzwerkstoffplatte,
  Abmessung b/h=circa 600/600mm
Einzellast bis 100N Einzellast
Menge: 50,000 St

#### Abschnitt 3.3 Schachtwände

##### 3.3.1 Schachtwände

**3.3.1.10 Schachtwand, d=100 mm, h bis 4,0 m, F-30, Rw min. 44 dB**
Schachtwand als einseitig beplankte leichte Trennwand
gemäß DIN 4103-1, mit Einfachständerwerk aus verzinkten Stahlblechprofilen gemäß DIN 18182-1, Dämmschichteinlage und Beplankung aus zwei Lagen Bauplatten

Einbaubereich2 gemäß DIN 4103-1
Feuerwiderstands-F-90 gemäß DIN 4102-2
klasse
Schallschutzerf. Rw mindestens 44 dB
Wand  Anschlüsse gemäß Anforderungen und Herstellervorgaben
Abmessungd=100 mm, h=bis 4,00 m,
  Einzellängen ab 0,80 m,
  Fläche ab 2,5 m²
Ständerwerkb=50 mm, verzinkt
Dämmunggemäß Zulassung
Beplankung2*12,5 mm
OberflächenqualitätQ3

Befestigungs-Stahlbetonwand ungeputzt und geputzt, untergrundStahlbetondecke, Mauerwerkswand geputzt, nichttragende Trennwände und Installationswände, Holzmassivbauteile (Decken und Wände, mit und ohne GKF Beplankung)
AusführungEG bis 2OG
Menge: 80,000 m²

*Hinweis: Schachtwände Anschlüsse und Abstellen*

**3.3.1.20 Anschluss Schachtwand, d=100 mm, Decke gleitend**
Anschluss Decke gleitend für vorgenannte Schachtwand gemäß Anforderungen und Herstellervorgaben herstellen.
Menge: 20,000 m

**3.3.1.30 Anschluss Schachtwand, d=100 mm, massive Wand seitlich**
Anschluss seitlich an massive Wand für vorgenannte Schachtwand gemäß Anforderungen und Herstellervorgaben herstellen.
Menge: 30,000 m

**3.3.1.40 Abstellen Beplankung Schachtwand für Estricharbeiten**
Beplankung vorgenannter Schachtwand für Estricharbeiten im unteren Bereich der Wand mit versetzten Plattenstößen abstellen einschließlich Mehraufwendungen für die Plattenzuschnitten, für die zeitverzögerte Ausführung der Restleistungen, für die Spachtelarbeiten, etc.

Hinweis  Ausführung nur auf besondere Anweisung durch die  Objektüberwachung.
Menge: 20,000 m

*Hinweis: Schachtwand Verstärkungen*

**3.3.1.50 Zulage Schachtwand, d=100 mm, UA Profile**
Zulage zu der vorgenannten Position der Schachtwand, für die Ausführung von zusätzlichen verzinkten UA Profilen
Menge: 10,000 m

*Hinweis: Schachtwand Zulagen, Anarbeiten, Revisionsklappen, Verfugung und Verspachtelung*

**3.3.1.60 Zulage Schachtwand, Eckschutzprofil**
Zulage zu der vorgenannten Position der Schachtwand, für ebenengleiches Anarbeiten an angrenzende Bauteile und Ausführung von Eckschutzprofil "Göppinger 90°" aus Aluminium

Eckschutzprofilgemäß DIN EN 14353, aus Aluminium, an der Außenseite mit Spezialpapier ummantelt
Bauteile  Stahlbetonwand ungeputzt und geputzt, Stahlbetondecke, Mauerwerkswand geputzt, Holzmassivbauteile
Abrechnungein Anarbeiten an Bauteile ohne ebenengleiche Ausführung wird über die Regelpositionen abgerechnet
Menge: 10,000 m

**3.3.1.70 Durchführung haustechnische Installationen, rechteckig, bis 500cm²**
Durchführung für haustechnische Installationen herstellen einschließlich Wechsel, schachtseitigen Aufrüstungen, Laibungsplatten, aller sonstigen Nebenarbeiten, etc.

haustechnische Lüftungsleitungen, etc.
Installationen
Abmessungrechteckig,bis 500cm²
Laibungsplattenin selber Qualität wie Beplankung der Schachtwand, Breite mindestens 12,5 cm
Menge: 1,000 St

**3.3.1.80 Durchführung haustechnische Installationen, rechteckig, von 500cm² bis 1000m²**
wie vor, jedoch

Abmessungrechteckig,  von 500cm²  bis 1000m²
Menge: 2,000 St

**3.3.1.90 Durchführung haustechnische Installationen, rechteckig, von 1000cm²bis 2500cm²**
wie vor, jedoch

Abmessungrechteckig,  von 1000cm²  bis 2500m²
Menge: 1,000 St

**3.3.1.100 Durchführung haustechnische Installationen, rechteckig, von 2500cm²bis 4500cm²**
wie vor, jedoch

Abmessungrechteckig, von 2500cm²  bis 4500m²
Menge: 2,000 St

**3.3.1.110 Elektroleerdosen einhausen**
Elektroleerdosen mit schachtseitigen Profilrahmen und Plattenlagen einhausen einschließlich aller sonstigen Nebenarbeiten, etc.
Menge: 20,000 St

**3.3.1.120 Revisionsklappe GK, l/b=200/200 mm**
Revisionsklappe in vorgenannte Schachtwand einbauen einschließlich Herstellen Öffnung, Entsorgung Abbruchmaterial gemäß den geltenden Vorschriften, aller erforderlichen Auswechselungen und Verstärkungsprofilen, aller sonstigen Nebenarbeiten, etc.

RevisionsklappeInnendeckel herausschwenkbar und komplett demontierbar mit flächenbündig eingeklebter Gipskartonplatte und selbstaktivierender Fangsicherung, verdecktes Verschluss- und Scharniersystem
Abmessungl/b=200/200 mm
Menge: 2,000 St

**3.3.1.130 Revisionsklappe GK, l/b=400/400 mm**
wie vor, jedoch

Abmessungl/b=400/400 mm
Menge: 2,000 St

**3.3.1.140 Revisionsklappe GK, l/b=600/600 mm**
wie vor, jedoch

Abmessungl/b=600/600 mm
Menge: 2,000 St

**3.3.1.150 Verfugung Schachtwand**
Verfugung der vorgenannten Schachtwand gegen massive Bauteile gemäß Anforderungen und Herstellervorgaben herstellen.

Verfugungüberstreichbare plastoelastische Verfugung auf Acryldispersionsbasis
Menge: 30,000 m

**3.3.1.160 Minderung fliesenfertige Oberflächenqualität**
Minderung zu der vorgenannten Position der Schachtwand, für die Ausführung einer fliesenfertigen Oberflächenqualität anstatt der Oberflächenqualität Q3.

Abrechnungauch in Teilbereichen von Schachtwänden
  Angabe Minderung mit -
Hinweis  Ausführung in Abstimmung mit der Objektüberwachung.
Menge: 10,000 m²

#### Abschnitt 3.4 Verkofferungen Decken und Wände

##### 3.4.1 Verkofferungen Decken und Wände

*Hinweis: Hinweise Verkofferungen*
Hinweise Verkofferungen

Verkofferungen kommen ausschließlich bei der Verkleidung von haustechnischen Installationen zur Ausführung.
Die Bereiche der Abkofferungen sind hochinstalliert.

*Hinweis: Verkofferungen Decken und Wände*

**3.4.1.10 Verkofferung, 2-seitig b/h=0,25-1,00/0,25-0,80 m**
2-seitige Verkofferung aus Gipsplatten für haustechnische Installationen an Decken und Wand einschlieslich erforderlicher
Unterkonstruktion aus verzinkten Stahlblechprofilen gemäß DIN
18182-1, Dammschichteinlage, Beplankung aus zwei Lagen, Anschlusse an angrenzende Bauteile, sonstiger Nebenarbeiten,
etc.

Einbaubereich 2gemäß DIN 4103-1
Feuerwiderstands-ohne Anforderung
  klasse
SchallschutzVerbesserungsmas ΔRw,heavy 14 dB
Verkofferung2-seitg, b/h=0,25-1,00/0,25-0,80 m,
  Flache ab 1,0 m2
Standerwerkb=bis 75 mm, verzinkt
Dammschichteinlagemindestens 60 mm, Brandverhalten A 1
  gemäß DIN EN 13501-1
Beplankung2*12,5 mm, Brandverhalten A2-s1,d0
  gemäß DIN EN 13501-1
OberflachenqualitatQ3
Befestigungs-Stahlbetonwand ungeputzt und geputzt, untergrundStahlbetondecke, Mauerwerkswand geputzt, nichttragende Trennwände und Installationswände Massivholzstützen, Massivholzdecken und Massivholzwände mit und ohne GKF Beplankung
AusführungUG bis 2OG
Abrechnungnach Ansichtsflache der Abkofferung
Menge: 1200,000 m²

**3.4.1.20 Verkofferung, 3-seitig b/h=0,25-1,00/0,25-0,80 m**
wie vor, jedoch Ausführung als freistehende 3-seitige Verkofferung

Verkofferung3-seitg, b/h=0,25-1,00/0,25-0,80 m,
  Fläche ab 1,0 m²
Menge: 50,000 m²

*Hinweis: Verkofferungen Zulagen und Ausbildungen*

**3.4.1.30 Zulage Verkofferung, Kleinstflächen A bis 1,0 m²**
Zulage zu den vorgenannten Positionen der Verkofferungen, für die Ausführung von Kleinflächen

KleinflächenA bis 1,0 m²
Menge: 10,000 m²

**3.4.1.40 Zulage Verkofferung, Eckschutzprofil**
Zulage zu den vorgenannten Positionen der Verkofferungen, für ebenengleiches Anarbeiten an angrenzende Bauteile und Ausführung von Eckschutzprofil "Göppinger 90°" aus Aluminium

Eckschutzprofilgemäß DIN EN 14353, aus Aluminium, an der Außenseite mit Spezialpapier ummantelt
Bauteile  Stahlbetonwand ungeputzt und geputzt, Stahlbetondecke, Mauerwerkswand geputzt, nichttragende Trennwände, Installationswände, etc.
Abrechnungein Anarbeiten an Bauteile ohne ebenengleiche Ausführung wird über die Regelpositionen abgerechnet
Menge: 800,000 m

**3.4.1.50 Ausbildung Ecke Verkofferung**
Ausbildung Ecke für vorgenannte Verkofferungen recht- oder stumpfwinkelig gemäß Anforderungen und Herstellervorgaben einschließlich Eckschutzschiene aus Aluminium herstellen.
Menge: 800,000 m

**3.4.1.60 Ausbildung freies Ende Verkofferung**
Ausbildung freies Ende für vorgenannte Verkofferungen gemäß Anforderungen und Herstellervorgaben einschließlich doppelter Beplankung und aller Eckschutzschienen aus Aluminium herstellen.
Menge: 30,000 m

**3.4.1.70 Ausbildung Übergänge Verkofferung**
Ausbildung Übergänge für vorgenannten Verkofferungen zu Trennwänden, Installationswänden, Vorsatzschalen Abkofferungen, Trockenputz, etc. ebengleich gemäß Anforderungen und Herstellervorgaben herstellen

Abrechnunggemäß Länge Übergang
Menge: 700,000 m

*Hinweis: Verkofferungen Verstärkungen*

**3.4.1.80 Zulage Verkofferung, 2- und 3-seitig, UA Profile**
Zulage zu den vorgenannten Positionen der Verkofferungen, für die Ausführung von zusätzlichen verzinkten UA Profilen
Menge: 240,000 m

**3.4.1.90 Universaltraverse Verkofferung, 2- und 3-seitig, bis 1,5 kN/m**
Universaltraverse aus Holzwerkstoffplatte in vorgenannte
Verkofferungen zwischen Einfachständerwerk aus Metall einschließlich aller erforderlichen Verstärkungsprofile, Laschen, Winkel, Verschraubungen, etc. einbauen.

Universaltraversewasserfeste Mehrschicht-Holzwerkstoffplatte,
  Abmessung b/h=circa 600/300 mm
Konsollastbis 1,5 kN/m
Menge: 200,000 St

*Hinweis: Verkofferungen Aussparungen herstellen*

**3.4.1.100 Aussparung Verkofferung herstellen, 2- und 3-seitig, rechteckig A=bis 500 cm²**
Aussparung in vorgenannten Verkofferungen herstellen einschließlich Anpassen der Unterkonstruktion, aller erforderlichen Auswechselungen, Verstärkungsprofilen, Laschen, etc. gemäß Anforderungen und Herstellervorgaben

Aussparung rechteckig, A=bis 500 cm²
Menge: 100,000 St

**3.4.1.110 Aussparung Verkofferung herstellen, 2- und 3-seitig, rechteckig A=500-1.000 cm²**
wie vor, jedoch

Aussparung rechteckig, A=500-1.000 cm²
Menge: 50,000 St

**3.4.1.120 Aussparung Verkofferung herstellen, 2- und 3-seitig, rechteckig A=1.000-2.500 cm²**
wie vor, jedoch

Aussparung rechteckig, A=1.000-2.500 cm²
Menge: 20,000 St

**3.4.1.130 Aussparung Verkofferung herstellen, 2- und 3-seitig, rund D=bis 250 mm**
wie vor, jedoch

Aussparung rund, D=bis 250 mm
Menge: 100,000 St

*Hinweis: Verkofferungen Aussparungen verschließen*
Verkofferungen Abkofferungen verschließen

Verschließen von Aussparungen in Verkofferungen zu einem späteren Zeitpunkt nach erfolgter Rohinstallation in selber Qualität des Bauteiles einschließlich Anarbeiten an die durch die Aussparung geführten Installationen in Teilen mit Dämmung, Angleichen der Oberfläche an angrenzende Flächen und Bauteile etc.

Ausführung nur auf besondere Anweisung durch die Objektüberwachung.

Anforderung ohne Anforderung

**3.4.1.140 Aussparung Verkofferung verschließen, 2- und 3-seitig, rechteckig A=bis 500 cm²**
Aussparung in vorgenannten Verkofferungen gemäß Anforderungen und Herstellervorgaben verschließen

Aussparung rechteckig, A=bis 500 cm²
Menge: 100,000 St

**3.4.1.150 Aussparung Verkofferung verschließen, 2- und 3-seitig, rechteckig A=500-1.000 cm²**
wie vor, jedoch

Aussparung rechteckig, A=500-1.000 cm²
Menge: 50,000 St

**3.4.1.160 Aussparung Verkofferung verschließen, 2- und 3-seitig, rechteckig A=1.000-2.500 cm²**
wie vor, jedoch

Aussparung rechteckig, A=1.000-2.500 cm²
Menge: 20,000 St

**3.4.1.170 Aussparung Verkofferung verschließen, 2- und 3-seitig, rund D=bis 250 mm**
wie vor, jedoch

Aussparung rund, D=bis 250 mm
Menge: 100,000 St

*Hinweis: Verkofferungen Anarbeiten, Revisionsklappen und Verfugung*

**3.4.1.180 Anarbeiten haustechnische Installationen, rechteckig A=bis 500 cm²**
Beplankung und Verspachtelung der vorgenannten Verkofferungen an haustechnische Installationen im Zuge der Ausführung der Regelleistungen anarbeiten

haustechnische Brauch- und Abwasserleitungen,
InstallationenLüftungsleitungen, etc.
Abmessung rechteckig, A=bis 500 cm²

AbrechnungElektroleerdosen werden vom Gewerk Elektro hergestellt und werden deswegen auch für die Verspachtelung nicht gesondert vergütet.
Hinweis  Herstellen und Verschließen von Aussparungen im Bereich haustechnischer Installationen siehe vorgenannte Positionen
Menge: 100,000 St

**3.4.1.190 Anarbeiten haustechnische Installationen, rechteckig A=500-1.000 cm²**
wie vor, jedoch

Aussparung rechteckig, A=500-1.000 cm²
Menge: 50,000 St

**3.4.1.200 Anarbeiten haustechnische Installationen, rechteckig A=1.000-2.500 cm²**
wie vor, jedoch

Aussparung rechteckig, A=1.000-2.500 cm²
Menge: 20,000 St

**3.4.1.210 Anarbeiten haustechnische Installationen, rund D=bis 250 mm**
wie vor, jedoch

Aussparung rund, D=bis 250 mm
Menge: 100,000 St

**3.4.1.220 Revisionsklappe Verkofferung, GK, l/b=200/200 mm**
Revisionsklappe in vorgenannte Verkofferungen einbauen einschließlich Anpassen der Unterkonstruktion, aller erforderlichen Auswechselungen und Verstärkungsprofile,
Herstellen der Öffnung, Entsorgung des Abbruchmaterials gemäß den geltenden Vorschriften, aller sonstigen Nebenarbeiten, etc.

RevisionsklappeInnendeckel herausschwenkbar und komplett demontierbar mit flächenbündig eingeklebter Gipskartonplatte und selbstaktivierender Fangsicherung, verdecktes Verschluss- und Scharniersystem
Abmessungl/b=200/200 mm
Menge: 25,000 St

**3.4.1.230 Revisionsklappe Verkofferung, GK, l/b=300/300 mm**
wie vor, jedoch

Abmessungl/b=300/300 mm
Menge: 5,000 St

**3.4.1.240 Revisionsklappe Verkofferung, GK, l/b=400/400 mm**
wie vor, jedoch

Abmessungl/b=400/400 mm
Menge: 10,000 St

**3.4.1.250 RevisionsklappeVerkofferung, GK, l/b=600/600 mm**
wie vor, jedoch

Abmessungl/b=600/600 mm
Menge: 20,000 St

**3.4.1.260 Revisionsklappe Verkofferung, Metall, l/b=200/200 mm**
Revisionsklappe wie vor beschrieben, jedoch

RevisionsklappeMetalloptik, weiß pulverbeschichtet, mit Vierkantverriegelung und Vierkantschlüssel.
Abmessungl/b=200/200 mm
Menge: 1,000 St

**3.4.1.270 Revisionsklappe Verkofferung, Metall, l/b=400/400 mm**
wie vor, jedoch

Abmessungl/b=400/400 mm
Menge: 1,000 St

**3.4.1.280 Verfugung Verkofferung**
Verfugung der vorgenannten Verkofferungen gegen massive Bauteile gemäß Anforderungen und Herstellervorgaben herstellen

Verfugungüberstreichbare plastoelastische Verfugung auf Acryldispersionsbasis
Menge: 8000,000 m

#### Abschnitt 3.5 Trockenputz

##### 3.5.1 Trockenputz

*Hinweis: Trockenputz*

**3.5.1.10 Trockenputz Wände, d=12,5 mm, h bis 4,0 m**
Trockenputz aus Gipsplatten gemäß DIN 18180 bzw. Typ A EN 520 als Wandbekleidung an Wänden

Einbaubereich2 gemäß DIN 4103-1
TrockenputzGipsplatte d=12,5 mm, h=bis 4,00 m,
  Einzellängen ab 1,00 m,
  Fläche ab 2,5 m²
OberflächenqualitätQ3

UntergrundStahlbetonwand ungeputzt und geputzt, Mauerwerkswand ungeputzt und geputzt
AusführungUG bis 2OG
Menge: 250,000 m²

**3.5.1.20 Trockenputz Laibungen, d=12,5 mm, h bis 4,0 m, t=bis 30 cm**
wie vor, jedoch für Laibungen

Laibungent=bis 30 cm
Menge: 20,000 m²

**3.5.1.30 Trockenputz Wände, d=18 mm, h bis 4,0 m**
Trockenputz aus GKF Platten gemäß DIN 18180 bzw. EN 520 als Wandbekleidung an Wänden

Einbaubereich2 gemäß DIN 4103-1
TrockenputzGKF Platte d=18 mm, h=bis 4,00 m,
  Einzellängen ab 1,00 m,
  Fläche ab 2,5 m²
OberflächenqualitätQ3

Befestigungs-Stahlbetonwand ungeputzt und geputzt, untergrundStahlbetondecke, Mauerwerkswand geputzt, nichttragende Trennwände und Installationswände Massivholzstützen, Massivholzdecken und Massivholzwände mit und ohne GKF Beplankung
Befestigung Schnellbau Schrauben oder Klammer nach DIN EN 14566:2009-10
  Reihenabstände e<=62,5cm
  Klammern >= d=1,5mmx40mmx11,25mm
  a<=80mm
  Schnellbauschrauben
  >= d=3,5mmx40mm
  a<=150mm
  Abstand zum Plattenrand >=15mm
AusführungEG bis 2OG
Menge: 2100,000 m²

**3.5.1.40 Trockenputz Laibungen, d=20 mm, h bis 4,0 m, Breite bis 15 cm**
Trockenputz aus GKF gemäß DIN 18180 bzw. EN 520 als Wandbekleidung an Wänden/Laibungen zur Aufnahme der BS Alu-Rohrrahmenelemente

Einbaubereich2 gemäß DIN 4103-1
TrockenputzGKF d=20 mm, h=bis 4,00 m,
  Einzellängen ab 0,15m

OberflächenqualitätQ3
UntergrundHolzmassivwand
AusführungEG bis 2OG
Menge: 20,000 m²

**3.5.1.50 Zulage Trockenputz Laibungen, d=20 mm, h bis 4,0 m, Breite weitere 15cm**
wie vor jedoch

Zulage  für weitere 15cm Breite
Menge: 20,000 m²

**3.5.1.60 Trockenputz Decke, d=18 mm, h bis 4,0 m**
Trockenputz aus GKF Platten gemäß DIN 18180 bzw. EN 520 als Deckenverkleidung an Holzmassivdecken

Einbaubereich2 gemäß DIN 4103-1
TrockenputzGKF Platte d=18 mm, h=bis 4,00 m,
  Einzellängen ab 1,00 m,
  Fläche ab 2,5 m²
OberflächenqualitätQ3

Befestigungs-Stahlbetondecke, Massivholzdecke
untergrund
Befestigung Schnellbauschrauben oder Klammer nach DIN EN 14566:2009-10
  Reihenabstände e<=40cm
  Klammern >= d=1,5mmx40mmx11,25mm
  a<=80mm
  Schnellbauschrauben
  >= d=3,5mmx40mm
  a<=150mm
  Abstand zum Plattenrand >=15mm
AusführungEG bis 1OG
Menge: 4005,000 m²

**3.5.1.70 Verkledigung Dachuntersicht Dach**
Trockenputz aus GKF Platten gemäß DIN 18180 bzw. EN 520 als Verkleidung Untersicht Dachstuhl, Befestigung auf OSB 4 Platte unter Sparrendach Aufbau: 2x1,25cmGKF, 5cm Mineralwolldämmung mit CW-Profilen, 1,25cm GKF Platte,

Einbaubereich2 gemäß DIN 4103-1
GKF PlatteGKF Platten 2x d=12,5 mm,  h=bis 4,50m,
  Einzellängen ab 1,00 m,
  Fläche ab 2,5 m²
DämmschichtAkustikdämmplatte aus Mineralwolle gemäß DIN EN 13162, d=40 mm
  längenbezogener Strömungswiderstand
  ≥ 5 kPa.s/m²
  inkl CW Profilen zur Aufnahme GKF Beplankung
GKF PlatteGKF Platten 1x d=12,5 mm,  h=bis 4,50m,
  Einzellängen ab 1,00 m,
  Fläche ab 2,5 m²
Oberflächenqualitätspätere Verkleidung mit Akkustikplatten
  gespachtelt Q1
Befestigungs-OSB4 Platte an Sparrendach
untergrund
Befestigung Schnellbauschrauben oder Klammer
  nach DIN EN 14566:2009-10
Ausführung2OG
Hinweis  nachfolgen in der Ausschreibung ist eine magnesitgebundene Holzwolleplatte beschrieben. Diese wird inkl 30mm Dämmauflage unter der Verkleidung des befestigt. Dies ist bei der Wahl der Befestigungsmittel zu berücksichtigen
Menge: 2900,000 m²

*Hinweis: Trockenputz Ausbildungen, Zulagen, Anarbeiten, Revisionsklappen, Verfugung und Verspachtelung*

**3.5.1.80 Zulage Trockenputz, Kleinflächen A bis 2,5 m²**
Zulage zu den vorgenannten Positionen des Trockenputzes, für die Ausführung von Kleinflächen

KleinflächenA bis 2,5 m²
Menge: 250,000 m²

**3.5.1.90 Zulage Trockenputz, schmale Bauteile >1,00m**
Zulage zu den vorgenannten Positionen des Trockenputzes, für die Ausführung von schmalen Bauteilen

Breite  >1,00m
Menge: 250,000 m²

**3.5.1.100 Ausbildung Ecke Trockenputz**
Ausbildung Ecke für vorgenannten Trockenputz recht- oder stumpfwinkelig gemäß Anforderungen und Herstellervorgaben einschließlich Eckschutzschiene aus Aluminium herstellen.
Menge: 600,000 m

**3.5.1.110 Ausbildung Übergänge Trockenputz**
Ausbildung Übergänge für vorgenannten Trockenputz von Wände zu Unterzüge, Wände zu Laibungen, Stütze zu Unterzüge etc. ebengleich gemäß Anforderungen und Herstellervorgaben herstellen.

Abrechnunggemäß Länge Übergang
Menge: 100,000 m

**3.5.1.120 Zulage Eckschutzprofil**
Zulage zu den vorgenannten Positionen des Trockenputzes, für ebenengleiches Anarbeiten an angrenzende Bauteile und Ausführung von Eckschutzprofil "Göppinger 90°" aus Aluminium

Eckschutzprofilgemäß DIN EN 14353, aus Aluminium, an der Außenseite mit Spezialpapier ummantelt
Bauteile  Stahlbetonwand ungeputzt und geputzt, Stahlbetondecke, Mauerwerkswand geputzt, etc.
Abrechnungein Anarbeiten an Bauteile ohne ebenengleiche Ausführung wird über die Regelpositionen abgerechnet
Menge: 150,000 m

**3.5.1.130 Anarbeiten haustechnische Installationen, rund D=bis 40 mm**
Beplankung und Verspachtelung des vorgenannten Trockenputzes an haustechnische Installationen im Zuge der Ausführung der Regelleistungen anarbeiten

haustechnische Brauch- und Abwasserleitungen,
InstallationenLüftungsleitungen, etc.
Abmessungrund, D=bis 40 mm
AbrechnungElektroleerdosen werden vom Gewerk Elektro hergestellt und werden deswegen auch für die Verspachtelung nicht gesondert vergütet.
Menge: 150,000 St

**3.5.1.140 Anarbeiten haustechnische Installationen, rund D=40-125 mm**
wie vor, jedoch

Abmessungrund, D=40-125 mm
Menge: 150,000 St

**3.5.1.150 Anarbeiten haustechnische Installationen, rechteckig A=bis 1.000 cm²**
wie vor, jedoch

haustechnische Lüftungsleitungen, etc.
Installationen
Abmessungrechteckig, A=bis 1.000 cm²
Menge: 100,000 St

**3.5.1.160 Anarbeiten haustechnische Installationen, rechteckig A=1.000-2.500 cm²**
wie vor, jedoch

haustechnische Lüftungsleitungen, etc.
Installationen
Abmessung rechteckig, A=1.000-2.500 cm²
Menge: 100,000 St

**3.5.1.170 Anarbeiten haustechnische Installationen, rechteckig A=2.500-5.000 cm²**
wie vor, jedoch

haustechnische Lüftungsleitungen, etc.
Installationen
Abmessung rechteckig, A=2.500-5.000 cm²
Menge: 200,000 St

**3.5.1.180 Anarbeiten haustechnische Installationen, rund D=bis 250 mm**
wie vor, jedoch

haustechnische Lüftungsleitungen, etc.
Installationen
Abmessung rund, D=bis 250 mm
Menge: 150,000 St

**3.5.1.190 Verfugung Trockenputz**
Verfugung des vorgenannten Trockenputzes gegen massive Bauteile gemäß Anforderungen und Herstellervorgaben herstellen.

Verfugungüberstreichbare plastoelastische Verfugung auf Acryldispersionsbasis
Menge: 1500,000 m

**3.5.1.200 Minderung fliesenfertige Oberflächenqualität**
Minderung zu den vorgenannten Positionen des Trockenputzes, für die Ausführung einer fliesenfertigen Oberflächenqualität anstatt der Oberflächenqualität Q3.

Abrechnungauch in Teilbereichen vom Trockenputz
  Angabe Minderung mit -
Hinweis  Ausführung in Abstimmung mit der Objektüberwachung.
Menge: 250,000 m²

#### Abschnitt 3.6 Decken innen

*Hinweis: Hinweise Decken innen*
Hinweise Decken

Ausführung Bereich 1
In den Fluren mit Lernlandschaften,  und Nebenräumen werden abgehängte Lochdecken mit Quadratlochung 8/18 Q und glatt gespachteltem Randfries ausgeführt.

Ausführung Bereich 2
In den WCs werden glatte abgehängte Gipskartondecken ausgeführt.

Ausführung Bereich 3
In den Klassenzimmer, Fachräumen und Werkräumen, Räumen der Verwaltung und im Lehrerzimmer werden abgehängte Akustikplattendecken mit magnesitgebundenen Holzwolleplatten ausgeführt ohne Randfries

Bei allen Decken ist zu beachten, dass die Ausführung der Unterkonstruktion, der Deckenbekleidung und der Verspachtelung in drei voneinander getrennten Arbeitsgängen zu erfolgen hat.

##### 3.6.1 Akustikplattendecken Bereich 1

*Hinweis: Akustikplattendecken Bereich 1*

**3.6.1.10 Akustikplattendecken, Lochdecke 8/18 Q, Abhängehöhe bis 35 cm**
Akustikplattendecke abgehängt gemäß DIN 18168-1 ohne Brandschutzanforderung mit Unterkonstruktion aus Grund- und Tragprofilen aus verzinkten Stahlblechprofilen gemäß DIN 18182-1 und einlagiger Bekleidung aus gelochten Gipsplatten gemäß DIN 18180

Bekleidungd=12,5 mm,
  Lochbild gerade Quadratlochung 8/18 Q,
  Rückseite kaschiert mit schwarzen Akustikvlies
Schallabsorptions-mindestens erforderlich bei Abhanghöhe grade≥ 200 mm,
  αp: 125 Hz / ≥ 0,50;  250 Hz / ≥ 0,65;  500 Hz / ≥ 0,70;  1.000 Hz / ≥ 0,65;  2.000 Hz / ≥ 0,60;  4.000 Hz / ≥ 0,7
Unterkonstruktionaus Grund- und Tragprofilen als doppelter Profilrost aus Stahlblechprofilen CD 60/27 geschraubt. Die Befestigung der CD-Profile erfolgt mit Abhängern an Stahlbetondecke bzw Holzmassivdecke mit 18mm GKF Beplankung Wandanschluss mit UD-Profilen.
  Auslegung für mindestens 15 kg/m² Zusatzgewicht
VerspachtelungOberflächenqualität Q3 einschließlich Fugen und Schrauben
Anschlüssegemäß Anforderungen und Herstellervorgaben mit Trennfix.
  Die Stahlbetonwände und Holzmassivwände in den Fluren weisen Sichtoberflächen auf, die bei den Spachtelarbeiten nicht verschmutzt werden dürfen.
Einbauhöhebis 3,50 m,
Abhängehöhebis 35 cm
AusführungUG bis 2OG
Hinweis  die Ausführung der Unterkonstruktion, der Deckenbekleidung und der Verspachtelung erfolgt in drei voneinander getrennten Arbeitsgängen

LeitfabrikatD127.de Cleaneo Akustik-Plattendecke

angebotenes
Fabrikat
'....................................................'
Menge: 2150,000 m²

*Hinweis: Akustikplattendecken Bereich 1 Zulagen, Deckenschotts, Randfriese Aussparungen und Revisionsklappen*

**3.6.1.20 Zulage Lochdecke 8/18 Q, Randfries b=10 cm**
Zulage zu der vorgenannten Position der Akustikplattendecken, für die Ausführung eines Randfrieses

Randfries geschlossene glatte Oberfläche, b=10 cm
VerspachtelungOberflächenqualität Q3
AusführungAusbildung Fries nach Wahl des Auftragnehmers mit ungelochten Rand, glatten Gipskartonplattenstreifen, vollflächiger Verspachtelung der Lochung, Einbetten Vlies oder etc.
Hinweis  das Fries muss umlaufend gleich, auch angepasst an Säulen, Abkofferungen, Verkofferungen, etc. ausgeführt werden.
Menge: 2850,000 m

**3.6.1.30 Zulage Lochdecken 8/18 Q, Erweiterung Randfries b um jeweils 10cm**
Zulage zu der vorgenannten Position der Akustikplattendecken, für die Erweiterung des Randfrieses im Bereich Nischen etc

Erweiterungjeweils 10cm.
Einzellängevon 50cm bis 8m
Menge: 500,000 m

**3.6.1.40 Zulage Randfries, Ausbildung Ecken, Randfries**
Zulage zu der vorgenannten Position des Randfrieses der Akustikplattendecken, für die Ausführung von Ecken

Ecken  Innen- und Außenecken
Randfries geschlossene glatte Oberfläche, b=10 cm
Menge: 480,000 St

**3.6.1.50 Zulage Lochdecken 8/18 Q+Randfries, Anarbeiten an Sichtbetonwände**
Zulage zu der vorgenannten Position der Akustikplattendecken einschließlich Randfries, für das Anarbeiten von Unterkonstruktion, Bekleidung und Verspachtelung, die randscharf ausgeführt sein muss, an die Stahlbetonwände in den Fluren mit Sichtbetonoberflächen bzw Sichtholzoberflächen

Hinweis  die Sichtbetonoberflächen bzw Sichtholzoberflächen dürfen nicht verschmutzt werden und müssen deswegen geschützt werden. Diese Leistungen müssen in diese Position einkalkuliert werden.
Menge: 800,000 m

**3.6.1.60 Zulage Lochdecken 8/18 Q+Randfries, Bewegungsfuge**
Zulage zu der vorgenannten Position der Akustikplattendecken einschließlich Randfries, für Ausführung einer Bewegungsfuge einschließlich hinterlegten Plattenstreifen, Einspachteln von Eckschutzprofilen und Ausbildung von Friesen auf beiden Seiten der Bewegungsfuge

Bewegungsfuged=circa 5 mm, siehe unten beigefügtes Detail mit hinterlegten Plattenstreifen Eckschutzprofilen und Friesen
Eckschutzprofil"Göppinger 90°" aus Aluminium gemäß DIN EN 14353, aus Aluminium, an der Außenseite mit Spezialpapier ummantelt
Fries  geschlossene glatte Oberfläche, b=10 cm

Detail Bewegungsfuge
Abhängung entspricht nicht der späteren Ausführung

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Menge: 250,000 m

**3.6.1.70 Zulage Bewegungsfuge, Ecken**
Zulage zu der vorgenannten Position der Bewegungsfuge der Akustikplattendecken einschließlich Randfries, für die Ausführung von Ecken
Menge: 20,000 St

**3.6.1.80 Zulage Bewegungsfuge, Minderlängen unter 1,00 m**
Zulage zu der vorgenannten Position der Bewegungsfuge der Akustikplattendecken einschließlich Randfries, für die Ausführung von Minderlängen

Minderlängel=bis 1,00 m, z.B. bei Versprüngen
Menge: 1,000 m

**3.6.1.90 Deckenschott EG, F-30 RD, l/h= ca 2,60/1,05 m**
Deckenschott im Bereich vorgenannter Akustikplattendecken einbauen zur Aufnahme von Brandschutztüren 2 Flüglig mit einem Flügelgewicht von bis zu 150kg / Flügel

Einbaubereich2 gemäß DIN 4103-1
Feuerwiderstands-F-30 gemäß DIN 4102-2, rauchdicht
klasse
Schallschutzohne Anforderung

Deckenschottgeeignet für den Anschluss einer Brandschutztür T-30 RS,
  ca. l/h=2,60/1,05 m
Unterkonstruktionb=mindestens 100 mm, Stahlvierkantprofile verzinkt
  zusätzlich Vorsatzschale auf dem Schott
  Montage mit Federschiene  inkl doppelter Beplankung als Installationsebene für Kabel inkl mindestens 4 Bohrungen nach unten als Kabeldurchführungen zu den Türelementen
Beplankungmindestens 2*12,5 mm je Seite gemäß Anforderungen und Herstellervorgaben
VerspachtelungOberflächenqualität Q3

Befestigungs-oben Stahlbetondecke untergrund/Holzmassivdecke, seitlich Stahlbetonwände, Trockenbauwände oder Holzmassivwände AusführungErdgeschoss
Menge: 3,000 St

**3.6.1.100 Deckenschott 1OG, F-30 RD, l/h= ca 2,20/0,70 m**
Deckenschott im Bereich vorgenannter Akustikplattendecken einbauen zur Aufnahme von Brandschutztüren 2 Flüglig mit einem Flügelgewicht von bis zu 150kg / Flügel

Einbaubereich2 gemäß DIN 4103-1
Feuerwiderstands-F-30 gemäß DIN 4102-2, rauchdicht
klasse
Schallschutzohne Anforderung

Deckenschottgeeignet für den Anschluss einer Brandschutztür T-30 RS,
  ca. l/h=2,20/0,70 m
Unterkonstruktionb=mindestens 100 mm, Stahlvierkantprofile verzinkt
  zusätzlich Vorsatzschale auf dem Schott
  Montage mit Federschiene  inkl doppelter Beplankung als Installationsebene für Kabel inkl mindestens 4 Bohrungen nach unten als Kabeldurchführungen zu den Türelementen
Beplankungmindestens 2*12,5 mm je Seite gemäß Anforderungen und Herstellervorgaben
VerspachtelungOberflächenqualität Q3

Befestigungs-oben Stahlbetondecke untergrund/Holzmassivdecke, seitlich Stahlbetonwände, Trockenbauwände oder Holzmassivwände Ausführung1.Obergeschoss
Menge: 1,000 St

**3.6.1.110 Deckenschott 1OG, F-30 RD, l/h= ca 2,60/0,70 m**
Deckenschott im Bereich vorgenannter Akustikplattendecken einbauen zur Aufnahme von Brandschutztüren 2 Flüglig mit einem Flügelgewicht von bis zu 150kg / Flügel

Einbaubereich2 gemäß DIN 4103-1
Feuerwiderstands-F-30 gemäß DIN 4102-2, rauchdicht
klasse
Schallschutzohne Anforderung

Deckenschottgeeignet für den Anschluss einer Brandschutztür T-30 RS,
  ca. l/h=2,60/0,70 m
Unterkonstruktionb=mindestens 100 mm, Stahlvierkantprofile verzinkt
  zusätzlich Vorsatzschale auf dem Schott
  Montage mit Federschiene  inkl doppelter Beplankung als Installationsebene für Kabel inkl mindestens 4 Bohrungen nach unten als Kabeldurchführungen zu den Türelementen
Beplankungmindestens 2*12,5 mm je Seite gemäß Anforderungen und Herstellervorgaben
VerspachtelungOberflächenqualität Q3

Befestigungs-oben Stahlbetondecke untergrund/Holzmassivdecke, seitlich Stahlbetonwände, Trockenbauwände oder Holzmassivwände Ausführung1.Obergeschoss
Menge: 3,000 St

**3.6.1.120 Deckenschott 1OG, F-30 RD, l/h= ca 4,10/0,70 m**
Deckenschott im Bereich vorgenannter Akustikplattendecken einbauen zur Aufnahme von Brandschutztüren 2 Flüglig mit einem Flügelgewicht von bis zu 150kg / Flügel

Einbaubereich2 gemäß DIN 4103-1
Feuerwiderstands-F-30 gemäß DIN 4102-2, rauchdicht
klasse
Schallschutzohne Anforderung

Deckenschottgeeignet für den Anschluss einer Brandschutztür T-30 RS,
  ca. l/h=4,10/0,70 m
Unterkonstruktionb=mindestens 75 mm, Stahlvierkantprofile verzinkt
  zusätzlich Vorsatzschale auf dem Schott
  Montage mit Federschiene  inkl doppelter Beplankung als Installationsebene für Kabel inkl mindestens 4 Bohrungen nach unten als Kabeldurchführungen zu den Türelementen
Beplankungmindestens 2*12,5 mm je Seite gemäß Anforderungen und Herstellervorgaben
  Inkl zusätzlicher Installationsebene auf
  auf einer Seite des Schottes. Installationsbereich mindestens 50mm
  Gesamtaufbau ca. 225mm
  Unterseite 2x 12,5mm beplankt
VerspachtelungOberflächenqualität Q3
Befestigungs-oben Stahlbetondecke untergrund/Holzmassivdecke, seitlich Stahlbetonwände, Trockenbauwände oder Holzmassivwände Ausführung1.Obergeschoss
Menge: 1,000 St

**3.6.1.130 Deckenschott 2OG, F-30 RD, l/h= ca 2,60/1,00 - 1,50m**
Deckenschott im Bereich vorgenannter Akustikplattendecken einbauen zur Aufnahme von Brandschutztüren 2 Flüglig mit einem Flügelgewicht von bis zu 150kg / Flügel

Einbaubereich2 gemäß DIN 4103-1
Feuerwiderstands-F-30 gemäß DIN 4102-2, rauchdicht
klasse
Schallschutzohne Anforderung

Deckenschottgeeignet für den Anschluss einer Brandschutztür T-30 RS,
  ca. l/h=2,20/1,00-1,50 m

Unterkonstruktionb=mindestens 100 mm, Stahlvierkantprofile verzinkt
  zusätzlich Vorsatzschale auf dem Schott
  Montage mit Federschiene  inkl doppelter Beplankung als Installationsebene für Kabel inkl mindestens 4 Bohrungen nach unten als Kabeldurchführungen zu den Türelementen
Beplankungmindestens 2*12,5 mm je Seite gemäß Anforderungen und Herstellervorgaben
VerspachtelungOberflächenqualität Q3

BefestigungsDachuntersicht Ausführung2.Obergeschoss
Menge: 3,000 St

**3.6.1.140 Deckenschott 2OG, F-30 RD, l/h= ca 4,10/1,00 - 1,50m**
Deckenschott im Bereich vorgenannter Akustikplattendecken einbauen zur Aufnahme von Brandschutztüren 2 Flüglig mit einem Flügelgewicht von bis zu 150kg / Flügel

Einbaubereich2 gemäß DIN 4103-1
Feuerwiderstands-F-30 gemäß DIN 4102-2, rauchdicht
klasse
Schallschutzohne Anforderung

Deckenschottgeeignet für den Anschluss einer Brandschutztür T-30 RS,
  ca. l/h=4,10/1,00-1,50 m

Unterkonstruktionb=mindestens 100 mm, Stahlvierkantprofile verzinkt
  zusätzlich Vorsatzschale auf dem Schott
  Montage mit Federschiene  inkl doppelter Beplankung als Installationsebene für Kabel inkl mindestens 4 Bohrungen nach unten als Kabeldurchführungen zu den Türelementen
Beplankungmindestens 2*12,5 mm je Seite gemäß Anforderungen und Herstellervorgaben
VerspachtelungOberflächenqualität Q3

BefestigungsDachuntersicht Ausführung2.Obergeschoss
Menge: 1,000 St

**3.6.1.150 Zulage Deckenschott, Durchführung rechteckig A=bis 750 cm**
Zulage zu der vorgenannten Position des Deckenschottes, für die Ausführung einer Durchführung für haustechnische Installationen einschließlich Anpassen der Unterkonstruktion, aller erforderlichen Auswechselungen, Verstärkungsprofilen, aller sonstigen Nebenarbeiten, etc.

haustechnische Brauch- und Abwasserleitungen,
InstallationenLüftungsleitungen Kabeltrassen, etc.
Abmessungrechteckig, A=bis 750 cm²
Menge: 20,000 St

**3.6.1.160 Zulage Deckenschott, Durchführung rechteckig A=750-1.500 cm**
wie vor, jedoch

Aussparung rechteckig, A=750-1.500 cm²
Menge: 10,000 St

**3.6.1.170 Zulage Lochdecken 8/18 Q, Randfries Aussparung rund D=bis 20 cm**
Zulage zu der vorgenannten Position der Akustikplattendecken, für die Ausführung eines quadratischen Randfrieses im Bereich von Aussparungen für Einbauten

EinbautenLeuchten, Melder, Lautsprecher,
  Lüftungsleitungen, etc.
Randfries quadratisch, l/b=20-30/20-30 cm
Aussparung rund, D=bis 20 cm
AusführungAusführung Randfries vor Ausführung der Einbauten
Menge: 100,000 St

**3.6.1.180 Revisionsklappe, GK Lochdecken 8/18 Q, l/b=300/300 mm**
Revisionsklappe in vorgenannte Akustikplattendecken einbauen einschließlich Anpassen der Unterkonstruktion, aller erforderlichen Auswechselungen und Verstärkungsprofile, Herstellen der Öffnung, Entsorgung des Abbruchmaterials gemäß den geltenden Vorschriften, zusätzlichen Spachtelarbeiten, aller sonstigen Nebenarbeiten, etc.

RevisionsklappeInnendeckel herausschwenkbar und komplett demontierbar mit flächenbündig eingeklebter Akustikdeckenplatte und selbstaktivierender Fangsicherung, verdecktes Verschluss- und Scharniersystem. Einbau angepasst an die Lochung
Abmessungl/b=300/300 mm
Menge: 100,000 St

**3.6.1.190 Revisionsklappe, GK Lochdecken 8/18 Q, l/b=500/500 mm**
wie vor, jedoch

Abmessungl/b=500/500 mm
Menge: 25,000 St

**3.6.1.200 Revisionsklappe, GK Lochdecken 8/18 Q, l/b=600/600 mm**
wie vor, jedoch

Abmessungl/b=600/600 mm
Menge: 25,000 St

*Hinweis: Akustikplattendecken Bereich 1 Zulagen, Aussparungen und Verfugung*

**3.6.1.210 Zulage Lochdecken 8/18 Q, Abhängehöhe bis 70 cm**
Zulage zu den vorgenannten Positionen der Akustikplattendecken, für

Abhängehöhebis 70 cm
Menge: 500,000 m²

**3.6.1.220 Zulage UK, Friese, Akustik- und Plattendecken, Dämmschichtauflage 50 mm**
Zulage zu den vorgenannten Positionen der Unterkonstruktionen, Friese, Akustikplattendecken und geschlossene Plattendecken, für Dämmschichtauflage

DämmschichtAkustikdämmplatte aus Mineralwolle gemäß DIN EN 13162, d=50 mm
  längenbezogener Strömungswiderstand
  ≥ 5 kPa.s/m²
Menge: 2850,000 m²

**3.6.1.230 Zulage Akustikauflage, Foliensäcke**
Zulage zu der vorgenannten Position der Akustikauflage, für Einpacken der Akustikauflage in Foliensäcke

Foliensäckeaus PE, als Rieselschutz, Foliendicke maximal 30 µm um die Schallabsorption nicht zu beeinflussen
Menge: 2850,000 m²

**3.6.1.240 Zulage Plattendecke, lineare Zusatzlasten bis 2,5 kg/m**
Zulage zu den vorgenannten Positionen der Akustikplattendecken, für die, auf das Deckensystem abgestimmte, Verstärkung der Unterkonstruktion und Beplankung im Bereich von linearen Zusatzlasten

Zusatzlastenlinear in einer Reihe symmetrisch angeordnete Leuchten, Melder, Lautsprecher, Rettungswegkennzeichen, etc.
  Durchmesser der Bauteile rund bis 40 cm, rechteckig 8/30 cm und 10/150 cm
  Gewicht bis 2,5 kg/m
Ausführungdem Auftragnehmer bleibt es überlassen für die Abtragung der linearen Zusatzlasten eine, auf sein Deckensystem abgestimmte Maßnahme auszuführen. Hierbei ist zu berücksichtigen, dass alle Bauteile nicht brennbar sein müssen und eine Dämmschichtauflage von 4,0 cm zur Ausführung kommen kann.
Menge: 1500,000 m

**3.6.1.250 Zulage Plattendecke, lineare Zusatzlasten 2,5-5,0 kg/m**
wie vor, jedoch

ZusatzlastenGewicht 2,5-5,0 kg/m
Menge: 1500,000 m

**3.6.1.260 Zulage Plattendecke, lineare Zusatzlasten 5,0-12,5 kg/m**
wie vor, jedoch

ZusatzlastenGewicht 5,0-12,5 kg/m
Menge: 500,000 m

**3.6.1.270 Zulage Plattendecke, punktuelle Zusatzlast bis 3,5 kg/St**
Zulage zu den vorgenannten Positionen der Akustikplattendecken, für die, auf das Deckensystem abgestimmte, Verstärkung der Unterkonstruktion und Beplankung im Bereich von punktuellen Zusatzlasten

Zusatzlastenpunktuell regelmäßig und nicht regelmäßig angeordnete Leuchten, Melder, Lautsprecher, Rettungswegkennzeichen,etc.
  Durchmesser der Bauteile rund bis 60 cm, rechteckig 8/30 cm, Ringleuchten  D=bis 1250 mm mit mindestens 3  Einzelbefestigungspunkten
  Gewicht bis 3,5 kg/St
Ausführungdem Auftragnehmer bleibt es überlassen für die Abtragung der punktuellen Zusatzlasten eine, auf sein Deckensystem abgestimmte Maßnahme auszuführen. Hierbei ist zu berücksichtigen, dass alle Bauteile nicht brennbar sein müssen und eine Dämmschichtauflage von 4,0 cm zur Ausführung kommen kann.
Menge: 500,000 St

**3.6.1.280 Zulage Plattendecke, punktuelle Zusatzlast 3,5-6,0 kg/St**
wie vor, jedoch

ZusatzlastenGewicht 3,5-6,0 kg/St
Menge: 100,000 St

**3.6.1.290 Aussparung, rund D=bis 1,5 cm**
Aussparung in vorgenannten Positionen der Akustikplattendecken und falls erforderlich in den, vom Auftragnehmer gewählten, Maßnahmen zur Abtragung der linearen und punktuellen Zusatzlasten für Einbauten herstellen einschließlich Anpassen der Unterkonstruktion, aller erforderlichen Auswechselungen, etc.

EinbautenLeuchten, Melder, Lautsprecher,
  Lüftungsleitungen, etc.
Aussparung rund, D=bis 1,5 cm
Menge: 1500,000 St

**3.6.1.300 Aussparung, rund D=1,5-7,5 cm**
wie vor, jedoch

Aussparung rund, D=1,5-7,5 cm
Menge: 500,000 St

**3.6.1.310 Aussparung, rund D=7,5-20 cm**
wie vor, jedoch

Aussparung rund, D=7,5-20 cm
Menge: 250,000 St

**3.6.1.320 Aussparung, rund D=20-40 cm**
wie vor, jedoch

Aussparung rund, D=20-40 cm
Menge: 250,000 St

**3.6.1.330 Aussparung, rund D=40-60 cm**
wie vor, jedoch

Aussparung rund, D=40-60 cm
Menge: 250,000 St

**3.6.1.340 Aussparung, rechteckig l/b=3-5/20-30 cm**
wie vor, jedoch

Aussparung rechteckig, l/b=3-5/20-30 cm
Menge: 150,000 St

**3.6.1.350 Aussparung, rechteckig l/b=5-10/30-50 cm**
wie vor, jedoch

Aussparung rechteckig, l/b=5-10/30-50 cm
Menge: 50,000 St

**3.6.1.360 Verfugung Akustikplattendecken**
Verfugung der vorgenannten Akustikplattendecken gegen massive Bauteile gemäß Anforderungen und Herstellervorgaben herstellen

Verfugungüberstreichbare plastoelastische Verfugung auf Acryldispersionsbasis
Menge: 2850,000 m

##### 3.6.2 Plattendecken Bereich 2

*Hinweis: Plattendecken Bereich 2*

**3.6.2.10 Plattendecke, d=12,5 mm, Abhängehöhe bis 35 cm**
Plattendecken abgehängt gemäß DIN 18168-1 ohne Brandschutzanforderung mit Unterkonstruktion aus Grund- und Tragprofilen aus verzinkten Stahlblechprofilen gemäß DIN 18182-1 und einlagiger Bekleidung aus Gipsplatten gemäß DIN 18180

Bekleidungd=12,5 mm
Schallschutzohne Anforderung
Unterkonstruktionaus Grund- und Tragprofilen als doppelter Profilrost aus Stahlblechprofilen CD 60/27 geschraubt. Die Befestigung der CD-Profile erfolgt mit Abhängern an Stahlbetondecke. Wandanschluss mit UD-Profilen.
  Auslegung für mindestens 15 kg/m² Zusatzgewicht
VerspachtelungOberflächenqualität Q3 einschließlich Fugen und Schrauben
Anschlüssegemäß Anforderungen und Herstellervorgaben mit Trennfix.
Einbauhöhebis 3,50 m,
Abhängehöhebis 35 cm
AusführungWCs, Lager, etc.
Hinweis  die Ausführung der Unterkonstruktion, der Deckenbekleidung und der Verspachtelung erfolgt in drei voneinander getrennten Arbeitsgängen.
  Die Räume sind im Deckenbereich hochinstalliert
Menge: 575,000 m²

*Hinweis: Plattendecken Bereich 4 Zulagen, Aussparungen, Revisionsklappen und Verfugung*

**3.6.2.20 Mehr- bzw. Minderung freitragende Plattendecke**
Mehr- bzw. Minderung Zulage zu der vorgenannten Position der Plattendecken, für die Ausführung einer freitragenden Decke

Raumbreitebis 3,00 m
AbrechnungAngabe Mehrung mit +,
  Angabe Minderung mit -
Menge: 575,000 m²

**3.6.2.30 Zulage Plattendecke, d=12,5 mm, Abhängehöhe bis 70 cm**
Zulage zu der vorgenannten Position der Plattendecken, für

Abhängehöhebis 70 cm
Menge: 250,000 m²

**3.6.2.40 Zulage Plattendecke, d=12,5 mm, Dämmschichtauflage 20 mm**
Zulage zu der vorgenannten Position der Plattendecken, für Dämmschichtauflage

DämmschichtAkustikdämmplatte aus Mineralwolle gemäß DIN EN 13162, d=20 mm
  längenbezogener Strömungswiderstand
  ≥ 11 kPa.s/m²
Menge: 275,000 m²

**3.6.2.50 Zulage Plattendecke, d=12,5 mm, Dämmschichtauflage 40 mm**
Zulage zu der vorgenannten Position der Plattendecken, für Dämmschichtauflage

DämmschichtAkustikdämmplatte aus Mineralwolle gemäß DIN EN 13162, d=40 mm
  längenbezogener Strömungswiderstand
  ≥ 5 kPa.s/m²
Menge: 300,000 m²

**3.6.2.60 Zulage Plattendecke, d=12,5 mm, imprägnierte Gipskartonplatten**
Zulage zu der vorgenannten Position der Plattendecken, für die Ausführung von imprägnierten Gipskartonplatten und Feuchtraumschrauben

Hinweis  Ausführung in Abstimmung mit der Objektüberwachung.
Menge: 575,000 m²

**3.6.2.70 Zulage Plattendecke, d=12,5 mm, Minderfläche kleiner 5,00 m²**
Zulage zu der vorgenannten Position der Plattendecken, für die Ausführung von Minderflächen

MinderflächeA kleiner 5,00 m²
Menge: 10,000 m²

**3.6.2.80 Zulage Plattendecke, d=12,5 mm, Anarbeiten Wandpfeiler**
Zulage zu der vorgenannten Position der Plattendecken, für das Anarbeiten an Wandpfeiler

Stützen undl/b = circa 150-250 cm
Wandpfeiler
Menge: 2,000 St

**3.6.2.90 Zulage Plattendecke, punktuelle Zusatzlast bis 3,5 kg/St**
Zulage zu der vorgenannten Position der Plattendecken, für die, auf das Deckensystem abgestimmte, Verstärkung der Unterkonstruktion und Beplankung im Bereich von punktuellen  Zusatzlasten

Zusatzlastenpunktuell regelmäßig und nicht regelmäßig angeordnete Leuchten, Melder, Lautsprecher, Rettungswegkennzeichen,etc.
  Durchmesser der Bauteile rund bis 60 cm, rechteckig 8/30 cm, Ringleuchten  D=bis 1250 mm mit mindestens 3  Einzelbefestigungspunkten
  Gewicht bis 3,5 kg/St
Ausführungdem Auftragnehmer bleibt es überlassen für die Abtragung der punktuellen Zusatzlasten eine, auf sein Deckensystem abgestimmte Maßnahme auszuführen. Hierbei ist zu berücksichtigen, dass alle Bauteile nicht brennbar sein müssen und eine Dämmschichtauflage von 4,0 cm zur Ausführung kommen kann.
Menge: 100,000 St

**3.6.2.100 Zulage Plattendecke, punktuelle Zusatzlast 3,5-6,0 kg/St**
wie vor, jedoch

ZusatzlastenGewicht 3,5-6,0 kg/St
Menge: 50,000 St

**3.6.2.110 Aussparung, rund D=bis 1,5 cm**
Aussparung in vorgenannter Position der Plattendecken und falls erforderlich in den, vom Auftragnehmer gewählten, Maßnahmen zur Abtragung der linearen und punktuellen Zusatzlasten für Einbauten herstellen einschließlich Anpassen der Unterkonstruktion, aller erforderlichen Auswechselungen, etc.

EinbautenKabeln, Leuchten, Melder, Lautsprecher,
  Lüftungsleitungen, etc.
Aussparung rund, D=bis 1,5 cm
Menge: 150,000 St

**3.6.2.120 Aussparung, rund D=1,5-7,5 cm**
wie vor, jedoch

Aussparung rund, D=1,5-7,5 cm
Menge: 50,000 St

**3.6.2.130 Aussparung, rund D=7,5-20 cm**
wie vor, jedoch

Aussparung rund, D=7,5-20 cm
Menge: 100,000 St

**3.6.2.140 Aussparung, rund D=20-40 cm**
wie vor, jedoch

Aussparung rund, D=20-40 cm
Menge: 100,000 St

**3.6.2.150 Aussparung, rund D=40-60 cm**
wie vor, jedoch

Aussparung rund, D=40-60 cm
Menge: 50,000 St

**3.6.2.160 Aussparung, rechteckig l/b=3-5/20-30 cm**
wie vor, jedoch

Aussparung rechteckig, l/b=3-5/20-30 cm
Menge: 25,000 St

**3.6.2.170 Aussparung, rechteckig l/b=5-10/30-50 cm**
wie vor, jedoch

Aussparung rechteckig, l/b=5-10/30-50 cm
Menge: 25,000 St

**3.6.2.180 Revisionsklappe GK, l/b=200/200 mm**
Revisionsklappe in vorgenannte Plattendecke einbauen einschließlich Herstellen Öffnung, Entsorgung Abbruchmaterial gemäß den geltenden Vorschriften, aller erforderlichen Auswechselungen und Verstärkungsprofilen, aller sonstigen Nebenarbeiten, etc.

RevisionsklappeInnendeckel herausschwenkbar und komplett demontierbar mit flächenbündig eingeklebter Gipskartonplatte und selbstaktivierender Fangsicherung, verdecktes Verschluss- und Scharniersystem
Abmessungl/b=200/200 mm
Menge: 50,000 St

**3.6.2.190 Revisionsklappe GK, l/b=400/400 mm**
wie vor, jedoch

Abmessungl/b=400/400 mm
Menge: 25,000 St

**3.6.2.200 Revisionsklappe GK, l/b=600/600 mm**
wie vor, jedoch

Abmessungl/b=600/600 mm
Menge: 25,000 St

**3.6.2.210 Revisionsklappe Metall, l/b=200/200 mm**
Revisionsklappe wie vor beschrieben, jedoch

RevisionsklappeMetalloptik, weiß pulverbeschichtet, mit Vierkantverriegelung und Vierkantschlüssel.
Abmessungl/b=200/200 mm
Menge: 10,000 St

**3.6.2.220 Revisionsklappe Metall, l/b=400/400 mm**
wie vor, jedoch

Abmessungl/b=400/400 mm
Menge: 10,000 St

**3.6.2.230 Verfugung Plattendecke, d=12,5 mm**
Verfugung der vorgenannten Plattendecken gegen massive Bauteile gemäß Anforderungen und Herstellervorgaben herstellen

Verfugungüberstreichbare plastoelastische Verfugung auf Acryldispersionsbasis
Menge: 750,000 m

##### 3.6.3 Akustikplattendecken Bereich 3

*Hinweis: Hinweise Akustikplattendecken UG bis 1.OG*
Hinweise Akustikplattendecken mit magnesitgebundenen Holzwolleplatten

Allgemeine Anforderungen
Für die vom Bieter anzubietenden Materialien, Ausführungen und Leistungen gelten die nachfolgend genannten Normen verbindlich:
- DIN-EN 13964 Unterdecken-Anforderungen und Prüfverfahren.
- EN 13168 Wärmedämmstoffe für Gebäude-werksmäßig hergestellte Produkte aus Holzwolle (WW)  Spezifikation.
- Die Montagerichtlinien der Herstellerfirmen der verwendeten Materialien sind zu beachten.

Nachweis der Gleichwertigkeit von Produkten sollte von Seite des Anbieters ein alternatives bzw. gleichwertiges Produkt angeboten werden, so sind die Produktkennwerte durch ein aktuelles Prüfzeugnis zu belegen, bzw. die Gleichwertigkeit über die im EC-Konformitätszertifikat deklarierten Werte nachzuweisen, insbesondere die Produkttoleranzen und Brennbarkeitsklasse.

Als Nachweis dafür, dass das Produkt baubiologisch gleichwertig und einwandfrei ist, gilt das Zertifikat "Der Blaue Engel". Alle erforderlichen Nachweise für die Gleichwertigkeit bzw. Eignung der Produkte sind durch den Auftragnehmer zu erbringen.
Der Korrosionsschutz aller Metallteile muss auf die am Einbauort herrschenden Bedingungen abgestimmt werden.
Sichtbare Kanten, nachträglich hergestellte Fasen und Plattenschnittkanten, sowie Schraubenköpfe, Faserausbrüche, etc. müssen farbig mit der vom Hersteller auf Anfrage mitgelieferten oder einer gleichwertigen Farbe nachbehandelt werden.
Doppeleinfärbungen im Bereich der Schraubenköpfe sind zu vermeiden.
Beschädigte oder verschmutzte Platten dürfen nicht eingebaut werden.

Allgemeine Anforderungen und Ausführungen Akustikplatten
Magnesitgebundener Holzwolle nach EN 13964 und nach WW EN 13168-L4-W2-T2-S2-P2-Cl3 mit rückseitigem Akustikvlies.
Faserbreite1 mm
BaustoffklasseKlasse B-s1, d0 nach DIN-EN 13501-1
Format  600/1200 mm
Plattendickesiehe Leistungsbeschreibung
Kantenausführungallseitig VK-10
Farbe  natur
Schallabsorptionáw = 0,90 nach EN ISO 11654
ChloridgehaltKlasse Cl3 < 0,06%
FormaldehydklasseE1 nach EN 13964
SonstigesAsbestfrei nach EN 13964
DickentoleranzT2 (± 1 mm) nach EN 13168

Gleichmäßige Oberflächenbeschaffenheit durch Produktion im Endlosstrangverfahren in einer Doppelbandformanlage.
Baubiologisch geprüftes und empfohlenes Produkt (IBR) Emissionsarmes Produkt, nachgewiesen nach AgBB/DIBt-Methode (Blauer Engel) PEFCTM zertifizierte Holzwolle.

Zur Schonung der natürlichen Ressourcen und der umweltverträglichen Entsorgung muss das Produkt nach dem Nachhaltigkeits-Produktstandard "Cradle-to-CradleTM" (oder gleichwertig) bei Standardfarben folgenden Mindestniveaus entsprechen.
Materialgesundheit und KreislauffähigkeitGold
Energiemanagement und WasserhaushaltGold
Soziale Verantwortung  Gold

Im Einheitspreis inbegriffen sind:
- das gesamte erforderliche Material und die fix und fertige Montage der Decke ohne Unterschied der Lage der Geschoße und der Raumhöhe,
- eventuelle Mehrkosten für Auswechslungsarbeiten an der Unterkonstruktion plus die Anarbeitung der Platten an Belüftungsschlitze, Dehnfugen, Lichtkuppeln, Öffnungen,
  Leuchten etc., soweit sie nicht gesondert vergütet werden,
- die farbliche Nachbehandlung nachträglich hergestellter Schnittkanten, bzw. Faserausbrüchen etc.
- Einlegemontage in verdeckte T-35/38 Profile, Platten demontierbar.
  Platten ausgefluchtet, pressgestoßen und planeben verlegt.
  Plattenanschluss an die Wände mittels Wandwinkel und Wandfedern.

LeitfabrikatKnauf Ceiling Solutions, HERADESIGN superfine Alpha+

angebotenes
Fabrikat  _____________________________

Allgemeine Anforderungen und Ausführungen Unterkonstruktion
Verdeckt angeordnetes und demontierbares Schienensystem nach DIN EN 13964, bestehend aus verzinkten T-35/38 Hauptschienen, Abhänger, Abstandhalter, Randwinkel und Wandfedern.
Die Hauptschiene muss zur Lagesicherung und Queraussteifung mit aufgesteckten Abstandhaltern im Abstand von max. 1250 mm versehen werden.
Die Wandwinkel sind an den Ecken auf Gehrung zu schneiden und fachgerecht zu montieren.
Bei der Montage der Abstandhalter muss auf die Demontierbarkeit der Platten, sowie auf die Systemstabilität besonders geachtet werden.

Sichtfläche aller klarweiß
Metallteile
HauptschieneT-35/38- DONN DX35XH370W oder gleichwertig
Achsabstand600 mm
Abstandhalterpassend für Raster 600 -DONN DMK60/62,5 oder gleichwertig,
Abstand  max. 1250 mm
RandwinkelRWL 30/30-0,7mm - DONN MI3030W oder gleichwertig
WandfedernVENTATEC DCC8 oder gleichwertig,

Abhängehöhe, Zusatzlasten und Raumhöhe siehe Leistungsbeschreibung

Im Einheitspreis inbegriffen sind:
- flucht- und waagrechte Deckenmontage normgerecht und nach Angaben des Hersteller und mittels entsprechend korrosionsgeschützter, bauaufsichtlich zugelassener Dübel und Schrauben befestigen.
- Ebenheit der Oberfläche nach EN-DIN 13964 Anhang A.5.2.

LeitfabrikatSystem A2.2 Heradesign - verdeckte T-Schienenmontage demontierbar

angebotenes
Fabrikat  _____________________________

Ausführungen
In den Klassenzimmern, Fachräumen und Werkräumen etc. werden in der Regel keine Friese ausgeführt, so dass ausschließlich Randwinkel Unterkonstruktion und Akustikdeckenplatten ausgeführt werden müssen, die in drei voneinander getrennten Arbeitsgängen zu erfolgen haben.
Die Leuchten des Raums werden als Aufbauleuchten bzw Pendelleuchten ausgeführt. Bei den Leuchten ist für die Befestigung der Leuchte im Bereich der Unterkonstruktion eine Holzplatte einzulegen.

Die Leuchten werden wie v.g. beschrieben eingebaut.

**3.6.3.10 Randwinkel Akustikplattendecken**
Randwinkel Akustikplattendecken wie in vorgenannten Hinweisen zum Abschnitt beschrieben an angrenzende Bauteile anbringen

angrenzendeStahlbetonwand gespachtelt bzw. Bauteileverputzt, Mauerwerkswand verputzt, Trockenbauabkoffferung und Holzmassivwände mit und ohne GKF Verkleidung, etc.
Einbauhöhebis 3,50 m
Hinweis  die Ausführung der Randwinkel, der Unterkonstruktion und das Einlegen der Akustikplatten erfolgt in drei voneinander getrennten Arbeitsgängen
Menge: 2000,000 m

**3.6.3.20 Zulage Randwinkel, Ausbildung Ecken**
Zulage zu der vorgenannten Position des Randwinkels, für die Ausführung von Ecken

Ecken  Innen- und Außenecken
Menge: 392,000 St

**3.6.3.30 Zulage Randwinkel, Minderlängen unter 1,00 m**
Zulage zu der vorgenannten Position des Randwinkels, für die Ausführung von Minderlängen

Minderlängel=bis 1,00 m, z.B. bei rechteckigen und quadratischen Stützen, Wandvorlagen, Mediensäulen, etc.
Menge: 70,000 m

**3.6.3.40 Unterkonstruktion Akustikplattendecken**
Unterkonstruktion Akustikplattendecken wie in vorgenannten Hinweisen zum Abschnitt beschrieben montieren

UnterkonstruktionAuslegung für mindestens 15 kg/m² Zusatzgewicht
Einbauhöhebis 3,50 m,
Abhängehöhebis 35 cm
Menge: 3650,000 m²

**3.6.3.50 Akustikplattendecken, d=25 mm**
Akustikplattendecken wie in vorgenannten Hinweisen zum Abschnitt beschrieben in vorgenannter Unterkonstruktionen einbauen

Dicke  25 mm
Farbton  Naturton 13
VerlegungKreuzfugen
Menge: 3650,000 m²

*Hinweis: Hinweise Akustikplattendecken Aula*
Hinweise Akustikplattendecken mit magnesitgebundenen Holzwolleplatten

Allgemeine Anforderungen
Für die vom Bieter anzubietenden Materialien, Ausführungen und Leistungen gelten die nachfolgend genannten Normen verbindlich:
- DIN-EN 13964 Unterdecken-Anforderungen und Prüfverfahren.
- EN 13168 Wärmedämmstoffe für Gebäude-werksmäßig hergestellte Produkte aus Holzwolle (WW)  Spezifikation.
- Die Montagerichtlinien der Herstellerfirmen der verwendeten Materialien sind zu beachten.

Nachweis der Gleichwertigkeit von Produkten sollte von Seite des Anbieters ein alternatives bzw. gleichwertiges Produkt angeboten werden, so sind die Produktkennwerte durch ein aktuelles Prüfzeugnis zu belegen, bzw. die Gleichwertigkeit über die im EC-Konformitätszertifikat deklarierten Werte nachzuweisen, insbesondere die Produkttoleranzen und Brennbarkeitsklasse.

Als Nachweis dafür, dass das Produkt baubiologisch gleichwertig und einwandfrei ist, gilt das Zertifikat "Der Blaue Engel". Alle erforderlichen Nachweise für die Gleichwertigkeit bzw. Eignung der Produkte sind durch den Auftragnehmer zu erbringen.
Der Korrosionsschutz aller Metallteile muss auf die am Einbauort herrschenden Bedingungen abgestimmt werden.
Sichtbare Kanten, nachträglich hergestellte Fasen und Plattenschnittkanten, sowie Schraubenköpfe, Faserausbrüche, etc. müssen farbig mit der vom Hersteller auf Anfrage mitgelieferten oder einer gleichwertigen Farbe nachbehandelt werden.
Doppeleinfärbungen im Bereich der Schraubenköpfe sind zu vermeiden.
Beschädigte oder verschmutzte Platten dürfen nicht eingebaut werden.

Allgemeine Anforderungen und Ausführungen Akustikplatten
Magnesitgebundener Holzwolle nach EN 13964 und nach WW EN 13168-L4-W2-T2-S2-P2-Cl3 mit rückseitigem Akustikvlies.
Faserbreite1 mm
BaustoffklasseKlasse B-s1, d0 nach DIN-EN 13501-1
Format  600/1200 mm
Plattendickesiehe Leistungsbeschreibung
Kantenausführungallseitig VK-10
Farbe  natur
Schallabsorptionáw = 0,90 nach EN ISO 11654
ChloridgehaltKlasse Cl3 < 0,06%
FormaldehydklasseE1 nach EN 13964
SonstigesAsbestfrei nach EN 13964
DickentoleranzT2 (± 1 mm) nach EN 13168

Gleichmäßige Oberflächenbeschaffenheit durch Produktion im Endlosstrangverfahren in einer Doppelbandformanlage.
Baubiologisch geprüftes und empfohlenes Produkt (IBR) Emissionsarmes Produkt, nachgewiesen nach AgBB/DIBt-Methode (Blauer Engel) PEFCTM zertifizierte Holzwolle.

Zur Schonung der natürlichen Ressourcen und der umweltverträglichen Entsorgung muss das Produkt nach dem Nachhaltigkeits-Produktstandard "Cradle-to-CradleTM" (oder gleichwertig) bei Standardfarben folgenden Mindestniveaus entsprechen.
Materialgesundheit und KreislauffähigkeitGold
Energiemanagement und WasserhaushaltGold
Soziale Verantwortung  Gold

Im Einheitspreis inbegriffen sind:
- das gesamte erforderliche Material und die fix und fertige Montage der Decke ohne Unterschied der Lage der Geschoße und der Raumhöhe,
- eventuelle Mehrkosten für Auswechslungsarbeiten an der Unterkonstruktion plus die Anarbeitung der Platten an Belüftungsschlitze, Dehnfugen, Lichtkuppeln, Öffnungen,
  Leuchten etc., soweit sie nicht gesondert vergütet werden,
- die farbliche Nachbehandlung nachträglich hergestellter Schnittkanten, bzw. Faserausbrüchen etc.
- Einlegemontage in verdeckte T-35/38 Profile, Platten demontierbar.
  Platten ausgefluchtet, pressgestoßen und planeben verlegt.
  Plattenanschluss an die Wände mittels Wandwinkel und Wandfedern.

LeitfabrikatKnauf Ceiling Solutions, HERADESIGN superfine Alpha+

angebotenes
Fabrikat  _____________________________

Allgemeine Anforderungen und Ausführungen Unterkonstruktion
Verdeckt angeordnetes und demontierbares Schienensystem nach DIN EN 13964, bestehend aus verzinkten T-35/38 Hauptschienen, Abhänger, Abstandhalter, Randwinkel und Wandfedern.
Die Hauptschiene muss zur Lagesicherung und Queraussteifung mit aufgesteckten Abstandhaltern im Abstand von max. 1250 mm versehen werden.
Die Wandwinkel sind an den Ecken auf Gehrung zu schneiden und fachgerecht zu montieren.
Bei der Montage der Abstandhalter muss auf die Demontierbarkeit der Platten, sowie auf die Systemstabilität besonders geachtet werden.

Sichtfläche aller klarweiß
Metallteile
HauptschieneT-35/38- DONN DX35XH370W oder gleichwertig
Achsabstand600 mm
Abstandhalterpassend für Raster 600 -DONN DMK60/62,5 oder gleichwertig,
Abstand  max. 1250 mm
RandwinkelRWL 30/30-0,7mm - DONN MI3030W oder gleichwertig
WandfedernVENTATEC DCC8 oder gleichwertig,

Abhängehöhe, Zusatzlasten und Raumhöhe siehe Leistungsbeschreibung

Im Einheitspreis inbegriffen sind:
- flucht- und der Dachneigung parallel folgende  Deckenmontage normgerecht und nach Angaben des Hersteller und mittels entsprechend korrosionsgeschützter, bauaufsichtlich zugelassener Dübel und Schrauben befestigen in Verkleidung Dachaufbau im Titel Trockenputz beschrieben
- Ebenheit der Oberfläche nach EN-DIN 13964 Anhang A.5.2.

LeitfabrikatSystem A2.2 Heradesign - verdeckte T-Schienenmontage demontierbar

angebotenes
Fabrikat  _____________________________

Ausführungen
In den Klassenzimmern, Fachräumen und Werkräumen etc. werden in der Regel keine Friese ausgeführt, so dass ausschließlich Randwinkel Unterkonstruktion und Akustikdeckenplatten ausgeführt werden müssen, die in drei voneinander getrennten Arbeitsgängen zu erfolgen haben.
Die Leuchten des Raums werden als Aufbauleuchten bzw Pendelleuchten ausgeführt. Bei den Leuchten ist für die Befestigung der Leuchte im Bereich der Unterkonstruktion eine Holzplatte einzulegen.

Die Leuchten werden wie v.g. beschrieben eingebaut.

**3.6.3.60 Randwinkel Akustikplattendecken Aula**
Randwinkel Akustikplattendecken wie in vorgenannten Hinweisen zum Abschnitt beschrieben an angrenzende Bauteile anbringen

angrenzendeStahlbetonwand gespachtelt bzw. Bauteileverputzt, Mauerwerkswand verputzt, Trockenbauabkoffferung und Holzmassivwände mit und ohne GKF Verkleidung, etc.
Einbauhöhebis 8,00 m
Hinweis  die Ausführung der Randwinkel, der Unterkonstruktion und das Einlegen der Akustikplatten erfolgt in drei voneinander getrennten Arbeitsgängen
Menge: 475,000 m

**3.6.3.70 Zulage Randwinkel, Ausbildung Ecken**
Zulage zu der vorgenannten Position des Randwinkels, für die Ausführung von Ecken

Ecken  Innen- und Außenecken
Menge: 76,000 St

**3.6.3.80 Zulage Randwinkel, Minderlängen unter 1,00 m**
Zulage zu der vorgenannten Position des Randwinkels, für die Ausführung von Minderlängen

Minderlängel=bis 1,00 m, z.B. bei rechteckigen und quadratischen Stützen, Wandvorlagen, Mediensäulen, etc.
Menge: 35,000 m

**3.6.3.90 Unterkonstruktion Akustikplattendecken**
Unterkonstruktion Aula
Verdeckt angeordnetes und demontierbares Schienensystem nach DIN EN 13964, bestehend aus verzinkten T-35/38 Hauptschienen, Abhänger, Abstandhalter, Randwinkel und Wandfedern.
Die Hauptschiene muss zur Lagesicherung und Queraussteifung mit aufgesteckten Abstandhaltern im Abstand von max. 1250 mm versehen werden.
Die Wandwinkel sind an den Ecken auf Gehrung zu schneiden und fachgerecht zu montieren.
Bei der Montage der Abstandhalter muss auf die Demontierbarkeit der Platten, sowie auf die Systemstabilität besonders geachtet werden.

Sichtfläche aller klarweiß
Metallteile
HauptschieneT-35/38- DONN DX35XH370W oder gleichwertig
Achsabstand600 mm
Abstandhalterpassend für Raster 600 -DONN DMK60/62,5 oder gleichwertig,
Abstand  max. 1250 mm
RandwinkelRWL 30/30-0,7mm - DONN MI3030W oder gleichwertig
WandfedernVENTATEC DCC8 oder gleichwertig,

Abhängehöhe, Zusatzlasten und Raumhöhe siehe Leistungsbeschreibung

UnterkonstruktionAuslegung für mindestens 15 kg/m² Zusatzgewicht
Einbauhöhebis 8,00 m,
Abhängehöhe50mm
Menge: 190,000 m²

**3.6.3.100 Akustikplattendecken, d=25 mm**
Akustikplattendecken wie in vorgenannten Hinweisen zum Abschnitt beschrieben in vorgenannter Unterkonstruktionen einbauen

Dicke  25 mm
Farbton  Naturton 13
VerlegungKreuzfugen
Menge: 1900,000 m²

*Hinweis: Hinweise Akustikplattendecken 2OG*
Hinweise Akustikplattendecken mit magnesitgebundenen Holzwolleplatten

Allgemeine Anforderungen
Für die vom Bieter anzubietenden Materialien, Ausführungen und Leistungen gelten die nachfolgend genannten Normen verbindlich:
- DIN-EN 13964 Unterdecken-Anforderungen und Prüfverfahren.
- EN 13168 Wärmedämmstoffe für Gebäude-werksmäßig hergestellte Produkte aus Holzwolle (WW)  Spezifikation.
- Die Montagerichtlinien der Herstellerfirmen der verwendeten Materialien sind zu beachten.

Nachweis der Gleichwertigkeit von Produkten sollte von Seite des Anbieters ein alternatives bzw. gleichwertiges Produkt angeboten werden, so sind die Produktkennwerte durch ein aktuelles Prüfzeugnis zu belegen, bzw. die Gleichwertigkeit über die im EC-Konformitätszertifikat deklarierten Werte nachzuweisen, insbesondere die Produkttoleranzen und Brennbarkeitsklasse.

Als Nachweis dafür, dass das Produkt baubiologisch gleichwertig und einwandfrei ist, gilt das Zertifikat "Der Blaue Engel". Alle erforderlichen Nachweise für die Gleichwertigkeit bzw. Eignung der Produkte sind durch den Auftragnehmer zu erbringen.
Der Korrosionsschutz aller Metallteile muss auf die am Einbauort herrschenden Bedingungen abgestimmt werden.
Sichtbare Kanten, nachträglich hergestellte Fasen und Plattenschnittkanten, sowie Schraubenköpfe, Faserausbrüche, etc. müssen farbig mit der vom Hersteller auf Anfrage mitgelieferten oder einer gleichwertigen Farbe nachbehandelt werden.
Doppeleinfärbungen im Bereich der Schraubenköpfe sind zu vermeiden.
Beschädigte oder verschmutzte Platten dürfen nicht eingebaut werden.

Allgemeine Anforderungen und Ausführungen Akustikplatten
Magnesitgebundener Holzwolle nach EN 13964 und nach WW EN 13168-L4-W2-T2-S2-P2-Cl3 mit rückseitigem Akustikvlies.
Faserbreite1 mm
BaustoffklasseKlasse B-s1, d0 nach DIN-EN 13501-1
Format  600/1200 mm
Plattendickesiehe Leistungsbeschreibung
Kantenausführungallseitig VK-10
Farbe  natur
Schallabsorptionáw = 0,90 nach EN ISO 11654
ChloridgehaltKlasse Cl3 < 0,06%
FormaldehydklasseE1 nach EN 13964
SonstigesAsbestfrei nach EN 13964
DickentoleranzT2 (± 1 mm) nach EN 13168

Gleichmäßige Oberflächenbeschaffenheit durch Produktion im Endlosstrangverfahren in einer Doppelbandformanlage.
Baubiologisch geprüftes und empfohlenes Produkt (IBR) Emissionsarmes Produkt, nachgewiesen nach AgBB/DIBt-Methode (Blauer Engel) PEFCTM zertifizierte Holzwolle.

Zur Schonung der natürlichen Ressourcen und der umweltverträglichen Entsorgung muss das Produkt nach dem Nachhaltigkeits-Produktstandard "Cradle-to-CradleTM" (oder gleichwertig) bei Standardfarben folgenden Mindestniveaus entsprechen.
Materialgesundheit und KreislauffähigkeitGold
Energiemanagement und WasserhaushaltGold
Soziale Verantwortung  Gold

Im Einheitspreis inbegriffen sind:
- das gesamte erforderliche Material und die fix und fertige Montage der Decke ohne Unterschied der Lage der Geschoße und der Raumhöhe,
- eventuelle Mehrkosten für Auswechslungsarbeiten an der Unterkonstruktion plus die Anarbeitung der Platten an Belüftungsschlitze, Dehnfugen, Lichtkuppeln, Öffnungen,
  Leuchten etc., soweit sie nicht gesondert vergütet werden,
- die farbliche Nachbehandlung nachträglich hergestellter Schnittkanten, bzw. Faserausbrüchen etc.
- Einlegemontage in verdeckte T-35/38 Profile, Platten demontierbar.
  Platten ausgefluchtet, pressgestoßen und planeben verlegt.
  Plattenanschluss an die Wände mittels Wandwinkel und Wandfedern.

LeitfabrikatKnauf Ceiling Solutions, HERADESIGN superfine Alpha+

angebotenes
Fabrikat  _____________________________

Allgemeine Anforderungen und Ausführungen Unterkonstruktion
Verdeckt angeordnetes und demontierbares Schienensystem nach DIN EN 13964, bestehend aus verzinkten T-35/38 Hauptschienen, Abhänger, Abstandhalter, Randwinkel und Wandfedern.
Die Hauptschiene muss zur Lagesicherung und Queraussteifung mit aufgesteckten Abstandhaltern im Abstand von max. 1250 mm versehen werden.
Die Wandwinkel sind an den Ecken auf Gehrung zu schneiden und fachgerecht zu montieren.
Bei der Montage der Abstandhalter muss auf die Demontierbarkeit der Platten, sowie auf die Systemstabilität besonders geachtet werden.

Sichtfläche aller klarweiß
Metallteile
HauptschieneT-35/38- DONN DX35XH370W oder gleichwertig
Achsabstand600 mm
Abstandhalterpassend für Raster 600 -DONN DMK60/62,5 oder gleichwertig,
Abstand  max. 1250 mm
RandwinkelRWL 30/30-0,7mm - DONN MI3030W oder gleichwertig
WandfedernVENTATEC DCC8 oder gleichwertig,

Abhängehöhe, Zusatzlasten und Raumhöhe siehe Leistungsbeschreibung

Im Einheitspreis inbegriffen sind:
- flucht- und der Dachneigung parallel folgende  Deckenmontage normgerecht und nach Angaben des Hersteller und mittels entsprechend korrosionsgeschützter, bauaufsichtlich zugelassener Dübel und Schrauben befestigen in Verkleidung Dachaufbau im Titel Trockenputz beschrieben
- Ebenheit der Oberfläche nach EN-DIN 13964 Anhang A.5.2.

LeitfabrikatSystem A2.2 Heradesign - verdeckte T-Schienenmontage demontierbar

angebotenes
Fabrikat  _____________________________

Ausführungen
In den Klassenzimmern, Fachräumen und Werkräumen etc. werden in der Regel keine Friese ausgeführt, so dass ausschließlich Randwinkel Unterkonstruktion und Akustikdeckenplatten ausgeführt werden müssen, die in drei voneinander getrennten Arbeitsgängen zu erfolgen haben.
Die Leuchten des Raums werden als Aufbauleuchten bzw Pendelleuchten ausgeführt. Bei den Leuchten ist für die Befestigung der Leuchte im Bereich der Unterkonstruktion eine Holzplatte einzulegen.

Die Leuchten werden wie v.g. beschrieben eingebaut.

**3.6.3.110 Randwinkel Akustikplattendecken**
Randwinkel Akustikplattendecken wie in vorgenannten Hinweisen zum Abschnitt beschrieben an angrenzende Bauteile anbringen

angrenzendeStahlbetonwand gespachtelt bzw. Bauteileverputzt, Mauerwerkswand verputzt, Trockenbauabkoffferung und Holzmassivwände mit und ohne GKF Verkleidung, etc.
Einbauhöhebis 4,50 m
Hinweis  die Ausführung der Randwinkel, der Unterkonstruktion und das Einlegen der Akustikplatten erfolgt in drei voneinander getrennten Arbeitsgängen
Menge: 600,000 m

**3.6.3.120 Zulage Randwinkel, Ausbildung Ecken**
Zulage zu der vorgenannten Position des Randwinkels, für die Ausführung von Ecken

Ecken  Innen- und Außenecken
Menge: 146,000 St

**3.6.3.130 Zulage Randwinkel, Minderlängen unter 1,00 m**
Zulage zu der vorgenannten Position des Randwinkels, für die Ausführung von Minderlängen

Minderlängel=bis 1,00 m, z.B. bei rechteckigen und quadratischen Stützen, Wandvorlagen, Mediensäulen, etc.
Menge: 20,000 m

**3.6.3.140 Unterkonstruktion Akustikplattendecken**
Unterkonstruktion Akustikplattendecken wie in vorgenannten Hinweisen zum Abschnitt beschrieben montieren

UnterkonstruktionAuslegung für mindestens 15 kg/m² Zusatzgewicht
Einbauhöhebis 4,50 m,
Abhängehöhebis 35 cm
Menge: 1900,000 m²

**3.6.3.150 Akustikplattendecken, d=25 mm**
Akustikplattendecken wie in vorgenannten Hinweisen zum Abschnitt beschrieben in vorgenannter Unterkonstruktionen einbauen

Dicke  25 mm
Farbton  Naturton 13
VerlegungKreuzfugen
Menge: 1900,000 m²

*Hinweis: Akustikplattendecken Zulagen, Aussparungen und Revisionsklappen*

**3.6.3.160 Zulage Akustikplattendecken, Podestuntersichten Treppenhäuser**
Zulage zu den vorgenannten Positionen der für die Montage der Deckenplatten inkl UK uns sontigen erforderlichen Nebenleistungen an den Untersichten der Treppenpodeste bzw Treppenraumdecken Inkl Schürze als vorderer Abschluss der Decke ausführung mit Akustikplatten inkl Anpassungsschnitte an Treppenläufe (Gefälle) etc.

Montageuntergrund  Beton
Fächen  Kleinflächen auch unter 5m²
Menge: 300,000 m²

**3.6.3.170 Zulage Akustikplattendecken, Abhängehöhe bis 75 cm**
Zulage zu den vorgenannten Positionen der Akustikplattendecken, für

Abhängehöhebis 75 cm
Menge: 1100,000 m²

**3.6.3.180 Zulage Akustikplattendecken, Akustikauflage 50 mm**
Zulage zu den vorgenannten Positionen der Akustikplattendecken, für Akustikauflage

Akustikauflaged = mindestens 50 mm, Rohdichte mindestens 50 kg/m³
Menge: 3650,000 m²

**3.6.3.190 Zulage Akustikauflage, Foliensäcke**
Zulage zu der vorgenannten Position der Akustikauflage, für Einpacken der Akustikauflage in Foliensäcke

Foliensäckeaus PE, als Rieselschutz, Foliendicke maximal 30 µm um die Schallabsorption nicht zu beeinflussen
Menge: 5500,000 m²

**3.6.3.200 Zulage Akustikplattendecken, Passschnitte und Wandfedern**
Zulage zu den vorgenannten Positionen der Akustikplattendecken, für Passschnitte im Anschlussbereich ausführen und Wandfedern einbauen einschließlich Entsorgung des Abbruchmaterials gemäß den geltenden Vorschriften, aller Nebenarbeiten, etc.
Menge: 2500,000 m

**3.6.3.210 Zulage Akustikplattendecken, Trennschnitte**
Zulage zu den vorgenannten Positionen der Akustikplattendecken, für zusätzliche Trennschnitte in den
Akustikplatten
Menge: 50,000 m

**3.6.3.220 Zulage Akustikplattendecken, Nachbehandlung Schnittränder**
Zulage zu den vorgenannten Positionen der Akustikplattendecken, für nachträgliches Herstellen der Phase bei Schnittkanten und farblicher Nachbehandlung der Schnittränder und neu hergestellter Phase
Menge: 50,000 m

**3.6.3.230 Zulage Akustikplattendecken, Holzwerkstoffplatte**
Zulage zu den vorgenannten Positionen der Akustikplattendecken, für die Ausführung einer zusätzlichen Holzwerkstoffplatte als Unterstützung der Akustikplatte

Holzwerkstoffplattewasserfeste Mehrschicht-Holzwerkstoffplatte,
  Abmessung b/h=circa 600/1200 mm
  Holzwerkstoffplatte auf Schienensystem aufgelegt und fixiert
AbrechnungAussparungen für Einbauten in der Holzwerkstoffplatte werden gemäß nachfolgender Positionen für die Aussparungen in den Akustikplattendecken vergütet
Menge: 1000,000 St

**3.6.3.240 Zulage Unterkonstruktion und Akustikplattendecken, lineare Zusatzlasten bis 5,0-10,0 kg/m**
Zulage zu den vorgenannten Positionen der Unterkonstruktionen und Akustikplattendecken, für die, auf das Deckensystem abgestimmte, Verstärkung der Unterkonstruktion und Akustikplatte im Bereich von linearen Zusatzlasten

Zusatzlastenlinear in einer Reihe symmetrisch angeordnete Leuchten, Melder, Lautsprecher, Rettungswegkennzeichen, etc.
  Durchmesser der Bauteile rund bis 40 cm, rechteckig bis 90/90 cm
  Gewicht 5,0-15,0 kg/m
Ausführungdem Auftragnehmer bleibt es überlassen für die Abtragung der linearen Zusatzlasten eine, auf sein Deckensystem abgestimmte Maßnahme auszuführen. Hierbei ist zu berücksichtigen, dass alle Bauteile nicht brennbar sein müssen und eine Dämmschichtauflage von 4,0 cm zur Ausführung kommen kann.
Menge: 750,000 m

**3.6.3.250 Zulage Unterkonstruktion und Akustikplattendecken, punktuelle Zusatzlast bis 5,0-10,0 kg/St**
Zulage zu den vorgenannten Positionen der Unterkonstruktionen und Akustikplattendecken für die, auf das Deckensystem abgestimmte, Verstärkung der Unterkonstruktion und Beplankung im Bereich von punktuellen Zusatzlasten

Zusatzlastenpunktuell regelmäßig und nicht regelmäßig angeordnete Leuchten, Melder, Lautsprecher, Rettungswegkennzeichen,etc.
  Durchmesser der Bauteile rund bis 60 cm, rechteckig bis 90/90 cm
  Gewicht 5,0-15,0 kg/St
Ausführungdem Auftragnehmer bleibt es überlassen für die Abtragung der punktuellen Zusatzlasten eine, auf sein Deckensystem abgestimmte Maßnahme auszuführen. Hierbei ist zu berücksichtigen, dass alle Bauteile nicht brennbar sein müssen und eine Dämmschichtauflage von 4,0 cm zur Ausführung kommen kann.
Menge: 225,000 St

**3.6.3.260 Zulage Unterkonstruktion und Akustikplattendecken, Anarbeiten Stützen und Wandpfeiler**
Zulage zu den vorgenannten Positionen der Unterkonstruktion und Akustikplattendecken, für das Anpassen und die Schnitte im Anschlussbereich bei Stützen und Wandpfeiler / Trockenbauverkofferungen etc einschließlich Entsorgung des Abbruchmaterials gemäß den geltenden Vorschriften, aller sonstigen Nebenarbeiten, etc.

Stützen undl/b = circa 40-70/40/70 cm
Wandpfeiler
Menge: 20,000 St

**3.6.3.270 Zulage Randwinkel, Unterkonstruktion und Akustikplattendecken, Anarbeiten Mediensäulen**
Zulage zu den vorgenannten Positionen der Randwinkel, Unterkonstruktionen und Akustikplattendecken, für deren Anarbeiten im Bereich Mediensäule einschließlich 3-seitiges Anbringen des Randwinkels an Mediensäule, Innen- und Außenecken Randwinkel, Anpassen von Unterkonstruktion und Akustikplatten, Entsorgung des Abbruchmaterials gemäß den geltenden Vorschriften, aller sonstigen Nebenarbeiten, etc.

Mediensäuleb/t = circa 50/20 cm
Menge: 39,000 St

**3.6.3.280 Aussparung Akustikplattendecken, rund D=bis 1,5 cm**
Aussparung in den vorgenannten Positionen der Akustikplattendecken für Einbauten herstellen einschließlich Anpassen der Unterkonstruktion, aller erforderlichen Auswechselungen, und ausfädeln des Kabels durch die Öffnung. Entsorgung des Abbruchmaterials gemäß den geltenden Vorschriften, etc.

EinbautenKabeln, Leuchten, Melder, Lautsprecher,
  Lüftungsleitungen, etc.
Aussparung rund, D=bis 1,5 cm
Menge: 1250,000 St

**3.6.3.290 Aussparung Akustikplattendecken, rund D=1,5-7,5 cm**
wie vor, jedoch

Aussparung rund, D=1,5-7,5 cm
Menge: 390,000 St

**3.6.3.300 Aussparung Akustikplattendecken, rund D=7,6-20 cm**
wie vor, jedoch

Aussparung rund, D=7,6-20 cm
Menge: 230,000 St

**3.6.3.310 Aussparung Akustikplattendecken, rund D=20-40 cm**
wie vor, jedoch

Aussparung rund, D=20-40 cm
Menge: 100,000 St

**3.6.3.320 Aussparung Akustikplattendecken, rechteckig l/b=3-10/20-50 cm**
wie vor, jedoch

Aussparung rechteckig, l/b=3-10/20-35 cm
Menge: 105,000 St

**3.6.3.330 Aussparung Akustikplattendecken, rechteckig l/b=30-45/30-45 cm**
wie vor, jedoch

Aussparung rechteckig, l/b=30-45/30-45 cm
Menge: 25,000 St

**3.6.3.340 Revisionsklappe Akustikplattendecken, l/b=400/400 mm**
Revisionsklappe im vorgenannte Akustikplattendecken einbauen einschließlich Anpassen der Unterkonstruktion, aller erforderlichen Auswechselungen und Verstärkungsprofile, Herstellen der Öffnung, Entsorgung des Abbruchmaterials gemäß den geltenden Vorschriften,aller sonstigen Nebenarbeiten, etc.

RevisionsklappeInnendeckel herausschwenkbar und komplett demontierbar mit flächenbündig eingeklebter Akustikplatte mit verdeckten Scharniersystem und Drehverschluss
Abmessungl/b=400/400 mm
Menge: 170,000 St

**3.6.3.350 Revisionsklappe Akustikplattendecken, l/b=600/600 mm**
wie vor jedoch
Abmessungl/b=600/600 mm
Menge: 190,000 St

**3.6.3.360 Revisionsklappe Akustikplattendecken, l/b=800/800 mm**
wie vor jedoch
Abmessungl/b=800/800 mm
Menge: 40,000 St

**3.6.3.370 Akustikplatten einlagern**
Akustikplatten einlagern

EinlagerungsortTechnikbereich UG
Hinweis  Ausführung nur auf besondere Anweisung durch die  Objektüberwachung.
Menge: 50,000 St

#### Abschnitt 3.7 Wandabsorber

##### 3.7.1 Verkleidungen Wände

*Hinweis: Hinweise Akustikverkleidungen*
Hinweise Akustikverkleidungen mit magnesitgebundenen Holzwolleplatten

Allgemeine Anforderungen
Für die vom Bieter anzubietenden Materialien, Ausführungen und Leistungen gelten die nachfolgend genannten Normen verbindlich:
- DIN-EN 13964 Unterdecken-Anforderungen und Prüfverfahren.
- EN 13168 Wärmedämmstoffe für Gebäude-werksmäßighergestellte Produkte aus Holzwolle (WW)  Spezifikation.
- Die Montagerichtlinien der Herstellerfirmen der verwendeten Materialien sind zu beachten.

Nachweis der Gleichwertigkeit von Produkten sollte von Seite des Anbieters ein alternatives bzw. gleichwertiges Produkt angeboten werden, so sind die Produktkennwerte durch ein aktuelles Prüfzeugnis zu belegen, bzw. die Gleichwertigkeit über die im EC-Konformitätszertifikat deklarierten Werte nachzuweisen, insbesondere die Produkttoleranzen und Brennbarkeitsklasse.

Als Nachweis dafür, dass das Produkt baubiologisch gleichwertig und einwandfrei ist, gilt das Zertifikat "Der Blaue Engel". Alle erforderlichen Nachweise für die Gleichwertigkeit bzw. Eignung der Produkte sind durch den Auftragnehmer zu erbringen.
Der Korrosionsschutz aller Metallteile muss auf die am Einbauort herrschenden Bedingungen abgestimmt werden.
Sichtbare Kanten, nachträglich hergestellte Fasen und Plattenschnittkanten, sowie Schraubenköpfe, Faserausbrüche, etc. müssen farbig mit der vom Hersteller auf Anfrage mitgelieferten oder einer gleichwertigen Farbe nachbehandelt werden.
Doppeleinfärbungen im Bereich der Schraubenköpfe sind zu vermeiden.
Beschädigte oder verschmutzte Platten dürfen nicht eingebaut werden.

Allgemeine Anforderungen und Ausführungen Akustikplatten
Magnesitgebundener Holzwolle nach EN 13964 und nach WW EN 13168-L4-W2-T2-S2-P2-Cl3.

Faserbreite1 mm
Baustoffklasse Klasse B-s1, d0 nach DIN-EN 13501-1
Format  siehe Leistungsbeschreibung
Plattendicke25 mm
Kantenausführungallseitg AK-01
Farbe  natur
Schallabsorptionáw = 0,90 nach EN ISO 11654
ChloridgehaltKlasse Cl3 < 0,06%
FormaldehydklasseE1 nach EN 13964
SonstigesAsbestfrei nach EN 13964
  Dickentoleranz: T2 (± 1 mm) nach EN 13168

Gleichmäßige Oberflächenbeschaffenheit durch Produktion im Endlosstrangverfahren in einer Doppelbandformanlage.
Baubiologisch geprüftes und empfohlenes Produkt (IBR) Emissionsarmes Produkt, nachgewiesen nach AgBB/DIBt-Methode (Blauer Engel) PEFCTM zertifizierte Holzwolle.

Zur Schonung der natürlichen Ressourcen und der umweltverträglichen Entsorgung muss das Produkt nach dem Nachhaltigkeits-Produktstandard "Cradle-to-CradleTM" (oder gleichwertig) bei Standardfarben folgenden Mindestniveaus entsprechen.
Materialgesundheit und KreislauffähigkeitGold
Energiemanagement und WasserhaushaltGold
Soziale Verantwortung  Gold

Im Einheitspreis inbegriffen sind:
das gesamte erforderliche Material und die fix und fertige Montage an der Decke oder Wand ohne Unterschied der Lage der Geschoße und der Raumhöhe,
eventuelle Mehrkosten für eine Deckenneigung bis 5 °,
eventuelle Mehrkosten für Auswechslungsarbeiten an der Unterkonstruktion plus die
Anarbeitung der Platten an Belüftungsschlitze, Dehnfugen, Lichtkuppeln, Öffnungen,
Leuchten etc., soweit sie nicht gesondert vergütet werden,
die farbliche Nachbehandlung nachträglich hergestellter Schnittkanten, bzw.
Faserausbrüchen etc.

LeitfabrikatKnauf Ceiling Solutions, HERADESIGN superfine

angebotenes
Fabrikat  _____________________________

Ausführungen Unterkonstruktion und Befestigung siehe Leistungsbeschreibung

Ausführungen
In der Aula sollen an den Wänden Nord und Süd im E03 streifenförmig Wandverkleidungen ausgeführt werden. Ebenso wird der Unterzug 3-seitg verkleidet und die Ansicht der runden Brüstung im E03.
Die Ausführungen erfolgen in zwei voneinander getrennten Arbeitsgängen zu erfolgen haben.

**3.7.1.10 Akustikverkleidung Wände Aula**
Akustikverkleidung Wände mit Unterkonstruktion

Akustikverkleidung
wie in vorgenannten Hinweisen zum Abschnitt beschrieben
Dicke  25 mm
Farbton  Naturton 13
Format  l/b=1200/600 mm
Breite  b=circa 110-115 cm
Verlegungstehend, dicht gestoßen
Befestigungsichtbar verschraubt auf  Unterkonstruktion einschließlich farblicher Nachbehandlung der Schraubenköpfe abgestimmt auf die Akustikplatte

Unterkonstruktionverzinktes CD Profil gemäß DIN 18182-1 Tiefe der UK mindestens 50mm
Befestigungmit Direktabhänger in geputzer Stahlbetonwand oder Massivholzwnad
Montage  senkrecht
Achsabstand300 mm
Kanten  umlaufende Abdeckung der CD Profile an den Kanten mit Akustikplatten stumpf gestoßen auf eine lot und fluchtgerechte Montage der umlaufenden Abschlüsse ist zu achten
Einbauhöhebis 7,00 m
Tiefe  50+25 mm = circa 75 mm
Hinweis  die Kanten der geschnittenen Platten sollen deckenseitig angeordnet werden.
  Die Ausführung der Unterkonstruktion und der Akustikverkleidung erfolgt in zwei voneinander getrennten Arbeitsgängen
Menge: 100,000 m²

*Hinweis: Akustikverkleidung Zulagen und Aussparungen*

**3.7.1.20 Zulage Akustikplattendecken, Akustikauflage 50mm**
Zulage zu den vorgenannten Positionen der Akustikplattendecken, für Akustikauflage

Akustikauflaged = mindestens 50 mm, Rohdichte mindestens 50 kg/m³
Menge: 100,000 m²

**3.7.1.30 Zulage Akustikauflage, Foliensäcke**
Zulage zu der vorgenannten Position der Akustikauflage, für Einpacken der Akustikauflage in Foliensäcke

Foliensäckeaus PE, als Rieselschutz, Foliendicke maximal 30 µm um die Schallabsorption nicht zu beeinflussen
Menge: 100,000 m²

**3.7.1.40 Zulage Akustikverkleidungen, Passschnitte**
Zulage zu den vorgenannten Positionen der Akustikverkleidungen, für Passschnitte im Anschlussbereich ausführen einschließlich Entsorgung des Abbruchmaterials gemäß den geltenden Vorschriften, aller Nebenarbeiten, etc.
Menge: 150,000 m

**3.7.1.50 Zulage Akustikverkleidungen, Nachbehandlung Schnittränder**
Zulage zu den vorgenannten Positionen der Akustikverkleidungen, für nachträgliches Herstellen der Phase bei Schnittkanten und farblicher Nachbehandlung der Schnittränder und neu hergestellter Phase
Menge: 150,000 m

**3.7.1.60 Zulage Akustikverkleidungen, Streifen Anschlüsse**
Zulage zu den vorgenannten Positionen der Akustikverkleidungen, für Einbau von Plattenstreifen am den Plattenrändern zur Abdeckung der Unterkonstruktion

Befestigungsichtbar verschraubt mit den Akustikplatten einschließlich farblicher Nachbehandlung der Schraubenköpfe abgestimmt auf die Akustikplatte
Hinweis  die Plattenstreifen müssen dicht gestoßen an Platte und Wand ohne Fugen oder Fehlstellen angearbeitet werden
Menge: 150,000 m

**3.7.1.70 Aussparung Akustikverkleidungen, rund D=bis 1,0-7,5 cm**
Aussparung in den vorgenannten Positionen der Akustikverkleidungen herstellen einschließlich Anpassen der Unterkonstruktion, Entsorgung des Abbruchmaterials gemäß den geltenden Vorschriften, etc.

EinbautenKabeln, Schalter, Steckdosen, etc.
Aussparung rund, D=1,0-7,5 cm
Menge: 5,000 St

**3.7.1.80 Aussparung Akustikverkleidungen, rechteckig l/b=30-50/20-30 cm**
wie vor, jedoch

Aussparung rechteckig, l/b=30-50/20-30 cm
Menge: 5,000 St

#### Abschnitt 3.8 Sonstiges

##### 3.8.1 Zulagen

**3.8.1.10 Mehrung GKF zu GKB, d=12,5 mm,**
Zulage zu den vorgannten Positionen, für die Ausführung von GKF Platten anstatt GKB Platten

Dicke  12,5 mm
Menge: 5,000 m²

**3.8.1.20 Mehrung GKBI zu GKB, d=12,5 mm**
Zulage zu den vorgannten Positionen, für die Ausführung von GKBI Platten anstatt GKB Platten

Dicke  12,5 mm
Menge: 5,000 m²

**3.8.1.30 Mehrung GKFI zu GKB, d=12,5 mm**
Zulage zu den vorgannten Positionen, für die Ausführung von GKFI Platten anstatt GKB Platten

Dicke  12,5 mm
Menge: 5,000 m²

**3.8.1.40 Mehrung Q4**
Zulage zu den vorgannten Positionen, für die Ausführung von der Oberflächenqualität Q4 anstatt Q3
Menge: 50,000 m²

##### 3.8.2 DämmarbeitenTiefgarage

*Hinweis: Deckenuntersicht, Unterzüge und falnkierende Wände*

**3.8.2.10 Teifgaragendämmung Deckenuntersicht waagerecht, d=10cm**
Dämmung Deckenuntersicht waagerechte Fläche

Dämmungzweischichtige weißzementgebundene Holzwollemehrschichtplatte mit Steinwollkern
AnwendungDI-dk, WI-dk
WLG  035
Bemessungswertbei 10% Stauchung >= 20kPa
der Druckspannung
BrandverhaltenA2-s1,d0 nach DIN EN 13501
Plattenstärked = 10cm
Verlegung fugendicht, flächenbündig, Fugen und Fehlstellen mit Dämmung bzw. Füllschaum in selber Qualität schließen, gesichert gegen seitliches Verschieben
UntergrundStahlbetondecke
Gefälle  0%
Hinweis  Auf die Montagehinweise des erstellers sowie die Verwendung einer Schraubschablone wird hingewiesen
  Ausführung nur mit Metalldübeln
  Kunststoffdübel sind nicht zugelassen
AbrechnungUntersicht Decke ohne Unterzüge

'....................................................'

(angebotenes Fabrikat)
Menge: 1390,000 m²

**3.8.2.20 Tiefgragendämmung Wände d=10cm**
Tiefgargaragendämmung Wände

Dämmungzweischichtige weißzementgebundene Holzwollemehrschichtplatte mit Steinwollkern
AnwendungDI-dk, WI-dk
WLG  035
Bemessungswertbei 10% Stauchung >= 20kPa
der Druckspannung
BrandverhaltenA2-s1,d0 nach DIN EN 13501
Plattenstärked = 10 cm
Verlegung fugendicht, flächenbündig, Fugen und Fehlstellen mit Dämmung bzw. Füllschaum in selber Qualität schließen, gesichert gegen seitliches Verschieben
UntergrundStahlbetonwände
Hinweis  Auf die Montagehinweise des erstellers sowie die Verwendung einer Schraubschablone wird hingewiesen
  Ausführung nur mit Metalldübeln
  Kunststoffdübel sind nicht zugelassen
AbrechnungWandansichtsfläche

'....................................................'

(angebotenes Fabrikat)
Menge: 440,000 m²

**3.8.2.30 Zulage Tiefgragendämmung Wände d=10cm für Ausführungs als Flankendämmung**
Zulage zu vor genannter Dämmung der Tiefgarage für die Ausführung als Flankendämmungim zur Minimierung von Wärmebrücken. Dämmstreifen ca. -1m von UK Decke nach unten.

Dämmungzweischichtige weißzementgebundene Holzwollemehrschichtplatte mit Steinwollkern
AnwendungDI-dk, WI-dk
WLG  035
Bemessungswertbei 10% Stauchung >= 20kPa
der Druckspannung
BrandverhaltenA2-s1,d0 nach DIN EN 13501
Plattenstärked = 10 cm
Verlegung fugendicht, flächenbündig, Fugen und Fehlstellen mit Dämmung bzw. Füllschaum in selber Qualität schließen, gesichert gegen seitliches Verschieben
UntergrundStahlbetonwände
Hinweis  Auf die Montagehinweise des erstellers sowie die Verwendung einer Schraubschablone wird hingewiesen

AbrechnungAbrechnung als Zulage für die Flankendämmung nach qm gedämmte Fläche

'....................................................'

(angebotenes Fabrikat)
Menge: 140,000 m²

**3.8.2.40 Dämmung Unterzüge ca. 0,30/0,90m**
Dämmung der Unterzüge in der Tiefgarage mit 10cm dicker Dämmung.

Dämmungzweischichtige weißzementgebundene Holzwollemehrschichtplatte mit Steinwollkern
AnwendungDI-dk, WI-dk
WLG  035
Bemessungswertbei 10% Stauchung >= 20kPa
der Druckspannung
BrandverhaltenA2-s1,d0 nach DIN EN 13501
Plattenstärked = 5 cm
Verlegung fugendicht, flächenbündig, Fugen und Fehlstellen mit Dämmung bzw. Füllschaum in selber Qualität schließen, gesichert gegen seitliches Verschieben
UntergrundStahlbetonunterzug
  Abmessungen:ca.b/h 0,30m/ 0,90m
  17Stk
Gefälle  0%
Hinweis  Auf die Montagehinweise des erstellers sowie die Verwendung einer Schraubschablone wird hingewiesen
AbrechnungLänge Unterzug

'....................................................'

(angebotenes Fabrikat)
Menge: 300,000 lfm

**3.8.2.50 Dämmung Unterzüge ca. 0,50/0,80m**
Dämmung der Unterzüge in der Tiefgarage mit 10cm dicker Dämmung.

Dämmungzweischichtige weißzementgebundene Holzwollemehrschichtplatte mit Steinwollkern
AnwendungDI-dk, WI-dk
WLG  035
Bemessungswertbei 10% Stauchung >= 20kPa
der Druckspannung
BrandverhaltenA2-s1,d0 nach DIN EN 13501
Plattenstärked = 5 cm
Verlegung fugendicht, flächenbündig, Fugen und Fehlstellen mit Dämmung bzw. Füllschaum in selber Qualität schließen, gesichert gegen seitliches Verschieben
UntergrundStahlbetonunterzug
  Abmessungen:
  ca. b/h 0,50m/ 0,80m
Gefälle  0%
Hinweis  Auf die Montagehinweise des erstellers sowie die Verwendung einer Schraubschablone wird hingewiesen
AbrechnungLänge Unterzug

'....................................................'

(angebotenes Fabrikat)
Menge: 150,000 lfm

**3.8.2.60 Zulage Dämmung Außenwand, Anarbeiten Aussparungen, Fenster etc.**
Zulage zu der vorgenannten Position der Dämmung der Außenwände, für das Anarbeiten an Öffnungen, Leitungen, Fenster etc.
Abrechnung nach Stk
Menge: 20,000 Stk

**3.8.2.70 Zulage Dämmung, anarbeiten an Durchführungen bis 150cm²**
Zulage zu den vorgenannten Positionen der Dämmung, für das Anarbeiten an Haustechnische Installationen

Durchmesser  bis 150cm²
Menge: 85,000 St

**3.8.2.80 Zulage Dämmung, anarbeiten an Durchführungen 151cm² bis 500cm²**
Zulage zu den vorgenannten Positionen der Dämmung, für das Anarbeiten an Haustechnische Installationen

Durchmesser  1501cm² bis 500cm²
Menge: 10,000 St

**3.8.2.90 Zulage Dämmung, anarbeiten an Durchführungen 501cm² bis 1000cm²**
Zulage zu den vorgenannten Positionen der Dämmung, für das Anarbeiten an Haustechnische Installationen

Durchmesser  1501cm² bis 500cm²
Menge: 5,000 St

**3.8.2.100 Zulage Dämmung, anarbeiten an Stützen Sichtbeton**
Zulage zu den vorgenannten Positionen der Dämmung, für das Anarbeiten an Sichtbetonstützen

Abmessungen  rechteckig 30cm x 50cm
Menge: 85,000 St

#### Abschnitt 3.9 nachträgliche Trockenbauarbeiten

##### 3.9.1 nachträgliche Trockenbauarbeiten

*Hinweis: Hinweise nachträgliche Trockenbauarbeiten*
Hinweise nachträgliche Trockenbauarbeiten

Nachträgliche Trockenbauarbeiten zu einem späteren Zeitpunkt
nach Fertigstellung von Restleistungen durch Vorgewerke, nach Herstellung von Leistungen durch Nachfolgegewerken, etc. einschließlich Anarbeiten an die durch Fremdgewerke fertig gestellten Leistungen.

Ebenso zählt zu diesem Abschnitt des Nacharbeiten an den Leistungen des Gewerkes Trockenbau, wenn diese von Dritten beschädigt bzw. nicht in ihren ursprüngliche Zustand versetzt werden.

Ausführung nur auf besondere Anweisung durch die Objektüberwachung.

Für nachträgliche Trockenbauarbeiten ist zu beachten, dass diese gemäß VOB/B § 5 Absatz 2 vom Auftraggeber bzw. Objektüberwachung abgerufen werden und innerhalb der Frist von 12 Werktagen zu beginnen sind.

Ebenso ist zu beachten, dass der Umfang der nachträglichen Trockenbauarbeiten nicht abschätzbar ist und deswegen eine Anpassung der Einheitspreise bei Unter- oder Überschreitung der ausgeschriebenen Massen ausgeschlossen wird.
Dies ist bei der Kalkualtion der nachträglichen Trockenbauarbeiten zu beachten.

Die Kosten für die zusätzlichen An- und Abfahten, wenn diese ausschließlich nach Fertigstellung der Trockenbauarbeiten und Beendigung der Baustelleneinrichtung anfallen, werden gesondert vergütet, alle anderen Kosten müssen in die Positionen einzukalkuliert werden.

Die Leistungen der nachfolgenden Positionen sind gemäß den Positionen der v.g. Abschnitte in selber Qualität auszuführen sind.

Bei der Kalkulation ist zu beachten, dass der Umfang der Arbeiten sehr stark varieren kann, d.h. es kann Arbeitseinsätze mit der Bearbeitung von wenigen Kleinflächen geben oder auch welche mit vielen.

Bei der Abrechnung ist zu beachten, dass die nachträglichen Trockenbauarbeiten keine Zulage bedeuten, d.h. die vorab erstellten Leistungen werden ausschließlich wie ausgeführt abgerechnet.

**3.9.1.10 An- und Abfahrten**
An- und Abfahten für die nachträgliche Trockenbauarbeiten
Menge: 5,000 St

*Hinweis: Wände, Vorsatzschalen, Abkofferungen und Verkofferungen*

**3.9.1.20 2-lagige Beplankung ergänzen, rechteckig bis 0,50 m²**
vorbeschriebene 2-lagige Beplankung und Dämmung der Wände, Vorsatzschalen, Abkofferungen und Verkofferungen nachträglich ergänzen einschließlich Anarbeiten an vorhandene Installationen und fertig gestellte Trockenbauarbeiten, Spachtelarbeiten, aller sonstigen Nebenarbeiten, etc.

Fläche  quadratisch und rechteckig,
  A=bis 0,50 m²
Menge: 5,000 St

**3.9.1.30 2-lagige Beplankung ergänzen, rechteckig 0,50-1,00 m²**
wie vor, jedoch

Fläche  quadratisch und rechteckig,
  A=0,50-1,00 m²
Menge: 1,000 St

**3.9.1.40 2-lagige Beplankung ergänzen, rechteckig 1,00-2,00 m²**
wie vor, jedoch

Fläche  quadratisch und rechteckig,
  A=1,00-2,00 m²
Menge: 1,000 St

**3.9.1.50 2-lagige Beplankung ergänzen, rund D bis 10 cm**
wie vor, jedoch

Fläche  rund, D=bis 10 cm
Menge: 5,000 St

**3.9.1.60 2-lagige Beplankung ergänzen, rund D 10-20 cm**
wie vor, jedoch

Fläche  rund, D=10-20 cm
Menge: 5,000 St

**3.9.1.70 2-lagige Beplankung ergänzen, rund D 20-40 cm**
wie vor, jedoch

Fläche  rund, D=20-40 cm
Menge: 1,000 St

*Hinweis: Schachtwände*

**3.9.1.80 2-lagige Beplankung ergänzen, rechteckig bis 0,50 m²**
vorbeschriebene 2-lagige Beplankung und Dämmung der Schachtwände nachträglich ergänzen einschließlich Anarbeiten an vorhandene Installationen und fertig gestellte Trockenbauarbeiten, Spachtelarbeiten, aller sonstigen Nebenarbeiten, etc.

Fläche  quadratisch und rechteckig,
  A=bis 0,50 m²
Menge: 5,000 St

**3.9.1.90 2-lagige Beplankung ergänzen, rechteckig 0,50-1,00 m²**
wie vor, jedoch

Fläche  quadratisch und rechteckig,
  A=0,50-1,00 m²
Menge: 1,000 St

**3.9.1.100 2-lagige Beplankung ergänzen, rund D bis 10 cm**
wie vor, jedoch

Fläche  rund, D=bis 10 cm
Menge: 5,000 St

**3.9.1.110 2-lagige Beplankung ergänzen, rund D 10-20 cm**
wie vor, jedoch

Fläche  rund, D=10-20 cm
Menge: 1,000 St

*Hinweis: Decken*

**3.9.1.120 1-lagige Beplankung ergänzen, rechteckig bis 0,50 m²**
vorbeschriebene 1-lagige Beplankung und Dämmung der Lochdecken und Plattendecken mit glatter bzw. gelochter Gipskartonbekleidung nachträglich ergänzen einschließlich Anarbeiten an vorhandene Installationen und fertig gestellte Trockenbauarbeiten, Spachtelarbeiten, aller sonstigen Nebenarbeiten, etc.

Fläche  quadratisch und rechteckig,
  A=bis 0,50 m²
Menge: 5,000 St

**3.9.1.130 1-lagige Beplankung ergänzen, rechteckig 0,50-1,00 m²**
wie vor, jedoch

Fläche  quadratisch und rechteckig,
  A=0,50-1,00 m²
Menge: 1,000 St

**3.9.1.140 1-lagige Beplankung ergänzen, rechteckig 1,00-2,00 m²**
wie vor, jedoch

Fläche  quadratisch und rechteckig,
  A=1,00-2,00 m²
Menge: 1,000 St

**3.9.1.150 1-lagige Beplankung ergänzen, rund D bis 10 cm**
wie vor, jedoch

Fläche  rund, D=bis 10 cm
Menge: 5,000 St

**3.9.1.160 1-lagige Beplankung ergänzen, rund D 10-20 cm**
wie vor, jedoch

Fläche  rund, D=10-20 cm
Menge: 5,000 St

**3.9.1.170 1-lagige Beplankung ergänzen, rund D 20-60 cm**
wie vor, jedoch

Fläche  rund, D=20-60 cm
Menge: 1,000 St

**3.9.1.180 Akustikplatten neu liefern und einbauen**
vorbeschriebene Akustikplatten nachträglich liefern und einbauen einschließlich Anarbeiten an vorhandene Installationen und fertig gestellte Trockenbauarbeiten, aller sonstigen Nebenarbeiten, etc.
Menge: 5,000 St

**3.9.1.190 Akustikplatten beschädigt ersetzen**
beschädigte bzw. verschmutzte vorbeschriebene Akustikplatten durch neu gelieferte ersetzen einschließlich Anarbeiten an vorhandene Installationen und fertig gestellte Trockenbauarbeiten, Entsorgung der beschädigten bzw. verschmutzten Platte gemäß den geltenden Vorschriften, aller sonstigen Nebenarbeiten, etc.
Menge: 5,000 St

**3.9.1.200 Akustikplatten wieder einbauen**
verschobene bzw. ausgebaute vorbeschriebene Akustikplatten wieder fachgerecht einbauen
Menge: 5,000 Std

**3.9.1.210 Mineralplatten wieder einbauen**
verschobene bzw. ausgebaute vorbeschriebene Mineralplatten wieder fachgerecht einbauen
Menge: 5,000 Std

*Hinweis: Aussparungen Wände und Decken*

**3.9.1.220 Aussparung GK nachträglich herstellen, rund D=bis 10 cm**
Aussparung in vorbeschriebenen 2-lagigen Beplankungen und Dämmungen der Wände, Vorsatzschalen, Abkofferungen und Verkofferungen bzw. 1-lagigen Beplankungen und Dämmungen der Lochdecken und Plattendecken nachträglich herstellen einschließlich Anpassen der Unterkonstruktion, Entsorgung des Abbruchmaterials gemäß den geltenden Vorschriften, aller sonstigen Nebenarbeiten, etc.

Aussparung rund, D=bis 10 cm
Menge: 1,000 St

**3.9.1.230 Aussparung GK nachträglich herstellen, rund D=10-20 cm**
wie vor, jedoch

Aussparung rund, D=10-20 cm
Menge: 1,000 St

**3.9.1.240 Aussparung GK nachträglich herstellen, rund D=20-60 cm**
wie vor, jedoch

Aussparung rund, D=20-60 cm
Menge: 1,000 St

**3.9.1.250 Aussparung GK nachträglich herstellen, rechteckig l/b=5-30/5-10 cm**
wie vor, jedoch

Aussparung rechteckig, l/b=5-30/5-10 cm
Menge: 1,000 St

**3.9.1.260 Aussparung GK nachträglich herstellen, rechteckig l/b=30-60/10-30 cm**
wie vor, jedoch

Aussparung rechteckig, l/b=30-60/10-30 cm
Menge: 1,000 St

**3.9.1.270 Randfries Aussparung GK nachträglich herstellen, rund D=bis 10 cm**
quadratisches Randfrieses im Bereich der vorgenannten neu hergestellten Aussparungen bei vorbeschriebenen 1-lagigen Beplankungen der Lochdecken nachträglich herstellen

Randfries quadratisch, l/b=15-25/15-25 cm
Aussparung rund, D=bis10 cm
Menge: 1,000 St

**3.9.1.280 Randfries Aussparung GK nachträglich herstellen, rund D=10-20 cm**
wie vor, jedoch

Randfries quadratisch, l/b=25-35/25-35 cm
Aussparung rund, D=10-20 cm
Menge: 1,000 St

**3.9.1.290 Aussparung Akustikplattendecken nachträglich herstellen, rund D=bis 10 cm**
Aussparung in vorbeschriebenen Akustikplattendecken und Dämmungen nachträglich herstellen einschließlich Anpassen der Unterkonstruktion, Entsorgung des Abbruchmaterials gemäß den geltenden Vorschriften, aller sonstigen Nebenarbeiten, etc.

Aussparung rund, D=bis 10 cm
Menge: 1,000 St

**3.9.1.300 Aussparung Akustikplattendecken nachträglich herstellen, rund D=10-20 cm**
wie vor, jedoch

Aussparung rund, D=10-20 cm
Menge: 1,000 St

**3.9.1.310 Aussparung Mineraldeckenplatten nachträglich herstellen, rund D=bis 10 cm**
Aussparung in vorbeschriebenen Mineraldeckenplatten und Dämmungen nachträglich herstellen einschließlich Anpassen der Unterkonstruktion, Entsorgung des Abbruchmaterials gemäß den geltenden Vorschriften, aller sonstigen Nebenarbeiten, etc.

Aussparung rund, D=bis 10 cm
Menge: 1,000 St

**3.9.1.320 Aussparung Mineraldeckenplatten nachträglich herstellen, rund D=10-20 cm**
wie vor, jedoch

Aussparung rund, D=10-20 cm
Menge: 1,000 St

*Hinweis: Revisionsöffnungen*

**3.9.1.330 Revsionsöffnung Plattendecke nachträglich einbauen, l/b=400/400 mm**
Revisionsklappe in vorbeschriebenen 1-lagigen Beplankungen und Dämmungen der Plattendecken nachträglich einbauen einschließlich Herstellen Öffnung, Entsorgung Abbruchmaterial gemäß den geltenden Vorschriften, aller erforderlichen Auswechselungen und Verstärkungsprofilen, aller sonstigen Nebenarbeiten, etc.

RevisionsklappeInnendeckel herausschwenkbar und komplett demontierbar mit flächenbündig eingeklebter Gipskartonplatte und selbstaktivierender Fangsicherung, verdecktes Verschluss- und Scharniersystem
Abmessungl/b=400/400 mm
Menge: 2,000 St

**3.9.1.340 Revsionsöffnung Plattendecke nachträglich einbauen, l/b=600/600 mm**
wie vor, jedoch

Abmessungl/b=600/600 mm
Menge: 2,000 St

**3.9.1.350 Revsionsöffnung Lochdecke nachträglich einbauen, l/b=400/400 mm**
Revisionsklappe in vorbeschriebenen 1-lagigen Beplankungen und Dämmungen der Lochdecken nachträglich einbauen einschließlich Herstellen Öffnung, Entsorgung Abbruchmaterial gemäß den geltenden Vorschriften, aller erforderlichen Auswechselungen und Verstärkungsprofilen, aller sonstigen Nebenarbeiten, etc.

RevisionsklappeInnendeckel herausschwenkbar und komplett demontierbar mit flächenbündig eingeklebter Akustikdeckenplatte und selbstaktivierender Fangsicherung, verdecktes Verschluss- und Scharniersystem. Einbau angepasst an die Lochung
Abmessungl/b=400/400 mm
Menge: 4,000 St

**3.9.1.360 Revsionsöffnung Lochdecke nachträglich einbauen, l/b=600/600 mm**
wie vor, jedoch

Abmessungl/b=600/600 mm
Menge: 4,000 St

**3.9.1.370 Revsionsöffnung Akustikplattendecke nachträglich einbauen, l/b=400/400 mm**
Revisionsklappe in vorbeschriebenen Akustikplattendecken und Dämmungen nachträglich einbauen einschließlich Herstellen Öffnung, Entsorgung Abbruchmaterial gemäß den geltenden Vorschriften, aller erforderlichen Auswechselungen und Verstärkungsprofilen, aller sonstigen Nebenarbeiten, etc.

RevisionsklappeInnendeckel herausschwenkbar und komplett demontierbar mit flächenbündig eingeklebter Akustikplatte mit verdeckten Scharniersystem und Drehverschluss
Abmessungl/b=400/400 mm
Menge: 4,000 St

**3.9.1.380 Revsionsöffnungen geöffnet nachträglich schließen**
ausgehängte und geöffnete vorbeschriebene Revsionsöffnungen wieder fachgerecht ausrichten und schließen
Menge: 10,000 Std

*Hinweis: Sonstiges*

**3.9.1.390 Verfugung nachträglich herstellen**
vorbeschriebene Verfugung nachträglich herstellen

Verfugungüberstreichbare plastoelastische Verfugung auf Acryldispersionsbasis
Menge: 10,000 m

#### Abschnitt 3.10 Gerüste

##### 3.10.1 Arbeitsgerüste innen

*Hinweis: Hinweise Arbeitsgerüste innen*
Hinweise Arbeitsgerüste innen

Gemäß DIN 18340 Nummer 4.1.1 ist das Auf-, Um- und Abbauen sowie Vorhalten von Gerüsten für die eigene Leistungen, sofern die zu bearbeitende oder zu bekleidende Fläche nicht höher als 3,50 m über der Standfläche des hierfür erforderlichen Gerüstes liegt Nebenleistung gemäß VOB/B.

In nachfolgenden Positionen werden deswegen die Gerüste beschrieben, bei denen die zu bearbeitende oder zu bekleidende Fläche höher als 3,50 m über der Standfläche des hierfür erforderlichen Gerüstes liegt, wobei es dem Auftragnehmer in Teilen überlassen ist, das Gerüst zu wählen, welches für ihn am geeignesten erscheint.

**3.10.1.10 Raumgerüst aufbauen-abbauen, Treppen 2-.läufig**
flächenorientiertes Raumgerüst als Arbeitsgerüst in Treppenhäusern gemäß DIN EN 12811-1 aufbauen, vorhalten, unterhalten und abbauen einschließlich Aufbau angepasst an die Treppenläufe, lastverteilenden Unterlagen, standfestem Aufstellen, Verankerungen, höhengerechter oberster Ebenen, Kennzeichnung, aller sonstigen erforderlichen Nebenarbeiten, etc.

Ausführung
- Treppenhaus 2-läufig mit Zwischenpodest
- die Treppenläufe haben ene Breite von circa 1,75m liegen an den Außenwänden und weisen ein Treppenauge von circa 0,40 m auf
- Grundfläche Treppenhäuser l/b= circa7,80m / 3,90m
- Geschosshöhe ca. 4,00m,

Einsatzbereichim Gebäude
Lastklasse3
Höhe  bis 4,00m über OKFFB 2OG m
Abstand zur Wandcirca 20 cm
Vorhaltedauer 4 Wochen
Abrechnungdas Vorhalten und Unterhalten wird anhand der Tage ermittelt, an denen Arbeiten auf dem Gerüst ausgeführt werden.
  Außer den vollen Wochen werden Teilzeiten nach Tagen zu 1/28 des Einheitspreises abgerechnet
Menge: 250,000 m²

**3.10.1.20 Raumgerüst aufbauen-abbauen, Treppen 2-.läufig**
vorgenanntes Raumgerüst über die vertraglich vereinbarte Bauzeit und für eine vom Auftragnehmer nicht vertretbare Bauzeitverlängerung hinaus  bzw zur Gebrauchsüberlassung an andere Gewerke weiter vorhalten

Grundvorhaltung 4 Wochen
AbrechnungAbrechnung erfolgt nach m³ x Vorhaltung in Wochen.
  Außer den vollen Wochen werden Teilzeiten nach Tagen zu 1/7 des Einheitspreises abgerechnet
Menge: 500,000 m²Wo

**3.10.1.30 Raumgerüst aufbauen-abbauen, Treppen 3-.läufig**
flächenorientiertes Raumgerüst als Arbeitsgerüst in Treppenhäusern gemäß DIN EN 12811-1 aufbauen, vorhalten, unterhalten und abbauen einschließlich Aufbau angepasst an die Treppenläufe, lastverteilenden Unterlagen, standfestem Aufstellen, Verankerungen, höhengerechter oberster Ebenen, Kennzeichnung, aller sonstigen erforderlichen Nebenarbeiten, etc.

Ausführung
- Treppenhaus 3-läufig mit 2 Zwischenpodesten
- die Treppenläufe haben ene Breite von circa 1,50m liegen an den Außenwänden und grenzen Innen an den Aufzugskern an.
- Grundfläche Treppenhäuser l/b= circa7,00m / 6,00m
- Geschosshöhe ca. 4,00m,

Einsatzbereichim Gebäude
Lastklasse3
Höhe  bis 4,00m über OKFFB 2OG
Abstand zur Wandcirca 20 cm
Vorhaltedauer 4 Wochen
Abrechnungdas Vorhalten und Unterhalten wird anhand der Tage ermittelt, an denen Arbeiten auf dem Gerüst ausgeführt werden.
  Außer den vollen Wochen werden Teilzeiten nach Tagen zu 1/28 des Einheitspreises abgerechnet
Menge: 340,000 m²

**3.10.1.40 Raumgerüst aufbauen-abbauen, Treppen 2-.läufig**
vorgenanntes Raumgerüst über die vertraglich vereinbarte Bauzeit und für eine vom Auftragnehmer nicht vertretbare Bauzeitverlängerung hinaus  bzw zur Gebrauchsüberlassung an andere Gewerke weiter vorhalten

Grundvorhaltung 4 Wochen
AbrechnungAbrechnung erfolgt nach m³ x Vorhaltung in Wochen.
  Außer den vollen Wochen werden Teilzeiten nach Tagen zu 1/7 des Einheitspreises abgerechnet
Menge: 680,000 m²Wo

**3.10.1.50 Arbeitsgerüste aufbauen-abbauen, Aula 1**
Arbeitsgerüste für nachfolgend beschriebene Ausführung gemäß DIN EN 12811-1 aufbauen, vorhalten, unterhalten und abbauen

Ausführung
- für alle Arbeiten deren zu bearbeitende oder zu bekleidende Fläche höher als 3,50 m über der Standfläche des hierfür erforderlichen Gerüstes liegt
- die Arbeiten an den Unterdecken und den Akustikverkleidungen in der Aula sind zeitlich voneinander getrennt

Einsatzbereichim Gebäude
Lastklasse3
Höhe  bis 7,00 m
Vorhaltedauer 4 Wochen
Abrechnungdas Gerüst bzw. die Gerüste werden mit 1 Stück für die v.g. Vorhaltedauer bewertet.
  das Vorhalten und Unterhalten wird anhand der Tage ermittelt, an denen Arbeiten auf dem Gerüst ausgeführt werden.
  Außer den vollen Wochen werden Teilzeiten nach Tagen zu 1/28 des Einheitspreises abgerechnet
Hinweis  es bleibt dem Auftagnehmer überlassen, welche Gerüstart bzw. -arten er für seine Arbeiten benötigt.
Menge: 1,000 St

**3.10.1.60 Arbeitsgerüste verlängern, Aula 1**
vorgenannte Arbeistgerüste über die vertraglich vereinbarte Bauzeit und für eine vom Auftragnehmer nicht vertretbare Bauzeitverlängerung hinaus bzw zur Gebrauchsüberlassung an andere Gewerker weiter vorhalten

Grundvorhaltung 4 Wochen
AbrechnungAbrechnung erfolgt nach St x Vorhaltung in Wochen.
  Außer den vollen Wochen werden Teilzeiten nach Tagen zu 1/7 des Einheitspreises abgerechnet
Menge: 4,000 StWo

**3.10.1.70 Arbeitsgerüste aufbauen-abbauen, Aula 2**
Arbeitsgerüste für nachfolgend beschriebene Ausführung gemäß DIN EN 12811-1 aufbauen, vorhalten, unterhalten und abbauen

Ausführung
- für alle Arbeiten deren zu bearbeitende oder zu bekleidende Fläche höher als 3,50 m über der Standfläche des hierfür erforderlichen Gerüstes liegt
- die Arbeiten an den Unterdecken und den Akustikverkleidungen in der Aula sind zeitlich voneinander getrennt

Einsatzbereichim Gebäude
Lastklasse3
Höhe  bis 7,00 m
Vorhaltedauer 4 Wochen
Abrechnungdas Gerüst bzw. die Gerüste werden mit 1 Stück für die v.g. Vorhaltedauer bewertet.
  das Vorhalten und Unterhalten wird anhand der Tage ermittelt, an denen Arbeiten auf dem Gerüst ausgeführt werden.
  Außer den vollen Wochen werden Teilzeiten nach Tagen zu 1/28 des Einheitspreises abgerechnet
Hinweis  es bleibt dem Auftagnehmer überlassen, welche Gerüstart bzw. -arten er für seine Arbeiten benötigt.
Menge: 1,000 St

**3.10.1.80 Arbeitsgerüste verlängern, Aula 2**
vorgenannte Arbeistgerüste über die vertraglich vereinbarte Bauzeit und für eine vom Auftragnehmer nicht vertretbare Bauzeitverlängerung hinaus weiter vorhalten

Grundvorhaltung 4 Wochen
AbrechnungAbrechnung erfolgt nach St x Vorhaltung in Wochen.
  Außer den vollen Wochen werden Teilzeiten nach Tagen zu 1/7 des Einheitspreises abgerechnet
Menge: 4,000 StWo

##### 3.10.2 sonstige Gerüste

**3.10.2.10 fahrbares Standgerüst, LK 3, HK 2, BK W06, h=4,5 m, A=5,0 m²**
Fahrbares Standgerüst als Arbeits- und Schutzgerüst gemäß DIN EN 12810-1 aufbauen, vorhalten, unterhalten und abbauen einschließlich erforderlichen Nebenarbeiten, Leitergang, Kennzeichnung, etc.

Bereich  Teilflächen in allen Geschossen
Lastklasse3
HöhenklasseH2
BreitenklasseW06
Höhe oberstebis 4,5 m
Arbeitslage
Grundflächebis 5,0 m²
Vorhaltedauer 1 Monat
Abrechnungaußer den vollen Monaten werden Teilzeiten nach Tagen zu 1/30 des Einheitspreises abgerechnet
Anmerkungder Auf- und Abbau erfolgt nicht in einem Zuge sondern angepasst an den Bauablauf.
Menge: 3,000 St

**3.10.2.20 Zulage fahrbares Standgerüst, umsetzen**
Zulage zu der vorgenannten Position des fahrbaren Standgerüstes, für das Umsetzen auf Anweisung der Objektüberwachung
Menge: 3,000 St

### Bereich 4 Generalsanierung Sporthalle

#### Abschnitt 4.1 Wände

*Hinweis: Wände*

**4.1.10 Trennwand, d=150 mm, h bis 3,5 m, F-30, Rw min. 47 dB**
nichttragende innere Trennwand gemäß DIN 4103-1 als Montagewand mit Einfachständerwerk aus verzinkten Stahlblechprofilen gemäß DIN 18182-1, Dämmschichteinlage und Beplankung aus zwei Lagen Gipsplatten je Seite

Einbaubereich2 gemäß DIN 4103-1
Feuerwiderstands-F-30 gemäß DIN 4102-2
klasse
Schallschutzerf. Rw mindestens 47 dB

Wand  Anschlüsse gemäß Anforderungen und Herstellervorgaben,
  Anschlüsse mit Trennfix
Abmessungd=150 mm, h=bis 3,50 m,
  Einzellängen ab 2,00 m,
  Fläche ab 2,5 m²
Ständerwerkb=50 mm, verzinkt
Beplankung2*12,5 mm je Seite
OberflächenqualitätQ3

Befestigungs-Stahlbetonwand ungeputzt und geputzt, untergrundStahlbetondecke, Mauerwerkswand geputzt, nichttragende Trennwände und Installationswände Massivholzstützen, Massivholzdecken und Massivholzwände mit und ohne GKF Beplankung
AusführungUG - 2OG
Menge: 50,000 m²

*Hinweis: Wände Ausbildungen, Minderungen, Zulagen, Anschlüsse und Abstellen*

**4.1.20 Zulage Deckenanschluss gleitend**
Zulage zu vorgenannter GK Wänden aller Dicken,  für die Ausbildung des Deckenanschlusse, gleitend, mit Plattenstreifen. Schallschutzanforderung analog zur Wand.
Brandschutzanforderung analog zur Wand. Inkl notwendiger Befestigungsmittel, Abschlüsse etc.
Menge: 13,000 m

**4.1.30 Ausbildung Ecke Trennwand**
Ausbildung Ecke für vorgenannte Trennwände recht- oder stumpfwinkelig gemäß Anforderungen und Herstellervorgaben einschließlich Eckschutzschiene aus Aluminium herstellen.
Menge: 4,500 m

**4.1.40 Ausbildung T-Verbindung Trennwände**
Ausbildung T-Verbindung für vorgenannte Trennwände recht- oder schiefwinkelig gemäß Anforderungen und Herstellervorgaben herstellen.
Menge: 9,000 m

**4.1.50 Ausbildung Bewegungsfuge Trennwand**
Ausbildung Bewegungsfuge für vorgenannte Trennwand gemäß Anforderungen und Herstellervorgaben einschließlich aller Eckschutzschienen und Eckschutzprofile aus Aluminium herstellen.

Trennwandd=125 mm, h=bis 4,00 m
Schallschutzerf. Rw mindestens 47 dB
AbrechnungAbrechnung als Fuge je Wand an beiden Seiten
Menge: 1,000 m

**4.1.60 Ausbildung freies Wandende Trennwand**
Ausbildung freies Wandende für vorgenannte Trennwände gemäß Anforderungen und Herstellervorgaben einschließlich doppelter Beplankung und aller Eckschutzschienen aus Aluminium herstellen.
Menge: 9,000 m

**4.1.70 Minderung Trennwand, F-0**
Minderung zu den vorgenannten Positionen der Trennwände, für die Ausführung mit der Feuerwiderstandsklasse F-0

AbrechnungAngabe Minderungen mit -
Menge: 13,000 m²

**4.1.80 Zulage Trennwand, Kleinflächen**
Zulage zu den vorgenannten Positionen der Trennwände, für die Ausführung von Kleinflächen

KleinflächenA bis 2,5 m²
Menge: 9,000 m²

**4.1.90 Zulage Trennwand, schmale Bauteile**
Zulage zu den vorgenannten Positionen der Trennwände, für die  Ausführung von schmalen Bauteilen

schmale Bauteilez.B. Wandstücke zwsichen Türöffnungen und angrenzenden Bauteilen, b bis 15cm
  länge unter 1m
Menge: 2,000 m

**4.1.100 Anschluss Trennwand, d=150-200 mm, Decke Beton gleitend**
wie vor, jedoch

Trennwandd=150-200 mm, h=bis 4,00 m
Menge: 13,000 m

**4.1.110 Abstellen Beplankung Trennwand für Estricharbeiten**
Beplankung vorgenannter Trennwände für Estricharbeiten im unteren Bereich der Wand mit versetzten Plattenstößen abstellen einschließlich Mehraufwendungen für die Plattenzuschnitten, für die zeitverzögerte Ausführung der Restleistungen, für die Spachtelarbeiten, etc.

Abrechnungje Seite Beplankung
Hinweis  Ausführung nur auf besondere Anweisung durch die  Objektüberwachung.
Menge: 13,000 m

*Hinweis: Wände Türöffnungen und Verstärkungen*

**4.1.120 Zulage Trennwand, d=150 mm, UA Profile**
Zulage zu den vorgenannten Positionen der Trennwände, für die  Ausführung von zusätzlichen verzinkten UA Profilen
Menge: 9,000 m

**4.1.130 Universaltraverse Trennwand, d=150mm, bis 1,5 kN/m**
Universaltraverse aus Holzwerkstoffplatte in vorgenannte Trennwände zwischen Einfachständerwerk aus Metall einschließlich aller erforderlichen Verstärkungsprofile, Laschen, Winkel, Verschraubungen, etc. einbauen.

Universaltraversewasserfeste Mehrschicht-Holzwerkstoffplatte,
  Abmessung b/h=circa 600/300 mm
Konsollastbis 1,5 kN/m
Menge: 4,000 St

*Hinweis: Wände Aussparungen herstellen*

**4.1.140 Aussparung Trennwand herstellen, d=150 mm, rechteckig A=100-500 cm²**
Aussparung in vorgenannten Trennwänden einschließlich aller erforderlichen Auswechselungen, Verstärkungsprofilen, etc. gemäß Anforderungen und Herstellervorgaben herstellen.

Aussparung rechteckig, A=100-500 cm²
Menge: 2,000 St

**4.1.150 Aussparung Trennwand herstellen, d=100-200 mm, rechteckig A=500-1.000 cm²**
wie vor, jedoch

Aussparung rechteckig, A=500-1.000 cm²
Menge: 1,000 St

**4.1.160 Aussparung Trennwand herstellen, d=100-200 mm, rund D=bis 100 mm**
wie vor, jedoch

Aussparung rund, D=bis 100 mm
Menge: 5,000 St

**4.1.170 Aussparung Trennwand herstellen, d=100-200 mm, rund D=100-250 mm**
wie vor, jedoch

Aussparung rund, D=100-250 mm
Menge: 5,000 St

**4.1.180 Laibungsbekleidung Aussparung Trennwand, d=150 mm**
Laibungsbekleidung für Aussparung Trennwand in selber Qualität wie Wandaufbau gemäß Anforderungen und Herstellervorgaben herstellen.

Trennwandd=150 mm, h=bis 4,00 m
Schallschutzerf. Rw mindestens 55 dB
Menge: 10,000 m

*Hinweis: Wände Aussparungen verschließen*
Aussparungen Wände verschließen

Verschließen von Aussparungen in Trennwänden zu einem späteren Zeitpunkt nach erfolgter Rohinstallation in selber Qualität des Bauteiles einschließlich Anarbeiten an die durch die Aussparung geführten Installationen in Teilen mit Dämmung, Angleichen der Oberfläche an angrenzende Flächen und Bauteile etc.

Ausführung nur auf besondere Anweisung durch die Objektüberwachung.

Anforderung F-30 rauchdicht

**4.1.190 Aussparung Trennwand verschließen, d=100-200 mm, rechteckig A=100-500 cm²**
Aussparung in vorgenannten Trennwänden gemäß Anforderungen und Herstellervorgaben verschließen.

Aussparung rechteckig, A=100-500 cm²
Menge: 2,000 St

**4.1.200 Aussparung Trennwand verschließen, d=100-200 mm, rechteckig A=500-1.000 cm²**
wie vor, jedoch

Aussparung rechteckig, A=500-1.000 cm²
Menge: 1,000 St

**4.1.210 Aussparung Trennwand verschließen, d=100-200 mm, rund D=bis 100 mm**
wie vor, jedoch

Aussparung rund, D=bis 100 mm
Menge: 5,000 St

**4.1.220 Aussparung Trennwand verschließen, d=100-200 mm, rund D=100-250 mm**
wie vor, jedoch

Aussparung rund, D=100-250 mm
Menge: 5,000 St

#### Abschnitt 4.2 Wände Zulagen, Anarbeiten, Revisionsklappen, Verfugung und Verspachtelung

*Hinweis: Wände Zulagen, Anarbeiten, Revisionsklappen, Verfugung und Verspachtelung*

**4.2.10 Zulage Trennwänden, imprägnierte Gipskartonplatten**
Zulage zu den vorgenannten Positionen der Trenn- und Installationswände, für die Ausführung von imprägnierten Gipskartonplatten und Feuchtraumschrauben.

Trennwandd=100-200 mm, h=bis 4,00 m
Installationswandaller Breiten h0bis 4,00m
Schallschutzerf. Rw mindestens 55 dB

Abrechnungje Seite mit 2 Lagen Gipsplatten
Hinweis  Ausführung in Abstimmung mit der Objektüberwachung.
Menge: 50,000 m²

**4.2.20 Zulage Trennwänden, Eckschutzschiene**
Zulage zu den vorgenannten Positionen der Trenn- und Installationswände, für die Ausführung einer Eckschutzschiene aus Aluminium

Eckschutzschienegemäß DIN EN 14353, aus Aluminium, mit beidseitig gelochten Schenkeln
Trennwandd=100-200 mm, h=bis 4,00 m
Installationswandd=gesamt 225 mm,
  d=einzeln 75+75+75 mm, h=bis 4,00 m,
  d=gesamt 450 mm,
  d=einzeln 75+300+75 mm, h=bis 4,00 m
Schallschutzerf. Rw mindestens 55 dB
Menge: 4,500 m

**4.2.30 Zulage Trennwänden, Eckschutzprofil**
Zulage zu den vorgenannten Positionen der Trenn- und Installationswände, für ebenengleiches Anarbeiten an angrenzende Bauteile und Ausführung von Eckschutzprofil "Göppinger 90°" aus Aluminium

Eckschutzprofilgemäß DIN EN 14353, aus Aluminium, an der Außenseite mit Spezialpapier ummantelt
Trennwandd=100-200 mm, h=bis 4,00 m
Installationswandd=gesamt 225 mm,
  d=einzeln 75+75+75 mm, h=bis 4,00 m,
  d=gesamt 450 mm,
  d=einzeln 75+300+75 mm, h=bis 4,00 m

Bauteile  Stahlbetonwand ungeputzt und geputzt, Stahlbetondecke, Mauerwerkswand geputzt, nichttragende Trennwände, Installationswände, etc.
Abrechnungein Anarbeiten an Bauteile ohne ebenengleiche Ausführung wird über die Regelpositionen abgerechnet
Menge: 18,000 m

**4.2.40 Anarbeiten haustechnische Installationen, rund D=bis 40 mm**
Beplankung und Verspachtelung der vorgenannten Trenn- und Installationswände an haustechnische Installationen im Zuge der Ausführung der Regelleistungen anarbeiten

haustechnische Brauch- und Abwasserleitungen,
InstallationenLüftungsleitungen, etc.
Abmessungrund, D=bis 40 mm
Trennwandd=100-200 mm, h=bis 4,00 m
Schallschutzerf. Rw mindestens 55 dB

AbrechnungElektroleerdosen werden vom Gewerk Elektro hergestellt und werden deswegen auch für die Verspachtelung nicht gesondert vergütet.
Hinweis  Herstellen und Verschließen von Aussparungen im Bereich haustechnischer Installationen siehe vorgenannte Positionen
Menge: 5,000 St

**4.2.50 Anarbeiten haustechnische Installationen, rund D=40-125 mm**
wie vor, jedoch

Abmessungrund, D=40-125 mm
Menge: 5,000 St

**4.2.60 Anarbeiten haustechnische Installationen, rechteckig l/b=200-400/200-400 mm**
wie vor, jedoch

haustechnische Lüfter, Drückerplatten, etc.
Installationen
Abmessungrechteckig, l/b=200-400/200-400 mm
Menge: 2,000 St

**4.2.70 Revisionsklappe GK, l/b=200/200 mm**
Revisionsklappe in vorgenannte Trenn- und Installationswände einbauen einschließlich Herstellen Öffnung, Entsorgung Abbruchmaterial gemäß den geltenden Vorschriften, aller erforderlichen Auswechselungen und Verstärkungsprofilen, aller sonstigen Nebenarbeiten, etc.

RevisionsklappeInnendeckel herausschwenkbar und komplett demontierbar mit flächenbündig eingeklebter Gipskartonplatte und selbstaktivierender Fangsicherung, verdecktes Verschluss- und Scharniersystem
Abmessungl/b=200/200 mm
Trennwandd=100-200 mm, h=bis 4,00 m
Installationswandd=gesamt 225 mm,
  d=einzeln 75+75+75 mm, h=bis 4,00 m,
  d=gesamt 450 mm,
  d=einzeln 75+300+75 mm, h=bis 4,00 m
Schallschutzerf. Rw mindestens 55 dB
Menge: 1,000 St

**4.2.80 Revisionsklappe GK, l/b=400/400 mm**
wie vor, jedoch

Abmessungl/b=400/400 mm
Menge: 1,000 St

**4.2.90 Revisionsklappe GK, l/b=600/600 mm**
wie vor, jedoch

Abmessungl/b=600/600 mm
Menge: 1,000 St

**4.2.100 Revisionsklappe Metall, l/b=200/200 mm**
Revisionsklappe wie vor beschrieben, jedoch

RevisionsklappeMetalloptik, weiß pulverbeschichtet, mit Vierkantverriegelung und Vierkantschlüssel.
Abmessungl/b=200/200 mm
Menge: 1,000 St

**4.2.110 Revisionsklappe Metall, l/b=400/400 mm**
wie vor, jedoch

Abmessungl/b=400/400 mm
Menge: 1,000 St

**4.2.120 Revisionsklappe Metall, l/b=600/600 mm**
wie vor, jedoch

Abmessungl/b=600/600 mm
Menge: 1,000 St

**4.2.130 Verfugung Trennwände**
Verfugung der vorgenannten Trenn- und Installationswände gegen massive Bauteile gemäß Anforderungen und Herstellervorgaben herstellen.

Verfugungüberstreichbare plastoelastische Verfugung auf Acryldispersionsbasis
Trennwandd=100-200 mm, h=bis 4,00 m
Installationswandd=gesamt 225 mm,
  d=einzeln 75+75+75 mm, h=bis 4,00 m,
  d=gesamt 450 mm,
  d=einzeln 75+300+75 mm, h=bis 4,00 m
Schallschutzerf. Rw mindestens 55 dB
Menge: 30,000 m

**4.2.140 Minderung fliesenfertige Oberflächenqualität**
Minderung zu den vorgenannten Positionen der Trennwände, für die Ausführung einer fliesenfertigen Oberflächenqualität anstatt der Oberflächenqualität Q3.

Trennwandd=100-200 mm, h=bis 4,00 m

Schallschutzerf. Rw mindestens 55 dB

Abrechnungauch in Teilbereichen von Trenn- und Installationswände
  Angabe Minderungen mit -
Hinweis  Ausführung in Abstimmung mit der Objektüberwachung.
Menge: 16,000 m²

*Hinweis: Hinweise Abkofferungen*
Hinweise Vorsatzschalen und Abkofferungen

Vorsatzschalen kommen im Bereich von Traggestellen von WCs, Urinalen und Waschtischen zur Ausführung.
Hierzu zählen neben den WCs auch die Einzelwaschtische in den Klassenzimmern und Fachräumen.
Ebenfalls kommen Vorsatzschalen als Installationsebenen vor massiven Holzbauteilen jeglicher Art vor.

Abkofferungen kommen ausschließlich bei der Verkleidung von haustechnischen Installationen ohne Traggestelle zur Ausführung.
Die Bereiche der Abkofferungen sind hochinstalliert.

#### Abschnitt 4.3 Abkofferungen Wände

*Hinweis: Abkofferungen Wände*

**4.3.10 Abkofferung, 2-seitig l/b=0,25-1.00/1,00-4,00 m**
freistehende 2-seitige Abkofferung als einseitig beplankte leichte Trennwand gemäß DIN 4103 mit Einfachständerwerk aus verzinkten Stahlblechprofilen gemäß DIN 18182-1, Dämmschichteinlage und Beplankung aus zwei Lagen

Einbaubereich2 gemäß DIN 4103-1
Feuerwiderstands-ohne Anforderung
klasse
SchallschutzVerbesserungsmaß ΔRw,heavy 14 dB

Wand  Anschlüsse gemäß Anforderungen und Herstellervorgaben
Abmessung2-seitg, l/b=0,30-1.00/1,00-4,00 m,
  h=bis 40 m
  Fläche ab 1,0 m²
Ständerwerkb=75 mm, Achsabstand circa 625 mm,
  verzinkt
Beplankung2*12,5 mm
OberflächenqualitätQ3

Befestigungs-Stahlbetonwand ungeputzt und geputzt, untergrundStahlbetondecke, Mauerwerkswand geputzt, nichttragende Trennwände und Installationswände, massive Holzbauteile, Decken und Wände, mit und ohne GKF Beplankung
AusführungEG
Abrechnungnach Ansichtsfläche der Abkofferung
Menge: 51,000 m²

*Hinweis: Abkofferungen Zulagen, Ausbildungen, Anschlüsse und Abstellen*

**4.3.20 Zulage Abkofferung, Kleinflächen A bis 1,0 m²**
Zulage zu den vorgenannten Positionen der Abkofferungen, für die Ausführung von Kleinflächen

KleinflächenA bis 1,0 m²
Menge: 2,000 m²

**4.3.30 Mehr- bzw. Minderung Ständerwerk b=50 mm verminderter Ständerabstand**
Mehr- bzw. Minderung zu den vorgenannten Positionen der Abkofferungen, für die Ausführung eines Ständerwerkes b=50 mm mit verminderten Ständerabstand

sonstige  wie vor beschrieben
Anforderungen
AbrechnungAngabe Mehrung mit +,
  Angabe Minderung mit -
Menge: 10,000 m²

**4.3.40 Ausbildung Ecke Abkofferung**
Ausbildung Ecke für vorgenannte Abkofferungen recht- oder stumpfwinkelig gemäß Anforderungen und Herstellervorgaben einschließlich Eckschutzschiene aus Aluminium herstellen.

Abkofferung2- seitig 0,25-1.00m/1,00-4,00 m
Menge: 20,000 m

**4.3.50 Anschluss Abkofferung, 2-seitig, Decke gleitend**
Anschluss Decke gleitend für vorgenannte Abkofferungen gemäß Anforderungen und Herstellervorgaben herstellen.

Abkofferung2- seitig 0,25-1.00m/1,00-4,00 m
Höhe  bis 4,00m
Menge: 13,000 m

**4.3.60 Abstellen Beplankung Vorsatzschale für Estricharbeiten**
Beplankung vorgenannter Abkofferungen für Estricharbeiten im unteren Bereich der Wand mit versetzten Plattenstößen abstellen einschließlich Mehraufwendungen für die Plattenzuschnitten, für die zeitverzögerte Ausführung der Restleistungen, für die Spachtelarbeiten, etc.

Abkofferung2-seitg, l/b=0,25-1.00/0,50-8,00 m
  3-seitg, l/b=0,25-1.00/0,50-6,00 m
  h=bis 7,00 m
Hinweis  Ausführung nur auf besondere Anweisung durch die  Objektüberwachung.
Menge: 13,000 m

*Hinweis: Abkofferungen Verstärkungen*

**4.3.70 Zulage Abkofferung, 2-seitig, UA Profile**
Zulage zu den vorgenannten Positionen der Abkofferungen, für die Ausführung von zusätzlichen verzinkten UA Profilen

Abkofferung2-seitg, l/b=0,25-1.00/0,50-8,00 m
  h=bis 4,00 m
Menge: 13,000 m

**4.3.80 Universaltraverse Abkofferung, 2- seitig, bis 1,5 kN/m**
Universaltraverse aus Holzwerkstoffplatte in vorgenannte
Abkofferungen zwischen Einfachständerwerk aus Metall einschließlich aller erforderlichen Verstärkungsprofile, Laschen, Winkel, Verschraubungen, etc. einbauen.

Abkofferung2- seitig 0,25-1.00m/1,00-4,00 m
  h=bis 4,00m
Universaltraversewasserfeste Mehrschicht-Holzwerkstoffplatte,
  Abmessung b/h=circa 600/1000 mm
Konsollastbis 1,5 kN/m
Menge: 5,000 St

*Hinweis: Abkofferungen Aussparungen herstellen*

**4.3.90 Aussparung Abkofferung herstellen, 2-seitig, rechteckig A=bis1.000 cm²**
Aussparung in vorgenannten Abkofferungen einschließlich aller erforderlichen Auswechselungen, Verstärkungsprofilen, Laschen, etc. gemäß Anforderungen und Herstellervorgaben herstellen.

Abkofferung2- seitig 0,25-1.00m/1,00-4,00 m
  h=bis 4,00m
Aussparung rechteckig, A=bis 1.000 cm²
Menge: 5,000 St

**4.3.100 Aussparung Abkofferung herstellen, 2-seitig, rund d=bis25cm**
Aussparung in vorgenannten Abkofferungen einschließlich aller erforderlichen Auswechselungen, Verstärkungsprofilen, Laschen, etc. gemäß Anforderungen und Herstellervorgaben herstellen.

Abkofferung2- seitig 0,25-1.00m/1,00-4,00 m
  h=bis 4,00m
Aussparung rechteckig, A=bis 1.000 cm²
Menge: 5,000 St

*Hinweis: Abkofferungen Aussparungen verschließen*
Aussparungen Abkofferungen verschließen

Verschließen von Aussparungen in Abkofferungen zu einem späteren Zeitpunkt nach erfolgter Rohinstallation in selber Qualität des Bauteiles einschließlich Anarbeiten an die durch die Aussparung geführten Installationen in Teilen mit Dämmung, Angleichen der Oberfläche an angrenzende Flächen und Bauteile etc.

Ausführung nur auf besondere Anweisung durch die Objektüberwachung.

Anforderung ohne Anforderung

**4.3.110 Aussparung Abkofferung verschließen, 2-seitig, rechteckig A=bis 1.000 cm²**
Aussparung in vorgenannten Abkofferungen gemäß Anforderungen und Herstellervorgaben verschließen.

Abkofferung2- seitig 0,25-1.00m/1,00-4,00 m
  h=bis 4,00 m
Aussparung rechteckig, A=bis 1.000 cm²
Menge: 5,000 St

**4.3.120 Aussparung Abkofferung verschließen, 2-seitig, rund d=bis 25 cm**
Aussparung in vorgenannten Abkofferungen gemäß Anforderungen und Herstellervorgaben verschließen.

Abkofferung2- seitig 0,25-1.00m/1,00-4,00 m
  h=bis 4,00 m
Aussparung rechteckig, A=bis 1.000 cm²
Menge: 5,000 St

#### Abschnitt 4.4 Vorsatzschalen und Abkofferungen Zulagen, Anarbeiten, Revisionsklappen

*Hinweis: Vorsatzschalen und Abkofferungen Zulagen, Anarbeiten, Revisionsklappen*

**4.4.10 Zulage Vorsatzschalen und Abkofferungen, Eckschutzprofil**
Zulage zu den vorgenannten Positionen der Vorsatzschalen und Abkofferungen, für ebenengleiches Anarbeiten an angrenzende Bauteile und Ausführung von Eckschutzprofil "Göppinger 90°" aus Aluminium

Eckschutzprofilgemäß DIN EN 14353, aus Aluminium, an der Außenseite mit Spezialpapier ummantelt
Vorsatzschalealle Breiten
  h=bis 4,00m
Abkofferung2-seitg, l/b=0,25-1.00/0,50-8,00 m
  3-seitg, l/b=0,25-1.00/0,50-6,00 m
  h=bis 7,00 m
Bauteile  Stahlbetonwand ungeputzt und geputzt, Stahlbetondecke, Mauerwerkswand geputzt, nichttragende Trennwände, Installationswände, etc.
Abrechnungein Anarbeiten an Bauteile ohne ebenengleiche Ausführung wird über die Regelpositionen abgerechnet
Menge: 20,000 m

**4.4.20 Anarbeiten haustechnische Installationen, rund D=bis 250 mm**
Beplankung und Verspachtelung der vorgenannten Vorsatzschalen und Abkofferungen an haustechnische Installationen im Zuge der Ausführung der Regelleistungen anarbeiten

haustechnische Brauch- und Abwasserleitungen,
InstallationenLüftungsleitungen, etc.
Abmessungrund, D=bis 40 mm
Vorsatzschalealler Breiten
  d=einzeln 150-250+100 mm, h=bis 4,00 m
Abkofferung2-seitg, l/b=0,25-1.00/0,50-8,00 m
  3-seitg, l/b=0,25-1.00/0,50-6,00 m
  h=bis 7,00 m
AbrechnungElektroleerdosen werden vom Gewerk Elektro hergestellt und werden deswegen auch für die Verspachtelung nicht gesondert vergütet.
Hinweis  Herstellen und Verschließen von Aussparungen im Bereich haustechnischer Installationen siehe vorgenannte Positionen
Menge: 5,000 St

**4.4.30 Anarbeiten haustechnische Installationen, rechteckig A=bis 1.000 cm²**
wie vor, jedoch

haustechnische Lüftungsleitungen, etc.
Installationen
Abmessungrechteckig, A=bis 1.000 cm²
Menge: 5,000 St

**4.4.40 Revisionsklappe GK, l/b=200/200 mm**
Revisionsklappe in vorgenannte Vorsatzschalen und Abkofferungen einbauen einschließlich Herstellen Öffnung, Entsorgung Abbruchmaterial gemäß den geltenden Vorschriften, aller erforderlichen Auswechselungen und Verstärkungsprofilen, aller sonstigen Nebenarbeiten, etc.

RevisionsklappeInnendeckel herausschwenkbar und komplett demontierbar mit flächenbündig eingeklebter Gipskartonplatte und selbstaktivierender Fangsicherung, verdecktes Verschluss- und Scharniersystem
Abmessungl/b=200/200 mm
Vorsatzschalealler Breiten
  h=bis 4,00m
Abkofferung2-seitg, l/b=0,25-1.00/0,50-8,00 m
  3-seitg, l/b=0,25-1.00/0,50-6,00 m
  h=bis 7,00 m
Menge: 1,000 St

**4.4.50 Revisionsklappe GK, l/b=300/300 mm**
wie vor, jedoch

Abmessungl/b=300/300 mm
Menge: 1,000 St

**4.4.60 Revisionsklappe GK, l/b=400/400 mm**
wie vor, jedoch

Abmessungl/b=400/400 mm
Menge: 1,000 St

**4.4.70 Revisionsklappe GK, l/b=600/600 mm**
wie vor, jedoch

Abmessungl/b=600/600 mm
Menge: 1,000 St

**4.4.80 Revisionsklappe Metall, l/b=200/200 mm**
Revisionsklappe wie vor beschrieben, jedoch

RevisionsklappeMetalloptik, weiß pulverbeschichtet, mit Vierkantverriegelung und Vierkantschlüssel.
Abmessungl/b=200/200 mm
Menge: 1,000 St

**4.4.90 Revisionsklappe Metall, l/b=400/400 mm**
wie vor, jedoch

Abmessungl/b=400/400 mm
Menge: 1,000 St

**4.4.100 Verfugung Vorsatzschalen und Abkofferungen**
Verfugung der vorgenannten Vorsatzschalen und Abkofferungen
gegen massive Bauteile gemäß Anforderungen und Herstellervorgaben herstellen.

Verfugungüberstreichbare plastoelastische Verfugung auf Acryldispersionsbasis
Vorsatzschalealler Breiten
  h=bis 4,00m
Abkofferung2-seitg, l/b=0,25-1.00/0,50-8,00 m
  3-seitg, l/b=0,25-1.00/0,50-6,00 m
  h=bis 7,00 m
Menge: 50,000 m

**4.4.110 Minderung fliesenfertige Oberflächenqualität**
Minderung zu den vorgenannten Positionen der Vorsatzschalen und Abkofferungen, für die Ausführung einer fliesenfertigen Oberflächenqualität anstatt der Oberflächenqualität Q3.

Vorsatzschalealler Breiten
  h=bis 4,00m
Abkofferung2-seitg, l/b=0,25-1.00/0,50-8,00 m
  3-seitg, l/b=0,25-1.00/0,50-6,00 m
  h=bis 7,00 m
Abrechnungauch in Teilbereichen von Vorsatzschalen und Abkofferungen
  Angabe Minderungen mit -
Hinweis  Ausführung in Abstimmung mit der Objektüberwachung.
Menge: 10,000 m²

*Hinweis: Hinweise Decken innen*
Hinweise Decken

Ausführung Bereich 1
In den Fluren mit Lernlandschaften,  und Nebenräumen werden abgehängte Lochdecken mit Quadratlochung 8/18 Q und glatt gespachteltem Randfries ausgeführt.

Ausführung Bereich 2
In den Umkleiden und Duschräumen werden Plattendecken Glatt verbaut. Geeignet für Duschräume in Schulen.

Ausführung Bereich 3
In den Klassenzimmer, Fachräumen und Werkräumen, Räumen der Verwaltung und im Lehrerzimmer werden abgehängte Akustikplattendecken mit magnesitgebundenen Holzwolleplatten ausgeführt ohne Randfries

Bei allen Decken ist zu beachten, dass die Ausführung der Unterkonstruktion, der Deckenbekleidung und der Verspachtelung in drei voneinander getrennten Arbeitsgängen zu erfolgen hat.

#### Abschnitt 4.5 Akustikplattendecken Bereich 1

*Hinweis: Akustikplattendecken Bereich 1*

**4.5.10 Akustikplattendecken, Lochdecke 8/18 Q, Abhängehöhe bis 35 cm**
Akustikplattendecke abgehängt gemäß DIN 18168-1 ohne Brandschutzanforderung mit Unterkonstruktion aus Grund- und Tragprofilen aus verzinkten Stahlblechprofilen gemäß DIN 18182-1 und einlagiger Bekleidung aus gelochten Gipsplatten gemäß DIN 18180

Bekleidungd=12,5 mm,
  Lochbild gerade Quadratlochung 8/18 Q,
  Rückseite kaschiert mit schwarzen Akustikvlies
Schallabsorptions-mindestens erforderlich bei Abhanghöhe grade≥ 200 mm,
  αp: 125 Hz / ≥ 0,50;  250 Hz / ≥ 0,65;  500 Hz / ≥ 0,70;  1.000 Hz / ≥ 0,65;  2.000 Hz / ≥ 0,60;  4.000 Hz / ≥ 0,7
Unterkonstruktionaus Grund- und Tragprofilen als doppelter Profilrost aus Stahlblechprofilen CD 60/27 geschraubt. Die Befestigung der CD-Profile erfolgt mit Abhängern an Stahlbetondecke bzw Holzmassivdecke mit 18mm GKF Beplankung Wandanschluss mit UD-Profilen.
  Auslegung für mindestens 15 kg/m² Zusatzgewicht
VerspachtelungOberflächenqualität Q3 einschließlich Fugen und Schrauben
Anschlüssegemäß Anforderungen und Herstellervorgaben mit Trennfix.
  Die Stahlbetonwände und Holzmassivwände in den Fluren weisen Sichtoberflächen auf, die bei den Spachtelarbeiten nicht verschmutzt werden dürfen.
Einbauhöhebis 3,50 m,
Abhängehöhebis 35 cm
AusführungUG bis 2OG
Hinweis  die Ausführung der Unterkonstruktion, der Deckenbekleidung und der Verspachtelung erfolgt in drei voneinander getrennten Arbeitsgängen

LeitfabrikatD127.de Cleaneo Akustik-Plattendecke

angebotenes
Fabrikat
'....................................................'
Menge: 90,000 m²

*Hinweis: Akustikplattendecken Bereich 1 Zulagen, Deckenschotts, Randfriese Aussparungen und Revisionsklappen*

**4.5.20 Zulage Lochdecke 8/18 Q, Randfries b=10 cm**
Zulage zu der vorgenannten Position der Akustikplattendecken, für die Ausführung eines Randfrieses

Randfries geschlossene glatte Oberfläche, b=10 cm
VerspachtelungOberflächenqualität Q3
AusführungAusbildung Fries nach Wahl des Auftragnehmers mit ungelochten Rand, glatten Gipskartonplattenstreifen, vollflächiger Verspachtelung der Lochung, Einbetten Vlies oder etc.
Hinweis  das Fries muss umlaufend gleich, auch angepasst an Säulen, Abkofferungen, Verkofferungen, etc. ausgeführt werden.
Menge: 150,000 m

**4.5.30 Zulage Lochdecken 8/18 Q, Erweiterung Randfries b um jeweils 10cm**
Zulage zu der vorgenannten Position der Akustikplattendecken, für die Erweiterung des Randfrieses im Bereich Nischen etc

Erweiterungjeweils 10cm.
Einzellängevon 50cm bis 8m
Menge: 10,000 m

**4.5.40 Zulage Randfries, Ausbildung Ecken, Randfries**
Zulage zu der vorgenannten Position des Randfrieses der Akustikplattendecken, für die Ausführung von Ecken

Ecken  Innen- und Außenecken
Randfries geschlossene glatte Oberfläche, b=10 cm
Menge: 16,000 St

**4.5.50 Zulage Lochdecken 8/18 Q+Randfries, Anarbeiten an Sichtbetonwände**
Zulage zu der vorgenannten Position der Akustikplattendecken einschließlich Randfries, für das Anarbeiten von Unterkonstruktion, Bekleidung und Verspachtelung, die randscharf ausgeführt sein muss, an die Stahlbetonwände in den Fluren mit Sichtbetonoberflächen bzw Sichtholzoberflächen

Hinweis  die Sichtbetonoberflächen bzw Sichtholzoberflächen dürfen nicht verschmutzt werden und müssen deswegen geschützt werden. Diese Leistungen müssen in diese Position einkalkuliert werden.
Menge: 10,000 m

**4.5.60 Zulage Lochdecken 8/18 Q+Randfries, Bewegungsfuge**
Zulage zu der vorgenannten Position der Akustikplattendecken einschließlich Randfries, für Ausführung einer Bewegungsfuge einschließlich hinterlegten Plattenstreifen, Einspachteln von Eckschutzprofilen und Ausbildung von Friesen auf beiden Seiten der Bewegungsfuge

Bewegungsfuged=circa 5 mm, siehe unten beigefügtes Detail mit hinterlegten Plattenstreifen Eckschutzprofilen und Friesen
Eckschutzprofil"Göppinger 90°" aus Aluminium gemäß DIN EN 14353, aus Aluminium, an der Außenseite mit Spezialpapier ummantelt
Fries  geschlossene glatte Oberfläche, b=10 cm

Detail Bewegungsfuge
Abhängung entspricht nicht der späteren Ausführung

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Menge: 10,000 m

**4.5.70 Zulage Bewegungsfuge, Ecken**
Zulage zu der vorgenannten Position der Bewegungsfuge der Akustikplattendecken einschließlich Randfries, für die Ausführung von Ecken
Menge: 4,000 St

**4.5.80 Zulage Bewegungsfuge, Minderlängen unter 1,00 m**
Zulage zu der vorgenannten Position der Bewegungsfuge der Akustikplattendecken einschließlich Randfries, für die Ausführung von Minderlängen

Minderlängel=bis 1,00 m, z.B. bei Versprüngen
Menge: 2,000 m

**4.5.90 Deckenschott EG, F-30 RD, l/h= ca 2,20/1,20 m**
Deckenschott im Bereich vorgenannter Akustikplattendecken einbauen zur Aufnahme von Brandschutztüren 2 Flüglig mit einem Flügelgewicht von bis zu 150kg / Flügel

Einbaubereich2 gemäß DIN 4103-1
Feuerwiderstands-F-30 gemäß DIN 4102-2, rauchdicht
klasse
Schallschutzohne Anforderung

Deckenschottgeeignet für den Anschluss einer Brandschutztür T-30 RS,
  ca. l/h=2,20/1,20 m
Unterkonstruktionb=mindestens 100 mm, Stahlvierkantprofile verzinkt
  zusätzlich Vorsatzschale auf dem Schott
  Montage mit Federschiene  inkl doppelter Beplankung als Installationsebene für Kabel inkl mindestens 4 Bohrungen nach unten als Kabeldurchführungen zu den Türelementen
Beplankungmindestens 2*12,5 mm je Seite gemäß Anforderungen und Herstellervorgaben
VerspachtelungOberflächenqualität Q3

Befestigungs-oben Stahlbetondecke untergrund/Holzmassivdecke, seitlich Stahlbetonwände, Trockenbauwände oder Holzmassivwände AusführungErdgeschoss
Menge: 2,000 St

**4.5.100 Zulage Deckenschott, Durchführung rechteckig A=bis 750 cm**
Zulage zu der vorgenannten Position des Deckenschottes, für die Ausführung einer Durchführung für haustechnische Installationen einschließlich Anpassen der Unterkonstruktion, aller erforderlichen Auswechselungen, Verstärkungsprofilen, aller sonstigen Nebenarbeiten, etc.

haustechnische Brauch- und Abwasserleitungen,
InstallationenLüftungsleitungen Kabeltrassen, etc.
Abmessungrechteckig, A=bis 750 cm²
Menge: 2,000 St

**4.5.110 Zulage Deckenschott, Durchführung rechteckig A=750-1.500 cm**
wie vor, jedoch

Aussparung rechteckig, A=750-1.500 cm²
Menge: 2,000 St

**4.5.120 Revisionsklappe, GK Lochdecken 8/18 Q, l/b=300/300 mm**
Revisionsklappe in vorgenannte Akustikplattendecken einbauen einschließlich Anpassen der Unterkonstruktion, aller erforderlichen Auswechselungen und Verstärkungsprofile, Herstellen der Öffnung, Entsorgung des Abbruchmaterials gemäß den geltenden Vorschriften, zusätzlichen Spachtelarbeiten, aller sonstigen Nebenarbeiten, etc.

RevisionsklappeInnendeckel herausschwenkbar und komplett demontierbar mit flächenbündig eingeklebter Akustikdeckenplatte und selbstaktivierender Fangsicherung, verdecktes Verschluss- und Scharniersystem. Einbau angepasst an die Lochung
Abmessungl/b=300/300 mm
Menge: 5,000 St

**4.5.130 Revisionsklappe, GK Lochdecken 8/18 Q, l/b=500/500 mm**
wie vor, jedoch

Abmessungl/b=500/500 mm
Menge: 5,000 St

**4.5.140 Revisionsklappe, GK Lochdecken 8/18 Q, l/b=600/600 mm**
wie vor, jedoch

Abmessungl/b=600/600 mm
Menge: 2,000 St

*Hinweis: Akustikplattendecken Bereich 1 Zulagen, Aussparungen und Verfugung*

**4.5.150 Zulage Lochdecken 8/18 Q, Abhängehöhe bis 100cm**
Zulage zu den vorgenannten Positionen der Akustikplattendecken, für

Abhängehöhebis 100 cm
Menge: 90,000 m²

**4.5.160 Zulage Lochdecken 8/18 Q+12/25 Q, Dämmschichtauflage 50 mm**
Zulage zu den vorgenannten Positionen der Akustikplattendecken, für Dämmschichtauflage

DämmschichtAkustikdämmplatte aus Mineralwolle gemäß DIN EN 13162, d=50 mm,
  kaschiert, längenbezogener Strömungswiderstand ≥ 5 kPa.s/m²
Menge: 90,000 m²

**4.5.170 Zulage Akustikauflage, Foliensäcke**
Zulage zu der vorgenannten Position der Akustikauflage, für Einpacken der Akustikauflage in Foliensäcke

Foliensäckeaus PE, als Rieselschutz, Foliendicke maximal 30 µm um die Schallabsorption nicht zu beeinflussen
Menge: 90,000 m²

**4.5.180 Zulage Plattendecke, lineare Zusatzlasten bis 2,5 kg/m**
Zulage zu den vorgenannten Positionen der Akustikplattendecken, für die, auf das Deckensystem abgestimmte, Verstärkung der Unterkonstruktion und Beplankung im Bereich von linearen Zusatzlasten

Zusatzlastenlinear in einer Reihe symmetrisch angeordnete Leuchten, Melder, Lautsprecher, Rettungswegkennzeichen, etc.
  Durchmesser der Bauteile rund bis 40 cm, rechteckig 8/30 cm und 10/150 cm
  Gewicht bis 2,5 kg/m
Ausführungdem Auftragnehmer bleibt es überlassen für die Abtragung der linearen Zusatzlasten eine, auf sein Deckensystem abgestimmte Maßnahme auszuführen. Hierbei ist zu berücksichtigen, dass alle Bauteile nicht brennbar sein müssen und eine Dämmschichtauflage von 4,0 cm zur Ausführung kommen kann.
Menge: 60,000 m

**4.5.190 Zulage Plattendecke, lineare Zusatzlasten 2,5-5,0 kg/m**
wie vor, jedoch

ZusatzlastenGewicht 2,5-5,0 kg/m
Menge: 60,000 m

**4.5.200 Zulage Plattendecke, lineare Zusatzlasten 5,0-12,5 kg/m**
wie vor, jedoch

ZusatzlastenGewicht 5,0-12,5 kg/m
Menge: 60,000 m

**4.5.210 Zulage Plattendecke, punktuelle Zusatzlast bis 3,5 kg/St**
Zulage zu den vorgenannten Positionen der Akustikplattendecken, für die, auf das Deckensystem abgestimmte, Verstärkung der Unterkonstruktion und Beplankung im Bereich von punktuellen Zusatzlasten

Zusatzlastenpunktuell regelmäßig und nicht regelmäßig angeordnete Leuchten, Melder, Lautsprecher, Rettungswegkennzeichen,etc.
  Durchmesser der Bauteile rund bis 60 cm, rechteckig 8/30 cm, Ringleuchten  D=bis 1250 mm mit mindestens 3  Einzelbefestigungspunkten
  Gewicht bis 3,5 kg/St
Ausführungdem Auftragnehmer bleibt es überlassen für die Abtragung der punktuellen Zusatzlasten eine, auf sein Deckensystem abgestimmte Maßnahme auszuführen. Hierbei ist zu berücksichtigen, dass alle Bauteile nicht brennbar sein müssen und eine Dämmschichtauflage von 4,0 cm zur Ausführung kommen kann.
Menge: 20,000 St

**4.5.220 Zulage Plattendecke, punktuelle Zusatzlast 3,5-6,0 kg/St**
wie vor, jedoch

ZusatzlastenGewicht 3,5-6,0 kg/St
Menge: 20,000 St

**4.5.230 Aussparung, rund D=bis 1,5 cm**
Aussparung in vorgenannten Positionen der Akustikplattendecken und falls erforderlich in den, vom Auftragnehmer gewählten, Maßnahmen zur Abtragung der linearen und punktuellen Zusatzlasten für Einbauten herstellen einschließlich Anpassen der Unterkonstruktion, aller erforderlichen Auswechselungen, etc.

EinbautenLeuchten, Melder, Lautsprecher,
  Lüftungsleitungen, etc.
Aussparung rund, D=bis 1,5 cm
Menge: 50,000 St

**4.5.240 Aussparung, rund D=1,5-7,5 cm**
wie vor, jedoch

Aussparung rund, D=1,5-7,5 cm
Menge: 25,000 St

**4.5.250 Aussparung, rund D=7,5-20 cm**
wie vor, jedoch

Aussparung rund, D=7,5-20 cm
Menge: 25,000 St

**4.5.260 Aussparung, rund D=20-40 cm**
wie vor, jedoch

Aussparung rund, D=20-40 cm
Menge: 10,000 St

**4.5.270 Aussparung, rund D=40-60 cm**
wie vor, jedoch

Aussparung rund, D=40-60 cm
Menge: 5,000 St

**4.5.280 Aussparung, rechteckig l/b=3-5/20-30 cm**
wie vor, jedoch

Aussparung rechteckig, l/b=3-5/20-30 cm
Menge: 5,000 St

**4.5.290 Aussparung, rechteckig l/b=5-10/30-50 cm**
wie vor, jedoch

Aussparung rechteckig, l/b=5-10/30-50 cm
Menge: 5,000 St

**4.5.300 Verfugung Akustikplattendecken**
Verfugung der vorgenannten Akustikplattendecken gegen massive Bauteile gemäß Anforderungen und Herstellervorgaben herstellen

Verfugungüberstreichbare plastoelastische Verfugung auf Acryldispersionsbasis
Menge: 150,000 m

#### Abschnitt 4.6 Plattendecken Bereich 2

*Hinweis: Plattendecken Bereich 2*

**4.6.10 Plattendecke, d=12,5 mm, Abhängehöhe bis 35 cm**
Plattendecken abgehängt gemäß DIN 18168-1 ohne Brandschutzanforderung mit Unterkonstruktion aus Grund- und Tragprofilen aus verzinkten Stahlblechprofilen gemäß DIN 18182-1 und einlagiger Bekleidung aus Zementbauplatten gemäß DIN EN 12467

BekleidungZementbauplatte, d=12,5 mm
Schallschutzohne Anforderung
Unterkonstruktion,aus Grund- und Tragprofilen als Befestigungdoppelter Profilrost aus Stahlblechprofilen CD 60/27 geschraubt. Die Befestigung der CD-Profile erfolgt mit Abhängern an Stahlbetondecke. Wandanschluss mit UD-Profilen.
  Auslegung für mindestens 15 kg/m² Zusatzgewicht.
  Unterkonstruktion und Befestigung Korrosivitätskategorie C3gemäß DIN EN ISO 12944 und DIN 55634
VerspachtelungOberflächenqualität AQ3
  Für AQ1 Fugenbehandlung mit Fugen- und Flächenspachtel und Fugenband mindestens 10 cm und Verspachteln der Schraubenköpfe mit Fugen und Flächenspachtel.
  Für AQ2 aufbauend auf AQ1 mit zusätzlicher Grundierung, vollflächiger Verspachtelung mit Fugen- und Flächenspachtel, eingebettetem Gewebe, Überdeckung Gewebe mit Fugen- und Flächenspachtel und Glätten von Unebenheiten und Riefen.
  Für AQ3 aufbauend auf AQ2 aufbringen einer zusätzlichen Schicht Fugen- und Flächenspachtel und Schleifen der Oberfläche.
Anschlüssegemäß Anforderungen und Herstellervorgaben mit Trennfix.
Einbauhöhebis 3,50 m,
Abhängehöhebis 35 cm
AusführungE02, Pausenverkauf
Hinweis  die Ausführung der Unterkonstruktion, der Deckenbekleidung und der Verspachtelung erfolgt in drei voneinander getrennten Arbeitsgängen.
  Die Räume sind im Deckenbereich hochinstalliert

LeitfabrikatD282.de Plattendecke Aquapanel mit Aquapanel Cement Board Indoor

angebotenes
Fabrikat  _____________________________
Menge: 90,000 m²

*Hinweis: Plattendecken Bereich 6 Zulagen, Aussparungen, Revisionsklappen und Verfugung*

**4.6.20 Zulage Plattendecke, d=12,5 mm, Abhängehöhe bis 70 cm**
Zulage zu der vorgenannten Position der Plattendecken, für

Abhängehöhebis 70 cm
Menge: 90,000 m²

**4.6.30 Zulage Plattendecke, d=12,5 mm, Dämmschichtauflage 40 mm**
Zulage zu der vorgenannten Position der Plattendecken, für eine Dämmschichtauflage

DämmschichtAkustikdämmplatte aus Mineralwolle gemäß DIN EN 13162, d=40 mm
  längenbezogener Strömungswiderstand
  ≥ 5 kPa.s/m²
Menge: 90,000 m²

**4.6.40 Zulage Plattendecke, lineare Zusatzlasten 2,5-5,0 kg/m**
Zulage zu der vorgenannten Position der Plattendecken, für die, auf das Deckensystem abgestimmte, Verstärkung der Unterkonstruktion und Beplankung im Bereich von linearen Zusatzlasten

Zusatzlastenlinear in einer Reihe symmetrisch angeordnete Leuchten, Melder, Lautsprecher, Rettungswegkennzeichen, etc.
  Durchmesser der Bauteile rund bis 40 cm, rechteckig 8/30 cm und 10/150 cm
  Gewicht 2,5-5,0 kg/m
Ausführungdem Auftragnehmer bleibt es überlassen für die Abtragung der linearen Zusatzlasten eine, auf sein Deckensystem abgestimmte Maßnahme auszuführen. Hierbei ist zu berücksichtigen, dass alle Bauteile nicht brennbar sein müssen und eine Dämmschichtauflage von 4,0 cm zur Ausführung kommen kann.
Menge: 20,000 m

**4.6.50 Zulage Plattendecke, lineare Zusatzlasten 5,0-12,5 kg/m**
wie vor, jedoch

ZusatzlastenGewicht 5,0-12,5 kg/m
Menge: 10,000 m

**4.6.60 Zulage Plattendecke, punktuelle Zusatzlast 3,5-6,0 kg/St**
Zulage zu der vorgenannten Position der Plattendecken, für die, auf das Deckensystem abgestimmte, Verstärkung der Unterkonstruktion und Beplankung im Bereich von punktuellen Zusatzlasten

Zusatzlastenpunktuell regelmäßig und nicht regelmäßig angeordnete Leuchten, Melder, Lautsprecher, Rettungswegkennzeichen,etc.
  Durchmesser der Bauteile rund bis 60 cm, rechteckig bis 60/60 cm
  Gewicht 3,5-6,0 kg/St
Ausführungdem Auftragnehmer bleibt es überlassen für die Abtragung der linearen Zusatzlasten eine, auf sein Deckensystem abgestimmte Maßnahme auszuführen. Hierbei ist zu berücksichtigen, dass alle Bauteile nicht brennbar sein müssen und eine Dämmschichtauflage von 4,0 cm zur Ausführung kommen kann.
Menge: 10,000 St

**4.6.70 Aussparung, rund D=bis 1,5 cm**
Aussparung in vorgenannter Position der Plattendecken und falls erforderlich in den, vom Auftragnehmer gewählten, Maßnahmen zur Abtragung der linearen und punktuellen Zusatzlasten für Einbauten herstellen einschließlich Anpassen der Unterkonstruktion, aller erforderlichen Auswechselungen, etc.

EinbautenKabeln, Leuchten, Melder, Lautsprecher,
  Lüftungsleitungen, etc.
Aussparung rund, D=bis 1,5 cm
Menge: 25,000 St

**4.6.80 Aussparung, rund D=1,5-7,5 cm**
wie vor, jedoch

Aussparung rund, D=1,5-7,5 cm
Menge: 10,000 St

**4.6.90 Aussparung, rund D=7,5-20 cm**
wie vor, jedoch

Aussparung rund, D=7,5-20 cm
Menge: 20,000 St

**4.6.100 Aussparung, rund D=20-40 cm**
wie vor, jedoch

Aussparung rund, D=20-40 cm
Menge: 5,000 St

**4.6.110 Aussparung, rechteckig l/b=3-5/20-30 cm**
wie vor, jedoch

Aussparung rechteckig, l/b=3-5/20-30 cm
Menge: 6,000 St

**4.6.120 Revisionsklappe, l/b=400/400 mm**
Revisionsklappe in vorgenannte Plattendecke einbauen einschließlich Herstellen Öffnung, Entsorgung Abbruchmaterial gemäß den geltenden Vorschriften, aller erforderlichen Auswechselungen und Verstärkungsprofilen, Beplankung Deckel, aller sonstigen Nebenarbeiten, etc.

Revisionsklappespritzwassergeschützt, flächenbündig, mit eloxiertem Aluminiumrahmen mit herausschwenkbarem und komplett demontierbarem Innendeckel, verschraubter Beplankung und selbstaktivierender Fangsicherung, verdecktes Verschluss- und Scharniersystem
Abmessungl/b=400/400 mm
Menge: 6,000 St

**4.6.130 Revisionsklappe, l/b=600/600 mm**
wie vor, jedoch

Abmessungl/b=600/600 mm
Menge: 6,000 St

**4.6.140 Verfugung Plattendecke, d=12,5 mm**
Verfugung der vorgenannten Plattendecken gegen massive Bauteile gemäß Anforderungen und Herstellervorgaben herstellen

Verfugungüberstreichbare plastoelastische Verfugung auf Acryldispersionsbasis
Menge: 150,000 m

#### Abschnitt 4.7 Akustikplattendcken Bereich 3

*Hinweis: Hinweise Akustikplattendecken EG und Turnhalle*
Hinweise Akustikplattendecken mit magnesitgebundenen Holzwolleplatten

Allgemeine Anforderungen
Für die vom Bieter anzubietenden Materialien, Ausführungen und Leistungen gelten die nachfolgend genannten Normen verbindlich:
- DIN-EN 13964 Unterdecken-Anforderungen und Prüfverfahren.
- EN 13168 Wärmedämmstoffe für Gebäude-werksmäßig hergestellte Produkte aus Holzwolle (WW)  Spezifikation.
- Die Montagerichtlinien der Herstellerfirmen der verwendeten Materialien sind zu beachten.

Nachweis der Gleichwertigkeit von Produkten sollte von Seite des Anbieters ein alternatives bzw. gleichwertiges Produkt angeboten werden, so sind die Produktkennwerte durch ein aktuelles Prüfzeugnis zu belegen, bzw. die Gleichwertigkeit über die im EC-Konformitätszertifikat deklarierten Werte nachzuweisen, insbesondere die Produkttoleranzen und Brennbarkeitsklasse.

Als Nachweis dafür, dass das Produkt baubiologisch gleichwertig und einwandfrei ist, gilt das Zertifikat "Der Blaue Engel". Alle erforderlichen Nachweise für die Gleichwertigkeit bzw. Eignung der Produkte sind durch den Auftragnehmer zu erbringen.
Der Korrosionsschutz aller Metallteile muss auf die am Einbauort herrschenden Bedingungen abgestimmt werden.
Sichtbare Kanten, nachträglich hergestellte Fasen und Plattenschnittkanten, sowie Schraubenköpfe, Faserausbrüche, etc. müssen farbig mit der vom Hersteller auf Anfrage mitgelieferten oder einer gleichwertigen Farbe nachbehandelt werden.
Doppeleinfärbungen im Bereich der Schraubenköpfe sind zu vermeiden.
Beschädigte oder verschmutzte Platten dürfen nicht eingebaut werden.

Allgemeine Anforderungen und Ausführungen Akustikplatten
Magnesitgebundener Holzwolle nach EN 13964 und nach WW EN 13168-L4-W2-T2-S2-P2-Cl3 mit rückseitigem Akustikvlies.
Faserbreite1 mm
BaustoffklasseKlasse B-s1, d0 nach DIN-EN 13501-1
Format  600/1200 mm
Plattendickesiehe Leistungsbeschreibung
Kantenausführungallseitig VK-10
Farbe  natur
Schallabsorptionáw = 0,90 nach EN ISO 11654
ChloridgehaltKlasse Cl3 < 0,06%
FormaldehydklasseE1 nach EN 13964
SonstigesAsbestfrei nach EN 13964
DickentoleranzT2 (± 1 mm) nach EN 13168
Ballwurfsicher die Decken im Bereich der Turnhalle sind Ballwurfsicher auszuführen

Gleichmäßige Oberflächenbeschaffenheit durch Produktion im Endlosstrangverfahren in einer Doppelbandformanlage.
Baubiologisch geprüftes und empfohlenes Produkt (IBR) Emissionsarmes Produkt, nachgewiesen nach AgBB/DIBt-Methode (Blauer Engel) PEFCTM zertifizierte Holzwolle.

Zur Schonung der natürlichen Ressourcen und der umweltverträglichen Entsorgung muss das Produkt nach dem Nachhaltigkeits-Produktstandard "Cradle-to-CradleTM" (oder gleichwertig) bei Standardfarben folgenden Mindestniveaus entsprechen.
Materialgesundheit und KreislauffähigkeitGold
Energiemanagement und WasserhaushaltGold
Soziale Verantwortung  Gold

Im Einheitspreis inbegriffen sind:
- das gesamte erforderliche Material und die fix und fertige Montage der Decke ohne Unterschied der Lage der Geschoße und der Raumhöhe,
- eventuelle Mehrkosten für Auswechslungsarbeiten an der Unterkonstruktion plus die Anarbeitung der Platten an Belüftungsschlitze, Dehnfugen, Lichtkuppeln, Öffnungen,
  Leuchten etc., soweit sie nicht gesondert vergütet werden,
- die farbliche Nachbehandlung nachträglich hergestellter Schnittkanten, bzw. Faserausbrüchen etc.
- Einlegemontage in verdeckte T-35/38 Profile, Platten demontierbar.
  Platten ausgefluchtet, pressgestoßen und planeben verlegt.
  Plattenanschluss an die Wände mittels Wandwinkel und Wandfedern.

LeitfabrikatKnauf Ceiling Solutions, HERADESIGN superfine Alpha+

angebotenes
Fabrikat  _____________________________

Allgemeine Anforderungen und Ausführungen Unterkonstruktion
Verdeckt angeordnetes und demontierbares Schienensystem nach DIN EN 13964, bestehend aus verzinkten T-35/38 Hauptschienen, Abhänger, Abstandhalter, Randwinkel und Wandfedern.
Die Hauptschiene muss zur Lagesicherung und Queraussteifung mit aufgesteckten Abstandhaltern im Abstand von max. 1250 mm versehen werden.
Die Wandwinkel sind an den Ecken auf Gehrung zu schneiden und fachgerecht zu montieren.
Bei der Montage der Abstandhalter muss auf die Demontierbarkeit der Platten, sowie auf die Systemstabilität besonders geachtet werden.

Sichtfläche aller klarweiß
Metallteile
HauptschieneT-35/38- DONN DX35XH370W oder gleichwertig
Achsabstand600 mm
Abstandhalterpassend für Raster 600 -DONN DMK60/62,5 oder gleichwertig,
Abstand  max. 1250 mm
RandwinkelRWL 30/30-0,7mm - DONN MI3030W oder gleichwertig
WandfedernVENTATEC DCC8 oder gleichwertig,

Abhängehöhe, Zusatzlasten und Raumhöhe siehe Leistungsbeschreibung

Im Einheitspreis inbegriffen sind:
- flucht- und waagrechte Deckenmontage normgerecht und nach Angaben des Hersteller und mittels entsprechend korrosionsgeschützter, bauaufsichtlich zugelassener Dübel und Schrauben befestigen.
- Ebenheit der Oberfläche nach EN-DIN 13964 Anhang A.5.2.

LeitfabrikatSystem A2.2 Heradesign - verdeckte T-Schienenmontage demontierbar

angebotenes
Fabrikat  _____________________________

Ausführungen
In den Klassenzimmern, Fachräumen und Werkräumen etc. werden in der Regel keine Friese ausgeführt, so dass ausschließlich Randwinkel Unterkonstruktion und Akustikdeckenplatten ausgeführt werden müssen, die in drei voneinander getrennten Arbeitsgängen zu erfolgen haben.
Die Leuchten des Raums werden als Aufbauleuchten bzw Pendelleuchten ausgeführt. Bei den Leuchten ist für die Befestigung der Leuchte im Bereich der Unterkonstruktion eine Holzplatte einzulegen.

Die Leuchten werden wie v.g. beschrieben eingebaut.

**4.7.10 Randwinkel Akustikplattendecken**
Randwinkel Akustikplattendecken wie in vorgenannten Hinweisen zum Abschnitt beschrieben an angrenzende Bauteile anbringen

angrenzendeStahlbetonwand gespachtelt bzw. Bauteileverputzt, Mauerwerkswand verputzt, Trockenbauabkoffferung und Holzmassivwände mit und ohne GKF Verkleidung, etc.
Einbauhöhebis 3,50 m
Hinweis  die Ausführung der Randwinkel, der Unterkonstruktion und das Einlegen der Akustikplatten erfolgt in drei voneinander getrennten Arbeitsgängen
Menge: 150,000 m

**4.7.20 Zulage Randwinkel, Ausbildung Ecken**
Zulage zu der vorgenannten Position des Randwinkels, für die Ausführung von Ecken

Ecken  Innen- und Außenecken
Menge: 10,000 St

**4.7.30 Zulage Randwinkel, Minderlängen unter 1,00 m**
Zulage zu der vorgenannten Position des Randwinkels, für die Ausführung von Minderlängen

Minderlängel=bis 1,00 m, z.B. bei rechteckigen und quadratischen Stützen, Wandvorlagen, Mediensäulen, etc.
Menge: 10,000 m

**4.7.40 Unterkonstruktion Akustikplattendecken Hallebereich**
Unterkonstruktion Akustikplattendecken wie in vorgenannten Hinweisen zum Abschnitt beschrieben montieren inkl Ballwurfsicherheit

UnterkonstruktionAuslegung für mindestens 25 kg/m² Zusatzgewicht
Einbauhöhebis 7,50 m,
Abhängehöhe97cm bis 120cm
Montageuntergrund Stahlbetondecke im Gefälle ca. 1,25° Dachneigung.
Binderabstand 5m lichter Binderabstand zwischen den Stahlbetonbauteilenist bei der Kalkulation zu berücksichtigen
Menge: 449,000 m²

**4.7.50 Unterkonstruktion Akustikplattendecken Geräteraum**
Unterkonstruktion Akustikplattendecken wie in vorgenannten Hinweisen zum Abschnitt beschrieben montieren inkl Ballwurfsicherheit

UnterkonstruktionAuslegung für mindestens 25 kg/m² Zusatzgewicht
Einbauhöhebis 3,75 m,
Abhängehöhebis 100cm
Montageuntergrund Stahlbetondecke
Menge: 51,000 m²

**4.7.60 Akustikplattendecken, d=25 mm**
Akustikplattendecken wie in vorgenannten Hinweisen zum Abschnitt beschrieben in vorgenannter Unterkonstruktionen einbauen inkl Ballwurfsicherheit

Dicke  25 mm
Farbton  Naturton 13
VerlegungKreuzfugen
Menge: 500,000 m²

*Hinweis: Akustikplattendecken Zulagen, Aussparungen und Revisionsklappen*

**4.7.70 Zulage Akustikplattendecken, Akustikauflage 40 mm**
Zulage zu den vorgenannten Positionen der Akustikplattendecken, für Akustikauflage

Akustikauflaged = mindestens 40 mm, Rohdichte mindestens 50 kg/m³
Menge: 500,000 m²

**4.7.80 Zulage Akustikauflage, Foliensäcke**
Zulage zu der vorgenannten Position der Akustikauflage, für Einpacken der Akustikauflage in Foliensäcke

Foliensäckeaus PE, als Rieselschutz, Foliendicke maximal 30 µm um die Schallabsorption nicht zu beeinflussen
Menge: 500,000 m²

**4.7.90 Zulage Akustikplattendecken, Passschnitte und Wandfedern**
Zulage zu den vorgenannten Positionen der Akustikplattendecken, für Passschnitte im Anschlussbereich ausführen und Wandfedern einbauen einschließlich Entsorgung des Abbruchmaterials gemäß den geltenden Vorschriften, aller Nebenarbeiten, etc.
Menge: 200,000 m

**4.7.100 Zulage Akustikplattendecken, Trennschnitte**
Zulage zu den vorgenannten Positionen der Akustikplattendecken, für zusätzliche Trennschnitte in den
Akustikplatten
Menge: 10,000 m

**4.7.110 Zulage Akustikplattendecken, Nachbehandlung Schnittränder**
Zulage zu den vorgenannten Positionen der Akustikplattendecken, für nachträgliches Herstellen der Phase bei Schnittkanten und farblicher Nachbehandlung der Schnittränder und neu hergestellter Phase
Menge: 210,000 m

**4.7.120 Zulage Akustikplattendecken, Holzwerkstoffplatte**
Zulage zu den vorgenannten Positionen der Akustikplattendecken, für die Ausführung einer zusätzlichen Holzwerkstoffplatte als Unterstützung der Akustikplatte

Holzwerkstoffplattewasserfeste Mehrschicht-Holzwerkstoffplatte,
  Abmessung b/h=circa 600/1200 mm
  Holzwerkstoffplatte auf Schienensystem aufgelegt und fixiert
AbrechnungAussparungen für Einbauten in der Holzwerkstoffplatte werden gemäß nachfolgender Positionen für die Aussparungen in den Akustikplattendecken vergütet
Menge: 50,000 St

**4.7.130 Zulage Unterkonstruktion und Akustikplattendecken, lineare Zusatzlasten bis 5,0-10,0 kg/m**
Zulage zu den vorgenannten Positionen der Unterkonstruktionen und Akustikplattendecken, für die, auf das Deckensystem abgestimmte, Verstärkung der Unterkonstruktion und Akustikplatte im Bereich von linearen Zusatzlasten

Zusatzlastenlinear in einer Reihe symmetrisch angeordnete Leuchten, Melder, Lautsprecher, Rettungswegkennzeichen, etc.
  Durchmesser der Bauteile rund bis 40 cm, rechteckig bis 90/90 cm
  Gewicht 5,0-15,0 kg/m
Ausführungdem Auftragnehmer bleibt es überlassen für die Abtragung der linearen Zusatzlasten eine, auf sein Deckensystem abgestimmte Maßnahme auszuführen. Hierbei ist zu berücksichtigen, dass alle Bauteile nicht brennbar sein müssen und eine Dämmschichtauflage von 4,0 cm zur Ausführung kommen kann.
Menge: 100,000 m

**4.7.140 Zulage Unterkonstruktion und Akustikplattendecken, punktuelle Zusatzlast bis 5,0-10,0 kg/St**
Zulage zu den vorgenannten Positionen der Unterkonstruktionen und Akustikplattendecken für die, auf das Deckensystem abgestimmte, Verstärkung der Unterkonstruktion und Beplankung im Bereich von punktuellen Zusatzlasten

Zusatzlastenpunktuell regelmäßig und nicht regelmäßig angeordnete Leuchten, Melder, Lautsprecher, Rettungswegkennzeichen,etc.
  Durchmesser der Bauteile rund bis 60 cm, rechteckig bis 90/90 cm
  Gewicht 5,0-15,0 kg/St
Ausführungdem Auftragnehmer bleibt es überlassen für die Abtragung der punktuellen Zusatzlasten eine, auf sein Deckensystem abgestimmte Maßnahme auszuführen. Hierbei ist zu berücksichtigen, dass alle Bauteile nicht brennbar sein müssen und eine Dämmschichtauflage von 4,0 cm zur Ausführung kommen kann.
Menge: 25,000 St

**4.7.150 Zulage Unterkonstruktion und Akustikplattendecken, Anarbeiten Stützen und Wandpfeiler**
Zulage zu den vorgenannten Positionen der Unterkonstruktion und Akustikplattendecken, für das Anpassen und die Schnitte im Anschlussbereich bei Stützen und Wandpfeiler / Trockenbauverkofferungen etc einschließlich Entsorgung des Abbruchmaterials gemäß den geltenden Vorschriften, aller sonstigen Nebenarbeiten, etc.

Stützen undl/b = circa 35/35cm
Wandpfeiler
Menge: 10,000 St

**4.7.160 Zulage Randwinkel, Unterkonstruktion und Akustikplattendecken, Anarbeiten Fenster**
Zulage zu den vorgenannten Positionen der Randwinkel, Unterkonstruktionen und Akustikplattendecken, für deren Anarbeiten im Bereich Fensterkonstruktionen inkl Anbringen des Randwinkel an Fenster, Anpassen von Unterkonstruktion und Akustikplatten, Entsorgung des Abbruchmaterials gemäß den geltenden Vorschriften, aller sonstigen Nebenarbeiten, etc.
Menge: 39,000 St

**4.7.170 Aussparung Akustikplattendecken, rund D=bis 1,5 cm**
Aussparung in den vorgenannten Positionen der Akustikplattendecken für Einbauten herstellen einschließlich Anpassen der Unterkonstruktion, aller erforderlichen Auswechselungen, und ausfädeln des Kabels durch die Öffnung. Entsorgung des Abbruchmaterials gemäß den geltenden Vorschriften, etc.

EinbautenKabeln, Leuchten, Melder, Lautsprecher,
  Lüftungsleitungen, etc.
Aussparung rund, D=bis 1,5 cm
Menge: 100,000 St

**4.7.180 Aussparung Akustikplattendecken, rund D=1,5-7,5 cm**
wie vor, jedoch

Aussparung rund, D=1,5-7,5 cm
Menge: 25,000 St

**4.7.190 Aussparung Akustikplattendecken, rund D=7,6-20 cm**
wie vor, jedoch

Aussparung rund, D=7,6-20 cm
Menge: 25,000 St

**4.7.200 Aussparung Akustikplattendecken, rund D=20-40 cm**
wie vor, jedoch

Aussparung rund, D=20-40 cm
Menge: 10,000 St

**4.7.210 Aussparung Akustikplattendecken, rechteckig l/b=3-10/20-50 cm**
wie vor, jedoch

Aussparung rechteckig, l/b=3-10/20-35 cm
Menge: 2,000 St

**4.7.220 Aussparung Akustikplattendecken, rechteckig l/b=30-45/30-45 cm**
wie vor, jedoch

Aussparung rechteckig, l/b=30-45/30-45 cm
Menge: 5,000 St

**4.7.230 Revisionsklappe Akustikplattendecken, l/b=400/400 mm**
Revisionsklappe im vorgenannte Akustikplattendecken einbauen einschließlich Anpassen der Unterkonstruktion, aller erforderlichen Auswechselungen und Verstärkungsprofile, Herstellen der Öffnung, Entsorgung des Abbruchmaterials gemäß den geltenden Vorschriften,aller sonstigen Nebenarbeiten, etc.

RevisionsklappeInnendeckel herausschwenkbar und komplett demontierbar mit flächenbündig eingeklebter Akustikplatte mit verdeckten Scharniersystem und Drehverschluss
Abmessungl/b=400/400 mm
Menge: 10,000 St

**4.7.240 Revisionsklappe Akustikplattendecken, l/b=600/600 mm**
wie vor jedoch
Abmessungl/b=600/600 mm
Menge: 10,000 St

**4.7.250 Revisionsklappe Akustikplattendecken, l/b=800/800 mm**
wie vor jedoch
Abmessungl/b=800/800 mm
Menge: 2,000 St

**4.7.260 Akustikplatten einlagern**
Akustikplatten einlagern

EinlagerungsortTechnikbereich UG
Hinweis  Ausführung nur auf besondere Anweisung durch die  Objektüberwachung.
Menge: 20,000 St

#### Abschnitt 4.8 Verkleidungen Wände

*Hinweis: Hinweise Akustikverkleidungen*
Hinweise Akustikverkleidungen mit magnesitgebundenen Holzwolleplatten

Allgemeine Anforderungen
Für die vom Bieter anzubietenden Materialien, Ausführungen und Leistungen gelten die nachfolgend genannten Normen verbindlich:
- DIN-EN 13964 Unterdecken-Anforderungen und Prüfverfahren.
- EN 13168 Wärmedämmstoffe für Gebäude-werksmäßighergestellte Produkte aus Holzwolle (WW)  Spezifikation.
- Die Montagerichtlinien der Herstellerfirmen der verwendeten Materialien sind zu beachten.

Nachweis der Gleichwertigkeit von Produkten sollte von Seite des Anbieters ein alternatives bzw. gleichwertiges Produkt angeboten werden, so sind die Produktkennwerte durch ein aktuelles Prüfzeugnis zu belegen, bzw. die Gleichwertigkeit über die im EC-Konformitätszertifikat deklarierten Werte nachzuweisen, insbesondere die Produkttoleranzen und Brennbarkeitsklasse.

Als Nachweis dafür, dass das Produkt baubiologisch gleichwertig und einwandfrei ist, gilt das Zertifikat "Der Blaue Engel". Alle erforderlichen Nachweise für die Gleichwertigkeit bzw. Eignung der Produkte sind durch den Auftragnehmer zu erbringen.
Der Korrosionsschutz aller Metallteile muss auf die am Einbauort herrschenden Bedingungen abgestimmt werden.
Sichtbare Kanten, nachträglich hergestellte Fasen und Plattenschnittkanten, sowie Schraubenköpfe, Faserausbrüche, etc. müssen farbig mit der vom Hersteller auf Anfrage mitgelieferten oder einer gleichwertigen Farbe nachbehandelt werden.
Doppeleinfärbungen im Bereich der Schraubenköpfe sind zu vermeiden.
Beschädigte oder verschmutzte Platten dürfen nicht eingebaut werden.

Allgemeine Anforderungen und Ausführungen Akustikplatten
Magnesitgebundener Holzwolle nach EN 13964 und nach WW EN 13168-L4-W2-T2-S2-P2-Cl3.

Faserbreite1 mm
Baustoffklasse Klasse B-s1, d0 nach DIN-EN 13501-1
Format  siehe Leistungsbeschreibung
Plattendicke25 mm
Kantenausführungallseitg AK-01
Farbe  natur
Schallabsorptionáw = 0,90 nach EN ISO 11654
ChloridgehaltKlasse Cl3 < 0,06%
FormaldehydklasseE1 nach EN 13964
SonstigesAsbestfrei nach EN 13964
  Dickentoleranz: T2 (± 1 mm) nach EN 13168
Ballwurfsicherheit Die Akustikwandbekleidung ist Ballwurfsicher auszuführen

Gleichmäßige Oberflächenbeschaffenheit durch Produktion im Endlosstrangverfahren in einer Doppelbandformanlage.
Baubiologisch geprüftes und empfohlenes Produkt (IBR) Emissionsarmes Produkt, nachgewiesen nach AgBB/DIBt-Methode (Blauer Engel) PEFCTM zertifizierte Holzwolle.

Zur Schonung der natürlichen Ressourcen und der umweltverträglichen Entsorgung muss das Produkt nach dem Nachhaltigkeits-Produktstandard "Cradle-to-CradleTM" (oder gleichwertig) bei Standardfarben folgenden Mindestniveaus entsprechen.
Materialgesundheit und KreislauffähigkeitGold
Energiemanagement und WasserhaushaltGold
Soziale Verantwortung  Gold

Im Einheitspreis inbegriffen sind:
das gesamte erforderliche Material und die fix und fertige Montage an der Decke oder Wand ohne Unterschied der Lage der Geschoße und der Raumhöhe,
eventuelle Mehrkosten für eine Deckenneigung bis 5 °,
eventuelle Mehrkosten für Auswechslungsarbeiten an der Unterkonstruktion plus die
Anarbeitung der Platten an Belüftungsschlitze, Dehnfugen, Lichtkuppeln, Öffnungen,
Leuchten etc., soweit sie nicht gesondert vergütet werden,
die farbliche Nachbehandlung nachträglich hergestellter Schnittkanten, bzw.
Faserausbrüchen etc.

LeitfabrikatKnauf Ceiling Solutions, HERADESIGN superfine

angebotenes
Fabrikat  _____________________________

Ausführungen Unterkonstruktion und Befestigung siehe Leistungsbeschreibung

Ausführungen
In der Aula sollen an den Wänden Nord und Süd im E03 streifenförmig Wandverkleidungen ausgeführt werden. Ebenso wird der Unterzug 3-seitg verkleidet und die Ansicht der runden Brüstung im E03.
Die Ausführungen erfolgen in zwei voneinander getrennten Arbeitsgängen zu erfolgen haben.

**4.8.10 Akustikverkleidung Wände Turnhalle**
Akustikverkleidung Wände mit Unterkonstruktion

Akustikverkleidung
wie in vorgenannten Hinweisen zum Abschnitt beschrieben
Dicke  25 mm
Farbton  Naturton 13
Format  l/b=1200/600 mm
Breite  b=circa 110-115 cm
Verlegungstehend, dicht gestoßen
Befestigungsichtbar verschraubt auf  Unterkonstruktion einschließlich farblicher Nachbehandlung der Schraubenköpfe abgestimmt auf die Akustikplatte

Unterkonstruktionverzinktes CD Profil gemäß DIN 18182-1 Tiefe der UK mindestens 50mm
Befestigungmit Direktabhänger in geputzer Stahlbetonwand oder Massivholzwnad
Montage  senkrecht
Achsabstand300 mm
Kanten  umlaufende Abdeckung der CD Profile an den Kanten mit Akustikplatten stumpf gestoßen auf eine lot und fluchtgerechte Montage der umlaufenden Abschlüsse ist zu achten
Einbauhöhebis 7,00 m
Tiefe  50+25 mm = circa 75 mm
Hinweis  die Kanten der geschnittenen Platten sollen deckenseitig angeordnet werden.
  Die Ausführung der Unterkonstruktion und der Akustikverkleidung erfolgt in zwei voneinander getrennten Arbeitsgängen
Menge: 60,000 m²

*Hinweis: Akustikverkleidung Zulagen und Aussparungen*

**4.8.20 Zulage Akustikplattendecken, Akustikauflage 50mm**
Zulage zu den vorgenannten Positionen der Akustikplattendecken, für Akustikauflage

Akustikauflaged = mindestens 50 mm, Rohdichte mindestens 50 kg/m³
Menge: 60,000 m²

**4.8.30 Zulage Akustikauflage, Foliensäcke**
Zulage zu der vorgenannten Position der Akustikauflage, für Einpacken der Akustikauflage in Foliensäcke

Foliensäckeaus PE, als Rieselschutz, Foliendicke maximal 30 µm um die Schallabsorption nicht zu beeinflussen
Menge: 60,000 m²

**4.8.40 Zulage Akustikverkleidungen, Passschnitte**
Zulage zu den vorgenannten Positionen der Akustikverkleidungen, für Passschnitte im Anschlussbereich ausführen einschließlich Entsorgung des Abbruchmaterials gemäß den geltenden Vorschriften, aller Nebenarbeiten, etc.
Menge: 100,000 m

**4.8.50 Zulage Akustikverkleidungen, Nachbehandlung Schnittränder**
Zulage zu den vorgenannten Positionen der Akustikverkleidungen, für nachträgliches Herstellen der Phase bei Schnittkanten und farblicher Nachbehandlung der Schnittränder und neu hergestellter Phase
Menge: 100,000 m

**4.8.60 Zulage Akustikverkleidungen, Streifen Anschlüsse**
Zulage zu den vorgenannten Positionen der Akustikverkleidungen, für Einbau von Plattenstreifen am den Plattenrändern zur Abdeckung der Unterkonstruktion

Befestigungsichtbar verschraubt mit den Akustikplatten einschließlich farblicher Nachbehandlung der Schraubenköpfe abgestimmt auf die Akustikplatte
Hinweis  die Plattenstreifen müssen dicht gestoßen an Platte und Wand ohne Fugen oder Fehlstellen angearbeitet werden
Menge: 100,000 m

**4.8.70 Aussparung Akustikverkleidungen, rund D=bis 1,0-7,5 cm**
Aussparung in den vorgenannten Positionen der Akustikverkleidungen herstellen einschließlich Anpassen der Unterkonstruktion, Entsorgung des Abbruchmaterials gemäß den geltenden Vorschriften, etc.

EinbautenKabeln, Schalter, Steckdosen, etc.
Aussparung rund, D=1,0-7,5 cm
Menge: 10,000 St

**4.8.80 Aussparung Akustikverkleidungen, rechteckig l/b=30-50/20-30 cm**
wie vor, jedoch

Aussparung rechteckig, l/b=30-50/20-30 cm
Menge: 10,000 St

#### Abschnitt 4.9 Arbeitsgerüste innen

*Hinweis: Hinweise Arbeitsgerüste innen*
Hinweise Arbeitsgerüste innen

Gemäß DIN 18340 Nummer 4.1.1 ist das Auf-, Um- und Abbauen sowie Vorhalten von Gerüsten für die eigene Leistungen, sofern die zu bearbeitende oder zu bekleidende Fläche nicht höher als 3,50 m über der Standfläche des hierfür erforderlichen Gerüstes liegt Nebenleistung gemäß VOB/B.

In nachfolgenden Positionen werden deswegen die Gerüste beschrieben, bei denen die zu bearbeitende oder zu bekleidende Fläche höher als 3,50 m über der Standfläche des hierfür erforderlichen Gerüstes liegt, wobei es dem Auftragnehmer in Teilen überlassen ist, das Gerüst zu wählen, welches für ihn am geeignesten erscheint.

**4.9.10 Arbeitsgerüste aufbauen-abbauen,Halle 1**
Arbeitsgerüste für nachfolgend beschriebene Ausführung gemäß DIN EN 12811-1 aufbauen, vorhalten, unterhalten und abbauen

Ausführung
- für alle Arbeiten deren zu bearbeitende oder zu bekleidende Fläche höher als 3,50 m über der Standfläche des hierfür erforderlichen Gerüstes liegt
- die Arbeiten an den Unterdecken und den Akustikverkleidungen in der Halle sind zeitlich voneinander getrennt

Einsatzbereichim Gebäude
Lastklasse3
Höhe  bis 7,00 m
Vorhaltedauer 4 Wochen
Abrechnungdas Gerüst bzw. die Gerüste werden mit 1 Stück für die v.g. Vorhaltedauer bewertet.
  das Vorhalten und Unterhalten wird anhand der Tage ermittelt, an denen Arbeiten auf dem Gerüst ausgeführt werden.
  Außer den vollen Wochen werden Teilzeiten nach Tagen zu 1/28 des Einheitspreises abgerechnet
Hinweis  es bleibt dem Auftagnehmer überlassen, welche Gerüstart bzw. -arten er für seine Arbeiten benötigt.
Menge: 1,000 St

**4.9.20 Arbeitsgerüste verlängern, Halle 1**
vorgenannte Arbeistgerüste über die vertraglich vereinbarte Bauzeit und für eine vom Auftragnehmer nicht vertretbare Bauzeitverlängerung hinaus bzw zur Gebrauchsüberlassung an andere Gewerker weiter vorhalten

Grundvorhaltung 4 Wochen
AbrechnungAbrechnung erfolgt nach St x Vorhaltung in Wochen.
  Außer den vollen Wochen werden Teilzeiten nach Tagen zu 1/7 des Einheitspreises abgerechnet
Menge: 4,000 StWo

**4.9.30 Arbeitsgerüste aufbauen-abbauen, Halle 2**
Arbeitsgerüste für nachfolgend beschriebene Ausführung gemäß DIN EN 12811-1 aufbauen, vorhalten, unterhalten und abbauen

Ausführung
- für alle Arbeiten deren zu bearbeitende oder zu bekleidende Fläche höher als 3,50 m über der Standfläche des hierfür erforderlichen Gerüstes liegt
- die Arbeiten an den Unterdecken und den Akustikverkleidungen in derHalle sind zeitlich voneinander getrennt

Einsatzbereichim Gebäude
Lastklasse3
Höhe  bis 7,00 m
Vorhaltedauer 4 Wochen
Abrechnungdas Gerüst bzw. die Gerüste werden mit 1 Stück für die v.g. Vorhaltedauer bewertet.
  das Vorhalten und Unterhalten wird anhand der Tage ermittelt, an denen Arbeiten auf dem Gerüst ausgeführt werden.
  Außer den vollen Wochen werden Teilzeiten nach Tagen zu 1/28 des Einheitspreises abgerechnet
Hinweis  es bleibt dem Auftagnehmer überlassen, welche Gerüstart bzw. -arten er für seine Arbeiten benötigt.
Menge: 1,000 St

**4.9.40 Arbeitsgerüste verlängern, Halle 2**
vorgenannte Arbeistgerüste über die vertraglich vereinbarte Bauzeit und für eine vom Auftragnehmer nicht vertretbare Bauzeitverlängerung hinaus weiter vorhalten

Grundvorhaltung 4 Wochen
AbrechnungAbrechnung erfolgt nach St x Vorhaltung in Wochen.
  Außer den vollen Wochen werden Teilzeiten nach Tagen zu 1/7 des Einheitspreises abgerechnet
Menge: 4,000 StWo

### Bereich 5 Schulnutzung über Sporthalle

#### Abschnitt 5.1 Wände

*Hinweis: Wände*

**5.1.10 Trennwand, d=150 mm, h bis 3,5 m, F-30, Rw min. 47 dB**
nichttragende innere Trennwand gemäß DIN 4103-1 als Montagewand mit Einfachständerwerk aus verzinkten Stahlblechprofilen gemäß DIN 18182-1, Dämmschichteinlage und Beplankung aus zwei Lagen Gipsplatten je Seite

Einbaubereich2 gemäß DIN 4103-1
Feuerwiderstands-F-30 gemäß DIN 4102-2
klasse
Schallschutzerf. Rw mindestens 47 dB

Wand  Anschlüsse gemäß Anforderungen und Herstellervorgaben,
  Anschlüsse mit Trennfix
Abmessungd=150 mm, h=bis 3,50 m,
  Einzellängen ab 2,00 m,
  Fläche ab 2,5 m²
Ständerwerkb=50 mm, verzinkt
Beplankung2*12,5 mm je Seite
OberflächenqualitätQ3

Befestigungs-Stahlbetonwand ungeputzt und geputzt, untergrundStahlbetondecke, Mauerwerkswand geputzt, nichttragende Trennwände und Installationswände Massivholzstützen, Massivholzdecken und Massivholzwände mit und ohne GKF Beplankung
AusführungUG - 2OG
Menge: 180,000 m²

*Hinweis: Wände Ausbildungen, Minderungen, Zulagen, Anschlüsse und Abstellen*

**5.1.20 Zulage Deckenanschluss gleitend**
Zulage zu vorgenannter GK Wänden aller Dicken,  für die Ausbildung des Deckenanschlusse, gleitend, mit Plattenstreifen. Schallschutzanforderung analog zur Wand.
Brandschutzanforderung analog zur Wand. Inkl notwendiger Befestigungsmittel, Abschlüsse etc.
Menge: 51,000 m

**5.1.30 Ausbildung Ecke Trennwand**
Ausbildung Ecke für vorgenannte Trennwände recht- oder stumpfwinkelig gemäß Anforderungen und Herstellervorgaben einschließlich Eckschutzschiene aus Aluminium herstellen.
Menge: 36,000 m

**5.1.40 Ausbildung T-Verbindung Trennwände**
Ausbildung T-Verbindung für vorgenannte Trennwände recht- oder schiefwinkelig gemäß Anforderungen und Herstellervorgaben herstellen.
Menge: 15,000 m

**5.1.50 Ausbildung Bewegungsfuge Trennwand**
Ausbildung Bewegungsfuge für vorgenannte Trennwand gemäß Anforderungen und Herstellervorgaben einschließlich aller Eckschutzschienen und Eckschutzprofile aus Aluminium herstellen.

Trennwandd=125 mm, h=bis 4,00 m
Schallschutzerf. Rw mindestens 47 dB
AbrechnungAbrechnung als Fuge je Wand an beiden Seiten
Menge: 4,000 m

**5.1.60 Zulage Trennwand, Kleinflächen**
Zulage zu den vorgenannten Positionen der Trennwände, für die Ausführung von Kleinflächen

KleinflächenA bis 2,5 m²
Menge: 5,000 m²

**5.1.70 Zulage Trennwand, schmale Bauteile**
Zulage zu den vorgenannten Positionen der Trennwände, für die  Ausführung von schmalen Bauteilen

schmale Bauteilez.B. Wandstücke zwsichen Türöffnungen und angrenzenden Bauteilen, b bis 15cm
  länge unter 1m
Menge: 1,000 m

**5.1.80 Abstellen Beplankung Trennwand für Estricharbeiten**
Beplankung vorgenannter Trennwände für Estricharbeiten im unteren Bereich der Wand mit versetzten Plattenstößen abstellen einschließlich Mehraufwendungen für die Plattenzuschnitten, für die zeitverzögerte Ausführung der Restleistungen, für die Spachtelarbeiten, etc.

Abrechnungje Seite Beplankung
Hinweis  Ausführung nur auf besondere Anweisung durch die  Objektüberwachung.
Menge: 51,000 m

*Hinweis: Wände Türöffnungen und Verstärkungen*

**5.1.90 Zulage Trennwand, d=150 mm, UA Profile**
Zulage zu den vorgenannten Positionen der Trennwände, für die  Ausführung von zusätzlichen verzinkten UA Profilen
Menge: 40,000 m

**5.1.100 Universaltraverse Trennwand, d=150mm, bis 1,5 kN/m**
Universaltraverse aus Holzwerkstoffplatte in vorgenannte Trennwände zwischen Einfachständerwerk aus Metall einschließlich aller erforderlichen Verstärkungsprofile, Laschen, Winkel, Verschraubungen, etc. einbauen.

Universaltraversewasserfeste Mehrschicht-Holzwerkstoffplatte,
  Abmessung b/h=circa 600/300 mm
Konsollastbis 1,5 kN/m
Menge: 10,000 St

*Hinweis: Wände Aussparungen herstellen*

**5.1.110 Aussparung Trennwand herstellen, d=150 mm, rechteckig A=100-500 cm²**
Aussparung in vorgenannten Trennwänden einschließlich aller erforderlichen Auswechselungen, Verstärkungsprofilen, etc. gemäß Anforderungen und Herstellervorgaben herstellen.
inkl Leibungsverkleidungen

Aussparung rechteckig, A=100-500 cm²
Menge: 10,000 St

**5.1.120 Aussparung Trennwand herstellen, d=100-200 mm, rechteckig A=500-1.000 cm²**
wie vor, jedoch

Aussparung rechteckig, A=500-1.000 cm²
Menge: 2,000 St

**5.1.130 Aussparung Trennwand herstellen, d=100-200 mm, rechteckig A=1001-3.000 cm²**
wie vor, jedoch

Aussparung rechteckig, A=1.001-3.000 cm²
Menge: 5,000 St

**5.1.140 Aussparung Trennwand herstellen, d=100-200 mm, rund D=bis 100 mm**
wie vor, jedoch

Aussparung rund, D=bis 100 mm
Menge: 10,000 St

**5.1.150 Aussparung Trennwand herstellen, d=100-200 mm, rund D=100-250 mm**
wie vor, jedoch

Aussparung rund, D=100-250 mm
Menge: 10,000 St

**5.1.160 Laibungsbekleidung Aussparung Trennwand, d=150 mm**
Laibungsbekleidung für Aussparung Trennwand in selber Qualität wie Wandaufbau gemäß Anforderungen und Herstellervorgaben herstellen.

Trennwandd=150 mm, h=bis 4,00 m
Schallschutzerf. Rw mindestens 47 dB
Menge: 20,000 m

*Hinweis: Wände Aussparungen verschließen*
Aussparungen Wände verschließen

Verschließen von Aussparungen in Trennwänden zu einem späteren Zeitpunkt nach erfolgter Rohinstallation in selber Qualität des Bauteiles einschließlich Anarbeiten an die durch die Aussparung geführten Installationen in Teilen mit Dämmung, Angleichen der Oberfläche an angrenzende Flächen und Bauteile etc.

Ausführung nur auf besondere Anweisung durch die Objektüberwachung.

Anforderung F-30 rauchdicht

**5.1.170 Aussparung Trennwand verschließen, d=100-200 mm, rechteckig A=100-500 cm²**
Aussparung in vorgenannten Trennwänden gemäß Anforderungen und Herstellervorgaben verschließen.

Aussparung rechteckig, A=100-500 cm²
Menge: 10,000 St

**5.1.180 Aussparung Trennwand verschließen, d=100-200 mm, rechteckig A=500-1.000 cm²**
wie vor, jedoch

Aussparung rechteckig, A=500-1.000 cm²
Menge: 2,000 St

**5.1.190 Aussparung Trennwand verschließen, d=100-200 mm, rund D=bis 100 mm**
wie vor, jedoch

Aussparung rund, D=bis 100 mm
Menge: 10,000 St

**5.1.200 Aussparung Trennwand verschließen, d=100-200 mm, rund D=100-250 mm**
wie vor, jedoch

Aussparung rund, D=100-250 mm
Menge: 10,000 St

#### Abschnitt 5.2 Wände Zulagen, Anarbeiten, Revisionsklappen, Verfugung und Verspachtelung

*Hinweis: Wände Zulagen, Anarbeiten, Revisionsklappen, Verfugung und Verspachtelung*

**5.2.10 Zulage Trennwänden, imprägnierte Gipskartonplatten**
Zulage zu den vorgenannten Positionen der Trenn- und Installationswände, für die Ausführung von imprägnierten Gipskartonplatten und Feuchtraumschrauben.

Trennwandd=100-200 mm, h=bis 4,00 m
Installationswandaller Breiten h0bis 4,00m
Schallschutzerf. Rw mindestens 55 dB

Abrechnungje Seite mit 2 Lagen Gipsplatten
Hinweis  Ausführung in Abstimmung mit der Objektüberwachung.
Menge: 50,000 m²

**5.2.20 Zulage Trennwänden, Eckschutzschiene**
Zulage zu den vorgenannten Positionen der Trenn- und Installationswände, für die Ausführung einer Eckschutzschiene aus Aluminium

Eckschutzschienegemäß DIN EN 14353, aus Aluminium, mit beidseitig gelochten Schenkeln
Trennwandd=100-200 mm, h=bis 4,00 m
Installationswandd=gesamt 225 mm,
  d=einzeln 75+75+75 mm, h=bis 4,00 m,
  d=gesamt 450 mm,
  d=einzeln 75+300+75 mm, h=bis 4,00 m
Schallschutzerf. Rw mindestens 55 dB
Menge: 4,500 m

**5.2.30 Zulage Trennwänden, Eckschutzprofil**
Zulage zu den vorgenannten Positionen der Trenn- und Installationswände, für ebenengleiches Anarbeiten an angrenzende Bauteile und Ausführung von Eckschutzprofil "Göppinger 90°" aus Aluminium

Eckschutzprofilgemäß DIN EN 14353, aus Aluminium, an der Außenseite mit Spezialpapier ummantelt
Trennwandd=100-200 mm, h=bis 4,00 m
Installationswandd=gesamt 225 mm,
  d=einzeln 75+75+75 mm, h=bis 4,00 m,
  d=gesamt 450 mm,
  d=einzeln 75+300+75 mm, h=bis 4,00 m

Bauteile  Stahlbetonwand ungeputzt und geputzt, Stahlbetondecke, Mauerwerkswand geputzt, nichttragende Trennwände, Installationswände, etc.
Abrechnungein Anarbeiten an Bauteile ohne ebenengleiche Ausführung wird über die Regelpositionen abgerechnet
Menge: 18,000 m

**5.2.40 Anarbeiten haustechnische Installationen, rund D=bis 40 mm**
Beplankung und Verspachtelung der vorgenannten Trenn- und Installationswände an haustechnische Installationen im Zuge der Ausführung der Regelleistungen anarbeiten

haustechnische Brauch- und Abwasserleitungen,
InstallationenLüftungsleitungen, etc.
Abmessungrund, D=bis 40 mm
Trennwandd=100-200 mm, h=bis 4,00 m
Schallschutzerf. Rw mindestens 55 dB

AbrechnungElektroleerdosen werden vom Gewerk Elektro hergestellt und werden deswegen auch für die Verspachtelung nicht gesondert vergütet.
Hinweis  Herstellen und Verschließen von Aussparungen im Bereich haustechnischer Installationen siehe vorgenannte Positionen
Menge: 5,000 St

**5.2.50 Anarbeiten haustechnische Installationen, rund D=40-125 mm**
wie vor, jedoch

Abmessungrund, D=40-125 mm
Menge: 5,000 St

**5.2.60 Anarbeiten haustechnische Installationen, rechteckig l/b=200-400/200-400 mm**
wie vor, jedoch

haustechnische Lüfter, Drückerplatten, etc.
Installationen
Abmessungrechteckig, l/b=200-400/200-400 mm
Menge: 2,000 St

**5.2.70 Revisionsklappe GK, l/b=200/200 mm**
Revisionsklappe in vorgenannte Trenn- und Installationswände einbauen einschließlich Herstellen Öffnung, Entsorgung Abbruchmaterial gemäß den geltenden Vorschriften, aller erforderlichen Auswechselungen und Verstärkungsprofilen, aller sonstigen Nebenarbeiten, etc.

RevisionsklappeInnendeckel herausschwenkbar und komplett demontierbar mit flächenbündig eingeklebter Gipskartonplatte und selbstaktivierender Fangsicherung, verdecktes Verschluss- und Scharniersystem
Abmessungl/b=200/200 mm
Trennwandd=100-200 mm, h=bis 4,00 m
Installationswandd=gesamt 225 mm,
  d=einzeln 75+75+75 mm, h=bis 4,00 m,
  d=gesamt 450 mm,
  d=einzeln 75+300+75 mm, h=bis 4,00 m
Schallschutzerf. Rw mindestens 55 dB
Menge: 1,000 St

**5.2.80 Revisionsklappe GK, l/b=400/400 mm**
wie vor, jedoch

Abmessungl/b=400/400 mm
Menge: 1,000 St

**5.2.90 Revisionsklappe GK, l/b=600/600 mm**
wie vor, jedoch

Abmessungl/b=600/600 mm
Menge: 1,000 St

**5.2.100 Revisionsklappe Metall, l/b=200/200 mm**
Revisionsklappe wie vor beschrieben, jedoch

RevisionsklappeMetalloptik, weiß pulverbeschichtet, mit Vierkantverriegelung und Vierkantschlüssel.
Abmessungl/b=200/200 mm
Menge: 1,000 St

**5.2.110 Revisionsklappe Metall, l/b=400/400 mm**
wie vor, jedoch

Abmessungl/b=400/400 mm
Menge: 1,000 St

**5.2.120 Revisionsklappe Metall, l/b=600/600 mm**
wie vor, jedoch

Abmessungl/b=600/600 mm
Menge: 1,000 St

**5.2.130 Verfugung Trennwände**
Verfugung der vorgenannten Trenn- und Installationswände gegen massive Bauteile gemäß Anforderungen und Herstellervorgaben herstellen.

Verfugungüberstreichbare plastoelastische Verfugung auf Acryldispersionsbasis
Trennwandd=100-200 mm, h=bis 4,00 m
Installationswandd=gesamt 225 mm,
  d=einzeln 75+75+75 mm, h=bis 4,00 m,
  d=gesamt 450 mm,
  d=einzeln 75+300+75 mm, h=bis 4,00 m
Schallschutzerf. Rw mindestens 55 dB
Menge: 30,000 m

**5.2.140 Minderung fliesenfertige Oberflächenqualität**
Minderung zu den vorgenannten Positionen der Trennwände, für die Ausführung einer fliesenfertigen Oberflächenqualität anstatt der Oberflächenqualität Q3.

Trennwandd=100-200 mm, h=bis 4,00 m

Schallschutzerf. Rw mindestens 55 dB

Abrechnungauch in Teilbereichen von Trenn- und Installationswände
  Angabe Minderungen mit -
Hinweis  Ausführung in Abstimmung mit der Objektüberwachung.
Menge: 16,000 m²

*Hinweis: Hinweise Vorsatzschalen und Abkofferungen*
Hinweise Vorsatzschalen und Abkofferungen

Vorsatzschalen kommen im Bereich von Traggestellen von WCs, Urinalen und Waschtischen zur Ausführung.
Hierzu zählen neben den WCs auch die Einzelwaschtische in den Klassenzimmern und Fachräumen.
Ebenfalls kommen Vorsatzschalen als Installationsebenen vor massiven Holzbauteilen jeglicher Art vor.

Abkofferungen kommen ausschließlich bei der Verkleidung von haustechnischen Installationen ohne Traggestelle zur Ausführung.
Die Bereiche der Abkofferungen sind hochinstalliert.

#### Abschnitt 5.3 Abkofferungen Wände

*Hinweis: Abkofferungen Wände*

**5.3.10 Abkofferung, 2-seitig l/b=0,25-1.00/1,00-4,00 m**
freistehende 2-seitige Abkofferung als einseitig beplankte leichte Trennwand gemäß DIN 4103 mit Einfachständerwerk aus verzinkten Stahlblechprofilen gemäß DIN 18182-1, Dämmschichteinlage und Beplankung aus zwei Lagen

Einbaubereich2 gemäß DIN 4103-1
Feuerwiderstands-ohne Anforderung
klasse
SchallschutzVerbesserungsmaß ΔRw,heavy 14 dB

Wand  Anschlüsse gemäß Anforderungen und Herstellervorgaben
Abmessung2-seitg, l/b=0,30-1.00/1,00-4,00 m,
  h=bis 40 m
  Fläche ab 1,0 m²
Ständerwerkb=75 mm, Achsabstand circa 625 mm,
  verzinkt
Beplankung2*12,5 mm
OberflächenqualitätQ3

Befestigungs-Stahlbetonwand ungeputzt und geputzt, untergrundStahlbetondecke, Mauerwerkswand geputzt, nichttragende Trennwände und Installationswände, massive Holzbauteile, Decken und Wände, mit und ohne GKF Beplankung
AusführungEG
Abrechnungnach Ansichtsfläche der Abkofferung
Menge: 19,000 m²

*Hinweis: Abkofferungen Zulagen, Ausbildungen, Anschlüsse und Abstellen*

**5.3.20 Zulage Abkofferung, Kleinflächen A bis 1,0 m²**
Zulage zu den vorgenannten Positionen der Abkofferungen, für die Ausführung von Kleinflächen

KleinflächenA bis 1,0 m²
Menge: 4,000 m²

**5.3.30 Mehr- bzw. Minderung Ständerwerk b=50 mm verminderter Ständerabstand**
Mehr- bzw. Minderung zu den vorgenannten Positionen der Abkofferungen, für die Ausführung eines Ständerwerkes b=50 mm mit verminderten Ständerabstand

sonstige  wie vor beschrieben
Anforderungen
AbrechnungAngabe Mehrung mit +,
  Angabe Minderung mit -
Menge: 5,000 m²

**5.3.40 Ausbildung Ecke Abkofferung**
Ausbildung Ecke für vorgenannte Abkofferungen recht- oder stumpfwinkelig gemäß Anforderungen und Herstellervorgaben einschließlich Eckschutzschiene aus Aluminium herstellen.

Abkofferung2- seitig 0,25-1.00m/1,00-4,00 m
Menge: 12,000 m

**5.3.50 Anschluss Abkofferung, 2-seitig, Decke gleitend**
Anschluss Decke gleitend für vorgenannte Abkofferungen gemäß Anforderungen und Herstellervorgaben herstellen.

Abkofferung2- seitig 0,25-1.00m/1,00-4,00 m
Höhe  bis 4,00m
Menge: 10,000 m

**5.3.60 Abstellen Beplankung Vorsatzschale für Estricharbeiten**
Beplankung vorgenannter Abkofferungen für Estricharbeiten im unteren Bereich der Wand mit versetzten Plattenstößen abstellen einschließlich Mehraufwendungen für die Plattenzuschnitten, für die zeitverzögerte Ausführung der Restleistungen, für die Spachtelarbeiten, etc.

Abkofferung2-seitg, l/b=0,25-1.00/0,50-8,00 m
  3-seitg, l/b=0,25-1.00/0,50-6,00 m
  h=bis 7,00 m
Hinweis  Ausführung nur auf besondere Anweisung durch die  Objektüberwachung.
Menge: 10,000 m

*Hinweis: Abkofferungen Verstärkungen*

**5.3.70 Zulage Abkofferung, 2-seitig, UA Profile**
Zulage zu den vorgenannten Positionen der Abkofferungen, für die Ausführung von zusätzlichen verzinkten UA Profilen

Abkofferung2-seitg, l/b=0,25-1.00/0,50-8,00 m
  h=bis 4,00 m
Menge: 40,000 m

**5.3.80 Universaltraverse Abkofferung, 2- seitig, bis 1,5 kN/m**
Universaltraverse aus Holzwerkstoffplatte in vorgenannte
Abkofferungen zwischen Einfachständerwerk aus Metall einschließlich aller erforderlichen Verstärkungsprofile, Laschen, Winkel, Verschraubungen, etc. einbauen.

Abkofferung2- seitig 0,25-1.00m/1,00-4,00 m
  h=bis 4,00m
Universaltraversewasserfeste Mehrschicht-Holzwerkstoffplatte,
  Abmessung b/h=circa 600/1000 mm
Konsollastbis 1,5 kN/m
Menge: 10,000 St

*Hinweis: Abkofferungen Aussparungen herstellen*

**5.3.90 Aussparung Abkofferung herstellen, 2-seitig, rechteckig A=bis1.000 cm²**
Aussparung in vorgenannten Abkofferungen einschließlich aller erforderlichen Auswechselungen, Verstärkungsprofilen, Laschen, etc. gemäß Anforderungen und Herstellervorgaben herstellen.

Abkofferung2- seitig 0,25-1.00m/1,00-4,00 m
  h=bis 4,00m
Aussparung rechteckig, A=bis 1.000 cm²
Menge: 2,000 St

**5.3.100 Aussparung Abkofferung herstellen, 2-seitig, rund d=bis25cm**
Aussparung in vorgenannten Abkofferungen einschließlich aller erforderlichen Auswechselungen, Verstärkungsprofilen, Laschen, etc. gemäß Anforderungen und Herstellervorgaben herstellen.

Abkofferung2- seitig 0,25-1.00m/1,00-4,00 m
  h=bis 4,00m
Aussparung rechteckig, A=bis 1.000 cm²
Menge: 10,000 St

*Hinweis: Abkofferungen Aussparungen verschließen*
Aussparungen Abkofferungen verschließen

Verschließen von Aussparungen in Abkofferungen zu einem späteren Zeitpunkt nach erfolgter Rohinstallation in selber Qualität des Bauteiles einschließlich Anarbeiten an die durch die Aussparung geführten Installationen in Teilen mit Dämmung, Angleichen der Oberfläche an angrenzende Flächen und Bauteile etc.

Ausführung nur auf besondere Anweisung durch die Objektüberwachung.

Anforderung ohne Anforderung

**5.3.110 Aussparung Abkofferung verschließen, 2-seitig, rechteckig A=bis 1.000 cm²**
Aussparung in vorgenannten Abkofferungen gemäß Anforderungen und Herstellervorgaben verschließen.

Abkofferung2- seitig 0,25-1.00m/1,00-4,00 m
  h=bis 4,00 m
Aussparung rechteckig, A=bis 1.000 cm²
Menge: 2,000 St

**5.3.120 Aussparung Abkofferung verschließen, 2-seitig, rund d=bis 25 cm**
Aussparung in vorgenannten Abkofferungen gemäß Anforderungen und Herstellervorgaben verschließen.

Abkofferung2- seitig 0,25-1.00m/1,00-4,00 m
  h=bis 4,00 m
Aussparung rechteckig, A=bis 1.000 cm²
Menge: 10,000 St

#### Abschnitt 5.4 Vorsatzschalen

*Hinweis: Vorsatzschalen*

*Hinweis: Vorsatzschalen*

**5.4.10 Vorsatzschale, d= 150-200 mm, h bis 3,6 m, o. Anf., ∆Rw,heavy 14 dB**
freistehende Vorsatzschale als einseitig beplankte leichte Trennwand gemäß DIN 4103-1 mit Einfachständerwerk aus verzinkten Stahlblechprofilen gemäß DIN 18182-1, Dämmschichteinlage und Beplankung aus zwei Lagen  Gipsplatten

Einbaubereich2 gemäß DIN 4103-1
Feuerwiderstands-ohne Anforderung
klasse
SchallschutzVerbesserungsmaß ΔRw,heavy 14 dB

Wand  Anschlüsse gemäß Anforderungen und Herstellervorgaben,
  Anschlüsse mit Trennfix
Abmessungd=150-200mm mm,
  h=bis 3,60 m,
  Einzellängen ab 2,50 m
  Fläche ab 2,5 m²
Ständerwerknach Herstellvorgabe,
  verzinkt
Beplankung2*12,5 mm
OberflächenqualitätQ3

Befestigungs-Stahlbetonwand ungeputzt und geputzt, untergrundStahlbetondecke, Mauerwerkswand geputzt, nichttragende Trennwände und Installationswände Massivholzstützen, Massivholzdecken und Massivholzwände mit und ohne GKF Beplankung
Ausführung1OG über Turnhalle
Hinweis  die Installationswände kommen auch im Bereich von Waschtischen in Klassenzimmern und Fachräumen zur Ausführung.
Menge: 60,000 m²

**5.4.20 Vorsatzschale, d= 250-350 mm, h bis 3,6 m, o. Anf., ∆Rw,heavy 14 dB**
wie vor, jedoch

Abmessungd=250-350 mm,
  h=bis 3,50m, Einzellängen ab 1,00 m
  Fläche ab 2,5 m²
Menge: 14,000 m²

*Hinweis: Vorsatzschalen Ausbildungen, Zulagen, Anschlüsse und Abstellen*

**5.4.30 Anschluss Vorsatzschalen, Decke gleitend**
Anschluss Decke gleitend für vorgenannte Vorsatzschalen gemäß Anforderungen und Herstellervorgaben herstellen.

Vorsatzschalealler Breiten
Menge: 20,000 m

**5.4.40 Abstellen Beplankung Vorsatzschale für Estricharbeiten**
Beplankung vorgenannter Vorsatzschalen für Estricharbeiten im unteren Bereich der Wand mit versetzten Plattenstößen abstellen einschließlich Mehraufwendungen für die Plattenzuschnitten, für die zeitverzögerte Ausführung der Restleistungen, für die Spachtelarbeiten, etc.

Vorsatzschalealler Breiten
  Hinweis Ausführung nur auf besondere Anweisung durch die Objektüberwachung.
Menge: 20,000 m

*Hinweis: Vorsatzschalen Verstärkungen*

**5.4.50 Zulage Vorsatzschalen aller Breiten, UA Profile**
Zulage zu den vorgenannten Positionen der Vorsatzschalen, für die Ausführung von zusätzlichen verzinkten UA Profilen für die Aufnahme von Installationselementen für Toiletten, Urinale und Waschtische einschließlch Anpassung der Profile, Verschraubung mit den Elementen

Vorsatzschalealler Breiten
  h=bis 3,50m
Menge: 20,000 m

**5.4.60 Universaltraverse Vorsatzschalen aller Breiten, bis 1,5 kN/m**
Universaltraverse aus Holzwerkstoffplatte in vorgenannte Vorsatzschalen zwischen Einfachständerwerk aus Metall einschließlich aller erforderlichen Verstärkungsprofile, Laschen, Winkel, Verschraubungen, etc. einbauen.Ausführung für z.B. Hängeschränke bei Küchen etc.

Vorsatzschalealler Breiten,
  h=bis 3,50m
Universaltraversewasserfeste Mehrschicht-Holzwerkstoffplatte,
  Abmessung b/h=circa 600/600 mm
Konsollastbis 1,5 kN/m
Menge: 20,000 St

**5.4.70 Zulage für Verstärkungen Smartboards 1KN Einzellast**
Universaltraverse aus Holzwerkstoffplatte in vorgenannte Vorsatzschalen zwischen Einfachständerwerk aus Metall einschließlich aller erforderlichen Verstärkungsprofile, Laschen, Winkel, Verschraubungen, etc. einbauen.

Vorsatzschalealler Breiten,
  h=bis 3,50m
Universaltraversewasserfeste Mehrschicht-Holzwerkstoffplatte,
  Abmessung b/h=circa 1200/1200 mm
Einzellast bis 1,0 kN/Einzellast
Menge: 5,000 St

**5.4.80 Zulage für Verstärkungen für Kleingeräte bis 250N Einzellast**
Universaltraverse aus Holzwerkstoffplatte in vorgenannte Vorsatzschalen zwischen Einfachständerwerk aus Metall einschließlich aller erforderlichen Verstärkungsprofile, Laschen, Winkel, Verschraubungen, etc. einbauen.

Vorsatzschalealler Breiten,
  h=bis 3,50m
Universaltraversewasserfeste Mehrschicht-Holzwerkstoffplatte,
  Abmessung b/h=circa 600/600mm
Einzellast bis 250N Einzellast
Menge: 5,000 St

**5.4.90 Zulage für Verstärkungen für Kleingeräte bis 100N Einzellast**
Universaltraverse aus Holzwerkstoffplatte in vorgenannte Vorsatzschalen zwischen Einfachständerwerk aus Metall einschließlich aller erforderlichen Verstärkungsprofile, Laschen, Winkel, Verschraubungen, etc. einbauen.

Vorsatzschalealler Breiten,
  h=bis 3,50m
Universaltraversewasserfeste Mehrschicht-Holzwerkstoffplatte,
  Abmessung b/h=circa 600/600mm
Einzellast bis 100N Einzellast
Menge: 5,000 St

*Hinweis: Vorsatzschalen Aussparungen herstellen*

**5.4.100 Aussparung Vorsatzschale herstellen, rechteckig A=100-500 cm²**
Aussparung in vorgenannten Vorsatzschalen einschließlich aller erforderlichen Auswechselungen, Verstärkungsprofilen, etc. gemäß Anforderungen und Herstellervorgaben herstellen.

Vorsatzschaled=alle breiten,
  h=bis 3,50m
Aussparung rechteckig, A=100-500 cm²
Menge: 2,000 St

**5.4.110 Aussparung Vorsatzschale herstellen, rechteckig A=500-1.000 cm²**
wie vor, jedoch

Aussparung rechteckig, A=500-1.000 cm²
Menge: 2,000 St

**5.4.120 Aussparung Vorsatzschale herstellen, rund D=bis 100 mm**
wie vor, jedoch

Aussparung rund, D=bis 100 mm
Menge: 5,000 St

**5.4.130 Aussparung Vorsatzschale herstellen, rund D=100-250 mm**
wie vor, jedoch

Aussparung rund, D=100-250 mm
Menge: 5,000 St

*Hinweis: Vorsatzschalen Aussparungen verschließen*
Aussparungen Vorsatzschalen verschließen

Verschließen von Aussparungen in Vorsatzschalen zu einem späteren Zeitpunkt nach erfolgter Rohinstallation in selber Qualität des Bauteiles einschließlich Anarbeiten an die durch die Aussparung geführten Installationen in Teilen mit Dämmung, Angleichen der Oberfläche an angrenzende Flächen und Bauteile etc.

Ausführung nur auf besondere Anweisung durch die Objektüberwachung.

Anforderung ohne Anforderung

**5.4.140 Aussparung Vorsatzschale verschließen, rechteckig A=100-500 cm²**
Aussparung in vorgenannten Vorsatzschalen gemäß Anforderungen und Herstellervorgaben verschließen.

Vorsatzschaled=aller breiten
  h=bis 3,50m
Aussparung rechteckig, A=100-500 cm²
Menge: 2,000 St

**5.4.150 Aussparung Vorsatzschale verschließen, rechteckig A=500-1.000 cm²**
wie vor, jedoch

Aussparung rechteckig, A=500-1.000 cm²
Menge: 2,000 St

**5.4.160 Aussparung Vorsatzschale verschließen, rund D=bis 100 mm**
wie vor, jedoch

Aussparung rund, D=bis 100 mm
Menge: 5,000 St

**5.4.170 Aussparung Vorsatzschale verschließen, rund D=100-250 mm**
wie vor, jedoch

Aussparung rund, D=100-250 mm
Menge: 5,000 St

#### Abschnitt 5.5 Vorsatzschalen und Abkofferungen Zulagen, Anarbeiten, Revisionsklappen

*Hinweis: Vorsatzschalen und Abkofferungen Zulagen, Anarbeiten, Revisionsklappen*

**5.5.10 Zulage Vorsatzschalen und Abkofferungen, Eckschutzprofil**
Zulage zu den vorgenannten Positionen der Vorsatzschalen und Abkofferungen, für ebenengleiches Anarbeiten an angrenzende Bauteile und Ausführung von Eckschutzprofil "Göppinger 90°" aus Aluminium

Eckschutzprofilgemäß DIN EN 14353, aus Aluminium, an der Außenseite mit Spezialpapier ummantelt
Vorsatzschalealle Breiten
  h=bis 4,00m
Abkofferung2-seitg, l/b=0,25-1.00/0,50-8,00 m
  3-seitg, l/b=0,25-1.00/0,50-6,00 m
  h=bis 7,00 m
Bauteile  Stahlbetonwand ungeputzt und geputzt, Stahlbetondecke, Mauerwerkswand geputzt, nichttragende Trennwände, Installationswände, etc.
Abrechnungein Anarbeiten an Bauteile ohne ebenengleiche Ausführung wird über die Regelpositionen abgerechnet
Menge: 20,000 m

**5.5.20 Anarbeiten haustechnische Installationen, rund D=bis 250 mm**
Beplankung und Verspachtelung der vorgenannten Vorsatzschalen und Abkofferungen an haustechnische Installationen im Zuge der Ausführung der Regelleistungen anarbeiten

haustechnische Brauch- und Abwasserleitungen,
InstallationenLüftungsleitungen, etc.
Abmessungrund, D=bis 40 mm
Vorsatzschalealler Breiten
  d=einzeln 150-250+100 mm, h=bis 4,00 m
Abkofferung2-seitg, l/b=0,25-1.00/0,50-8,00 m
  3-seitg, l/b=0,25-1.00/0,50-6,00 m
  h=bis 7,00 m
AbrechnungElektroleerdosen werden vom Gewerk Elektro hergestellt und werden deswegen auch für die Verspachtelung nicht gesondert vergütet.
Hinweis  Herstellen und Verschließen von Aussparungen im Bereich haustechnischer Installationen siehe vorgenannte Positionen
Menge: 5,000 St

**5.5.30 Anarbeiten haustechnische Installationen, rechteckig A=bis 1.000 cm²**
wie vor, jedoch

haustechnische Lüftungsleitungen, etc.
Installationen
Abmessungrechteckig, A=bis 1.000 cm²
Menge: 5,000 St

**5.5.40 Revisionsklappe GK, l/b=200/200 mm**
Revisionsklappe in vorgenannte Vorsatzschalen und Abkofferungen einbauen einschließlich Herstellen Öffnung, Entsorgung Abbruchmaterial gemäß den geltenden Vorschriften, aller erforderlichen Auswechselungen und Verstärkungsprofilen, aller sonstigen Nebenarbeiten, etc.

RevisionsklappeInnendeckel herausschwenkbar und komplett demontierbar mit flächenbündig eingeklebter Gipskartonplatte und selbstaktivierender Fangsicherung, verdecktes Verschluss- und Scharniersystem
Abmessungl/b=200/200 mm
Vorsatzschalealler Breiten
  h=bis 4,00m
Abkofferung2-seitg, l/b=0,25-1.00/0,50-8,00 m
  3-seitg, l/b=0,25-1.00/0,50-6,00 m
  h=bis 7,00 m
Menge: 1,000 St

**5.5.50 Revisionsklappe GK, l/b=300/300 mm**
wie vor, jedoch

Abmessungl/b=300/300 mm
Menge: 1,000 St

**5.5.60 Revisionsklappe GK, l/b=400/400 mm**
wie vor, jedoch

Abmessungl/b=400/400 mm
Menge: 1,000 St

**5.5.70 Revisionsklappe GK, l/b=600/600 mm**
wie vor, jedoch

Abmessungl/b=600/600 mm
Menge: 1,000 St

**5.5.80 Revisionsklappe Metall, l/b=200/200 mm**
Revisionsklappe wie vor beschrieben, jedoch

RevisionsklappeMetalloptik, weiß pulverbeschichtet, mit Vierkantverriegelung und Vierkantschlüssel.
Abmessungl/b=200/200 mm
Menge: 1,000 St

**5.5.90 Revisionsklappe Metall, l/b=400/400 mm**
wie vor, jedoch

Abmessungl/b=400/400 mm
Menge: 1,000 St

**5.5.100 Verfugung Vorsatzschalen und Abkofferungen**
Verfugung der vorgenannten Vorsatzschalen und Abkofferungen
gegen massive Bauteile gemäß Anforderungen und Herstellervorgaben herstellen.

Verfugungüberstreichbare plastoelastische Verfugung auf Acryldispersionsbasis
Vorsatzschalealler Breiten
  h=bis 4,00m
Abkofferung2-seitg, l/b=0,25-1.00/0,50-8,00 m
  3-seitg, l/b=0,25-1.00/0,50-6,00 m
  h=bis 7,00 m
Menge: 50,000 m

**5.5.110 Minderung fliesenfertige Oberflächenqualität**
Minderung zu den vorgenannten Positionen der Vorsatzschalen und Abkofferungen, für die Ausführung einer fliesenfertigen Oberflächenqualität anstatt der Oberflächenqualität Q3.

Vorsatzschalealler Breiten
  h=bis 4,00m
Abkofferung2-seitg, l/b=0,25-1.00/0,50-8,00 m
  3-seitg, l/b=0,25-1.00/0,50-6,00 m
  h=bis 7,00 m
Abrechnungauch in Teilbereichen von Vorsatzschalen und Abkofferungen
  Angabe Minderungen mit -
Hinweis  Ausführung in Abstimmung mit der Objektüberwachung.
Menge: 10,000 m²

*Hinweis: Hinweise Decken innen*
Hinweise Decken

Ausführung Bereich 1
In den Fluren mit Lernlandschaften,  und Nebenräumen werden abgehängte Lochdecken mit Quadratlochung 8/18 Q und glatt gespachteltem Randfries ausgeführt.

Ausführung Bereich 2
In den Umkleiden und Duschräumen werden Plattendecken Glatt verbaut. Geeignet für Duschräume in Schulen.

Ausführung Bereich 3
In den Klassenzimmer, Fachräumen und Werkräumen, Räumen der Verwaltung und im Lehrerzimmer werden abgehängte Akustikplattendecken mit magnesitgebundenen Holzwolleplatten ausgeführt ohne Randfries

Bei allen Decken ist zu beachten, dass die Ausführung der Unterkonstruktion, der Deckenbekleidung und der Verspachtelung in drei voneinander getrennten Arbeitsgängen zu erfolgen hat.

#### Abschnitt 5.6 Akustikplattendecken Bereich 1

*Hinweis: Akustikplattendecken Bereich 1*

**5.6.10 Akustikplattendecken, Lochdecke 8/18 Q, Abhängehöhe bis 35 cm**
Akustikplattendecke abgehängt gemäß DIN 18168-1 ohne Brandschutzanforderung mit Unterkonstruktion aus Grund- und Tragprofilen aus verzinkten Stahlblechprofilen gemäß DIN 18182-1 und einlagiger Bekleidung aus gelochten Gipsplatten gemäß DIN 18180

Bekleidungd=12,5 mm,
  Lochbild gerade Quadratlochung 8/18 Q,
  Rückseite kaschiert mit schwarzen Akustikvlies
Schallabsorptions-mindestens erforderlich bei Abhanghöhe grade≥ 200 mm,
  αp: 125 Hz / ≥ 0,50;  250 Hz / ≥ 0,65;  500 Hz / ≥ 0,70;  1.000 Hz / ≥ 0,65;  2.000 Hz / ≥ 0,60;  4.000 Hz / ≥ 0,7
Unterkonstruktionaus Grund- und Tragprofilen als doppelter Profilrost aus Stahlblechprofilen CD 60/27 geschraubt. Die Befestigung der CD-Profile erfolgt mit Abhängern an Stahlbetondecke bzw Holzmassivdecke mit 18mm GKF Beplankung Wandanschluss mit UD-Profilen.
  Auslegung für mindestens 15 kg/m² Zusatzgewicht
VerspachtelungOberflächenqualität Q3 einschließlich Fugen und Schrauben
Anschlüssegemäß Anforderungen und Herstellervorgaben mit Trennfix.
  Die Stahlbetonwände und Holzmassivwände in den Fluren weisen Sichtoberflächen auf, die bei den Spachtelarbeiten nicht verschmutzt werden dürfen.
Einbauhöhebis 3,50 m,
Abhängehöhebis 35 cm
AusführungUG bis 2OG
Hinweis  die Ausführung der Unterkonstruktion, der Deckenbekleidung und der Verspachtelung erfolgt in drei voneinander getrennten Arbeitsgängen

LeitfabrikatD127.de Cleaneo Akustik-Plattendecke

angebotenes
Fabrikat
'....................................................'
Menge: 35,000 m²

*Hinweis: Akustikplattendecken Bereich 1 Zulagen, Deckenschotts, Randfriese Aussparungen und Revisionsklappen*

**5.6.20 Zulage Lochdecke 8/18 Q, Randfries b=10 cm**
Zulage zu der vorgenannten Position der Akustikplattendecken, für die Ausführung eines Randfrieses

Randfries geschlossene glatte Oberfläche, b=10 cm
VerspachtelungOberflächenqualität Q3
AusführungAusbildung Fries nach Wahl des Auftragnehmers mit ungelochten Rand, glatten Gipskartonplattenstreifen, vollflächiger Verspachtelung der Lochung, Einbetten Vlies oder etc.
Hinweis  das Fries muss umlaufend gleich, auch angepasst an Säulen, Abkofferungen, Verkofferungen, etc. ausgeführt werden.
Menge: 75,000 m

**5.6.30 Zulage Lochdecken 8/18 Q, Erweiterung Randfries b um jeweils 10cm**
Zulage zu der vorgenannten Position der Akustikplattendecken, für die Erweiterung des Randfrieses im Bereich Nischen etc

Erweiterungjeweils 10cm.
Einzellängevon 50cm bis 8m
Menge: 10,000 m

**5.6.40 Zulage Randfries, Ausbildung Ecken, Randfries**
Zulage zu der vorgenannten Position des Randfrieses der Akustikplattendecken, für die Ausführung von Ecken

Ecken  Innen- und Außenecken
Randfries geschlossene glatte Oberfläche, b=10 cm
Menge: 20,000 St

**5.6.50 Zulage Lochdecken 8/18 Q+Randfries, Bewegungsfuge**
Zulage zu der vorgenannten Position der Akustikplattendecken einschließlich Randfries, für Ausführung einer Bewegungsfuge einschließlich hinterlegten Plattenstreifen, Einspachteln von Eckschutzprofilen und Ausbildung von Friesen auf beiden Seiten der Bewegungsfuge

Bewegungsfuged=circa 5 mm, siehe unten beigefügtes Detail mit hinterlegten Plattenstreifen Eckschutzprofilen und Friesen
Eckschutzprofil"Göppinger 90°" aus Aluminium gemäß DIN EN 14353, aus Aluminium, an der Außenseite mit Spezialpapier ummantelt
Fries  geschlossene glatte Oberfläche, b=10 cm

Detail Bewegungsfuge
Abhängung entspricht nicht der späteren Ausführung

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Menge: 2,000 m

**5.6.60 Zulage Bewegungsfuge, Ecken**
Zulage zu der vorgenannten Position der Bewegungsfuge der Akustikplattendecken einschließlich Randfries, für die Ausführung von Ecken
Menge: 4,000 St

**5.6.70 Zulage Bewegungsfuge, Minderlängen unter 1,00 m**
Zulage zu der vorgenannten Position der Bewegungsfuge der Akustikplattendecken einschließlich Randfries, für die Ausführung von Minderlängen

Minderlängel=bis 1,00 m, z.B. bei Versprüngen
Menge: 2,000 m

**5.6.80 Revisionsklappe, GK Lochdecken 8/18 Q, l/b=300/300 mm**
Revisionsklappe in vorgenannte Akustikplattendecken einbauen einschließlich Anpassen der Unterkonstruktion, aller erforderlichen Auswechselungen und Verstärkungsprofile, Herstellen der Öffnung, Entsorgung des Abbruchmaterials gemäß den geltenden Vorschriften, zusätzlichen Spachtelarbeiten, aller sonstigen Nebenarbeiten, etc.

RevisionsklappeInnendeckel herausschwenkbar und komplett demontierbar mit flächenbündig eingeklebter Akustikdeckenplatte und selbstaktivierender Fangsicherung, verdecktes Verschluss- und Scharniersystem. Einbau angepasst an die Lochung
Abmessungl/b=300/300 mm
Menge: 5,000 St

**5.6.90 Revisionsklappe, GK Lochdecken 8/18 Q, l/b=500/500 mm**
wie vor, jedoch

Abmessungl/b=500/500 mm
Menge: 5,000 St

**5.6.100 Revisionsklappe, GK Lochdecken 8/18 Q, l/b=600/600 mm**
wie vor, jedoch

Abmessungl/b=600/600 mm
Menge: 2,000 St

*Hinweis: Akustikplattendecken Bereich 1 Zulagen, Aussparungen und Verfugung*

**5.6.110 Zulage Lochdecken 8/18 Q, Abhängehöhe bis 100cm**
Zulage zu den vorgenannten Positionen der Akustikplattendecken, für

Abhängehöhebis 100 cm
Menge: 75,000 m²

**5.6.120 Zulage Lochdecken 8/18 Q+12/25 Q, Dämmschichtauflage 50 mm**
Zulage zu den vorgenannten Positionen der Akustikplattendecken, für Dämmschichtauflage

DämmschichtAkustikdämmplatte aus Mineralwolle gemäß DIN EN 13162, d=50 mm,
  kaschiert, längenbezogener Strömungswiderstand ≥ 5 kPa.s/m²
Menge: 75,000 m²

**5.6.130 Zulage Akustikauflage, Foliensäcke**
Zulage zu der vorgenannten Position der Akustikauflage, für Einpacken der Akustikauflage in Foliensäcke

Foliensäckeaus PE, als Rieselschutz, Foliendicke maximal 30 µm um die Schallabsorption nicht zu beeinflussen
Menge: 75,000 m²

**5.6.140 Zulage Plattendecke, lineare Zusatzlasten bis 2,5 kg/m**
Zulage zu den vorgenannten Positionen der Akustikplattendecken, für die, auf das Deckensystem abgestimmte, Verstärkung der Unterkonstruktion und Beplankung im Bereich von linearen Zusatzlasten

Zusatzlastenlinear in einer Reihe symmetrisch angeordnete Leuchten, Melder, Lautsprecher, Rettungswegkennzeichen, etc.
  Durchmesser der Bauteile rund bis 40 cm, rechteckig 8/30 cm und 10/150 cm
  Gewicht bis 2,5 kg/m
Ausführungdem Auftragnehmer bleibt es überlassen für die Abtragung der linearen Zusatzlasten eine, auf sein Deckensystem abgestimmte Maßnahme auszuführen. Hierbei ist zu berücksichtigen, dass alle Bauteile nicht brennbar sein müssen und eine Dämmschichtauflage von 4,0 cm zur Ausführung kommen kann.
Menge: 30,000 m

**5.6.150 Zulage Plattendecke, lineare Zusatzlasten 2,5-5,0 kg/m**
wie vor, jedoch

ZusatzlastenGewicht 2,5-5,0 kg/m
Menge: 30,000 m

**5.6.160 Zulage Plattendecke, lineare Zusatzlasten 5,0-12,5 kg/m**
wie vor, jedoch

ZusatzlastenGewicht 5,0-12,5 kg/m
Menge: 10,000 m

**5.6.170 Zulage Plattendecke, punktuelle Zusatzlast bis 3,5 kg/St**
Zulage zu den vorgenannten Positionen der Akustikplattendecken, für die, auf das Deckensystem abgestimmte, Verstärkung der Unterkonstruktion und Beplankung im Bereich von punktuellen Zusatzlasten

Zusatzlastenpunktuell regelmäßig und nicht regelmäßig angeordnete Leuchten, Melder, Lautsprecher, Rettungswegkennzeichen,etc.
  Durchmesser der Bauteile rund bis 60 cm, rechteckig 8/30 cm, Ringleuchten  D=bis 1250 mm mit mindestens 3  Einzelbefestigungspunkten
  Gewicht bis 3,5 kg/St
Ausführungdem Auftragnehmer bleibt es überlassen für die Abtragung der punktuellen Zusatzlasten eine, auf sein Deckensystem abgestimmte Maßnahme auszuführen. Hierbei ist zu berücksichtigen, dass alle Bauteile nicht brennbar sein müssen und eine Dämmschichtauflage von 4,0 cm zur Ausführung kommen kann.
Menge: 10,000 St

**5.6.180 Zulage Plattendecke, punktuelle Zusatzlast 3,5-6,0 kg/St**
wie vor, jedoch

ZusatzlastenGewicht 3,5-6,0 kg/St
Menge: 5,000 St

**5.6.190 Aussparung, rund D=bis 1,5 cm**
Aussparung in vorgenannten Positionen der Akustikplattendecken und falls erforderlich in den, vom Auftragnehmer gewählten, Maßnahmen zur Abtragung der linearen und punktuellen Zusatzlasten für Einbauten herstellen einschließlich Anpassen der Unterkonstruktion, aller erforderlichen Auswechselungen, etc.

EinbautenLeuchten, Melder, Lautsprecher,
  Lüftungsleitungen, etc.
Aussparung rund, D=bis 1,5 cm
Menge: 30,000 St

**5.6.200 Aussparung, rund D=1,5-7,5 cm**
wie vor, jedoch

Aussparung rund, D=1,5-7,5 cm
Menge: 5,000 St

**5.6.210 Aussparung, rund D=7,5-20 cm**
wie vor, jedoch

Aussparung rund, D=7,5-20 cm
Menge: 5,000 St

**5.6.220 Aussparung, rund D=20-40 cm**
wie vor, jedoch

Aussparung rund, D=20-40 cm
Menge: 5,000 St

**5.6.230 Aussparung, rund D=40-60 cm**
wie vor, jedoch

Aussparung rund, D=40-60 cm
Menge: 1,000 St

**5.6.240 Aussparung, rechteckig l/b=5-10/30-50 cm**
wie vor, jedoch

Aussparung rechteckig, l/b=5-10/30-50 cm
Menge: 5,000 St

**5.6.250 Verfugung Akustikplattendecken**
Verfugung der vorgenannten Akustikplattendecken gegen massive Bauteile gemäß Anforderungen und Herstellervorgaben herstellen

Verfugungüberstreichbare plastoelastische Verfugung auf Acryldispersionsbasis
Menge: 75,000 m

#### Abschnitt 5.7 Akustikplattendcken Bereich 3

*Hinweis: Hinweise Akustikplattendecken EG und Turnhalle*
Hinweise Akustikplattendecken mit magnesitgebundenen Holzwolleplatten

Allgemeine Anforderungen
Für die vom Bieter anzubietenden Materialien, Ausführungen und Leistungen gelten die nachfolgend genannten Normen verbindlich:
- DIN-EN 13964 Unterdecken-Anforderungen und Prüfverfahren.
- EN 13168 Wärmedämmstoffe für Gebäude-werksmäßig hergestellte Produkte aus Holzwolle (WW)  Spezifikation.
- Die Montagerichtlinien der Herstellerfirmen der verwendeten Materialien sind zu beachten.

Nachweis der Gleichwertigkeit von Produkten sollte von Seite des Anbieters ein alternatives bzw. gleichwertiges Produkt angeboten werden, so sind die Produktkennwerte durch ein aktuelles Prüfzeugnis zu belegen, bzw. die Gleichwertigkeit über die im EC-Konformitätszertifikat deklarierten Werte nachzuweisen, insbesondere die Produkttoleranzen und Brennbarkeitsklasse.

Als Nachweis dafür, dass das Produkt baubiologisch gleichwertig und einwandfrei ist, gilt das Zertifikat "Der Blaue Engel". Alle erforderlichen Nachweise für die Gleichwertigkeit bzw. Eignung der Produkte sind durch den Auftragnehmer zu erbringen.
Der Korrosionsschutz aller Metallteile muss auf die am Einbauort herrschenden Bedingungen abgestimmt werden.
Sichtbare Kanten, nachträglich hergestellte Fasen und Plattenschnittkanten, sowie Schraubenköpfe, Faserausbrüche, etc. müssen farbig mit der vom Hersteller auf Anfrage mitgelieferten oder einer gleichwertigen Farbe nachbehandelt werden.
Doppeleinfärbungen im Bereich der Schraubenköpfe sind zu vermeiden.
Beschädigte oder verschmutzte Platten dürfen nicht eingebaut werden.

Allgemeine Anforderungen und Ausführungen Akustikplatten
Magnesitgebundener Holzwolle nach EN 13964 und nach WW EN 13168-L4-W2-T2-S2-P2-Cl3 mit rückseitigem Akustikvlies.
Faserbreite1 mm
BaustoffklasseKlasse B-s1, d0 nach DIN-EN 13501-1
Format  600/1200 mm
Plattendickesiehe Leistungsbeschreibung
Kantenausführungallseitig VK-10
Farbe  natur
Schallabsorptionáw = 0,90 nach EN ISO 11654
ChloridgehaltKlasse Cl3 < 0,06%
FormaldehydklasseE1 nach EN 13964
SonstigesAsbestfrei nach EN 13964
DickentoleranzT2 (± 1 mm) nach EN 13168
Ballwurfsicher die Decken im Bereich der Turnhalle sind Ballwurfsicher auszuführen

Gleichmäßige Oberflächenbeschaffenheit durch Produktion im Endlosstrangverfahren in einer Doppelbandformanlage.
Baubiologisch geprüftes und empfohlenes Produkt (IBR) Emissionsarmes Produkt, nachgewiesen nach AgBB/DIBt-Methode (Blauer Engel) PEFCTM zertifizierte Holzwolle.

Zur Schonung der natürlichen Ressourcen und der umweltverträglichen Entsorgung muss das Produkt nach dem Nachhaltigkeits-Produktstandard "Cradle-to-CradleTM" (oder gleichwertig) bei Standardfarben folgenden Mindestniveaus entsprechen.
Materialgesundheit und KreislauffähigkeitGold
Energiemanagement und WasserhaushaltGold
Soziale Verantwortung  Gold

Im Einheitspreis inbegriffen sind:
- das gesamte erforderliche Material und die fix und fertige Montage der Decke ohne Unterschied der Lage der Geschoße und der Raumhöhe,
- eventuelle Mehrkosten für Auswechslungsarbeiten an der Unterkonstruktion plus die Anarbeitung der Platten an Belüftungsschlitze, Dehnfugen, Lichtkuppeln, Öffnungen,
  Leuchten etc., soweit sie nicht gesondert vergütet werden,
- die farbliche Nachbehandlung nachträglich hergestellter Schnittkanten, bzw. Faserausbrüchen etc.
- Einlegemontage in verdeckte T-35/38 Profile, Platten demontierbar.
  Platten ausgefluchtet, pressgestoßen und planeben verlegt.
  Plattenanschluss an die Wände mittels Wandwinkel und Wandfedern.

LeitfabrikatKnauf Ceiling Solutions, HERADESIGN superfine Alpha+

angebotenes
Fabrikat  _____________________________

Allgemeine Anforderungen und Ausführungen Unterkonstruktion
Verdeckt angeordnetes und demontierbares Schienensystem nach DIN EN 13964, bestehend aus verzinkten T-35/38 Hauptschienen, Abhänger, Abstandhalter, Randwinkel und Wandfedern.
Die Hauptschiene muss zur Lagesicherung und Queraussteifung mit aufgesteckten Abstandhaltern im Abstand von max. 1250 mm versehen werden.
Die Wandwinkel sind an den Ecken auf Gehrung zu schneiden und fachgerecht zu montieren.
Bei der Montage der Abstandhalter muss auf die Demontierbarkeit der Platten, sowie auf die Systemstabilität besonders geachtet werden.

Sichtfläche aller klarweiß
Metallteile
HauptschieneT-35/38- DONN DX35XH370W oder gleichwertig
Achsabstand600 mm
Abstandhalterpassend für Raster 600 -DONN DMK60/62,5 oder gleichwertig,
Abstand  max. 1250 mm
RandwinkelRWL 30/30-0,7mm - DONN MI3030W oder gleichwertig
WandfedernVENTATEC DCC8 oder gleichwertig,

Abhängehöhe, Zusatzlasten und Raumhöhe siehe Leistungsbeschreibung

Im Einheitspreis inbegriffen sind:
- flucht- und waagrechte Deckenmontage normgerecht und nach Angaben des Hersteller und mittels entsprechend korrosionsgeschützter, bauaufsichtlich zugelassener Dübel und Schrauben befestigen.
- Ebenheit der Oberfläche nach EN-DIN 13964 Anhang A.5.2.

LeitfabrikatSystem A2.2 Heradesign - verdeckte T-Schienenmontage demontierbar

angebotenes
Fabrikat  _____________________________

Ausführungen
In den Klassenzimmern, Fachräumen und Werkräumen etc. werden in der Regel keine Friese ausgeführt, so dass ausschließlich Randwinkel Unterkonstruktion und Akustikdeckenplatten ausgeführt werden müssen, die in drei voneinander getrennten Arbeitsgängen zu erfolgen haben.
Die Leuchten des Raums werden als Aufbauleuchten bzw Pendelleuchten ausgeführt. Bei den Leuchten ist für die Befestigung der Leuchte im Bereich der Unterkonstruktion eine Holzplatte einzulegen.

Die Leuchten werden wie v.g. beschrieben eingebaut.

**5.7.10 Randwinkel Akustikplattendecken**
Randwinkel Akustikplattendecken wie in vorgenannten Hinweisen zum Abschnitt beschrieben an angrenzende Bauteile anbringen

angrenzendeStahlbetonwand gespachtelt bzw. Bauteileverputzt, Mauerwerkswand verputzt, Trockenbauabkoffferung und Holzmassivwände mit und ohne GKF Verkleidung, etc.
Einbauhöhebis 3,50 m
Hinweis  die Ausführung der Randwinkel, der Unterkonstruktion und das Einlegen der Akustikplatten erfolgt in drei voneinander getrennten Arbeitsgängen
Menge: 105,000 m

**5.7.20 Zulage Randwinkel, Ausbildung Ecken**
Zulage zu der vorgenannten Position des Randwinkels, für die Ausführung von Ecken

Ecken  Innen- und Außenecken
Menge: 20,000 St

**5.7.30 Zulage Randwinkel, Minderlängen unter 1,00 m**
Zulage zu der vorgenannten Position des Randwinkels, für die Ausführung von Minderlängen

Minderlängel=bis 1,00 m, z.B. bei rechteckigen und quadratischen Stützen, Wandvorlagen, Mediensäulen, etc.
Menge: 2,000 m

**5.7.40 Unterkonstruktion Akustikplattendecken**
Unterkonstruktion Akustikplattendecken wie in vorgenannten Hinweisen zum Abschnitt beschrieben montieren inkl Ballwurfsicherheit

UnterkonstruktionAuslegung für mindestens 25 kg/m² Zusatzgewicht
Einbauhöhebis 3,75 m,
Abhängehöhebis 100cm
Montageuntergrund Stahlbetondecke im Gefälle ca. 1,3%
Menge: 120,000 m²

**5.7.50 Akustikplattendecken, d=25 mm**
Akustikplattendecken wie in vorgenannten Hinweisen zum Abschnitt beschrieben in vorgenannter Unterkonstruktionen einbauen inkl Ballwurfsicherheit

Dicke  25 mm
Farbton  Naturton 13
VerlegungKreuzfugen
Menge: 120,000 m²

*Hinweis: Akustikplattendecken Zulagen, Aussparungen und Revisionsklappen*

**5.7.60 Zulage Akustikplattendecken, Akustikauflage 50 mm**
Zulage zu den vorgenannten Positionen der Akustikplattendecken, für Akustikauflage

Akustikauflaged = mindestens 50 mm, Rohdichte mindestens 50 kg/m³
Menge: 120,000 m²

**5.7.70 Zulage Akustikauflage, Foliensäcke**
Zulage zu der vorgenannten Position der Akustikauflage, für Einpacken der Akustikauflage in Foliensäcke

Foliensäckeaus PE, als Rieselschutz, Foliendicke maximal 30 µm um die Schallabsorption nicht zu beeinflussen
Menge: 120,000 m²

**5.7.80 Zulage Akustikplattendecken, Passschnitte und Wandfedern**
Zulage zu den vorgenannten Positionen der Akustikplattendecken, für Passschnitte im Anschlussbereich ausführen und Wandfedern einbauen einschließlich Entsorgung des Abbruchmaterials gemäß den geltenden Vorschriften, aller Nebenarbeiten, etc.
Menge: 105,000 m

**5.7.90 Zulage Akustikplattendecken, Trennschnitte**
Zulage zu den vorgenannten Positionen der Akustikplattendecken, für zusätzliche Trennschnitte in den
Akustikplatten
Menge: 10,000 m

**5.7.100 Zulage Akustikplattendecken, Nachbehandlung Schnittränder**
Zulage zu den vorgenannten Positionen der Akustikplattendecken, für nachträgliches Herstellen der Phase bei Schnittkanten und farblicher Nachbehandlung der Schnittränder und neu hergestellter Phase
Menge: 115,000 m

**5.7.110 Zulage Akustikplattendecken, Holzwerkstoffplatte**
Zulage zu den vorgenannten Positionen der Akustikplattendecken, für die Ausführung einer zusätzlichen Holzwerkstoffplatte als Unterstützung der Akustikplatte

Holzwerkstoffplattewasserfeste Mehrschicht-Holzwerkstoffplatte,
  Abmessung b/h=circa 600/1200 mm
  Holzwerkstoffplatte auf Schienensystem aufgelegt und fixiert
AbrechnungAussparungen für Einbauten in der Holzwerkstoffplatte werden gemäß nachfolgender Positionen für die Aussparungen in den Akustikplattendecken vergütet
Menge: 20,000 St

**5.7.120 Zulage Unterkonstruktion und Akustikplattendecken, lineare Zusatzlasten bis 5,0-10,0 kg/m**
Zulage zu den vorgenannten Positionen der Unterkonstruktionen und Akustikplattendecken, für die, auf das Deckensystem abgestimmte, Verstärkung der Unterkonstruktion und Akustikplatte im Bereich von linearen Zusatzlasten

Zusatzlastenlinear in einer Reihe symmetrisch angeordnete Leuchten, Melder, Lautsprecher, Rettungswegkennzeichen, etc.
  Durchmesser der Bauteile rund bis 40 cm, rechteckig bis 90/90 cm
  Gewicht 5,0-15,0 kg/m
Ausführungdem Auftragnehmer bleibt es überlassen für die Abtragung der linearen Zusatzlasten eine, auf sein Deckensystem abgestimmte Maßnahme auszuführen. Hierbei ist zu berücksichtigen, dass alle Bauteile nicht brennbar sein müssen und eine Dämmschichtauflage von 4,0 cm zur Ausführung kommen kann.
Menge: 35,000 m

**5.7.130 Zulage Unterkonstruktion und Akustikplattendecken, punktuelle Zusatzlast bis 5,0-10,0 kg/St**
Zulage zu den vorgenannten Positionen der Unterkonstruktionen und Akustikplattendecken für die, auf das Deckensystem abgestimmte, Verstärkung der Unterkonstruktion und Beplankung im Bereich von punktuellen Zusatzlasten

Zusatzlastenpunktuell regelmäßig und nicht regelmäßig angeordnete Leuchten, Melder, Lautsprecher, Rettungswegkennzeichen,etc.
  Durchmesser der Bauteile rund bis 60 cm, rechteckig bis 90/90 cm
  Gewicht 5,0-15,0 kg/St
Ausführungdem Auftragnehmer bleibt es überlassen für die Abtragung der punktuellen Zusatzlasten eine, auf sein Deckensystem abgestimmte Maßnahme auszuführen. Hierbei ist zu berücksichtigen, dass alle Bauteile nicht brennbar sein müssen und eine Dämmschichtauflage von 4,0 cm zur Ausführung kommen kann.
Menge: 15,000 St

**5.7.140 Zulage Unterkonstruktion und Akustikplattendecken, Anarbeiten Lichtkuppeln**
Zulage zu den vorgenannten Positionen der Unterkonstruktion und Akustikplattendecken, für das Anpassen und die Schnitte im Anschlussbereich bei Oberlichtern inkl Leibungsverkleidung senkrecht zur Abdeckung der UK. Inkl PAssschnitte etc. Höhe der Abdeckung in der Leibung ca. 70cm etc einschließlich Entsorgung des Abbruchmaterials gemäß den geltenden Vorschriften, aller sonstigen Nebenarbeiten, etc.

Oberlichterl/b = circa 1,50x1,50m
Menge: 4,000 St

**5.7.150 Aussparung Akustikplattendecken, rund D=bis 1,5 cm**
Aussparung in den vorgenannten Positionen der Akustikplattendecken für Einbauten herstellen einschließlich Anpassen der Unterkonstruktion, aller erforderlichen Auswechselungen, und ausfädeln des Kabels durch die Öffnung. Entsorgung des Abbruchmaterials gemäß den geltenden Vorschriften, etc.

EinbautenKabeln, Leuchten, Melder, Lautsprecher,
  Lüftungsleitungen, etc.
Aussparung rund, D=bis 1,5 cm
Menge: 50,000 St

**5.7.160 Aussparung Akustikplattendecken, rund D=1,5-7,5 cm**
wie vor, jedoch

Aussparung rund, D=1,5-7,5 cm
Menge: 15,000 St

**5.7.170 Aussparung Akustikplattendecken, rund D=7,6-20 cm**
wie vor, jedoch

Aussparung rund, D=7,6-20 cm
Menge: 15,000 St

**5.7.180 Aussparung Akustikplattendecken, rund D=20-40 cm**
wie vor, jedoch

Aussparung rund, D=20-40 cm
Menge: 10,000 St

**5.7.190 Aussparung Akustikplattendecken, rechteckig l/b=3-10/20-50 cm**
wie vor, jedoch

Aussparung rechteckig, l/b=3-10/20-35 cm
Menge: 10,000 St

**5.7.200 Aussparung Akustikplattendecken, rechteckig l/b=30-45/30-45 cm**
wie vor, jedoch

Aussparung rechteckig, l/b=30-45/30-45 cm
Menge: 10,000 St

**5.7.210 Revisionsklappe Akustikplattendecken, l/b=400/400 mm**
Revisionsklappe im vorgenannte Akustikplattendecken einbauen einschließlich Anpassen der Unterkonstruktion, aller erforderlichen Auswechselungen und Verstärkungsprofile, Herstellen der Öffnung, Entsorgung des Abbruchmaterials gemäß den geltenden Vorschriften,aller sonstigen Nebenarbeiten, etc.

RevisionsklappeInnendeckel herausschwenkbar und komplett demontierbar mit flächenbündig eingeklebter Akustikplatte mit verdeckten Scharniersystem und Drehverschluss
Abmessungl/b=400/400 mm
Menge: 10,000 St

**5.7.220 Revisionsklappe Akustikplattendecken, l/b=600/600 mm**
wie vor jedoch
Abmessungl/b=600/600 mm
Menge: 5,000 St

**5.7.230 Akustikplatten einlagern**
Akustikplatten einlagern

EinlagerungsortTechnikbereich UG
Hinweis  Ausführung nur auf besondere Anweisung durch die  Objektüberwachung.
Menge: 10,000 St

### Bereich 6 Aufstockung über Schwimmhalle

#### Abschnitt 6.1 Wände

*Hinweis: Wände*

**6.1.10 Trennwand, d=150 mm, h bis 4,5 m, F-30, Rw min. 47 dB**
nichttragende innere Trennwand gemäß DIN 4103-1 als Montagewand mit Einfachständerwerk aus verzinkten Stahlblechprofilen gemäß DIN 18182-1, Dämmschichteinlage und Beplankung aus zwei Lagen Gipsplatten je Seite

Einbaubereich2 gemäß DIN 4103-1
Feuerwiderstands-F-30 gemäß DIN 4102-2
klasse
Schallschutzerf. Rw mindestens 47 dB

Wand  Anschlüsse gemäß Anforderungen und Herstellervorgaben,
  Anschlüsse mit Trennfix
Abmessungd=100 mm, h=bis 4,50 m,
  Einzellängen ab 2,00 m,
  Fläche ab 2,5 m²
Ständerwerkb=50 mm, verzinkt
Beplankung2*12,5 mm je Seite
OberflächenqualitätQ3

Befestigungs-Stahlbetonwand ungeputzt und geputzt, untergrundStahlbetondecke, Mauerwerkswand geputzt, nichttragende Trennwände und Installationswände Massivholzstützen, Massivholzdecken und Massivholzwände mit und ohne GKF Beplankung
Ausführung1OG
Menge: 130,000 m²

*Hinweis: Wände Ausbildungen, Minderungen, Zulagen, Anschlüsse und Abstellen*

**6.1.20 Zulage Deckenanschluss gleitend**
Zulage zu vorgenannter GK Wänden aller Dicken,  für die Ausbildung des Deckenanschlusse, gleitend, mit Plattenstreifen. Schallschutzanforderung analog zur Wand.
Brandschutzanforderung analog zur Wand. Inkl notwendiger Befestigungsmittel, Abschlüsse etc.
Menge: 33,000 m

**6.1.30 Ausbildung Ecke Trennwand**
Ausbildung Ecke für vorgenannte Trennwände recht- oder stumpfwinkelig gemäß Anforderungen und Herstellervorgaben einschließlich Eckschutzschiene aus Aluminium herstellen.
Menge: 4,500 m

**6.1.40 Anschluss Trennwand, d=150 mm, Decke Holz gleitend**
wie vor, jedoch

Trennwandd=150-200 mm, h=bis 4,00 m
Menge: 33,000 m

**6.1.50 Abstellen Beplankung Trennwand für Estricharbeiten**
Beplankung vorgenannter Trennwände für Estricharbeiten im unteren Bereich der Wand mit versetzten Plattenstößen abstellen einschließlich Mehraufwendungen für die Plattenzuschnitten, für die zeitverzögerte Ausführung der Restleistungen, für die Spachtelarbeiten, etc.

Abrechnungje Seite Beplankung
Hinweis  Ausführung nur auf besondere Anweisung durch die  Objektüberwachung.
Menge: 33,000 m

*Hinweis: Wände Türöffnungen und Verstärkungen*

**6.1.60 Türöffnung Trennwand, d=125-150 mm, b/h=1,01-1,26/2,135-2,51 m**
wie vor, jedoch

Trennwandd=125-150 mm, h=bis 4,00 m
Türöffnungb/h=1,01-1,135/2,135-2,51 m
Menge: 3,000 St

**6.1.70 Zulage Trennwand, d=100-200 mm, UA Profile**
Zulage zu den vorgenannten Positionen der Trennwände, für die  Ausführung von zusätzlichen verzinkten UA Profilen
Menge: 30,000 m

**6.1.80 Universaltraverse Trennwand, d=100-200 mm, bis 1,5 kN/m**
Universaltraverse aus Holzwerkstoffplatte in vorgenannte Trennwände zwischen Einfachständerwerk aus Metall einschließlich aller erforderlichen Verstärkungsprofile, Laschen, Winkel, Verschraubungen, etc. einbauen.

Universaltraversewasserfeste Mehrschicht-Holzwerkstoffplatte,
  Abmessung b/h=circa 600/300 mm
Konsollastbis 1,5 kN/m
Menge: 10,000 St

*Hinweis: Wände Aussparungen herstellen*

**6.1.90 Aussparung Trennwand herstellen, d=100-500 mm, rechteckig A=100-500 cm²**
Aussparung in vorgenannten Trennwänden einschließlich aller erforderlichen Auswechselungen, Verstärkungsprofilen, etc. gemäß Anforderungen und Herstellervorgaben herstellen.

Aussparung rechteckig, A=100-500 cm²
Menge: 7,000 St

**6.1.100 Laibungsbekleidung Aussparung Trennwand, d=150-200 mm**
wie vor, jedoch

Trennwandd=150-200 mm, h=bis 4,00 m
Schallschutzerf. Rw mindestens 55 dB
Menge: 15,000 m

*Hinweis: Wände Aussparungen verschließen*
Aussparungen Wände verschließen

Verschließen von Aussparungen in Trennwänden zu einem späteren Zeitpunkt nach erfolgter Rohinstallation in selber Qualität des Bauteiles einschließlich Anarbeiten an die durch die Aussparung geführten Installationen in Teilen mit Dämmung, Angleichen der Oberfläche an angrenzende Flächen und Bauteile etc.

Ausführung nur auf besondere Anweisung durch die Objektüberwachung.

Anforderung F-30 rauchdicht

**6.1.110 Aussparung Trennwand verschließen, d=100-500 mm, rechteckig A=100-500 cm²**
Aussparung in vorgenannten Trennwänden gemäß Anforderungen und Herstellervorgaben verschließen.

Aussparung rechteckig, A=100-500 cm²
Menge: 7,000 St

#### Abschnitt 6.2 Wände Zulagen, Anarbeiten, Revisionsklappen, Verfugung und Verspachtelung

*Hinweis: Wände Zulagen, Anarbeiten, Revisionsklappen, Verfugung und Verspachtelung*

**6.2.10 Zulage Trennwänden, imprägnierte Gipskartonplatten**
Zulage zu den vorgenannten Positionen der Trenn- und Installationswände, für die Ausführung von imprägnierten Gipskartonplatten und Feuchtraumschrauben.

Trennwandd=100-200 mm, h=bis 4,00 m
Installationswandaller Breiten h0bis 4,00m
Schallschutzerf. Rw mindestens 55 dB

Abrechnungje Seite mit 2 Lagen Gipsplatten
Hinweis  Ausführung in Abstimmung mit der Objektüberwachung.
Menge: 20,000 m²

**6.2.20 Zulage Trennwänden, Eckschutzschiene**
Zulage zu den vorgenannten Positionen der Trenn- und Installationswände, für die Ausführung einer Eckschutzschiene aus Aluminium

Eckschutzschienegemäß DIN EN 14353, aus Aluminium, mit beidseitig gelochten Schenkeln
Trennwandd=100-200 mm, h=bis 4,00 m
Installationswandd=gesamt 225 mm,
  d=einzeln 75+75+75 mm, h=bis 4,00 m,
  d=gesamt 450 mm,
  d=einzeln 75+300+75 mm, h=bis 4,00 m
Schallschutzerf. Rw mindestens 55 dB
Menge: 9,000 m

**6.2.30 Zulage Trennwänden, Eckschutzprofil**
Zulage zu den vorgenannten Positionen der Trenn- und Installationswände, für ebenengleiches Anarbeiten an angrenzende Bauteile und Ausführung von Eckschutzprofil "Göppinger 90°" aus Aluminium

Eckschutzprofilgemäß DIN EN 14353, aus Aluminium, an der Außenseite mit Spezialpapier ummantelt
Trennwandd=100-200 mm, h=bis 4,00 m
Installationswandd=gesamt 225 mm,
  d=einzeln 75+75+75 mm, h=bis 4,00 m,
  d=gesamt 450 mm,
  d=einzeln 75+300+75 mm, h=bis 4,00 m

Bauteile  Stahlbetonwand ungeputzt und geputzt, Stahlbetondecke, Mauerwerkswand geputzt, nichttragende Trennwände, Installationswände, etc.
Abrechnungein Anarbeiten an Bauteile ohne ebenengleiche Ausführung wird über die Regelpositionen abgerechnet
Menge: 9,000 m

**6.2.40 Anarbeiten haustechnische Installationen, rund D=bis 40 mm**
Beplankung und Verspachtelung der vorgenannten Trenn- und Installationswände an haustechnische Installationen im Zuge der Ausführung der Regelleistungen anarbeiten

haustechnische Brauch- und Abwasserleitungen,
InstallationenLüftungsleitungen, etc.
Abmessungrund, D=bis 40 mm
Trennwandd=100-200 mm, h=bis 4,00 m
Schallschutzerf. Rw mindestens 55 dB

AbrechnungElektroleerdosen werden vom Gewerk Elektro hergestellt und werden deswegen auch für die Verspachtelung nicht gesondert vergütet.
Hinweis  Herstellen und Verschließen von Aussparungen im Bereich haustechnischer Installationen siehe vorgenannte Positionen
Menge: 5,000 St

**6.2.50 Anarbeiten haustechnische Installationen, rund D=40-125 mm**
wie vor, jedoch

Abmessungrund, D=40-125 mm
Menge: 2,000 St

**6.2.60 Revisionsklappe GK, l/b=200/200 mm**
Revisionsklappe in vorgenannte Trenn- und Installationswände einbauen einschließlich Herstellen Öffnung, Entsorgung Abbruchmaterial gemäß den geltenden Vorschriften, aller erforderlichen Auswechselungen und Verstärkungsprofilen, aller sonstigen Nebenarbeiten, etc.

RevisionsklappeInnendeckel herausschwenkbar und komplett demontierbar mit flächenbündig eingeklebter Gipskartonplatte und selbstaktivierender Fangsicherung, verdecktes Verschluss- und Scharniersystem
Abmessungl/b=200/200 mm
Trennwandd=100-200 mm, h=bis 4,00 m
Installationswandd=gesamt 225 mm,
  d=einzeln 75+75+75 mm, h=bis 4,00 m,
  d=gesamt 450 mm,
  d=einzeln 75+300+75 mm, h=bis 4,00 m
Schallschutzerf. Rw mindestens 55 dB
Menge: 2,000 St

**6.2.70 Revisionsklappe GK, l/b=600/600 mm**
wie vor, jedoch

Abmessungl/b=600/600 mm
Menge: 2,000 St

**6.2.80 Verfugung Trennwände**
Verfugung der vorgenannten Trenn- und Installationswände gegen massive Bauteile gemäß Anforderungen und Herstellervorgaben herstellen.

Verfugungüberstreichbare plastoelastische Verfugung auf Acryldispersionsbasis
Trennwandd=100-200 mm, h=bis 4,00 m
Installationswandd=gesamt 225 mm,
  d=einzeln 75+75+75 mm, h=bis 4,00 m,
  d=gesamt 450 mm,
  d=einzeln 75+300+75 mm, h=bis 4,00 m
Schallschutzerf. Rw mindestens 55 dB
Menge: 9,000 m

*Hinweis: Hinweise Vorsatzschalen und Abkofferungen*
Hinweise Vorsatzschalen und Abkofferungen

Vorsatzschalen kommen im Bereich von Traggestellen von WCs, Urinalen und Waschtischen zur Ausführung.
Hierzu zählen neben den WCs auch die Einzelwaschtische in den Klassenzimmern und Fachräumen.
Ebenfalls kommen Vorsatzschalen als Installationsebenen vor massiven Holzbauteilen jeglicher Art vor.

Abkofferungen kommen ausschließlich bei der Verkleidung von haustechnischen Installationen ohne Traggestelle zur Ausführung.
Die Bereiche der Abkofferungen sind hochinstalliert.

#### Abschnitt 6.3 Vorsatzschalen

*Hinweis: Vorsatzschalen*

**6.3.10 Vorsatzschale, d=bis 52 mm, h bis 3,5 m, o. Anf., ∆Rw,heavy 14 dB**
freistehende Vorsatzschale als einseitig beplankte leichte Trennwand gemäß DIN 4103-1 mit Einfachständerwerk aus verzinkten Stahlblechprofilen gemäß DIN 18182-1, Dämmschichteinlage und Beplankung aus zwei Lagen  Gipsplatten

Einbaubereich2 gemäß DIN 4103-1
Feuerwiderstands-ohne Anforderung
klasse
SchallschutzVerbesserungsmaß ΔRw,heavy 14 dB

Wand  Anschlüsse gemäß Anforderungen und Herstellervorgaben,
  Anschlüsse mit Trennfix
Abmessungd=bis 52 mm,
  h=bis 3,50 m,
  Einzellängen ab 0,80 m
  Fläche ab 2,5 m²
StänderwerkCD 60/27 mm, Achsabstand circa 625 mm,
  verzinkt
Beplankung2*12,5 mm
OberflächenqualitätQ3

Befestigungs-Stahlbetonwand ungeputzt und geputzt, untergrundStahlbetondecke, Mauerwerkswand geputzt, nichttragende Trennwände und Installationswände Massivholzstützen, Massivholzdecken und Massivholzwände mit und ohne GKF Beplankung
AusführungUG bis 2OG
Hinweis  die Installationswände kommen auch im Bereich von Waschtischen in Klassenzimmern und Fachräumen zur Ausführung.
Menge: 5,000 m²

**6.3.20 Vorsatzschale, d=bis 85mm, h bis 3,5 m, o. Anf., ∆Rw,heavy 14 dB**
freistehende Vorsatzschale als einseitig beplankte leichte Trennwand gemäß DIN 4103-1 mit Einfachständerwerk aus verzinkten Stahlblechprofilen gemäß DIN 18182-1, Dämmschichteinlage und Beplankung aus zwei Lagen imprägnierten Gipsplatten

Einbaubereich2 gemäß DIN 4103-1
Feuerwiderstands-ohne Anforderung
klasse
SchallschutzVerbesserungsmaß ΔRw,heavy 14 dB

Wand  Anschlüsse gemäß Anforderungen und Herstellervorgaben,
  Anschlüsse mit Trennfix
Abmessungd=bis 85 mm,
  h=bis 3,50 m,
  Einzellängen ab 0,80 m
  Fläche ab 2,5 m²
StänderwerkCD 60/27 mm, Achsabstand circa 625 mm,
  verzinkt
Beplankung2*12,5 mm
OberflächenqualitätQ3

Befestigungs-Stahlbetonwand ungeputzt und geputzt, untergrundStahlbetondecke, Mauerwerkswand geputzt, nichttragende Trennwände und Installationswände Massivholzstützen, Massivholzdecken und Massivholzwände mit und ohne GKF Beplankung
AusführungUG bis 2OG
Hinweis  die Installationswände kommen auch im Bereich von Waschtischen in Klassenzimmern und Fachräumen zur Ausführung.
Menge: 75,000 m²

**6.3.30 Vorsatzschale, d=150-400 mm, h bis 3,5 m, o. Anf., ∆Rw,heavy 14 dB**
wie vor, jedoch

Abmessungd=150-400 mm,
  h=bis 3,50m, Einzellängen ab 1,00 m
  Fläche ab 2,5 m²
Menge: 5,000 m²

*Hinweis: Vorsatzschalen Ausbildungen, Zulagen, Anschlüsse und Abstellen*

**6.3.40 Ausbildung Ecke Vorsatzschale**
Ausbildung Ecke für vorgenannte Vorsatzschalen recht- oder stumpfwinkelig gemäß Anforderungen und Herstellervorgaben einschließlich Eckschutzschiene aus Aluminium herstellen.
Menge: 70,000 m

**6.3.50 Ausbildung freies Wandende Vorsatzschale**
Ausbildung freies Wandende für vorgenannte Vorsatzschalen gemäß Anforderungen und Herstellervorgaben einschließlich doppelter Beplankung und aller Eckschutzschienen aus Aluminium herstellen.
Menge: 4,000 m

**6.3.60 Zulage Vorsatzschalen, Kleinflächen**
Zulage zu den vorgenannten Positionen der Vorsatzschalen, für die Ausführung von Kleinflächen

KleinflächenA bis 2,5 m²
Einzellänge von 0,20m bis 1,00m
Menge: 5,000 m²

*Hinweis: Vorsatzschalen Verstärkungen*

**6.3.70 Zulage Vorsatzschalen aller Breiten, UA Profile**
Zulage zu den vorgenannten Positionen der Vorsatzschalen, für die Ausführung von zusätzlichen verzinkten UA Profilen für die Aufnahme von Installationselementen für Toiletten, Urinale und Waschtische einschließlch Anpassung der Profile, Verschraubung mit den Elementen

Vorsatzschalealler Breiten
  h=bis 3,50m
Menge: 16,000 m

**6.3.80 Universaltraverse Vorsatzschalen aller Breiten, bis 1,5 kN/m**
Universaltraverse aus Holzwerkstoffplatte in vorgenannte Vorsatzschalen zwischen Einfachständerwerk aus Metall einschließlich aller erforderlichen Verstärkungsprofile, Laschen, Winkel, Verschraubungen, etc. einbauen.Ausführung für z.B. Hängeschränke bei Küchen etc.

Vorsatzschalealler Breiten,
  h=bis 3,50m
Universaltraversewasserfeste Mehrschicht-Holzwerkstoffplatte,
  Abmessung b/h=circa 600/600 mm
Konsollastbis 1,5 kN/m
Menge: 10,000 St

**6.3.90 Zulage für Verstärkungen Smartboards 1KN Einzellast**
Universaltraverse aus Holzwerkstoffplatte in vorgenannte Vorsatzschalen zwischen Einfachständerwerk aus Metall einschließlich aller erforderlichen Verstärkungsprofile, Laschen, Winkel, Verschraubungen, etc. einbauen.

Vorsatzschalealler Breiten,
  h=bis 3,50m
Universaltraversewasserfeste Mehrschicht-Holzwerkstoffplatte,
  Abmessung b/h=circa 1200/1200 mm
Einzellast bis 1,0 kN/Einzellast
Menge: 10,000 St

**6.3.100 Zulage für Verstärkungen für Kleingeräte bis 250N Einzellast**
Universaltraverse aus Holzwerkstoffplatte in vorgenannte Vorsatzschalen zwischen Einfachständerwerk aus Metall einschließlich aller erforderlichen Verstärkungsprofile, Laschen, Winkel, Verschraubungen, etc. einbauen.

Vorsatzschalealler Breiten,
  h=bis 3,50m
Universaltraversewasserfeste Mehrschicht-Holzwerkstoffplatte,
  Abmessung b/h=circa 600/600mm
Einzellast bis 250N Einzellast
Menge: 5,000 St

**6.3.110 Zulage für Verstärkungen für Kleingeräte bis 100N Einzellast**
Universaltraverse aus Holzwerkstoffplatte in vorgenannte Vorsatzschalen zwischen Einfachständerwerk aus Metall einschließlich aller erforderlichen Verstärkungsprofile, Laschen, Winkel, Verschraubungen, etc. einbauen.

Vorsatzschalealler Breiten,
  h=bis 3,50m
Universaltraversewasserfeste Mehrschicht-Holzwerkstoffplatte,
  Abmessung b/h=circa 600/600mm
Einzellast bis 100N Einzellast
Menge: 5,000 St

*Hinweis: Vorsatzschalen Aussparungen herstellen*

**6.3.120 Aussparung Vorsatzschale herstellen, rechteckig A=100-500 cm²**
Aussparung in vorgenannten Vorsatzschalen einschließlich aller erforderlichen Auswechselungen, Verstärkungsprofilen, etc. gemäß Anforderungen und Herstellervorgaben herstellen.

Vorsatzschaled=alle breiten,
  h=bis 3,50m
Aussparung rechteckig, A=100-500 cm²
Menge: 4,000 St

**6.3.130 Aussparung Vorsatzschale herstellen, rund D=bis 100 mm**
wie vor, jedoch

Aussparung rund, D=bis 100 mm
Menge: 20,000 St

**6.3.140 Aussparung Vorsatzschale herstellen, rund D=100-250 mm**
wie vor, jedoch

Aussparung rund, D=100-250 mm
Menge: 2,000 St

*Hinweis: Vorsatzschalen Aussparungen verschließen*
Aussparungen Vorsatzschalen verschließen

Verschließen von Aussparungen in Vorsatzschalen zu einem späteren Zeitpunkt nach erfolgter Rohinstallation in selber Qualität des Bauteiles einschließlich Anarbeiten an die durch die Aussparung geführten Installationen in Teilen mit Dämmung, Angleichen der Oberfläche an angrenzende Flächen und Bauteile etc.

Ausführung nur auf besondere Anweisung durch die Objektüberwachung.

Anforderung ohne Anforderung

**6.3.150 Aussparung Vorsatzschale verschließen, rechteckig A=100-500 cm²**
Aussparung in vorgenannten Vorsatzschalen gemäß Anforderungen und Herstellervorgaben verschließen.

Vorsatzschaled=aller breiten
  h=bis 3,50m
Aussparung rechteckig, A=100-500 cm²
Menge: 4,000 St

**6.3.160 Aussparung Vorsatzschale verschließen, rund D=bis 100 mm**
wie vor, jedoch

Aussparung rund, D=bis 100 mm
Menge: 20,000 St

**6.3.170 Aussparung Vorsatzschale verschließen, rund D=100-250 mm**
wie vor, jedoch

Aussparung rund, D=100-250 mm
Menge: 2,000 St

#### Abschnitt 6.4 Abkofferungen Wände

*Hinweis: Abkofferungen Wände*

**6.4.10 Abkofferung, 2-seitig l/b=0,25-1.00/1,50m**
freistehende 2-seitige Abkofferung als einseitig beplankte leichte Trennwand gemäß DIN 4103 mit Einfachständerwerk aus verzinkten Stahlblechprofilen gemäß DIN 18182-1, Dämmschichteinlage und Beplankung aus zwei Lagen

Einbaubereich2 gemäß DIN 4103-1
Feuerwiderstands-ohne Anforderung
klasse
SchallschutzVerbesserungsmaß ΔRw,heavy 14 dB

Wand  Anschlüsse gemäß Anforderungen und Herstellervorgaben
Abmessung2-seitg, l/b=0,25-1.00/0,50-8,00 m,
  h=bis 40 m
  Fläche ab 1,0 m²
Ständerwerkb=75 mm, Achsabstand circa 625 mm,
  verzinkt
Beplankung2*12,5 mm
OberflächenqualitätQ3

Befestigungs-Stahlbetonwand ungeputzt und geputzt, untergrundStahlbetondecke, Mauerwerkswand geputzt, nichttragende Trennwände und Installationswände, massive Holzbauteile, Decken und Wände, mit und ohne GKF Beplankung
AusführungUG bis 2OG
Abrechnungnach Ansichtsfläche der Abkofferung
Menge: 12,000 m²

*Hinweis: Abkofferungen Zulagen, Ausbildungen, Anschlüsse und Abstellen*

**6.4.20 Zulage Abkofferung, Kleinflächen A bis 1,0 m²**
Zulage zu den vorgenannten Positionen der Abkofferungen, für die Ausführung von Kleinflächen

KleinflächenA bis 1,0 m²
Menge: 3,000 m²

**6.4.30 Anschluss Abkofferung, 2- und 3-seitig, Decke gleitend**
Anschluss Decke gleitend für vorgenannte Abkofferungen gemäß Anforderungen und Herstellervorgaben herstellen.

Abkofferung2-seitg, l/b=0,25-1.00/0,50-8,00 m
  3-seitg, l/b=0,25-1.00/0,50-6,00 m
  h=bis 7,00 m
Menge: 6,000 m

**6.4.40 Laibung aufdoppeln**
Laibung der Stahlbetonwand aufdoppeln und Aufdoppelung
ebenengleich an die angrenzenden Abkofferungen an beiden Seiten anarbeiten

Feuerwiderstands-F-90 gemäß DIN 4102-2
klasse
Aufdoppelung3*25 mm+1*12,5 mm
Abmessungl/b=1,50/0,25 m
OberflächenqualitätQ3
Befestigungs-Stahlbetonlaibung geputzt untergrund
Menge: 1,000 St

**6.4.50 Abstellen Beplankung Vorsatzschale für Estricharbeiten**
Beplankung vorgenannter Abkofferungen für Estricharbeiten im unteren Bereich der Wand mit versetzten Plattenstößen abstellen einschließlich Mehraufwendungen für die Plattenzuschnitten, für die zeitverzögerte Ausführung der Restleistungen, für die Spachtelarbeiten, etc.

Abkofferung2-seitg, l/b=0,25-1.00/0,50-8,00 m
  3-seitg, l/b=0,25-1.00/0,50-6,00 m
  h=bis 7,00 m
Hinweis  Ausführung nur auf besondere Anweisung durch die  Objektüberwachung.
Menge: 6,000 m

*Hinweis: Abkofferungen Verstärkungen*

**6.4.60 Zulage Abkofferung, 2, UA Profile**
Zulage zu den vorgenannten Positionen der Abkofferungen, für die Ausführung von zusätzlichen verzinkten UA Profilen

Abkofferung2-seitg, l/b=0,25-1.00/0,50-8,00 m
  3-seitg, l/b=0,25-1.00/0,50-6,00 m
  h=bis 7,00 m
Menge: 8,000 m

**6.4.70 Universaltraverse Abkofferung, 2- und 3-seitig, bis 1,5 kN/m**
Universaltraverse aus Holzwerkstoffplatte in vorgenannte
Abkofferungen zwischen Einfachständerwerk aus Metall einschließlich aller erforderlichen Verstärkungsprofile, Laschen, Winkel, Verschraubungen, etc. einbauen.

Abkofferung2-seitg, l/b=0,25-1.00/0,50-8,00 m
  3-seitg, l/b=0,25-1.00/0,50-6,00 m
  h=bis 7,00 m
Universaltraversewasserfeste Mehrschicht-Holzwerkstoffplatte,
  Abmessung b/h=circa 600/1000 mm
Konsollastbis 1,5 kN/m
Menge: 1,000 St

#### Abschnitt 6.5 Vorsatzschalen und Abkofferungen Zulagen, Anarbeiten, Revisionsklappen

*Hinweis: Vorsatzschalen und Abkofferungen Zulagen, Anarbeiten, Revisionsklappen*

**6.5.10 Zulage Vorsatzschalen und Abkofferungen, Eckschutzprofil**
Zulage zu den vorgenannten Positionen der Vorsatzschalen und Abkofferungen, für ebenengleiches Anarbeiten an angrenzende Bauteile und Ausführung von Eckschutzprofil "Göppinger 90°" aus Aluminium

Eckschutzprofilgemäß DIN EN 14353, aus Aluminium, an der Außenseite mit Spezialpapier ummantelt
Vorsatzschalealle Breiten
  h=bis 4,00m
Abkofferung2-seitg, l/b=0,25-1.00/0,50-8,00 m
  3-seitg, l/b=0,25-1.00/0,50-6,00 m
  h=bis 7,00 m
Bauteile  Stahlbetonwand ungeputzt und geputzt, Stahlbetondecke, Mauerwerkswand geputzt, nichttragende Trennwände, Installationswände, etc.
Abrechnungein Anarbeiten an Bauteile ohne ebenengleiche Ausführung wird über die Regelpositionen abgerechnet
Menge: 1000,000 m

**6.5.20 Anarbeiten haustechnische Installationen, rund D=bis 40 mm**
Beplankung und Verspachtelung der vorgenannten Vorsatzschalen und Abkofferungen an haustechnische Installationen im Zuge der Ausführung der Regelleistungen anarbeiten

haustechnische Brauch- und Abwasserleitungen,
InstallationenLüftungsleitungen, etc.
Abmessungrund, D=bis 40 mm
Vorsatzschalealler Breiten
  d=einzeln 150-250+100 mm, h=bis 4,00 m
Abkofferung2-seitg, l/b=0,25-1.00/0,50-8,00 m
  3-seitg, l/b=0,25-1.00/0,50-6,00 m
  h=bis 7,00 m
AbrechnungElektroleerdosen werden vom Gewerk Elektro hergestellt und werden deswegen auch für die Verspachtelung nicht gesondert vergütet.
Hinweis  Herstellen und Verschließen von Aussparungen im Bereich haustechnischer Installationen siehe vorgenannte Positionen
Menge: 3,000 St

**6.5.30 Anarbeiten haustechnische Installationen, rund D=40-125 mm**
wie vor, jedoch

Abmessungrund, D=40-125 mm
Menge: 3,000 St

**6.5.40 Anarbeiten haustechnische Installationen, rechteckig l/b=200-400/200-400 mm**
wie vor, jedoch

haustechnische Lüfter, Drückerplatten, etc.
Installationen
Abmessungrechteckig, l/b=200-400/200-400 mm
Menge: 3,000 St

**6.5.50 Anarbeiten haustechnische Installationen, rechteckig A=bis 2.000 cm²**
wie vor, jedoch

haustechnische Lüftungsleitungen, etc.
Installationen
Abmessungrechteckig, A=bis 2.000 cm²
Menge: 3,000 St

**6.5.60 Anarbeiten haustechnische Installationen, rechteckig A=2.000-7.500 cm²**
wie vor, jedoch

haustechnische Lüftungsleitungen, etc.
Installationen
Abmessung rechteckig, A=2.000-7.500 cm²
Menge: 3,000 St

**6.5.70 Anarbeiten haustechnische Installationen, rechteckig A=7.500-12.500 cm²**
wie vor, jedoch

haustechnische Lüftungsleitungen, etc.
Installationen
Abmessung rechteckig, A=7.500-12.500 cm²
Menge: 3,000 St

**6.5.80 Anarbeiten haustechnische Installationen, rund D=bis 250 mm**
wie vor, jedoch

haustechnische Lüftungsleitungen, etc.
Installationen
Abmessung rund, D=bis 250 mm
Menge: 3,000 St

**6.5.90 Revisionsklappe GK, l/b=200/200 mm**
Revisionsklappe in vorgenannte Vorsatzschalen und Abkofferungen einbauen einschließlich Herstellen Öffnung, Entsorgung Abbruchmaterial gemäß den geltenden Vorschriften, aller erforderlichen Auswechselungen und Verstärkungsprofilen, aller sonstigen Nebenarbeiten, etc.

RevisionsklappeInnendeckel herausschwenkbar und komplett demontierbar mit flächenbündig eingeklebter Gipskartonplatte und selbstaktivierender Fangsicherung, verdecktes Verschluss- und Scharniersystem
Abmessungl/b=200/200 mm
Vorsatzschalealler Breiten
  h=bis 4,00m
Abkofferung2-seitg, l/b=0,25-1.00/0,50-8,00 m
  3-seitg, l/b=0,25-1.00/0,50-6,00 m
  h=bis 7,00 m
Menge: 20,000 St

**6.5.100 Revisionsklappe GK, l/b=300/300 mm**
wie vor, jedoch

Abmessungl/b=300/300 mm
Menge: 20,000 St

**6.5.110 Revisionsklappe GK, l/b=400/400 mm**
wie vor, jedoch

Abmessungl/b=400/400 mm
Menge: 5,000 St

**6.5.120 Revisionsklappe GK, l/b=600/600 mm**
wie vor, jedoch

Abmessungl/b=600/600 mm
Menge: 5,000 St

**6.5.130 Revisionsklappe Metall, l/b=200/200 mm**
Revisionsklappe wie vor beschrieben, jedoch

RevisionsklappeMetalloptik, weiß pulverbeschichtet, mit Vierkantverriegelung und Vierkantschlüssel.
Abmessungl/b=200/200 mm
Menge: 20,000 St

**6.5.140 Revisionsklappe Metall, l/b=400/400 mm**
wie vor, jedoch

Abmessungl/b=400/400 mm
Menge: 20,000 St

**6.5.150 Verfugung Vorsatzschalen und Abkofferungen**
Verfugung der vorgenannten Vorsatzschalen und Abkofferungen
gegen massive Bauteile gemäß Anforderungen und Herstellervorgaben herstellen.

Verfugungüberstreichbare plastoelastische Verfugung auf Acryldispersionsbasis
Vorsatzschalealler Breiten
  h=bis 4,00m
Abkofferung2-seitg, l/b=0,25-1.00/0,50-8,00 m
  3-seitg, l/b=0,25-1.00/0,50-6,00 m
  h=bis 7,00 m
Menge: 500,000 m

**6.5.160 Minderung fliesenfertige Oberflächenqualität**
Minderung zu den vorgenannten Positionen der Vorsatzschalen und Abkofferungen, für die Ausführung einer fliesenfertigen Oberflächenqualität anstatt der Oberflächenqualität Q3.

Vorsatzschalealler Breiten
  h=bis 4,00m
Abkofferung2-seitg, l/b=0,25-1.00/0,50-8,00 m
  3-seitg, l/b=0,25-1.00/0,50-6,00 m
  h=bis 7,00 m
Abrechnungauch in Teilbereichen von Vorsatzschalen und Abkofferungen
  Angabe Minderungen mit -
Hinweis  Ausführung in Abstimmung mit der Objektüberwachung.
Menge: 300,000 m²

*Hinweis: Hinweise Vorsatzschalen und Abkofferungen*
Hinweise Vorsatzschalen und Abkofferungen

Vorsatzschalen kommen im Bereich von Traggestellen von WCs, Urinalen und Waschtischen zur Ausführung.
Hierzu zählen neben den WCs auch die Einzelwaschtische in den Klassenzimmern und Fachräumen.
Ebenfalls kommen Vorsatzschalen als Installationsebenen vor massiven Holzbauteilen jeglicher Art vor.

Abkofferungen kommen ausschließlich bei der Verkleidung von haustechnischen Installationen ohne Traggestelle zur Ausführung.
Die Bereiche der Abkofferungen sind hochinstalliert.

#### Abschnitt 6.6 Stützenverkleidungen

*Hinweis: Stützenverkleidungen*

**6.6.10 Stützenverkleidungen, d=bis 52 mm, h bis 4,00 m**
freistehende Vorsatzschale als einseitig beplankte leichte Trennwand gemäß DIN 4103-1 mit Einfachständerwerk aus verzinkten Stahlblechprofilen gemäß DIN 18182-1, mit Dämmschichteinlage und Beplankung aus zwei Lagen  Gipsplatten als dreisetige Verkleidung von Massivholzstützen

Einbaubereich2 gemäß DIN 4103-1
Feuerwiderstands-ohne Anforderung
klasse
SchallschutzVerbesserungsmaß ΔRw,heavy 14 dB

Wand  Anschlüsse gemäß Anforderungen und Herstellervorgaben,
  Anschlüsse mit Trennfix
Abmessungd=bis 52 mm,
  h=bis 4,00 m,
  Stützenabmessungen breite von 20-24cm länge von 20-67cm

StänderwerkCD 60/27 mm, verzinkt
Beplankung2*12,5 mm
OberflächenqualitätQ3

Befestigungs-Stahlbetonwand ungeputzt und geputzt, untergrundStahlbetondecke, Mauerwerkswand geputzt, nichttragende Trennwände und Installationswände Massivholzstützen, Massivholzdecken und Massivholzwände mit und ohne GKF Beplankung
AusführungUG bis 2OG
Hinweis  Kleinflächen und gerringerer Ständerabstand sind in dieser Position zu kalkulieren und werden nicht gesondert vergütet
Abrechnung Abrechnung nach m² verkleideter Fläche
Menge: 26,000 m²

*Hinweis: Vorsatzschalen Ausbildungen, Zulagen, Anschlüsse und Abstellen*

**6.6.20 Ausbildung Ecke Stützenverkleidungen**
Ausbildung Ecke für vorgenannte Vorsatzschalen recht- oder stumpfwinkelig gemäß Anforderungen und Herstellervorgaben einschließlich Eckschutzschiene aus Aluminium herstellen.
Menge: 18,000 m

**6.6.30 Anschluss Stützenverkleidungen, Decke gleitend**
Anschluss Decke gleitend für vorgenannte Stützenverkleidung gemäß Anforderungen und Herstellervorgaben herstellen.

Vorsatzschalealler Breiten
Menge: 6,000 m

**6.6.40 Abstellen Beplankung Stützenverkleidungen für Estricharbeiten**
Beplankung vorgenannter Vorsatzschalen für Estricharbeiten im unteren Bereich der Wand mit versetzten Plattenstößen abstellen einschließlich Mehraufwendungen für die Plattenzuschnitten, für die zeitverzögerte Ausführung der Restleistungen, für die Spachtelarbeiten, etc.

Vorsatzschalealler Breiten
  Hinweis Ausführung nur auf besondere Anweisung durch die Objektüberwachung.
Menge: 6,000 m

*Hinweis: Vorsatzschalen Verstärkungen*

**6.6.50 Zulage Stützenverkleidungen, UA Profile**
Zulage zu den vorgenannten Positionen der Vorsatzschalen, für die Ausführung von zusätzlichen verzinkten UA Profilen für die Aufnahme von Installationselementen für Toiletten, Urinale und Waschtische einschließlch Anpassung der Profile, Verschraubung mit den Elementen

Vorsatzschalealler Breiten
  h=bis 3,50m
Menge: 20,000 m

**6.6.60 Zulage für Verstärkungen für Kleingeräte bis 250N Einzellast**
Universaltraverse aus Holzwerkstoffplatte in vorgenannte Stützenverkleidungen zwischen Einfachständerwerk aus Metall einschließlich aller erforderlichen Verstärkungsprofile, Laschen, Winkel, Verschraubungen, etc. einbauen.

Vorsatzschalealler Breiten,
  h=bis 3,50m
Universaltraversewasserfeste Mehrschicht-Holzwerkstoffplatte,
  Abmessung b/h=circa 600/600mm
Einzellast bis 100N Einzellast
Menge: 3,000 St

**6.6.70 Zulage für Verstärkungen für Kleingeräte bis 100N Einzellast**
Universaltraverse aus Holzwerkstoffplatte in vorgenannte Stützenverkleidungen zwischen Einfachständerwerk aus Metall einschließlich aller erforderlichen Verstärkungsprofile, Laschen, Winkel, Verschraubungen, etc. einbauen.

Vorsatzschalealler Breiten,
  h=bis 3,50m
Universaltraversewasserfeste Mehrschicht-Holzwerkstoffplatte,
  Abmessung b/h=circa 600/600mm
Einzellast bis 100N Einzellast
Menge: 3,000 St

#### Abschnitt 6.7 Trockenputz

*Hinweis: Trockenputz*

**6.7.10 Trockenputz Wände, d=12,5 mm, h bis 4,0 m**
Trockenputz aus Gipsplatten gemäß DIN 18180 bzw. Typ A EN 520 als Wandbekleidung an Wänden

Einbaubereich2 gemäß DIN 4103-1
TrockenputzGipsplatte d=12,5 mm, h=bis 4,00 m,
  Einzellängen ab 1,00 m,
  Fläche ab 2,5 m²
OberflächenqualitätQ3

UntergrundStahlbetonwand ungeputzt und geputzt, Mauerwerkswand ungeputzt und geputzt
AusführungUG bis 2OG
Menge: 28,000 m²

**6.7.20 Trockenputz Wände, d=18 mm, h bis 4,0 m**
Trockenputz aus GKF Platten gemäß DIN 18180 bzw. EN 520 als Wandbekleidung an Wänden

Einbaubereich2 gemäß DIN 4103-1
TrockenputzGKF Platte d=18 mm, h=bis 4,00 m,
  Einzellängen ab 1,00 m,
  Fläche ab 2,5 m²
OberflächenqualitätQ3

Befestigungs-Stahlbetonwand ungeputzt und geputzt, untergrundStahlbetondecke, Mauerwerkswand geputzt, nichttragende Trennwände und Installationswände Massivholzstützen, Massivholzdecken und Massivholzwände mit und ohne GKF Beplankung
Befestigung Schnellbau Schrauben oder Klammer nach DIN EN 14566:2009-10
  Reihenabstände e<=62,5cm
  Klammern >= d=1,5mmx40mmx11,25mm
  a<=80mm
  Schnellbauschrauben
  >= d=3,5mmx40mm
  a<=150mm
  Abstand zum Plattenrand >=15mm
AusführungEG bis 2OG
Menge: 400,000 m²

**6.7.30 Verkledigung Dachuntersicht Dach**
Trockenputz aus GKF Platten gemäß DIN 18180 bzw. EN 520 als Verkleidung Untersicht Dachstuhl, Befestigung auf OSB 4 Platte unter Sparrendach Aufbau: 2x1,25cmGKF, 5cm Mineralwolldämmung mit CW-Profilen, 1,25cm GKF Platte,

Einbaubereich2 gemäß DIN 4103-1
GKF PlatteGKF Platten 2x d=12,5 mm,  h=bis 4,50m,
  Einzellängen ab 1,00 m,
  Fläche ab 2,5 m²
DämmschichtAkustikdämmplatte aus Mineralwolle gemäß DIN EN 13162, d=40 mm
  längenbezogener Strömungswiderstand
  ≥ 5 kPa.s/m²
  inkl CW Profilen zur Aufnahme GKF Beplankung
GKF PlatteGKF Platten 1x d=12,5 mm,  h=bis 4,50m,
  Einzellängen ab 1,00 m,
  Fläche ab 2,5 m²
Oberflächenqualitätspätere Verkleidung mit Akkustikplatten
  gespachtelt Q1
Befestigungs-OSB4 Platte an Sparrendach
untergrund
Befestigung Schnellbauschrauben oder Klammer
  nach DIN EN 14566:2009-10
Ausführung2OG
Hinweis  nachfolgen in der Ausschreibung ist eine magnesitgebundene Holzwolleplatte beschrieben. Diese wird inkl 30mm Dämmauflage unter der Verkleidung des befestigt. Dies ist bei der Wahl der Befestigungsmittel zu berücksichtigen
Menge: 480,000 m²

*Hinweis: Trockenputz Ausbildungen, Zulagen, Anarbeiten, Revisionsklappen, Verfugung und Verspachtelung*

**6.7.40 Ausbildung Ecke Trockenputz**
Ausbildung Ecke für vorgenannten Trockenputz recht- oder stumpfwinkelig gemäß Anforderungen und Herstellervorgaben einschließlich Eckschutzschiene aus Aluminium herstellen.
Menge: 8,000 m

**6.7.50 Ausbildung Übergänge Trockenputz**
Ausbildung Übergänge für vorgenannten Trockenputz von Wände zu Unterzüge, Wände zu Laibungen, Stütze zu Unterzüge etc. ebengleich gemäß Anforderungen und Herstellervorgaben herstellen.

Abrechnunggemäß Länge Übergang
Menge: 8,000 m

**6.7.60 Zulage Eckschutzprofil**
Zulage zu den vorgenannten Positionen des Trockenputzes, für ebenengleiches Anarbeiten an angrenzende Bauteile und Ausführung von Eckschutzprofil "Göppinger 90°" aus Aluminium

Eckschutzprofilgemäß DIN EN 14353, aus Aluminium, an der Außenseite mit Spezialpapier ummantelt
Bauteile  Stahlbetonwand ungeputzt und geputzt, Stahlbetondecke, Mauerwerkswand geputzt, etc.
Abrechnungein Anarbeiten an Bauteile ohne ebenengleiche Ausführung wird über die Regelpositionen abgerechnet
Menge: 150,000 m

**6.7.70 Anarbeiten haustechnische Installationen, rund D=bis 40 mm**
Beplankung und Verspachtelung des vorgenannten Trockenputzes an haustechnische Installationen im Zuge der Ausführung der Regelleistungen anarbeiten

haustechnische Brauch- und Abwasserleitungen,
InstallationenLüftungsleitungen, etc.
Abmessungrund, D=bis 40 mm
AbrechnungElektroleerdosen werden vom Gewerk Elektro hergestellt und werden deswegen auch für die Verspachtelung nicht gesondert vergütet.
Menge: 10,000 St

**6.7.80 Anarbeiten haustechnische Installationen, rund D=40-125 mm**
wie vor, jedoch

Abmessungrund, D=40-125 mm
Menge: 5,000 St

**6.7.90 Anarbeiten haustechnische Installationen, rechteckig A=bis 1.000 cm²**
wie vor, jedoch

haustechnische Lüftungsleitungen, etc.
Installationen
Abmessungrechteckig, A=bis 1.000 cm²
Menge: 2,000 St

**6.7.100 Verfugung Trockenputz**
Verfugung des vorgenannten Trockenputzes gegen massive Bauteile gemäß Anforderungen und Herstellervorgaben herstellen.

Verfugungüberstreichbare plastoelastische Verfugung auf Acryldispersionsbasis
Menge: 400,000 m

*Hinweis: Hinweise Decken innen*
Hinweise Decken

Ausführung Bereich 1
In den Fluren mit Lernlandschaften,  und Nebenräumen werden abgehängte Lochdecken mit Quadratlochung 8/18 Q und glatt gespachteltem Randfries ausgeführt.

Ausführung Bereich 2
In den WCs werden glatte abgehängte Gipskartondecken ausgeführt.

Ausführung Bereich 3
In den Klassenzimmer, Fachräumen und Werkräumen, Räumen der Verwaltung und im Lehrerzimmer werden abgehängte Akustikplattendecken mit magnesitgebundenen Holzwolleplatten ausgeführt ohne Randfries

Bei allen Decken ist zu beachten, dass die Ausführung der Unterkonstruktion, der Deckenbekleidung und der Verspachtelung in drei voneinander getrennten Arbeitsgängen zu erfolgen hat.

#### Abschnitt 6.8 Akustikplattendecken Bereich 1

*Hinweis: Akustikplattendecken Bereich 1*

**6.8.10 Akustikplattendecken, Lochdecke 8/18 Q, Abhängehöhe bis 35 cm**
Akustikplattendecke abgehängt gemäß DIN 18168-1 ohne Brandschutzanforderung mit Unterkonstruktion aus Grund- und Tragprofilen aus verzinkten Stahlblechprofilen gemäß DIN 18182-1 und einlagiger Bekleidung aus gelochten Gipsplatten gemäß DIN 18180

Bekleidungd=12,5 mm,
  Lochbild gerade Quadratlochung 8/18 Q,
  Rückseite kaschiert mit schwarzen Akustikvlies
Schallabsorptions-mindestens erforderlich bei Abhanghöhe grade≥ 200 mm,
  αp: 125 Hz / ≥ 0,50;  250 Hz / ≥ 0,65;  500 Hz / ≥ 0,70;  1.000 Hz / ≥ 0,65;  2.000 Hz / ≥ 0,60;  4.000 Hz / ≥ 0,7
Unterkonstruktionaus Grund- und Tragprofilen als doppelter Profilrost aus Stahlblechprofilen CD 60/27 geschraubt. Die Befestigung der CD-Profile erfolgt mit Abhängern an Stahlbetondecke bzw Holzmassivdecke mit 18mm GKF Beplankung Wandanschluss mit UD-Profilen.
  Auslegung für mindestens 15 kg/m² Zusatzgewicht
VerspachtelungOberflächenqualität Q3 einschließlich Fugen und Schrauben
Anschlüssegemäß Anforderungen und Herstellervorgaben mit Trennfix.
  Die Stahlbetonwände und Holzmassivwände in den Fluren weisen Sichtoberflächen auf, die bei den Spachtelarbeiten nicht verschmutzt werden dürfen.
Einbauhöhebis 3,50 m,
Abhängehöhebis 35 cm
AusführungUG bis 2OG
Hinweis  die Ausführung der Unterkonstruktion, der Deckenbekleidung und der Verspachtelung erfolgt in drei voneinander getrennten Arbeitsgängen

LeitfabrikatD127.de Cleaneo Akustik-Plattendecke

angebotenes
Fabrikat
'....................................................'
Menge: 80,000 m²

*Hinweis: Akustikplattendecken Bereich 1 Zulagen, Deckenschotts, Randfriese Aussparungen und Revisionsklappen*

**6.8.20 Zulage Lochdecke 8/18 Q, Randfries b=10 cm**
Zulage zu der vorgenannten Position der Akustikplattendecken, für die Ausführung eines Randfrieses

Randfries geschlossene glatte Oberfläche, b=10 cm
VerspachtelungOberflächenqualität Q3
AusführungAusbildung Fries nach Wahl des Auftragnehmers mit ungelochten Rand, glatten Gipskartonplattenstreifen, vollflächiger Verspachtelung der Lochung, Einbetten Vlies oder etc.
Hinweis  das Fries muss umlaufend gleich, auch angepasst an Säulen, Abkofferungen, Verkofferungen, etc. ausgeführt werden.
Menge: 100,000 m

**6.8.30 Zulage Lochdecken 8/18 Q, Erweiterung Randfries b um jeweils 10cm**
Zulage zu der vorgenannten Position der Akustikplattendecken, für die Erweiterung des Randfrieses im Bereich Nischen etc

Erweiterungjeweils 10cm.
Einzellängevon 50cm bis 8m
Menge: 10,000 m

**6.8.40 Zulage Randfries, Ausbildung Ecken, Randfries**
Zulage zu der vorgenannten Position des Randfrieses der Akustikplattendecken, für die Ausführung von Ecken

Ecken  Innen- und Außenecken
Randfries geschlossene glatte Oberfläche, b=10 cm
Menge: 12,000 St

**6.8.50 Zulage Lochdecken 8/18 Q+Randfries, Anarbeiten an Sichtbetonwände**
Zulage zu der vorgenannten Position der Akustikplattendecken einschließlich Randfries, für das Anarbeiten von Unterkonstruktion, Bekleidung und Verspachtelung, die randscharf ausgeführt sein muss, an die Stahlbetonwände in den Fluren mit Sichtbetonoberflächen bzw Sichtholzoberflächen

Hinweis  die Sichtbetonoberflächen bzw Sichtholzoberflächen dürfen nicht verschmutzt werden und müssen deswegen geschützt werden. Diese Leistungen müssen in diese Position einkalkuliert werden.
Menge: 60,000 m

**6.8.60 Zulage Lochdecken 8/18 Q+Randfries, Bewegungsfuge**
Zulage zu der vorgenannten Position der Akustikplattendecken einschließlich Randfries, für Ausführung einer Bewegungsfuge einschließlich hinterlegten Plattenstreifen, Einspachteln von Eckschutzprofilen und Ausbildung von Friesen auf beiden Seiten der Bewegungsfuge

Bewegungsfuged=circa 5 mm, siehe unten beigefügtes Detail mit hinterlegten Plattenstreifen Eckschutzprofilen und Friesen
Eckschutzprofil"Göppinger 90°" aus Aluminium gemäß DIN EN 14353, aus Aluminium, an der Außenseite mit Spezialpapier ummantelt
Fries  geschlossene glatte Oberfläche, b=10 cm

Detail Bewegungsfuge
Abhängung entspricht nicht der späteren Ausführung

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Menge: 10,000 m

**6.8.70 Zulage Bewegungsfuge, Ecken**
Zulage zu der vorgenannten Position der Bewegungsfuge der Akustikplattendecken einschließlich Randfries, für die Ausführung von Ecken
Menge: 2,000 St

**6.8.80 Revisionsklappe, GK Lochdecken 8/18 Q, l/b=300/300 mm**
Revisionsklappe in vorgenannte Akustikplattendecken einbauen einschließlich Anpassen der Unterkonstruktion, aller erforderlichen Auswechselungen und Verstärkungsprofile, Herstellen der Öffnung, Entsorgung des Abbruchmaterials gemäß den geltenden Vorschriften, zusätzlichen Spachtelarbeiten, aller sonstigen Nebenarbeiten, etc.

RevisionsklappeInnendeckel herausschwenkbar und komplett demontierbar mit flächenbündig eingeklebter Akustikdeckenplatte und selbstaktivierender Fangsicherung, verdecktes Verschluss- und Scharniersystem. Einbau angepasst an die Lochung
Abmessungl/b=300/300 mm
Menge: 2,000 St

**6.8.90 Revisionsklappe, GK Lochdecken 8/18 Q, l/b=500/500 mm**
wie vor, jedoch

Abmessungl/b=500/500 mm
Menge: 1,000 St

**6.8.100 Revisionsklappe, GK Lochdecken 8/18 Q, l/b=600/600 mm**
wie vor, jedoch

Abmessungl/b=600/600 mm
Menge: 4,000 St

*Hinweis: Akustikplattendecken Bereich 1 Zulagen, Aussparungen und Verfugung*

**6.8.110 Zulage Lochdecken 8/18 Q, Abhängehöhe bis 70 cm**
Zulage zu den vorgenannten Positionen der Akustikplattendecken, für

Abhängehöhebis 70 cm
Menge: 80,000 m²

**6.8.120 Zulage UK, Friese, Akustik- und Plattendecken, Dämmschichtauflage 50 mm**
Zulage zu den vorgenannten Positionen der Unterkonstruktionen, Friese, Akustikplattendecken und geschlossene Plattendecken, für Dämmschichtauflage

DämmschichtAkustikdämmplatte aus Mineralwolle gemäß DIN EN 13162, d=50 mm
  längenbezogener Strömungswiderstand
  ≥ 5 kPa.s/m²
Menge: 80,000 m²

**6.8.130 Zulage Akustikauflage, Foliensäcke**
Zulage zu der vorgenannten Position der Akustikauflage, für Einpacken der Akustikauflage in Foliensäcke

Foliensäckeaus PE, als Rieselschutz, Foliendicke maximal 30 µm um die Schallabsorption nicht zu beeinflussen
Menge: 80,000 m²

**6.8.140 Zulage Plattendecke, lineare Zusatzlasten bis 2,5 kg/m**
Zulage zu den vorgenannten Positionen der Akustikplattendecken, für die, auf das Deckensystem abgestimmte, Verstärkung der Unterkonstruktion und Beplankung im Bereich von linearen Zusatzlasten

Zusatzlastenlinear in einer Reihe symmetrisch angeordnete Leuchten, Melder, Lautsprecher, Rettungswegkennzeichen, etc.
  Durchmesser der Bauteile rund bis 40 cm, rechteckig 8/30 cm und 10/150 cm
  Gewicht bis 2,5 kg/m
Ausführungdem Auftragnehmer bleibt es überlassen für die Abtragung der linearen Zusatzlasten eine, auf sein Deckensystem abgestimmte Maßnahme auszuführen. Hierbei ist zu berücksichtigen, dass alle Bauteile nicht brennbar sein müssen und eine Dämmschichtauflage von 4,0 cm zur Ausführung kommen kann.
Menge: 40,000 m

**6.8.150 Zulage Plattendecke, lineare Zusatzlasten 2,5-5,0 kg/m**
wie vor, jedoch

ZusatzlastenGewicht 2,5-5,0 kg/m
Menge: 20,000 m

**6.8.160 Zulage Plattendecke, lineare Zusatzlasten 5,0-12,5 kg/m**
wie vor, jedoch

ZusatzlastenGewicht 5,0-12,5 kg/m
Menge: 5,000 m

**6.8.170 Zulage Plattendecke, punktuelle Zusatzlast bis 3,5 kg/St**
Zulage zu den vorgenannten Positionen der Akustikplattendecken, für die, auf das Deckensystem abgestimmte, Verstärkung der Unterkonstruktion und Beplankung im Bereich von punktuellen Zusatzlasten

Zusatzlastenpunktuell regelmäßig und nicht regelmäßig angeordnete Leuchten, Melder, Lautsprecher, Rettungswegkennzeichen,etc.
  Durchmesser der Bauteile rund bis 60 cm, rechteckig 8/30 cm, Ringleuchten  D=bis 1250 mm mit mindestens 3  Einzelbefestigungspunkten
  Gewicht bis 3,5 kg/St
Ausführungdem Auftragnehmer bleibt es überlassen für die Abtragung der punktuellen Zusatzlasten eine, auf sein Deckensystem abgestimmte Maßnahme auszuführen. Hierbei ist zu berücksichtigen, dass alle Bauteile nicht brennbar sein müssen und eine Dämmschichtauflage von 4,0 cm zur Ausführung kommen kann.
Menge: 5,000 St

**6.8.180 Zulage Plattendecke, punktuelle Zusatzlast 3,5-6,0 kg/St**
wie vor, jedoch

ZusatzlastenGewicht 3,5-6,0 kg/St
Menge: 5,000 St

**6.8.190 Aussparung, rund D=bis 1,5 cm**
Aussparung in vorgenannten Positionen der Akustikplattendecken und falls erforderlich in den, vom Auftragnehmer gewählten, Maßnahmen zur Abtragung der linearen und punktuellen Zusatzlasten für Einbauten herstellen einschließlich Anpassen der Unterkonstruktion, aller erforderlichen Auswechselungen, etc.

EinbautenLeuchten, Melder, Lautsprecher,
  Lüftungsleitungen, etc.
Aussparung rund, D=bis 1,5 cm
Menge: 20,000 St

**6.8.200 Aussparung, rund D=1,5-7,5 cm**
wie vor, jedoch

Aussparung rund, D=1,5-7,5 cm
Menge: 10,000 St

**6.8.210 Aussparung, rund D=7,5-20 cm**
wie vor, jedoch

Aussparung rund, D=7,5-20 cm
Menge: 10,000 St

**6.8.220 Aussparung, rund D=20-40 cm**
wie vor, jedoch

Aussparung rund, D=20-40 cm
Menge: 10,000 St

**6.8.230 Aussparung, rund D=40-60 cm**
wie vor, jedoch

Aussparung rund, D=40-60 cm
Menge: 5,000 St

**6.8.240 Aussparung, rechteckig l/b=3-5/20-30 cm**
wie vor, jedoch

Aussparung rechteckig, l/b=3-5/20-30 cm
Menge: 10,000 St

**6.8.250 Aussparung, rechteckig l/b=5-10/30-50 cm**
wie vor, jedoch

Aussparung rechteckig, l/b=5-10/30-50 cm
Menge: 0,000 St

**6.8.260 Verfugung Akustikplattendecken**
Verfugung der vorgenannten Akustikplattendecken gegen massive Bauteile gemäß Anforderungen und Herstellervorgaben herstellen

Verfugungüberstreichbare plastoelastische Verfugung auf Acryldispersionsbasis
Menge: 100,000 m

#### Abschnitt 6.9 Akustikplattendecken Bereich 3

*Hinweis: Hinweise Akustikplattendecken 1OG*
Hinweise Akustikplattendecken mit magnesitgebundenen Holzwolleplatten

Allgemeine Anforderungen
Für die vom Bieter anzubietenden Materialien, Ausführungen und Leistungen gelten die nachfolgend genannten Normen verbindlich:
- DIN-EN 13964 Unterdecken-Anforderungen und Prüfverfahren.
- EN 13168 Wärmedämmstoffe für Gebäude-werksmäßig hergestellte Produkte aus Holzwolle (WW)  Spezifikation.
- Die Montagerichtlinien der Herstellerfirmen der verwendeten Materialien sind zu beachten.

Nachweis der Gleichwertigkeit von Produkten sollte von Seite des Anbieters ein alternatives bzw. gleichwertiges Produkt angeboten werden, so sind die Produktkennwerte durch ein aktuelles Prüfzeugnis zu belegen, bzw. die Gleichwertigkeit über die im EC-Konformitätszertifikat deklarierten Werte nachzuweisen, insbesondere die Produkttoleranzen und Brennbarkeitsklasse.

Als Nachweis dafür, dass das Produkt baubiologisch gleichwertig und einwandfrei ist, gilt das Zertifikat "Der Blaue Engel". Alle erforderlichen Nachweise für die Gleichwertigkeit bzw. Eignung der Produkte sind durch den Auftragnehmer zu erbringen.
Der Korrosionsschutz aller Metallteile muss auf die am Einbauort herrschenden Bedingungen abgestimmt werden.
Sichtbare Kanten, nachträglich hergestellte Fasen und Plattenschnittkanten, sowie Schraubenköpfe, Faserausbrüche, etc. müssen farbig mit der vom Hersteller auf Anfrage mitgelieferten oder einer gleichwertigen Farbe nachbehandelt werden.
Doppeleinfärbungen im Bereich der Schraubenköpfe sind zu vermeiden.
Beschädigte oder verschmutzte Platten dürfen nicht eingebaut werden.

Allgemeine Anforderungen und Ausführungen Akustikplatten
Magnesitgebundener Holzwolle nach EN 13964 und nach WW EN 13168-L4-W2-T2-S2-P2-Cl3 mit rückseitigem Akustikvlies.
Faserbreite1 mm
BaustoffklasseKlasse B-s1, d0 nach DIN-EN 13501-1
Format  600/1200 mm
Plattendickesiehe Leistungsbeschreibung
Kantenausführungallseitig VK-10
Farbe  natur
Schallabsorptionáw = 0,90 nach EN ISO 11654
ChloridgehaltKlasse Cl3 < 0,06%
FormaldehydklasseE1 nach EN 13964
SonstigesAsbestfrei nach EN 13964
DickentoleranzT2 (± 1 mm) nach EN 13168

Gleichmäßige Oberflächenbeschaffenheit durch Produktion im Endlosstrangverfahren in einer Doppelbandformanlage.
Baubiologisch geprüftes und empfohlenes Produkt (IBR) Emissionsarmes Produkt, nachgewiesen nach AgBB/DIBt-Methode (Blauer Engel) PEFCTM zertifizierte Holzwolle.

Zur Schonung der natürlichen Ressourcen und der umweltverträglichen Entsorgung muss das Produkt nach dem Nachhaltigkeits-Produktstandard "Cradle-to-CradleTM" (oder gleichwertig) bei Standardfarben folgenden Mindestniveaus entsprechen.
Materialgesundheit und KreislauffähigkeitGold
Energiemanagement und WasserhaushaltGold
Soziale Verantwortung  Gold

Im Einheitspreis inbegriffen sind:
- das gesamte erforderliche Material und die fix und fertige Montage der Decke ohne Unterschied der Lage der Geschoße und der Raumhöhe,
- eventuelle Mehrkosten für Auswechslungsarbeiten an der Unterkonstruktion plus die Anarbeitung der Platten an Belüftungsschlitze, Dehnfugen, Lichtkuppeln, Öffnungen,
  Leuchten etc., soweit sie nicht gesondert vergütet werden,
- die farbliche Nachbehandlung nachträglich hergestellter Schnittkanten, bzw. Faserausbrüchen etc.
- Einlegemontage in verdeckte T-35/38 Profile, Platten demontierbar.
  Platten ausgefluchtet, pressgestoßen und planeben verlegt.
  Plattenanschluss an die Wände mittels Wandwinkel und Wandfedern.

LeitfabrikatKnauf Ceiling Solutions, HERADESIGN superfine Alpha+

angebotenes
Fabrikat  _____________________________

Allgemeine Anforderungen und Ausführungen Unterkonstruktion
Verdeckt angeordnetes und demontierbares Schienensystem nach DIN EN 13964, bestehend aus verzinkten T-35/38 Hauptschienen, Abhänger, Abstandhalter, Randwinkel und Wandfedern.
Die Hauptschiene muss zur Lagesicherung und Queraussteifung mit aufgesteckten Abstandhaltern im Abstand von max. 1250 mm versehen werden.
Die Wandwinkel sind an den Ecken auf Gehrung zu schneiden und fachgerecht zu montieren.
Bei der Montage der Abstandhalter muss auf die Demontierbarkeit der Platten, sowie auf die Systemstabilität besonders geachtet werden.

Sichtfläche aller klarweiß
Metallteile
HauptschieneT-35/38- DONN DX35XH370W oder gleichwertig
Achsabstand600 mm
Abstandhalterpassend für Raster 600 -DONN DMK60/62,5 oder gleichwertig,
Abstand  max. 1250 mm
RandwinkelRWL 30/30-0,7mm - DONN MI3030W oder gleichwertig
WandfedernVENTATEC DCC8 oder gleichwertig,

Abhängehöhe, Zusatzlasten und Raumhöhe siehe Leistungsbeschreibung

Im Einheitspreis inbegriffen sind:
- flucht- und waagrechte Deckenmontage normgerecht und nach Angaben des Hersteller und mittels entsprechend korrosionsgeschützter, bauaufsichtlich zugelassener Dübel und Schrauben befestigen.
- Ebenheit der Oberfläche nach EN-DIN 13964 Anhang A.5.2.

LeitfabrikatSystem A2.2 Heradesign - verdeckte T-Schienenmontage demontierbar

angebotenes
Fabrikat  _____________________________

Ausführungen
In den Klassenzimmern, Fachräumen und Werkräumen etc. werden in der Regel keine Friese ausgeführt, so dass ausschließlich Randwinkel Unterkonstruktion und Akustikdeckenplatten ausgeführt werden müssen, die in drei voneinander getrennten Arbeitsgängen zu erfolgen haben.
Die Leuchten des Raums werden als Aufbauleuchten bzw Pendelleuchten ausgeführt. Bei den Leuchten ist für die Befestigung der Leuchte im Bereich der Unterkonstruktion eine Holzplatte einzulegen.

Die Leuchten werden wie v.g. beschrieben eingebaut.

**6.9.10 Randwinkel Akustikplattendecken**
Randwinkel Akustikplattendecken wie in vorgenannten Hinweisen zum Abschnitt beschrieben an angrenzende Bauteile anbringen

angrenzendeStahlbetonwand gespachtelt bzw. Bauteileverputzt, Mauerwerkswand verputzt, Trockenbauabkoffferung und Holzmassivwände mit und ohne GKF Verkleidung, etc.
Einbauhöhebis 3,50 m
Hinweis  die Ausführung der Randwinkel, der Unterkonstruktion und das Einlegen der Akustikplatten erfolgt in drei voneinander getrennten Arbeitsgängen
Menge: 200,000 m

**6.9.20 Zulage Randwinkel, Ausbildung Ecken**
Zulage zu der vorgenannten Position des Randwinkels, für die Ausführung von Ecken

Ecken  Innen- und Außenecken
Menge: 24,000 St

**6.9.30 Zulage Randwinkel, Minderlängen unter 1,00 m**
Zulage zu der vorgenannten Position des Randwinkels, für die Ausführung von Minderlängen

Minderlängel=bis 1,00 m, z.B. bei rechteckigen und quadratischen Stützen, Wandvorlagen, Mediensäulen, etc.
Menge: 2,000 m

**6.9.40 Unterkonstruktion Akustikplattendecken**
Unterkonstruktion Akustikplattendecken wie in vorgenannten Hinweisen zum Abschnitt beschrieben montieren

UnterkonstruktionAuslegung für mindestens 15 kg/m² Zusatzgewicht
Einbauhöhebis 3,50 m,
Abhängehöhebis 35 cm
Menge: 360,000 m²

**6.9.50 Akustikplattendecken, d=25 mm**
Akustikplattendecken wie in vorgenannten Hinweisen zum Abschnitt beschrieben in vorgenannter Unterkonstruktionen einbauen

Dicke  25 mm
Farbton  Naturton 13
VerlegungKreuzfugen
Menge: 360,000 m²

*Hinweis: Akustikplattendecken Zulagen, Aussparungen und Revisionsklappen*

**6.9.60 Zulage Akustikplattendecken, Abhängehöhe bis 75 cm**
Zulage zu den vorgenannten Positionen der Akustikplattendecken, für

Abhängehöhebis 75 cm
Menge: 100,000 m²

**6.9.70 Zulage Akustikplattendecken, Akustikauflage 50 mm**
Zulage zu den vorgenannten Positionen der Akustikplattendecken, für Akustikauflage

Akustikauflaged = mindestens 50 mm, Rohdichte mindestens 50 kg/m³
Menge: 360,000 m²

**6.9.80 Zulage Akustikauflage, Foliensäcke**
Zulage zu der vorgenannten Position der Akustikauflage, für Einpacken der Akustikauflage in Foliensäcke

Foliensäckeaus PE, als Rieselschutz, Foliendicke maximal 30 µm um die Schallabsorption nicht zu beeinflussen
Menge: 360,000 m²

**6.9.90 Zulage Akustikplattendecken, Passschnitte und Wandfedern**
Zulage zu den vorgenannten Positionen der Akustikplattendecken, für Passschnitte im Anschlussbereich ausführen und Wandfedern einbauen einschließlich Entsorgung des Abbruchmaterials gemäß den geltenden Vorschriften, aller Nebenarbeiten, etc.
Menge: 200,000 m

**6.9.100 Zulage Akustikplattendecken, Trennschnitte**
Zulage zu den vorgenannten Positionen der Akustikplattendecken, für zusätzliche Trennschnitte in den
Akustikplatten
Menge: 10,000 m

**6.9.110 Zulage Akustikplattendecken, Nachbehandlung Schnittränder**
Zulage zu den vorgenannten Positionen der Akustikplattendecken, für nachträgliches Herstellen der Phase bei Schnittkanten und farblicher Nachbehandlung der Schnittränder und neu hergestellter Phase
Menge: 210,000 m

**6.9.120 Zulage Akustikplattendecken, Holzwerkstoffplatte**
Zulage zu den vorgenannten Positionen der Akustikplattendecken, für die Ausführung einer zusätzlichen Holzwerkstoffplatte als Unterstützung der Akustikplatte

Holzwerkstoffplattewasserfeste Mehrschicht-Holzwerkstoffplatte,
  Abmessung b/h=circa 600/1200 mm
  Holzwerkstoffplatte auf Schienensystem aufgelegt und fixiert
AbrechnungAussparungen für Einbauten in der Holzwerkstoffplatte werden gemäß nachfolgender Positionen für die Aussparungen in den Akustikplattendecken vergütet
Menge: 25,000 St

**6.9.130 Zulage Unterkonstruktion und Akustikplattendecken, lineare Zusatzlasten bis 5,0-10,0 kg/m**
Zulage zu den vorgenannten Positionen der Unterkonstruktionen und Akustikplattendecken, für die, auf das Deckensystem abgestimmte, Verstärkung der Unterkonstruktion und Akustikplatte im Bereich von linearen Zusatzlasten

Zusatzlastenlinear in einer Reihe symmetrisch angeordnete Leuchten, Melder, Lautsprecher, Rettungswegkennzeichen, etc.
  Durchmesser der Bauteile rund bis 40 cm, rechteckig bis 90/90 cm
  Gewicht 5,0-15,0 kg/m
Ausführungdem Auftragnehmer bleibt es überlassen für die Abtragung der linearen Zusatzlasten eine, auf sein Deckensystem abgestimmte Maßnahme auszuführen. Hierbei ist zu berücksichtigen, dass alle Bauteile nicht brennbar sein müssen und eine Dämmschichtauflage von 4,0 cm zur Ausführung kommen kann.
Menge: 100,000 m

**6.9.140 Zulage Unterkonstruktion und Akustikplattendecken, punktuelle Zusatzlast bis 5,0-10,0 kg/St**
Zulage zu den vorgenannten Positionen der Unterkonstruktionen und Akustikplattendecken für die, auf das Deckensystem abgestimmte, Verstärkung der Unterkonstruktion und Beplankung im Bereich von punktuellen Zusatzlasten

Zusatzlastenpunktuell regelmäßig und nicht regelmäßig angeordnete Leuchten, Melder, Lautsprecher, Rettungswegkennzeichen,etc.
  Durchmesser der Bauteile rund bis 60 cm, rechteckig bis 90/90 cm
  Gewicht 5,0-15,0 kg/St
Ausführungdem Auftragnehmer bleibt es überlassen für die Abtragung der punktuellen Zusatzlasten eine, auf sein Deckensystem abgestimmte Maßnahme auszuführen. Hierbei ist zu berücksichtigen, dass alle Bauteile nicht brennbar sein müssen und eine Dämmschichtauflage von 4,0 cm zur Ausführung kommen kann.
Menge: 100,000 St

**6.9.150 Zulage Unterkonstruktion und Akustikplattendecken, Anarbeiten Stützen und Wandpfeiler**
Zulage zu den vorgenannten Positionen der Unterkonstruktion und Akustikplattendecken, für das Anpassen und die Schnitte im Anschlussbereich bei Stützen und Wandpfeiler / Trockenbauverkofferungen etc einschließlich Entsorgung des Abbruchmaterials gemäß den geltenden Vorschriften, aller sonstigen Nebenarbeiten, etc.

Stützen undl/b = circa 40-70/40/70 cm
Wandpfeiler
Menge: 10,000 St

**6.9.160 Aussparung Akustikplattendecken, rund D=bis 1,5 cm**
Aussparung in den vorgenannten Positionen der Akustikplattendecken für Einbauten herstellen einschließlich Anpassen der Unterkonstruktion, aller erforderlichen Auswechselungen, und ausfädeln des Kabels durch die Öffnung. Entsorgung des Abbruchmaterials gemäß den geltenden Vorschriften, etc.

EinbautenKabeln, Leuchten, Melder, Lautsprecher,
  Lüftungsleitungen, etc.
Aussparung rund, D=bis 1,5 cm
Menge: 50,000 St

**6.9.170 Aussparung Akustikplattendecken, rund D=1,5-7,5 cm**
wie vor, jedoch

Aussparung rund, D=1,5-7,5 cm
Menge: 30,000 St

**6.9.180 Aussparung Akustikplattendecken, rund D=7,6-20 cm**
wie vor, jedoch

Aussparung rund, D=7,6-20 cm
Menge: 30,000 St

**6.9.190 Aussparung Akustikplattendecken, rund D=20-40 cm**
wie vor, jedoch

Aussparung rund, D=20-40 cm
Menge: 10,000 St

**6.9.200 Aussparung Akustikplattendecken, rechteckig l/b=3-10/20-50 cm**
wie vor, jedoch

Aussparung rechteckig, l/b=3-10/20-35 cm
Menge: 10,000 St

**6.9.210 Aussparung Akustikplattendecken, rechteckig l/b=30-45/30-45 cm**
wie vor, jedoch

Aussparung rechteckig, l/b=30-45/30-45 cm
Menge: 10,000 St

**6.9.220 Revisionsklappe Akustikplattendecken, l/b=400/400 mm**
Revisionsklappe im vorgenannte Akustikplattendecken einbauen einschließlich Anpassen der Unterkonstruktion, aller erforderlichen Auswechselungen und Verstärkungsprofile, Herstellen der Öffnung, Entsorgung des Abbruchmaterials gemäß den geltenden Vorschriften,aller sonstigen Nebenarbeiten, etc.

RevisionsklappeInnendeckel herausschwenkbar und komplett demontierbar mit flächenbündig eingeklebter Akustikplatte mit verdeckten Scharniersystem und Drehverschluss
Abmessungl/b=400/400 mm
Menge: 10,000 St

**6.9.230 Revisionsklappe Akustikplattendecken, l/b=600/600 mm**
wie vor jedoch
Abmessungl/b=600/600 mm
Menge: 5,000 St

**6.9.240 Revisionsklappe Akustikplattendecken, l/b=800/800 mm**
wie vor jedoch
Abmessungl/b=800/800 mm
Menge: 1,000 St

**6.9.250 Akustikplatten einlagern**
Akustikplatten einlagern

EinlagerungsortTechnikbereich UG
Hinweis  Ausführung nur auf besondere Anweisung durch die  Objektüberwachung.
Menge: 20,000 St

### Bereich 7 Stundenlohnarbeiten

*Hinweis: Hinweise Stundenlohnarbeiten*
Hinweise Stundenlohnarbeiten

Für Stundenlohnarbeiten gilt die VOB/B § 15.

Stundenlohnarbeiten kommen nur dort zur Ausführung, wo durch unvorhergesehene Arbeiten keine entsprechenden Ausschreibungspositionen vorhanden sind

Eine Abrechnung als Stundenlohnarbeit ist nur nach ausdrücklicher vorheriger Zustimmung des Auftraggebers zulässig. Sie müssen gemäß VOB/B § 15 Absatz 3 vor Beginn angezeigt werden.

Bei Stundenlohnarbeiten gelten die vereinbarten Verrechnungssätze unabhängig von der Anzahl der geleisteten Stunden. Die Verrechnungssätze müssen den tatsächlichen Lohn mit den Zuschlägen enthalten, hierzu zählen insbesondere Sozialkosten, Lohnnebenkosten, Gemeinkosten sowie Zuschläge für Nacht-, Sonn- und Feiertagsarbeit.

Der Auftragnehmer hat über Stundenlohnarbeiten arbeitstäglich Stundenlohnzettel in zweifacher Ausfertigung einzureichen. Diese müssen außer den Angaben nach VOB/B § 15 Absatz 3 das Datum, die Bezeichnung des Ausführungsortes innerhalb der Baustelle, die Art der Leistung, die Namen der Arbeitskräfte und deren Berufs-, Lohn- oder Gehaltsgruppe, die geleisteten Arbeitsstunden je Arbeitskraft, ggf. aufgegliedert nach Mehr-, Nacht-, Sonntags- und Feiertagsarbeit, sowie nach im Verrechnungssatz nicht enthaltenen Erschwernissen und die Gerätekenngrößen enthalten.

Die Originale der Stundenlohnzettel behält der Auftraggeber, die bescheinigten Durchschriften erhält der Auftragnehmer.

Die Abzeichnung von Stundenlohnzetteln durch den Auftraggeber oder den Bauleiter und die damit verbundene Anerkenntniswirkung betreffen nur Art und Umfang der erbrachten Leistung. Es bleibt die Prüfung vorbehalten, ob es sich bei den bescheinigten Arbeiten überhaupt um vergütungspflichtige Leistungen handelt und ob diese dann auf Stundenlohn- oder Einheitspreisbasis abzurechnen sind.

Stundenlohnrechnungen müssen entsprechend den Stundenlohnzetteln aufgegliedert werden.

Nicht fristgerecht gemäß VOB/ B eingereichte Stundenlohnzettel werden nicht anerkannt.

#### Abschnitt 7.1 Personal

**7.1.10 Bauleiter**
Menge: 10,000 Std

**7.1.20 Technischer Bearbeiter**
Technischer Bearbeiter wie CAD Zeichner, etc.
Menge: 10,000 Std

**7.1.30 Vorarbeiter bzw. Meister**
Menge: 10,000 Std

**7.1.40 Facharbeiter**
Menge: 10,000 Std

**7.1.50 Helfer**
Menge: 10,000 Std

**7.1.60 Auszubildener**
Menge: 10,000 Std

#### Abschnitt 7.2 Material

*Hinweis: Hinweise Material*
Hinweise Material

Die Einheits- und Gesamtpreise für Material sind einschließlich Lieferung anzugeben.

**7.2.10 Gipsbauplatte, d=12,5 mm**
Menge: 1,000 m²

**7.2.20 Gipsbauplatte, d=18 mm**
Gipsbauplatte, d=18 m
Menge: 1,000 m²

**7.2.30 Gipsbauplatte imprägniert, d=12,5 mm**
Menge: 1,000 m²

**7.2.40 Feuerschutzplatte, d=12,5 mm**
Menge: 1,000 m²

**7.2.50 Zementbauplatte, d=8 mm**
Menge: 1,000 m²

**7.2.60 Zementbauplatte, d=12,5 mm**
Menge: 1,000 m²

**7.2.70 Fugenspachtel**
Menge: 1,000 kg

**7.2.80 Kantenschutzschiene**
Menge: 1,000 m

**7.2.90 Abschlussschiene**
Menge: 1,000 m

**7.2.100 Fugendichtmasse Acryl**
Menge: 1,000 kg

**7.2.110 Fugendichtmasse Silikon**
Menge: 1,000 kg

**7.2.120 Bau-Furniersperrholz, d=24 mm**
Menge: 1,000 m²

**7.2.130 OSB Platte, OSB 3, Nut- und Feder, d=22 mm**
OSB Platte, OSB 4, Nut- und Feder, d=22 mm
Menge: 1,000 m²

**7.2.140 OSB Platte, OSB 3, Nut- und Feder, d=25 mm**
Menge: 1,000 m²

**7.2.150 Bitumenschweißbahn, V60 S4+AL**
Menge: 1,000 m²

**7.2.160 Mineralwolledämmung, 035, A1, Rohdichte 40 kg/m³, d=40 mm**
Menge: 1,000 m²

**7.2.170 Mineralwolledämmung, 035, A1, Rohdichte 40 kg/m³, d=60 mm**
Menge: 1,000 m²

**7.2.180 Mineralwolledämmung, 035, A1, Rohdichte 40 kg/m³, d=80 mm**
Menge: 1,000 m²

**7.2.190 Dampfbremse alukaschiert, Sd=100 m**
Menge: 1,000 m²

**7.2.200 Klebeband Dampfsperre, Stoß- und Anschlussfugen**
Menge: 1,000 m

#### Abschnitt 7.3 Geräte

*Hinweis: Hinweise Geräte*
Hinweise Geräte

Die Einheits- und Gesamtpreise für Geräte sind, wo erforderlich,  einschließlich Lieferung und Inbetriebnahme anzugeben.

**7.3.10 Bohrhammer, bis 2000 W**
Bohrhammer ohne Bedienung, bis 2000 W
Menge: 1,000 Std

**7.3.20 Meißelhammer, bis 2000 W**
Meißelhammer ohne Bedienung, bis 2000 W
Menge: 1,000 Std

**7.3.30 Winkelschleifer, D bis 230 mm**
Winkelschleifer ohne Bedienung, D bis 230 mm
Menge: 1,000 Std

**7.3.40 Handkreissäge, bis 2500 W**
Handkreissäge ohne Bedienung, bis 2500 W
Menge: 1,000 Std

**7.3.50 Kapp- und Gehrungssäge, bis 2 KW**
Kapp- und Gehrungssäge ohne Bedienung, bis 2 KW
Menge: 1,000 Std

**7.3.60 Akku Schlagschrauber, bis 1.500 Nm**
Akku Schlagschrauber ohne Bedienung, bis 1.500 Nm
Menge: 1,000 Std

**7.3.70 Akku Schrauber**
Menge: 1,000 Std

**7.3.80 Trockenbau Magazinschrauber**
Menge: 1,000 Std

**7.3.90 Industriesauger, nass/trocken, Luftleistung bis 4,0 m³**
Industriesauger ohne Bedienung, nass/trocken,
Luftleistung bis 4,0 m³
Menge: 1,000 Std

**7.3.100 Trockenbauschleifer**
Menge: 1,000 Std

**7.3.110 Hebebühne, Hubhöhe mindestens 10 m**
Hebebühne, Hubhöhe mindestens 10 m, geeignet für Baustellengelände
Menge: 1,000 Tag

**7.3.120 Transporter, Gesamtgewicht bis 3,5 t**
Transporter einschließlich Bedienung, Gesamtgewicht bis 3,5 t
Menge: 1,000 Std

**7.3.130 Lastkraftwagen, 2 Achser, Gesamtgewicht bis 8 t**
Lastkraftwagen einschließlich Bedienung, 2 Achser, Gesamtgewicht bis 8 t
Menge: 1,000 Std

**7.3.140 Lastkraftwagen, 3 Achser, Gesamtgewicht bis 16 t**
Lastkraftwagen einschließlich Bedienung, 3 Achser, Gesamtgewicht bis 16 t
Menge: 1,000 Std

**7.3.150 Lastkraftwagen, 4-5 Achser, Gesamtgewicht bis 40 t**
Lastkraftwagen einschließlich Bedienung, 4-5 Achser, Gesamtgewicht bis 40 t
Menge: 1,000 Std
